# Gotha Schloss Friedenstein - Arkaden BA1
Angebotsaufforderung (GAEB DA XML 3.2, DA83)
Projekt: G17-S...
Währung: EUR
Erstellt mit: GXML Toolbox V3.3 R20220330, ORCA AVA 25.0.5 - Professional Edition 25.00.05, 04.02.2026

## 44 VE-02__WF-Arkaden_Naturstein-, Baumeister-, Stahlbau- und Si

### Titel 01 ZUSÄTZLICHE TECHNISCHE VERTRAGSBEDINGUNGEN u. VORBEMERKUNGEN

*Hinweis: H i n w e i s*
Die in diesem Abschnitt enthaltenene Zusätzlichen Technischen Vertragsbedingungen sowie die Allgemeinen und Technischen Vorbemerkungen sind Bestandteil des zu verpreisenden Leistungsverzeichnisses und werden, im Falle einer Beauftragung, zum Vertragsbestandteil des hier auszuführenden Loses.
Ebenso werden die Vorbemerkungen und Vortexte in den einzelnen Unterabschnitten und Positionen zum Vertragsbestandteil.

*Hinweis: Übersicht, Isometrie, Grundriss-Auszug*
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
*Hinweis: Allgemeine und Technische Vorbemerkungen zur Sanierung der Arkadenpfeiler W3, W7, W8, W9, W10 und W11 am Westflügel von Schloss Friedenstein / Gotha*
Beschreibung
Im Rahmen dieses Bauabschnitts soll am Westflügel von Schloss Friedenstein die komplexe Sanierung, Instandsetzung und Restaurierung stark geschädigten Arkadenpfeiler Nr. W3, W7, W8, W9, W10 und W11 (Summe = 6 Stück) sowie deren Arkadenbogen-Ansätze (Kämpferbereiche) und Gründungsbereiche erfolgen.

Die verwendete  Bezeichnung der Arkadenpfeiler steht für:
- W = Westflügel
- Zahl = Nummerierung der Arkadenpfeiler bzw. Arkadenpfeilerbereiche, von Süden beginnend

Im Jahr 2025 fand eine musterhafte Instandsetzung des Arkadenpfeilers W14 statt, bei der die Sanierungstechnologie erprobt wurde. Darüber hinaus konnten Erkenntnisse über die bestehende Natursteinkonstruktion und den inneren Aufau des Arkadenpfeilers gewonnen werden.

Kurzfassung zur Historie und zum Arkadenpfeiler-Aufbau
Die Arkadenpfeiler zählen zum bauzeitlichen Bestand des Mitte des 17. Jh. (1643-55) errichteten dreiflügeligen Residenzschlosses von Sachsen-Gotha-Altenburg unter Ernst. I., dem Frommen. Die äußere Mauerwerkschale der Arkadenpfeiler des Westflügels besteht aus Sandsteinquadern (die profilierten Sockel- und Kämpfergesims sind aus Räthsandstein; die Schaftflächen, welche aus wechselnden Quader- und Bossenlagen bestehen, sind aus Lettenkohlensandstein gefertigt). Das Kernmauerwerk besteht überwiegend aus Kalkstein (Bruchstein u. behauene Steine) mit einem hohen Mörtelanteil. Es sind aber auch Sandsteinbruchstücke im Kern verbaut. Die Bossenlagen weisen Scheinfugen auf. Es liegen heute gipshaltige Versetz-, Verfüll- und Mauermörtel an!

Die Arkadenpfeiler sind durch Substanzverluste, Materialermüdung und lokale Überlastungen stark geschädigt. Schäden und Mängel: Risse und Brüche in Werksteinen, Klaffende Fugen, Abplatzungen von Steinschalen, Entfestigungen von Stein- und Fugenmaterial, Schiefstellungen, Absenkungen und Ausbauchungen der Pfeilerschäfte, Verschiebungen an Sockelsteinen, Entfestigungen im Kern-MW sowie den Verbundzonen zwischen Quader-MW und Kern-MW. Der kontrollierte Lastabtrag aus aufgehenden Geschossen u. einbindenden Arkadenbögen über die Arkadenpfeiler in die Fundamente ist eingeschränkt und nicht mehr zur Gänze gewährleistet

An den Arkadenpfeilern des West- Ost- u. Südflügels erfolgten vielfach in den letzten Jahrzehnten lokale Reparaturen; zumeist durch Einsetzen von oberflächennahen kleinteiligeren Werksteinen und Vierungen, wodurch das äußere Erscheinungsbild erhalten, aber keine Verbesserung des statisch-konstruktiven Gefüges und des Lastabtrages erzielt werden konnte.
Im Rahmen dieser Arbeiten wurden die im Schaftbereich u. Bogenbereich befindlichen geschädigten, weniger dauerhaften (bräunliche) Lettenkohlensandsteine partiell gegen (gelbliche) Räthsandsteine ausgetauscht. Tiefer liegende Schädigungen sowie der mangelhafte Verbund zw. Kern-MW und Außen-MW und die negativen Einflüsse der entfestigten Zwischenbereiche konnten damit nicht behoben werden.
Zuletzt wurden 2023 die kritischen und am meisten geschädigten  Arkadenpfeiler durch Umschnürungen der Schaft- u. Sockelbereiche mittels einer Holzkonstruktion (Kanthölzer) und Spanngurten statisch notgesichert.

Prinzipielles zur geplanten Sanierungs- und Arbeitstechnologie
Die Sandsteinquader der äußeren Mauerwerkschale (Quader-MW) müssen - analog dem ausgeführten Musterpfeiler W14 - durch Neuteile ersetzt werden.
Aus diesem Grund wird eine temporäre Abstützkonstruktion / Abfangkonstruktion aus Stahl für die Dauer des
Steinaustauschs, die Ertüchtigung des Kernmauerwerks und die Nachbefähigung der Fundamentbereiche erforderlich.

Die Stahl-Abfangkonstruktion besteht aus vier abgeknickten Schrägstützen (Druckstreben) und einem ummlaufenden "Oberen Stahkranz". Die Querträger des oberen Stahlkranzes liegen kraftschlüssig an den beiden Arkadenbögen des jeweiligen Arkadenpfeilers an.
Über vorgespannte Gewindestangen werden vom tieferliegenden "Unteren Stahlkranaz" weiteren Lastanteile nach oben in den oberen Stahlkranz gehangen und von dort, über die Schrägstützen in die Auflagerkonstruktion abgetragen.
Der untere Stahlkranz liegt an allen vier Seiten am Quader-MW des Bogenkämpfers an und ist kraftschlüssig über eingeschlitze Knaggenbleche mit dem abzufangenden Bogenmauerwerk verbunden.
Um die horizontalen Lastanteile (aus den Schrägen Druckstreben) im System zu halten, werden im unteren Stützenbereich umlaufend Zugstäbe angeordnet. Somit sind "nur" die vertikalen Lastanteile aus Abfangkonstruktion über die geplanten Stahlbetonfertigteilfundamente abzutragen. Die Entlastung des Bestandspfeilers, die Vorspannung, das Unter-Last-Setzten der Stahlabfangkonstruktion und die Lasteinleitung in die sekundären Fertigteilfundamente erfolgt über hydraulische (steuerbare) Pressen an den vier Fußpunkten. Hier sind jeweils eine Stahltraverse und zwei Absenkkeile zur Fixierung auszuführen. Weitere Informationen zur Stahlabfangung sowie Angaben zu den hydraulischen Pressen sind den LV-Positionen, den  Ausschreibungsplänen und den Konstruktionsdetails zu entnehmen.

Angaben zu den erforderlichen Stahlabfangkonstruktionen
Im Rahmen der Probepfeilersanierung am Arkadenpfeiler W14 wurde  eine erste Stahlabfangkonstruktion (im weiteren als "Stahl-Abfangkonstruktion A" bezeichnet) hergestellt. Diese vorhandene, auf dem Schlossgelände zwischengelagerte Stahl-Abfangkonstruktion steht auch für den nun geplanten / auszuführenden Sanierungs-Bauabschnitt zur Verfügung.
Darüber hinaus ist, als Bestandteil dieses Leistungs- Verzeichnisses,  eine zweite  Stahlabfangkonstruktion (im weiteren als "Stahl-Abfangkonstruktion B" bezeichnet) zu fertigen, zu liefern und herzustellen, um den vorgesehenen Bauablauf sicherzustellen.

Prinzipielles zum Bauablauf bei der Arkadenpfeilersanierung
Die Reihenfolge / Abfolge der zu sanierenden Arkadenpfeiler wird ausschließlich durch die STSG und die örtliche Bauleitung festgelegt, da organisatorische Randbedingungen, wie langfristig geplante Festaktivitäten im Schlosshof, bei den Baumaßnahmen und der jeweiligen Baustelleneinerichtung zu berücksichtigen sind!
Von den zu sanierenden Arkadenpfeilern Nr. W3, W7, W8, W9, W10 und W11 werden immer zwei Arkadenpfeiler parallel (/ gleichzeitig bearbeitet. Beachte: Es werden jedoch zu keinem Zeitpunkt zwei unmittelbar nebeneinander liegende Arkadenpfeiler saniert, da die angrenzenden Arbeitsräume für die ausladenden Stahl-Abfangkonstruktionen und die Baufreiheit nicht ausreichen.

Arbeitstechnologie bei der Arkadenpfeilersanierung
- Teilrückbau von Oberflächenbelägen: Kleinpflaster, Sandsteinplatten, Bord- und Mulden-Rinnensteine (in gesondertem Los!)
- Herstellung Suchschachtungen sowie Aufnahme Unterbau u. Auffüllungen in den jeweiligen Arkadenbereichen
- Aushubarbeiten einschließlich Herstellung Schotterpolster und Fundamentunterbau
- Einbau von temporären Stahlbeton-Fertigteilfundamenten + lagegerechte Einmessung
- Montage, Einbau, Justierung der Stahlabfangkonstruktion mit mit Unterem Kranz und dazugehörigen Gewindestabaufhängungen; Oberem Kranz (Obergurt); vier Schrägstreben mit abgewinkelten Stützenfüßen und unterer Zugstab-Umgurtung; sowie Quertraversen, hydraulischen Pressen und Absenkkeilen
- Schrittweise Vorspannung der Stahlabfangung und Entlastung des Bestandes
- Demontage der Umgurtung aus Kanthölzern und Spanngurten
- Vorsichtiger Rückbau der äußeren MW-Schale: Quadersteine, einschl. prof. Kämpfergesimse und prof. Sockel-Werksteine
- Ertüchtigung des Kern-Mauerwerks; Verfüllung von Rissen; Vernadelungen; tlw. Neuaufmauerung;  Umschnürungen;
- Aushub des Gründungs-MW´s (Fundament) und Rückbau von desolaten Bruchstein-MW
- Herstellung eines kranzförmigen Stahlbetonfundamentes als Umschnürung/ Umgurtung der Bruchstein-Kernbasis
- Versatz neuer profilierter Sandsteinquader-Werksteine des Sockelgesimses
- Versatz neuer Quadersteine (und ggf. Teile von wiederverwendbarem Altmaterial) der äußeren Schale des Pfeilerschaftes (Quader- und Bossenlagen) sowie Herstellung eines Verbundes zwischen Schaft und Kern mittels schichtenweisem Einbau von Edelstahl-Verbundnadeln / -Mauerwerksankern, Fugenarmierung sowie Hohlraumvermörtelungen und /-verfüllung /-verpressung
- Versatz prof. Kämpfersteine unter Einbau von Neuteilen
- Ausführung von Formergänzungen mit einem mineralischen Steinergänzungsmörtel
- Rückbau der unteren Stahl-Umschnürung oberhalb des prof. Kämpfergesimses
- Herstellung sekundäre Sicherungskonstruktion nebst Vernadelungen an Bogen-Bossen, oberhalb der Kämpferschicht
- Freilegung, Teilrückbau / Komplettrückbau von desolaten, gebrochenen und geschädigten Kämpfer-Sandstein-Quadern oberhalb des prof. Gesimses am Arkadenbogenansatz
- Austausch und Erneuerung von desolaten Sandsteinquadern; Vernadelungen mit Bestand;  Lokale temporäre Sicherungen mit Hartholzheilene und Holzabstützungen
- Ausführung von steinkonservatorischen und restauratorischen Maßnahmen am Arkadenbogen (in gesondertem Los!)
- Schrittweise Ablassen der Stahlkonstruktion und Wiederbelastung des bestehenden Arkadenpfeilers
- Rückbau der bislang verbliebenen Stahlabfangkonstruktion und der temporären Stahlbeton-Fertigteilfundamente
- Herstellung Unterbau: Frostschutz-/Schottertragschicht
- Wiederverlegung der zwischengelagerten und restaurierten Oberflächenbeläge; einschl. aller Rinnen, Randeinfassungen und Borde (in gesondertem Los!)

Als Kalkulationsgrundlage und vertraglicher Bestandteil dieser Leistungsbeschreibung dienen folgende Planunterlagen:

P L Ä N E  B A U A U F N A H M E
-----------------------------------------------
5_WF_ARK_BST_003.1_a - Arkadenpfeiler W-03 Bauaufnahme 2021
5_WF_ARK_BST_003.2_a - Arkadenpfeiler W-03 Foto-Doku 2021
5_WF_ARK_BST_007.1_a - Arkadenpfeiler W-07 Bauaufnahme 2021
5_WF_ARK_BST_007.2_a - Arkadenpfeiler W-07 Foto-Doku 2021
5_WF_ARK_BST_008.1_a - Arkadenpfeiler W-08 Bauaufnahme 2021
5_WF_ARK_BST_008.2_a - Arkadenpfeiler W-08 Foto-Doku 2021
5_WF_ARK_BST_009.1_a - Arkadenpfeiler W-09 Bauaufnahme 2021
5_WF_ARK_BST_009.2_a - Arkadenpfeiler W-09 Foto-Doku 2021
5_WF_ARK_BST_010.1_a - Arkadenpfeiler W-10 Bauaufnahme 2021
5_WF_ARK_BST_010.2_a - Arkadenpfeiler W-10 Foto-Doku 2021
5_WF_ARK_BST_011.1_a - Arkadenpfeiler W-11 Bauaufnahme 2021
5_WF_ARK_BST_011.2_a - Arkadenpfeiler W-11 Foto-Doku 2021

P L Ä N E  A L L G E M E I N
-----------------------------------------------
5_WF_ARK_SAN_001_a - Übersichtsgrundriss Arkaden Westflügel
5_WF_ARK_SAN_002_a - Lageplan Zufahrt Bustelle u Lagerflächen
5_WF_ARK_SAN_003_a - Lageplan EG-Bereich Westflügel mit Medien
5_WF_ARK_SAN_004_a - W14 Zustands- u Sanierungsdokumentation I
5_WF_ARK_SAN_005_a - W14 Zustands- u Sanierungsdokumentation II
5_WF_ARK_SAN_006_a - W14 Zustands- u Sanierungsdokumentation III
5_WF_ARK_SAN_007_a - Vorgaben zu Sandsteinoberflächen
5_WF_ARK_SAN_008_a - Sandsteinbearbeitung u Oberflächen am W14
5_WF_ARK_SAN_009_a - Termin- u. Bauablaufplan Arkadensanierung BA1
5_WF_ARK_SAN_010_a - Messtechnische Überwachung Arkadenpfeiler,
  Aufgabenstellung

P L Ä N E  N A T U R S T E I N
-----------------------------------------------
5_WF_ARK_SAN_101_a - Nst-Arbeiten Übersichtsplan
5_WF_ARK_SAN_102_a - Nst-Arbeiten Schichtenplan 01
5_WF_ARK_SAN_103_a - Nst-Arbeiten Schichtenplan 02
5_WF_ARK_SAN_104_a - Nst-Arbeiten Schichtenplan 03
5_WF_ARK_SAN_105_a - Nst-Arbeiten Fundamentplan
5_WF_ARK_SAN_106_a - SBPL_Fundamentumschnürung
5_WF_ARK_SAN_107_a - Nst-Arbeiten Edelstahl-Verklammerung
5_WF_ARK_SAN_108_a - Nst-Arbeiten Edelstahl-Verankerungen
5_WF_ARK_SAN_109_a - Nst-Arbeiten Schubdorn Schicht S1 + S2
5_WF_ARK_SAN_110_a - Nst-Arbeiten Mörtel- und Materialangaben
5_WF_ARK_SAN_111_a - Nst-Arbeiten Klammern und Anker Schicht S1
5_WF_ARK_SAN_112_a - Nst-Arbeiten Klammern und Anker Schicht S2
5_WF_ARK_SAN_113_a - Nst-Arbeiten Klammern und Anker Schicht Q1
5_WF_ARK_SAN_114_a - Nst-Arbeiten Klammern und Anker Schicht B1
5_WF_ARK_SAN_115_a - Nst-Arbeiten Klammern und Anker Schicht Q2
5_WF_ARK_SAN_116_a - Nst-Arbeiten Klammern und Anker Schicht B2
5_WF_ARK_SAN_117_a - Nst-Arbeiten Klammern und Anker Schicht Q3
5_WF_ARK_SAN_118_a - Nst-Arbeiten Klammern und Anker Schicht G
5_WF_ARK_SAN_119_a - Nst-Arbeiten Klammern und Anker Schicht K
5_WF_ARK_SAN_120_a - Abstützung Bogenbereich I

P L Ä N E  S T A H L B A U
-----------------------------------------------
5_WF_ARK_SAN_201_a - Gesamtübersicht
5_WF_ARK_SAN_202_a - BTG A_Auflagerpunkt
5_WF_ARK_SAN_203_a - BTG B_Druckstrebe + Stütze
5_WF_ARK_SAN_204_a - BTG C_Zugstäbe
5_WF_ARK_SAN_205_a - BTG D_oberer Kranz Querträger
5_WF_ARK_SAN_206_a - BTG E_oberer Kranz Längsträger
5_WF_ARK_SAN_207_a - BTG F_unterer Kranz Querträger
5_WF_ARK_SAN_208_a - BTG G_unterer Kranz Längsträger
5_WF_ARK_SAN_209_a - BTG H und BTG I_unterer Kranz Aufhängung
5_WF_ARK_SAN_210_a - BTG J_Rückhängung H-Last Gewölbe
5_WF_ARK_SAN_211_a - Knaggenbleche Anschluss Querträger
5_WF_ARK_SAN_212_a - SBPL_Einzelfundament Abfangung
5_WF_ARK_SAN_213_a - ÜPL_Übersicht Arkardenpfeiler Westflügel

*Hinweis: Technische Vorbemerkungen - Stahlbauarbeiten*
Stahlbauarbeiten - Technische Vorbemerkungen

Mitgeltende Normen und Regeln
Allgemeines
Es gelten jeweils die Normen und Regeln in der zum Vertragsschluss gültigen Fassung einschließlich der Änderungen, Berichtigungen und Beiblätter.

Soweit in der Leistungsbeschreibung auf Technische Spezifikationen, z. B. nationale Normen, mit denen Europäische Normen umgesetzt werden, europäisch technische Bewertungen, gemeinsame technische Spezifikationen, internationale Normen, Bezug genommen wird, werden auch ohne den ausdrücklichen Zusatz: "oder gleichwertig", immer gleichwertige Technische Spezifikationen in Bezug genommen.

DIN EN 1090-4
Ausführung von Stahltragwerken und Aluminiumtragwerken - Teil 4: Technische Anforderungen an tragende, kaltgeformte Bauelemente aus Stahl und tragende, kaltgeformte Bauteile für Dach-, Decken-, Boden- und Wandanwendungen

DIN EN 10088-4
Nichtrostende Stähle - Teil 4: Technische Lieferbedingungen für Blech und Band aus korrosionsbeständigen Stählen für das Bauwesen

DIN EN 10088-5
Nichtrostende Stähle - Teil 5: Technische Lieferbedingungen für Stäbe, Walzdraht, gezogenen Draht, Profile und Blankstahlerzeugnisse aus korrosionsbeständigen Stählen für das Bauwesen

DIN EN ISO 1461 Durch Feuerverzinken auf Stahl aufgebrachte Zinküberzüge (Stückverzinken) - Anforderungen und Prüfungen

DIN EN ISO 3834-1
Qualitätsanforderungen für das Schmelzschweißen von metallischen Werkstoffen - Teil 1: Kriterien für die Auswahl der geeigneten Stufe der Qualitätsanforderungen

DIN EN ISO 3834-2
Qualitätsanforderungen für das Schmelzschweißen von metallischen Werkstoffen - Teil 2: Umfassende Qualitätsanforderungen

DIN EN ISO 3834-3
Qualitätsanforderungen für das Schmelzschweißen von metallischen Werkstoffen - Teil 3: Standard-Qualitätsanforderungen

DIN EN ISO 3834-4
Qualitätsanforderungen für das Schmelzschweißen von metallischen Werkstoffen - Teil 4: Elementare Qualitätsanforderungen

DIN EN ISO 3834-5
Qualitätsanforderungen für das Schmelzschweißen von metallischen Werkstoffen - Teil 5: Dokumente, deren Anforderungen erfüllt werden müssen, um die Übereinstimmung mit den Anforderungen nach ISO 3834-2, ISO 3834-3 oder ISO 3834-4 nachzuweisen

DIN EN ISO 4042 Verbindungselemente - Galvanisch aufgebrachte Überzugssysteme

DIN EN ISO 8504
Normenreihe: Vorbereitung von Stahloberflächen vor dem Auftragen von Beschichtungsstoffen - Verfahren für die Oberflächenvorbereitung

DIN EN ISO 14713-3
Zinküberzüge - Leitfäden und Empfehlungen zum Schutz von Eisen- und Stahlkonstruktionen vor Korrosion - Teil 3: Sherardisieren

DIN EN ISO 15607 Anforderung und Qualifizierung von Schweißverfahren für metallische Werkstoffe - Allgemeine Regeln

DASt-Richtlinie 006 Überschweißen von Fertigungsbeschichtungen im Stahlbau
Herausgeber: Deutscher Ausschuss für Stahlbau (DASt)

DASt-Richtlinie 007 Lieferung, Verarbeitung und Anwendung wetterfester Baustähle
Herausgeber: Deutscher Ausschuss für Stahlbau (DASt)

DASt-Richtlinie 009 Stahlsortenauswahl für geschweißte Stahlbauten
Herausgeber: Deutscher Ausschuss für Stahlbau (DASt)

DASt-Richtlinie 014 Empfehlungen zum Vermeiden von Terrassenbrüchen in geschweißten Konstruktionen aus Baustahl
Herausgeber: Deutscher Ausschuss für Stahlbau (DASt)

DASt-Richtlinie 019 Brandsicherheit von Stahl- und Verbundbauteilen in Büro- und Verwaltungsgebäuden
Herausgeber: Deutscher Ausschuss für Stahlbau (DASt)

DASt-Richtlinie 022 Feuerverzinken von tragenden Stahlbauteilen
Herausgeber: Deutscher Ausschuss für Stahlbau (DASt)

IVD-Merkblatt Nr. 22 Anschlussfugen im Stahl- und Aluminium-Fassadenbau sowie konstruktiven Glasbau. Einsatzmöglichkeiten von spritzbaren Dichtstoffen
Herausgeber: Industrieverband Dichtstoffe e.V. (IVD)

IVD-Merkblatt Nr. 24 Fugenabdichtung mit spritzbaren Dichtstoffen und vorkomprimierten Dichtungsbändern sowie Montageklebstoffen im Wintergartenbau
Herausgeber: Industrieverband Dichtstoffe e.V. (IVD

MB 434
Merkblatt 434: Wetterfester Baustahl
Herausgeber: Stahl-Informations-Zentrum

RAL-GZ 606 Stahlhochbau. Konstruktive Stahlbauten - Gütesicherung
Herausgeber: RAL Deutsches Institut für Gütesicherung und Kennzeichnung e.V.

VdS 2008 Feuergefährliche Arbeiten, Richtlinien für den Brandschutz
Herausgeber: Gesamtverband der Deutschen Versicherungswirtschaft e.V. (GDV)

VdS 2021 Baustellen - Unverbindlicher Leitfaden für ein umfassendes Schutzkonzept
Herausgeber: Gesamtverband der Deutschen Versicherungswirtschaft e.V. (GDV)

VdS 2047 Sicherheitsvorschriften für feuergefährliche Arbeiten
Herausgeber: Gesamtverband der Deutschen Versicherungswirtschaft e.V. (GDV)

*Hinweis: Technische Vorbemerkungen - Natursteinarbeiten*
Naturwerksteinarbeiten - Technische Vorbemerkungen

Mitgeltende Normen und Regeln
Allgemeines
Es gelten jeweils die Normen und Regeln in der zum Vertragsschluss gültigen Fassung einschließlich der Änderungen, Berichtigungen und Beiblätter.

Soweit in der Leistungsbeschreibung auf Technische Spezifikationen, z. B. nationale Normen, mit denen Europäische Normen umgesetzt werden, europäisch technische Bewertungen, gemeinsame technische Spezifikationen, Internationale Normen, Bezug genommen wird, werden auch ohne den ausdrücklichen Zusatz: "oder gleichwertig", immer gleichwertige Technische Spezifikationen in Bezug genommen.

DIN 20000-412
Anwendung von Bauprodukten in Bauwerken - Teil 412: Regeln für die Verwendung von Mauermörtel nach DIN EN 998-2

DIN 52106 Prüfung von Gesteinskörnungen - Untersuchungsverfahren zur Beurteilung der Verwitterungsbeständigkeit

DIN EN 12440 Naturstein - Kriterien für die Bezeichnung

DIN EN 12670 Naturstein - Terminologie

DNV BTI 1.1
Bautechnische Information Naturwerkstein: Mauerwerk
Herausgeber: Deutscher Naturwerkstein-Verband e.V. (DNV)

DNV BTI 1.2
Bautechnische Information Naturwerkstein: Massive Bauteile aus Naturstein
Herausgeber: Deutscher Naturwerkstein-Verband e.V. (DNV)

DNV BTI 1.3
Bautechnische Information Naturwerkstein: Massivstufen und Treppenbeläge, außen
Herausgeber: Deutscher Naturwerkstein-Verband e.V. (DNV)

DNV BTI 1.4
Bautechnische Information Naturwerkstein: Bodenbeläge, außen
Herausgeber: Deutscher Naturwerkstein-Verband e.V. (DNV)

DNV BTI 1.5
Bautechnische Information Naturwerkstein: Fassadenbekleidung
Herausgeber: Deutscher Naturwerkstein-Verband e.V. (DNV)

DNV BTI 1.6
Bautechnische Information Naturwerkstein: Mörtel für Außenarbeiten
Herausgeber: Deutscher Naturwerkstein-Verband e.V. (DNV)

IVD-Merkblatt Nr. 23 Abdichtungen von Fugen und Anschlüssen an Naturstein
Herausgeber: Industrieverband Dichtstoffe e.V. (IVD)

IVD-Merkblatt Nr. 27 Abdichten von Anschluss- und Bewegungsfugen an der Fassade mit spritzbaren Dichtstoffen
Herausgeber: Industrieverband Dichtstoffe e.V. (IVD)

IVD-Merkblatt Nr. 28 Sanierung von defekten Fugenabdichtungen an der Fassade
Herausgeber: Industrieverband Dichtstoffe e.V. (IVD)

WTA-Merkblatt 3-5-98/D
Natursteinrestaurierung nach WTA I: Reinigung
Herausgeber: Wissenschaftlich-Technische Arbeitsgemeinschaft für Bauwerkserhaltung und Denkmalpflege e.V. (WTA)

WTA-Merkblatt 3-8-95/D
Natursteinrestaurierung nach WTA II: Handwerklicher Steinaustausch
Herausgeber: Wissenschaftlich-Technische Arbeitsgemeinschaft für Bauwerkserhaltung und Denkmalpflege e.V. (WTA)

WTA-Merkblatt 3-9-95/D
Natursteinrestaurierung nach WTA XI: Bewertung von gereinigten Werkstein-Oberflächen
Herausgeber: Wissenschaftlich-Technische Arbeitsgemeinschaft für Bauwerkserhaltung und Denkmalpflege e.V. (WTA)

WTA-Merkblatt 3-10-97/D
Natursteinrestaurierung nach WTA XII: Zustands- und Materialkataster für Natursteinbauwerke
Herausgeber: Wissenschaftlich-Technische Arbeitsgemeinschaft für Bauwerkserhaltung und Denkmalpflege e.V. (WTA)

WTA-Merkblatt 3-11-97/D
Natursteinrestaurierung nach WTA III: Steinergänzung mit Restauriermörteln und Steinersatzstoffen
Herausgeber: Wissenschaftlich-Technische Arbeitsgemeinschaft für Bauwerkserhaltung und Denkmalpflege e.V. (WTA)

WTA-Merkblatt 3-12-16/D
Natursteinrestaurierung nach WTA IV: Fugen
Herausgeber: Wissenschaftlich-Technische Arbeitsgemeinschaft für Bauwerkserhaltung und Denkmalpflege e.V. (WTA)

WTA-Merkblatt 3-13-01/D Zerstörungsfreies Entsalzen von Naturstein und anderen porösen Baustoffen mittels Kompressen
Herausgeber: Wissenschaftlich-Technische Arbeitsgemeinschaft für Bauwerkserhaltung und Denkmalpflege e.V. (WTA)

WTA-Merkblatt 3-17-10/D Hydrophobierende Imprägnierung von mineralischen Baustoffen
Herausgeber: Wissenschaftlich-Technische Arbeitsgemeinschaft für Bauwerkserhaltung und Denkmalpflege e.V. (WTA)

*Hinweis: Technische Vorbemerkungen - Betonarbeiten*
Betonarbeiten - Technische Vorbemerkungen

Mitgeltende Normen und Regeln
Allgemeines
Es gelten jeweils die Normen und Regeln in der zum Vertragsschluss gültigen Fassung einschließlich der Änderungen, Berichtigungen und Beiblätter.

Soweit in der Leistungsbeschreibung auf Technische Spezifikationen, z. B. nationale Normen, mit denen Europäische Normen umgesetzt werden, europäisch technische Bewertungen, gemeinsame technische Spezifikationen, Internationale Normen, Bezug genommen wird, werden auch ohne den ausdrücklichen Zusatz: "oder gleichwertig", immer gleichwertige Technische Spezifikationen in Bezug genommen.

DIN 4123 Ausschachtungen, Gründungen und Unterfangungen im Bereich bestehender Gebäude

DIN 4235-1 Verdichten von Beton durch Rütteln; Rüttelgeräte und Rüttelmechanik

DIN 18197 Abdichten von Fugen in Beton mit Fugenbändern

DIN 18218 Frischbetondruck auf lotrechte Schalungen

DIN 18540 Abdichten von Außenwandfugen im Hochbau mit Fugendichtstoffen

DIN EN 10088-1
Nichtrostende Stähle - Teil 1: Verzeichnis der nichtrostenden Stähle

DIN EN 12620 Gesteinskörnungen für Beton

DIN EN 14199 Ausführung von Arbeiten im Spezialtiefbau -  Mikropfähle

DIN EN 15037-1
Betonfertigteile - Balkendecken mit Zwischenbauteilen - Teil 1: Balken

DIN EN 15191 Betonfertigteile - Klassifizierung der Leistungseigenschaften von Glasfaserbeton

DIN EN 15258 Betonfertigteile - Stützwandelemente

DIN EN 15564 Betonfertigteile - Kunstharzbeton - Anforderungen und Prüfverfahren

DAfStb-Richtlinie Richtlinie Vorbeugende Maßnahmen gegen schädigende Alkalireaktion im Beton (Alkali-Richtlinie)
Herausgeber: Deutscher Ausschuss für Stahlbeton (DAfStb)

DAfStb-Richtlinie Richtlinie Beton nach DIN EN 206-1 und DIN 1045-2 mit rezyklierten Gesteinskörnungen nach DIN EN 12620
Herausgeber: Deutscher Ausschuss für Stahlbeton (DAfStb)

DAfStb-Richtlinie Richtlinie Herstellung und Verwendung von Trockenbeton und Trockenmörtel (Trockenbeton-Richtlinie)
Herausgeber: Deutscher Ausschuss für Stahlbeton (DAfStb)

DAfStb-Richtlinie Richtlinie Selbstverdichtender Beton (SVB-Richtlinie)
Herausgeber: Deutscher Ausschuss für Stahlbeton (DAfStb)

DAfStb-Richtlinie Richtlinie Wasserundurchlässige Bauwerke aus Beton (WU-Richtlinie)
Herausgeber: Deutscher Ausschuss für Stahlbeton (DAfStb)

DAfStb-Richtlinie Richtlinie Massige Bauteile aus Beton
Herausgeber: Deutscher Ausschuss für Stahlbeton (DAfStb)

DAfStb-Richtlinie Richtlinie Herstellung und Verwendung von zementgebundenem Vergussbeton und Vergussmörtel
Herausgeber: Deutscher Ausschuss für Stahlbeton (DAfStb)

DAfStb-Richtlinie Richtlinie für die Herstellung von Beton unter Verwendung von Restwasser, Restbeton und Restmörtel
Herausgeber: Deutscher Ausschuss für Stahlbeton (DAfStb)

DAfStb-Richtlinie Richtlinie Stahlfaserbeton
Herausgeber: Deutscher Ausschuss für Stahlbeton (DAfStb)

DAfStb-Richtlinie Richtlinie für Schutz und Instandsetzung von Betonbauteilen
Herausgeber: Deutscher Ausschuss für Stahlbeton (DAfStb)

DAfStb-Richtlinie Richtlinie für Beton mit verlängerter Verarbeitbarkeitszeit (Verzögerter Beton)
Herausgeber: Deutscher Ausschuss für Stahlbeton (DAfStb)

DAfStb-Richtlinie Richtlinie  Qualität der Bewehrung - Ergänzende Festlegungen zur Weiterverarbeitung von Betonstahl und zum Einbau der Bewehrung
Herausgeber: Deutscher Ausschuss für Stahlbeton (DAfStb)

DAfStb-Richtlinie Richtlinie  Verstärken von Betonbauteilen mit geklebter Bewehrung
Herausgeber: Deutscher Ausschuss für Stahlbeton (DAfStb)

DAfStb-Richtlinie Richtlinie  Wärmebehandlung von Beton
Herausgeber: Deutscher Ausschuss für Stahlbeton (DAfStb)

DBV-Merkblatt Sichtbeton
Herausgeber: Deutscher Beton- und Bautechnik-Verein e.V. (DBV)

DBV-Merkblatt Abstandhalter nach Eurocode 2
Herausgeber: Deutscher Beton- und Bautechnik-Verein e.V. (DBV)

DBV-Merkblatt Unterstützungen nach Eurocode 2
Herausgeber: Deutscher Beton- und Bautechnik-Verein e.V. (DBV)

DBV-Merkblatt Rückbiegen von Betonstahl und Anforderungen an Verwahrkästen nach Eurocode 2
Herausgeber: Deutscher Beton- und Bautechnik-Verein e.V. (DBV)

DBV Merkblatt Betondeckung und Bewehrung. Sicherung der Betondeckung beim Entwerfen, Herstellen und Einbauen der Bewehrung sowie des Betons nach Eurocode 2
Herausgeber: Deutscher Beton- und Bautechnik-Verein e.V. (DBV)

DBV-Merkblatt Betonierbarkeit von Bauteilen aus Beton und Stahlbeton - Planungs- und Ausführungsempfehlungen für den Betoneinbau
Herausgeber: Deutscher Beton- und Bautechnik-Verein e.V. (DBV)

DBV-Merkblatt Injektionsschlauchsysteme und quellfähige Einlagen für Arbeitsfugen
Herausgeber: Deutscher Beton- und Bautechnik-Verein e.V. (DBV)

DBV-Merkblatt Beton und Betonstahl
Herausgeber: Deutscher Beton- und Bautechnik-Verein e.V. (DBV)

DBV-Merkblatt Begrenzung der Rissbildung im Stahlbeton- und Spannbetonbau
Herausgeber: Deutscher Beton- und Bautechnik-Verein e.V. (DBV)

DBV-Merkblatt Betonieren im Winter
Herausgeber: Deutscher Beton- und Bautechnik-Verein e.V. (DBV)

DBV-Merkblatt Betonschalungen und Ausschalfristen
Herausgeber: Deutscher Beton- und Bautechnik-Verein e.V. (DBV)

DBV-Merkblatt Gleitbauverfahren
Herausgeber: Deutscher Beton- und Bautechnik-Verein e.V. (DBV)

DBV-Merkblatt Hochdruckwasserstrahltechnik im Betonbau
Herausgeber: Deutscher Beton- und Bautechnik-Verein e.V. (DBV)

DBV-Merkblatt Hochfester Beton
Herausgeber: Deutscher Beton- und Bautechnik-Verein e.V. (DBV)

DBV-Merkblatt Nicht geschalte Betonoberfläche
Herausgeber: Deutscher Beton- und Bautechnik-Verein e.V. (DBV)

DBV-Merkblatt Nachbehandlung von Beton
Herausgeber: Deutscher Beton- und Bautechnik-Verein e.V. (DBV)

MB 866
Merkblatt 866: Nichtrostender Betonstahl
Herausgeber: Informationsstelle Edelstahl Rostfrei

Zement-Merkblatt B 2 Gesteinskörnungen für Normalbeton
Herausgeber: InformationsZentrum Beton GmbH

Zement-Merkblatt B 3 Betonzusätze. Zusatzmittel und Zusatzstoffe
Herausgeber: InformationsZentrum Beton GmbH

Zement-Merkblatt B 4 Frischbeton. Eigenschaften und Prüfungen
Herausgeber: InformationsZentrum Beton GmbH

Zement-Merkblatt B 5 Überwachen von Beton auf Baustellen
Herausgeber: InformationsZentrum Beton GmbH

Zement-Merkblatt B 6 Transportbeton - Festlegung, Bestellung, Lieferung, Abnahme
Herausgeber: InformationsZentrum Beton GmbH

Zement-Merkblatt B 7 Bereiten und Verarbeiten von Beton
Herausgeber: InformationsZentrum Beton GmbH

Zement-Merkblatt B 8 Nachbehandlung und Schutz des jungen Betons
Herausgeber: InformationsZentrum Beton GmbH

Zement-Merkblatt B 9 Expositionsklassen für Betonbauteile im Geltungsbereich des EC2
Herausgeber: InformationsZentrum Beton GmbH

Zement-Merkblatt B 11 Massige Bauteile aus Beton
Herausgeber: InformationsZentrum Beton GmbH

Zement-Merkblatt B 13 Leichtbeton
Herausgeber: InformationsZentrum Beton GmbH

Zement-Merkblatt B 18 Risse im Beton
Herausgeber: InformationsZentrum Beton GmbH

Zement-Merkblatt B 22 Arbeitsfugen
Herausgeber: Bundesverband der Deutschen Zementindustrie

Zement-Merkblatt B 27 Ausblühungen
Herausgeber: InformationsZentrum Beton GmbH

Zement-Merkblatt B 29 Selbstverdichtender Beton - Eigenschaften und Prüfungen
Herausgeber: InformationsZentrum Beton GmbH

Zement-Merkblatt H 8 Sichtbeton - Techniken der Flächengestaltung
Herausgeber: InformationsZentrum Beton GmbH

Zement-Merkblatt H 10 Wasserundurchlässige Betonbauwerke
Herausgeber: InformationsZentrum Beton GmbH

*Hinweis: Ansprechpartnerinnen / Kontaktpersonen der STSG*
Ansprechpartner:

Stiftung Thüringer Schlösser und Gärten; Bauverwaltung:
Sabine Jeschke
Tel.: 03621 / 5129335
M.: 0162 / 4470846
Jeschke-s@thueringerschloesser.de

Stiftung Thüringer Schlösser und Gärten; Schlossverwaltung:
Sandra Seeber
Tel.: 03621 / 5129334
M.: 0176/22233371
Schlossverwaltung@schlossfriedenstein.de

*Hinweis: Technische Vertragsbedingungen*
1) Allgemeines / Besonderheiten des Objektes
Schloss Friedenstein mitsamt seinen baulichen Anlagen und
Freiflächen mit Parkanlage und Kleinarchitekturen steht unter
Denkmalschutz. Alle Arbeiten sind mit größter Sorgfalt, Vorsicht
und größtmöglicher Schonung der Originalsubstanz
durchzuführen. Beschädigungen derselben sind auszuschließen.
Alle Arbeiten sind so auszuführen, dass keine unnötigen
Erschütterungen in das öffentliche genutzte Bauwerk
eingetragen werden. Die bestehende Substanz ist unaufgefordert
vor Beschädigungen zu schützen. Zu Bearbeitung vorgesehene
Verfahren und Technologien sind substanzschonend und unter
der Prämisse maximaler Erhaltung der vorhandenen Substanz zu
wählen.

2) Objektbesichtigung vor Angebotsabgabe
Vor Angebotsabgabe wird - aufgrund der besonderen örtlichen Bedingungen und den anspruchsvollen auszuführenden Natursteinarbeiten mit einer Stahl-Abfangkonstruktion an den Arkadenpfeilern W3, W7, W8, W9, W10, W11 des Westflügels von Schloss Friedenstein eine Vorortbegehung zwecks Information zur Baustelle, zu Lagerplätzen und Zufahrtsmöglichkeiten empfohlen.
Die beschränkten Zugänglichkeiten und die direkt angrenzenden
öffentlichen Räume (Der Schlosshof wird öffentlich genutzt!)
stellen relevante, kostenbeeinflussende Gegebenheiten dar.
Zusätzliche Forderungen des Bieters, die sich aus der
Unterlassung dieser Empfehlung ergeben, werden ausgeschlossen.
Ansprechpartner für örtliche Begehungen / Besichtigungen:
Stiftung Thüringer Schlösser und Gärten, Schlossverwaltung:
Frau Jeschke und Frau Seeber (Kontakt siehe vorherigen Abschnitt)

3) Qualifikation, Haftung, Denkmalschutzrechtliche Belange
Gegenstand der Baumaßnahme sind Arbeiten am
denkmalgeschützten Westflügel der Schlossanlage Friedenstein.
Die Arbeiten müssen mit besonderer Sorgfalt und größter Vorsicht erfolgen.
Da es die besondere Eigenart der Baumaßnahme erfordert,
kommen im Sinne des § 14, ThDSchG, (2) für die Ausführung
nur denkmalfachlich geeignete Firmen und Personen in Betracht,
die sich für die Ausführung der Maßnahmen nachweislich qualifiziert haben und Erfahrungen im Gewerk der Natursteinarbeiten mit
stat.-konstr. Sicherungen und Stahlabstützkonstruktionen im
Denkmalbestand haben. Der Nachweis ist durch Benennung von
Referenzobjekten mit vergleichbarer Aufgabenstellung zu erbringen.
Diese Nachweise sind dem Angebot beizulegen.

Der Bieter versichert:
- nur qualifiziertes Personal einzusetzen
- Kenntnis über die speziellen Vorschriften und ggf. einschlägigen
  DIN-Normen und EN-Normen zu besitzen.
- über weitreichende Erfahrung in der Natursteinarbeiten mit stat.-konstr.
  Sicherungen und Stahlabstützkonstruktionen zu verfügen.
Der Leiter der Baustelle darf während der gesamten Ausführungszeit nicht gewechselt werden. Er sollte möglichst täglich an den Arbeiten vor Ort beteiligt sein, ebenso bei Baustellenterminen mit der Bauleitung. Der verantwortliche Baustellenleiter muss außerordentliche Qualifikationen und Erfahrung in seinem Gewerk vorweisen.
- Langjährige und weitreichende Berufserfahrung auf dem
  Gebiet der Natursteinarbeiten mit stat.-konstr. Sicherungen
  und Stahlabstützkonstruktionen im Denkmalbestand, mind.
  10-jährige praktische Berufserfahrung als Bauleiter.
- Ausreichende Kenntnisse und Erfahrungen der Bauchemie
  und Bauphysik u.dgl. Entsprechende Nachweise können auch
  nach Baubeginn gefordert werden.

Für den Zeitraum der Ausführung wird als
verantwortlicher Bauleiter vom Bieter benannt:

......................................................
(Name, Titel; vom Bieter einzutragen)

Es ist durch den Auftragnehmer sicher zu stellen, dassdie
Baustelle stets mit einem fließend deutsch sprechenden
Facharbeiter seiner Firma besetzt ist.
Der Bieter übernimmt die volle Verantwortung für die ihm
übertragenen Arbeiten und für die Güte seiner Werkstoffe.

4) Preise
Sämtliche Preise sind Nettopreise in Euro. Die Mehrwertsteuer
wird gesondert aufgeführt. Die angebotenen Einheitspreise
verstehen sich inklusive aller notwendigen Leistungen
und
Nebenleistungen (Lohnstundensätze, Materialpreise,
Beschaffungs-, Anlieferungs-, Herstellungs- und
Maschinenkosten, Schutt beseitigen, einschl. Aufladen,
Abtransport und Deponiegebühren), sofern in den Positionen
nicht anders beschrieben ist.
Der Bieter bestätigt, dass die aufgeführten Einheitspreise
vollständig sind, d.h. die Lohnstundensätze unter Beachtung der
preislichen Vorschriften der üblichen Berechnungsmerkmale
ermittelt wurden, Materialpreise und Beschaffungskosten
enthalten sind und Maschinenkosten in Anlehnung an die gültige
Baugeräteliste (BGL) erfolgten.
Der Auftragnehmer übernimmt die Verpflichtung der
Vollständigkeit der angebotenen Leistungen. Leistungen und
Nebenleistungen, die sich zwangsläufig ergeben, sind im LV
berücksichtigt. Nebenleistungen sind vom Bieter auch dann
einzukalkulieren, wenn sie im LV nicht ausdrücklich erwähnt
werden.
Die zum Nachweis ausgeschriebenen Arbeitsstunden sind als
Höchstsatz zu verstehen und werden nur nach vorheriger
Freigabe durch den Bauherrn freigegeben.
Mehraufwendungen und Massenüberschreitungen sind im
Voraus schriftlich zu begründen und der Bauleitung zu
übergeben. Erst nach Prüfung, Zustimmung und Beauftragung
durch die Bauleitung dürfen die Arbeiten ggf. weitergeführt werden.

5) Baustellentagebuch, Unterlagen
Der Auftragnehmer muss ein Baustellentagebuch führen, aus
dem der Personal-, Geräte- und Materialeinsatz sowie lückenlos
der Stand und Fortschritt der Arbeiten mit allen maßgebenden u.
bemerkenswerten, den Bau betreffenden Ereignissen
(Bauabläufen) hervorgeht, ebenso Arbeits- und Witterungsbedingungen.
Es muss auf Verlangen jederzeit (wöchentlich zu den
Bauberatung) vorgelegt werden können. Das Bautagebuch ist
nach Abschluss der Maßnahme dem Auftraggeber zu
übergeben. Die Aufwendungen zur Führung des
Baustellentagebuches sind in die Einheitspreise des Angebotes
einzukalkulieren.
Zu den auf der Baustelle vorzuhaltenden Ausführungsunterlagen
zählt neben den Plänen auch eine Ausfertigung der Leistungsbeschreibung.

6) Schadens- und Unfallverhütung, Versicherung
Der Auftragnehmer hat für seine Leistungen alle
Sicherheitsvorkehrungen zu treffen, um Personal- und
Sachschäden abzuwenden.
Die Einhaltung der Unfallverhütungsvorschriften der
Berufsgenossenschaften und die Bestimmungen des
Arbeitsschutzes liegen in der alleinigen Verantwortung des
Auftragnehmers.
Sollte kein Koordinator für den Sicherheit- und
Gesundheitsschutz auf Baustellen nach der
Baustellenverordnung beauftragt werden, so bleibt die
Verantwortung für die Einhaltung der Sicherheits- und
Gesundheitsschutzmaßnahmen allein beim Auftragnehmer.
Der Auftragnehmer stellt dem Bauherrn sowie die örtliche und
fachliche Bauleitung ausdrücklich frei von
Schadensersatzansprüchen, die er im Zusammenhang mit
seinen Leistungen oder Lieferungen zu vertreten hat.
Dem Auftragnehmer obliegt der Schutz seiner Leistungen, auch
gegen Wasser-, Frost-, Sturm- und Winterschäden, sowie gegen
Beschädigungen, Korrosion und Verschmutzung, Beseitigung
von Eis und Schnee, kostenfrei.
Die Verkehrssicherungspflicht obliegt allein dem Unternehmer.
Schutzvorrichtungen zur Gefahrenabwehr sind täglich zu
kontrollieren, Mängel sofort zu beseitigen.

Der Auftragnehmer hat eine Haftpflichtversicherung, bezogen auf
den Einzelauftrag, durch Vorlage der Versicherungspolice
nachzuweisen.

Versicherungsgesellschaft......................................

Deckungssumme max...........................................

Personenschäden..................................................

Sachschäden ..........................................
(vom Bieter einzutragen)

7) Bauleitung und Abstimmungen
Das Anordnungsrecht als Vertreter des Bauherrn liegt beim
Architekten bzw. dessen Bauleitung.
Alle zur Ausführung gelangenden Arbeiten müssen mit diesen
abgestimmt werden, die zur fachlichen Abstimmung
Sonderfachleute heranziehen können. Bei evtl. auftretenden
Unstimmigkeiten in Bezug auf Anwendungs- und
Verarbeitungshinweise hat der Auftragnehmer die Bauleitung
sofort zu informieren, die darauf eine Entscheidung unter
Einschaltung der Fachbehörden trifft. Bei der Bauanlaufberatung
erfolgt eine Einweisung durch die örtliche Bauleitung. Zum
Einweisungstermin müssen alle Gewerke anwesend sein.
Während der Bauausführungszeit hat der Auftragnehmer zu den
wöchentlich stattfindenden Bauberatungen den Bauleiter bzw. im
Krankheits- oder Urlaubsfall einen bevollmächtigten Vertreter zu
entsenden. Unentschuldigtes Fernbleiben an den Bauberatungen
wird als nicht erbrachte Leistung angesehen, was Sanktionen
nach sich ziehen kann, worüber der Bauherrn entscheidet.

8) Bauabschnitte und Änderungen im LV Text
In den Leistungstexten / Plänen ist die Leistung nach Leistungsbereichen bzw. Teilbauabschnitten getrennt ausgeschrieben. Die Bauabschnitte (zu sanierenden Arkadenpfeilerbereiche) werden vor Baubeginn von der STSG und der Bauleitung festgelegt.
Die entsprechenden Planungen nehmen Bezug auf diese Systematik.
Die Arbeitsweise soll auf die Bauabschnitte bezogen bleiben; die
Abrechnung erfolgt bauabschnittsbezogen.
Jeder neue Arbeitsgang ist unaufgefordert der Bauleitung anzuzeigen.
Die Arbeiten sind nach den neuesten wissenschaftlichen und
technischen Erkenntnissen und Verfahrensweisen sowie den
gültigen EN- und DIN-Normen durchzuführen.
Zeigen sich bei der Ausführung der verschiedenen Arbeiten
andere Voraussetzungen, als bisher angenommen, so sind diese
schriftlich bekanntzugeben. Erst nach Zustimmung der
Bauleitung dürfen die Arbeiten weitergeführt werden.
Evtl. Arbeitszeitunterbrechungen oder Zeitverzögerungen sind
mit bei der Kalkulation zu berücksichtigen.
Ergeben sich aus Sicht des Auftragnehmers weitere notwendige
Arbeiten, so sind diese als Zusatzpositionen aufzuführen und
dem Angebot hinzuzufügen (nur EP).
Der Leistungstext des LV´s muss in der Urschrift ausgefüllt
zurückgegeben werden. Eigene Bezeichnungen oder Bezifferungen sind nicht zulässig.

9) Arbeitsabfolge, Termine
Siehe Termin- u. Bauablaufplan Arkadensanierung BA1 - 5_WF_ARK_SAN_009_a.
Der Auftraggeber kann über Arbeitsunterbrechung verfügen,
wenn die Notwendigkeit dazu, z.B. bei Veranstaltungen im
Schlosshof, bei schlechtem Wetter, bei
Planänderungen usw., besteht. Eine Verlängerung des
Bautermins während der kalten Jahreszeit wird für die
Arbeitstage, bei denen die Temperaturen am Arbeitsplatz
vormittags 10:00 Uhr unter 3° Celsius liegt, nur gewährt, wenn
keine Winterbaustelle eingerichtet wird. Alle
Frostschutzmaßnahmen, Heizungskosten usw. gehen bis zu
diesem Zeitpunkt zu Lasten des Auftragnehmers.
Ist der Auftragnehmer jedoch durch eigenes Verschulden mit
dem Termin in Verzug gekommen, so gehen
Frostschutzmaßnahmen grundsätzlich zu Lasten des Auftragnehmers.

10) Materialien
Die Materialkosten verstehen sich einschl. aller Zuschläge, frei
Verwendungsstelle. Alle Einheitspreise beinhalten die komplette
Leistung nach der Leistungsbeschreibung, einschl. aller
Nebenleistungen, die zur sach- und fachgerechten Durchführung
erforderlich sind, einschl. aller Fahrtkosten, Auslösungen und
sonstigen Nebenkosten.
Nicht im Angebot erfasste Materialien werden zum ortsüblichen
Preis abgerechnet.
Sollten aus Sicht des Bieters andere Materialien oder Fabrikate,
als im LV ausgeschrieben, verwendet werden, so ist deren
Gleichwertigkeit zu den angegebenen, durch Prüfberichte zu
belegen und von der Bauleitung zu bestätigen.
Einzelne Produkte sind zur Ausführung festgelegt, da im Vorfeld der Sanierung umfangreiche Untersuchungen und Materialabstimmungen mit MFPA, IFS, STSG und TLDA stattfanden.Hierfür sind keine Alternativprodukte zugelassen.

11) Schutzmaßnahmen
Angrenzende und nicht zu bearbeitende Bauteile sind in
geeigneter Form vor Beginn und während der Arbeiten so
zu schützen, dass keine Verunreinigungen oder Schäden auftreten
können. Soweit diese Leistungen nicht im LV näher beschrieben
sind, sind diese in die Einheitspreise des Angebotes einzukalkulieren.

12) Aufmass und Abrechnung
Sämtliche Maße sind eigenverantwortlich durch den
Auftragnehmer am Bau zu überprüfen. Das Aufmaß erfolgt
gemeinsam mit der Bauleitung und wird nur so verbindlich. Für
eine rechtzeitige Terminanmeldung ist der Auftragnehmer
verantwortlich.
Für Leistungen, die später nicht mehr quantitativ erfassbar sind,
müssen vor der Weiterführung der Arbeiten Zwischenabnahmen
sowie ein Aufmaß der Mengen erfolgen. Die nachträgliche
Abrechnung nicht mehr sichtbarer Leistungen kann
möglicherweise nicht mehr anerkannt werden.
Rechnungen, auch Teilrechnungen, werden nur mit prüffähigen,
durch die Bauleitung bestätigten Aufmaßen entsprechend den
Vereinbarungen entgegengenommen.
Es werden nur die tatsächlich eingebauten Mengen abgerechnet.
Abschlagszahlungen erfolgen nur zu max. 90% der tatsächlich
erbrachten Leistung.

13) Musterflächen
Musterflächen zur Darstellung der verschiedenen Technologien,
wie Aufmauerung (Kern-MW, Quader-MW/ Steinversatz),
Verfugung (Größe mind. 0,30 m²) oder Formergänzungen etc.,
müssen in jedem Fall angelegt bzw. vorgezeigt werden. Diese
sind ohne besondere Vergütung anzulegen, es sei denn, dass im
Leistungstext eine besondere Position dafür vorgesehen ist. Erst
nach Abnahme der Musterflächen/ Muster durch die Bauleitung
kann mit den Maßnahmen begonnen werden.

14) Baustrom, Bauwasser
Anschlussmöglichkeiten für den Baustrom- und das
Bauwasser sind mit der STSG abzustimmen.

15) Lage der Baustelle, Baustellenzugänglichkeit,
Baustelleneinrichtung (BE)
Die Schlossanlage ist von der südlich verlaufenden Parkallee
über einen öffentlichen Parkplatz zu erreichen. Der Zugang zur
Baustelle (Westflügel) erfolgt durch die Durchfahrt in den
öffentlich genutzten Schlosshof; die Flächen sind mit einer
wassergebundenen Decke belegt; vor Beginn der Arbeiten sind
die Vertreter der Schlossverwaltung zu kontaktieren, um die
Fahrwege zum Bearbeitungsbereich des Westflügels exakt zu
definieren und festzulegen, um keine Schädigungen durch
Überfahrung von Leitungen zu verursachen.
Wegen der öffentlichen Nutzung der Schlossanlage darf das
Umfeld des Bearbeitungsbereiches nicht beeinträchtigt werden.
Es wird darauf hingewiesen, dass die Fußgänger Vorrang vor
den Baufahrzeugen haben; es gilt die StVO! Die öffentlichen
Grundstücke sind freizuhalten von jeglichen Ablagerungen bzw.
Verstellungen und sind täglich besenrein zu verlassen.
Die Baustelleneinrichtung ist am jeweiligen Arkadenpfeiler des
Westflügels - in Abstimmung mit der Schlossverwaltung /
Bauleitung - einzurichten. Die angrenzenden Flächen des
befestigten Arkadenganges und unbefestigen Schlosshofes sind
zu schützen; diese dürfen nicht beeinträchtigt werden.
Diese Leistungen sind Bestandteil des Angebotes und werden
nicht separat vergütet - sofern keine gesonderte Pos. im LV dafür vorgesehen ist.
Die Flächen der BE sind mit der Schlossverwaltung und
Bauleitung vor Aufnahme der Arbeiten abzustimmen.
Die Flächen der BE sind mit einem Bauzaun (Höhe 2,00 m)
abzusichern und nach Räumung der Baustelle gereinigt der
Bauleitung zu übergeben.
Sämtliche Kosten zur BE sind - wenn nicht anderes in den
nachfolgenden Positionen beschrieben - in die Einheitspreise
des Angebotes einzukalkulieren.

16) Ordnung und Sauberkeit, Abfallbeseitigung
Die Baustelle mit Baustelleneinrichtung ist steht ordentlich
und sauber zu halten.
Anfallendes Verpackungsmaterial sowie anfallender Bauschutt
sind als Eigentum des Auftragnehmers sofort zu entfernen und
nach den gültigen Umweltschutzbestimmungen zu entsorgen.
Der Auftragnehmer hat seine Abfälle, Abbruchmassen und
Bauschutt selbst zu entsorgen. Die Entsorgung von Abfällen,
Abbruchmassen und Bauschutt umfasst die Verwertung
entsprechend den Vorschriften und behördlichen Auflagen. Der
Entsorgungsnachweis ist auf Verlangen vorzulegen.
Bauherr, Schlossverwaltung und Bauleitung sind berechtigt, bei
Nichtentsorgung aufgetretene Abfälle nach kurzer Fristsetzung
diese auf Kosten des Verursachers zu entsorgen bzw. die
Baustelle reinigen zu lassen.

17) Gewährleistung von Sicherheit und Brandschutz
Während der Bauausführungszeit muss sich der Auftragnehmer
mit Arbeitsbeginn an jedem Tag an der Wache unter Benennung
der Anzahl der Arbeitskräfte anmelden und nach Arbeitsschluss
dort wieder abmelden.
Die durch den Auftragnehmer geschaffenen Bauzeitverschlüsse
sind mit gleichschließenden Zylindern zu versehen. Die
Schlüssel werden mit Arbeitsschluss der Wache übergeben und
bei morgendlicher Anmeldung zur Arbeitsaufnahme dem
Auftragnehmer wieder ausgehändigt. Der Auftragnehmer ist nicht
berechtigt, Schlüssel im eigenen Besitz zu behalten.
Für Trenn-, Schneid- oder Schweißarbeiten ist eine Erlaubnis bei
der Schlossverwaltung und dem zuständigen
SIGEKO-Koordinator mind. 1 Woche vor Ausführung der
Arbeiten einzuholen. Grundsätzlich gilt, dass jedwede Trenn-,
Schneid- und Schweißarbeiten nur Vormittags, bis max. 12:00
Uhr ausgeführt werden können.
Die Baustelle ist immer so zu verlassen, dass Feuerwehr und
andere Rettungskräfte im Notfall die Baustelle gehen können.
Durch den Bieter sind die v.g. Aufwendungen in die
Angebotspreise einzukalkulieren.

18) Hebewerkzeuge
Es werden keinerlei Hebewerkzeuge, Autokran o.ä. zur
Verfügung gestellt. Sollte für die Ausführung der der eigenen
Arbeit LKW-Arbeitsbühnen, Autokräne o.ä. Hilfsmittel erforderlich
sein, so sind diese mit in die Kosten der Einheitspreise des
Angebotes mit einzurechnen - sofern keine gesonderte Position im
LV dafür vorgesehen ist.

19) Beweissicherung
Vor Aufnahme der Arbeiten ist in einem Beweissicherungsverfahren der Zustand des öffentliche Parkplatzes, des Schlosshofes und die Außenhaut des Westflügels sowie angrenzende Nordflügelbereiche im Beisein eines Vertreters des Bauherrn und Auftragnehmers fotografisch und durch Niederschrift festzuhalten, die von allen Betroffenen anerkannt sein müssen, zu dokumentieren. Beginnt der Auftragnehmer vor einer solchen Beweissicherung mit den Arbeiten und gibt es Streit zumZustand des Objektes vor Baubeginn, ist der Auftragnehmer für den Zustand im Sinne einer Beweislastumkehr beweisbelastet.

20) Erklärung des Auftragnehmers
Hiermit bestätige ich als Auftragnehmer (oder evtl. als Arbeitsgemeinschaft) rechtsverbindlich, dass die Einheitspreise der Leistungspositionen so kalkuliert sind, dass die Bestimmungen der Bauaufsicht,  der Gerüstordnung, des Arbeitsschutzes, der Unfallverhütungsvorschriften der Berufsgenossenschaften sowie die gemäß Leistungsumfang einzuhaltenden DIN-Vorschriften und anerkannten Regeln der Technik eingehalten werden.

Ich erkläre, dass vom Auftragnehmer im Zuschlagsfall das geforderte Personal eingesetzt wird, die mit den oben genannten Vorschriften vertraut sind und auch die Gewähr bieten  kann diese umzusetzen. Ich erkläre, die Allgemeinen und Technischen Vorbemerkungen inhaltlich verstanden zu haben und erkenne diese ebenso - Termin- u. Bauablaufplan Arkadensanierung BA1 - an. Ich verpflichte mich zur Einhaltung der Technischen Vorbemerkungen (Stahlbau, Naturstein, Beton), im Rahmen und Umfang der auszuführenden Leistungen. Ich übernehme rechtsverbindlich die Haftung für alle Schäden, die dem Bauherrn, seinen Beauftragten oder einem sonstigen Dritten infolge Nichtbeachtung der Vorschriften durch mich selbst oder durch meine Erfüllungsgehilfen zugefügt werden. Der Bieter bestätigt mit seiner Unterschrift, dass keine wesentlichen Unklarheiten zur Bauausführung bestehen.

Mit der Unterschrift erkennt der Bieter die Technischen Vertragsbedingungen sowie die Allgemeinen und Technischen Vorbemerkungen an.

.................................., den.................................

Stempel + rechtsverbindliche Unterschrift

### Titel 02 BAUSTELLENEINRICHTUNG (BE)

**02.1 Baustelleneinrichtung, Vorhaltung, Beräumung**
*** Pauschalposition
Baustelleneinrichtung gem. DIN 18 299 und DIN 18 332, in Abstimmung mit Bauherr / Bauleitung stellen, vorhalten über die Dauer der eigenen Arbeit und nach Beendigung derselben abbauen, einschl. An- und Abfahrt (Transporte), einschl. Wiederherstellen des Geländes des Schlosshofes (wassergebundene Decke) sowie den BE-Flächen (Westgarten), mit folgenden in den Pauschalpreis einzurechnenden Leistungen / Inhalten, soweit diese nicht gesondert in den nachfolgenden Einzelpositionen erfasst  oder  vom AN in anderen Leistungspositionen einkalkuliert sind:

- Verkehrssicherungseinrichtung, einschl. Leistung zur Verkehrssicherung
- liefern, vorhalten betreiben aller für die Leistungserbringung erforderlichen Hebegeräte, Hilfszüge, Maschinen, Hebezeuge, Radlader, Teleskoplader, Montagehilfen, Bagger, Kleinmaschienen, Mobilkran, Winden, Pressen und/oder Hydraulikheber einschl. Bedienpersonal und Betriebstoffen; sowie alle sonstigen Maschinen, Geräte, Werkzeuge für die Bearbeitung des vorliegenden Los
- Bereitstellung von Aufenthaltsräumen, Tagesunterkünfte für das auf der Baustelle tätige Personal einschl. Beheizung und Betrieb
- Bereitstellung von Wasch- u. Sanitärcontainern für das auf der Baustelle tätige Personal einschl. Beheizung und Betrieb
- witterungsgeschützte Steinmetzarbeitsplätze (Schauer)
- Baustellenbeleuchtung im Bereich der Verkehrsflächen, den Aufenthaltsbereichen, am Gerüst und in den Bearbeitungsbereichen
- Kommunikationseinrichtungen
- Lagerräume, Werkstatt, Magazin, Unterstelleinrichtungen
- begehbare Abdeckungen, zur Sicherstellung von erforderlichen Rettungs- und Fluchtwegen
- Schutzwände, Abdeckungen und Einhausungen für alle im Arbeitsbereich vorhandenen Bestandsbauteile u. Oberflächen
- Schutzdächer und Witterungsschutzkonstruktionen im Arbeitsbereich (Sonnen- und Regenschutz),
- Entfernen von Verunreinigungen im Baustellebereich
- An-/Abtransport aller für die Durchführung der Arbeiten benötigten Maschinen und Geräte, einschl. Transportaufwendungen bis zum jeweiligen Einsatzort im Gebäude bzw.  am Gelände
- Behördliche Anmeldungen der Baustelle, im erforderlichen  Umfang
- notwendige Geräte, Werkzeuge und Hilfsmittel zur Erbringung der Leistung
- Arbeitsbeleuchtung im Außen- u. Innenbereich
- Aufwendungen zur Einhaltung der Forderungen des Amtes  für öffentliche Ordnung, der Bauberufsgenossenschaften  und sonst. mitwirkender Behörden, Amtsstellen und  Körperschaften
- Aufwendungen für persönliche Schutzausrüstungen aller auf der Baustelle tätigen Mitarbeiter
- Baustellensicherungen und -beschilderungen, begehbare Abdeckungen (schub-/trittfest),
- Gebühren im Zusammenhang mit der eigenen BE und  Leistungserbringung
- Freimachen des Baugeländes
- Standflächen, Lagerflächen, Aufstellungen bautechnisch  erforderlicher Geräte
- Abstimmung Flächenbedarf und Einrichtung der BE mit  Bauleitung bzw. Bauherrschaft sowie Herstellen der Stand-  und Lagerflächen auf der von der Bauleitung vorgegebenen  Geländefläche
- Baustraße herstellen und wieder zurückbauen (vorhanden!)
- Stand- und Lagerflächenbefestigungen im BE-Bereich
- Kabelbrücken, Überfahrschutz, Kennzeichnungsarbeiten
- Befestigung von Kranstandflächen
- Hebe-, Förder- und Transportgeräte,
- Containerstellplätze
- Aufenthalts- u. Pausenunterkünfte einschl. Sanitär- einrichtungen, Beheizung in der Frostperiode, etc.
- Schutz vorhandener Straßen / Wege / Gebäude / Mauern / Bestandbauteile gegen Beschädigung und Verunreinigungen
- Lagerflächen, Lager- und Arbeitsplätze
- Verkehrssicherungseinrichtung einschl. Leistung zur  Verkehrssicherung
- Installationen von Baustrom, Bauwasser, Bauabwasser  einschl. Verteilung u. Anschlussleitung sowie Verbrauchsabrechnung
- Kommunikationseinrichtungen (i.d.R. Polier mit Mobilfunk  ausreichend)
- Lagerräume, Werkstatt, Magazin, Unterstelleinrichtungen
- Auslösung und Übernachtungen
- Leitern u. Bautreppen außerhalb und innerhalb von Gebäuden einschl. Geländer nach UVV,
- temporär benötigte Arbeitsplattformen, Arbeits- und Schutzgerüste, Überbrückungen und konstruktive Abstützungen
- Bauzaun, Hinweisschilder, Türen, Tore, Schließvor- richtungen
- Schutzgeländer, Absperrungen, Baugrubenabsicherungen
- Herstellung arbeitstäglicher Verschluss Zugang zur Baustelle / zum Baugelände, gegen Zutritt durch Unbefugte
- Gebühren für Genehmigungen und sonstige Auslagen, die  der Baustelleinrichtung zuzuordnen sind, soweit nicht durch  Vorschriften anders geregelt
- Nach Abschluss der Arbeiten erfolgt die vollständige  Beräumung der Baustelle bzw. der abgeschlossenen  Arbeitsbereiche von allen Geräten, Anlagen, Einrichtungen,  sowie der Rückbau aller temporären Befestigungskonstruktionen, mit Wiederherstellung des ursprünglichen Zustands,  dazu die Arbeitsbereiche, betreffende Fußbodenbereiche der Arkadengangbereiche, Räume, Gerüstlagen und betreffenden Außengeländebereiche besenrein herstellen / übergeben, einschl. Abtransport und Entsorgung aller Abfälle, Materialreste, Verpackungs-Reste, Dreck, Staub, Verunreinigungen und Bauschutt
- Wiederherstellen des Geländes in den Ursprungszustand, mit Entfernen von Schmutz, Müll, Bauschutt u. Verunreinigungen einschl. baubegleitendende Zwischenreinigungen

soweit diese für die fachgerechte, vollumfängliche u. ordnungsgemäße Leistungserbringung erforderlich werden.

Kalkulationsansatz: Bauzeit für W3 u. W7-11 => 80 Wochen

Abrechnung als einmalige Pausachale (wiefolgt: 50% bei Einrichtung, 30% bei Vorhaltung, 20% bei Beräumung).
Menge: 1,000 psch

**02.2 Baustelleneinrichtung über die 80.Woche hinaus verlängern, weiter vorhalten**
Die Baustelleneinrichtung (wie in Vorposition beschrieben) über die geplante Dauer von 80 Wochen hinaus verlängern und weiter vorhalten.
Ein Vergütungsanspruch besteht für die verlängerte Vorhaltung der  Baustelleneinrichtung nur, sofern die Abweichung vom vorgesehenen Ausführungszeitraum vom AG zu vertreten ist; vom AN zu vertretende Verlängerungen werden nicht vergütet.

Mengenansatz: Verlängerung je Kalenderwoche; falls nur Teilumfänge der Baustelleneinrichtung von der Verlängerung betroffen sind, so gilt nur der anteilige Prozentwert hierfür.

Abrechnung als Pauschale pro Woche (ab der 81. Woche) nach tatsächlichem Bedarf.
Hier ist lediglich "eine StückWoche" zu verpreisen!
Menge: 1,000 StWo

**02.3 Mobilkran, Hebe-, Förder- und Transporteinrichtungen**
*** Pauschalposition
In dieser Position sind alle Kosten und Aufwendungen für notwendige Hebe-, Förder- und Transporteinrichtungen, wie z.B.:
- Mobilkräne (Mehrfacheinsatz erforderlich; z.B. jeweils bei der Montage und Demontage der Stahl-Abfangkonstruktion, pro Pfeiler),
- Portalkräne u. Schwerlasthebebühnen (Mehrfacheinsatz erforderlich; z.B. bei den Natursteinarbeiten an den Arkadenpfeilern),
- Bagger u. Radlader (Mehrfacheinsatz erforderlich; z.B. bei Erdarbeiten oder Versetzen der Fertigteilfundamente),
als Pauschale einzukalkulieren, die im Rahmen der gesamten Westflügel-Arkadenpfeilersanierung von W3 und W7-W11 für die Umsetzung der im vorliegenden Leistungsverzeichnis beschriebenen Leistungen und Arbeiten (incl. dazugehöriger Nebenleistungen) erforderlich sind;
einschließlich Lieferung, Antransport, Einrichtung, Aufstellung, Bereitstellung, Vorhaltung, Bedienung, Wartung, Prüfung, Umsetzen, Umbauen, Anpassen, Abbauen und Abtransportieren.

Kalkulationsgrundlage: Leistungszeitraum 80 Wochen
Abrechnung: jeweils als anteilige Pauschale, mit 1/6 pro bearbeiteten Arkadenpfeiler!
Menge: 1,000 psch

**02.4 Stillstand Baustelle (Bauherrenverursacht) -Bedarfsposition-**
*** Bedarfsposition ohne GB
In dieser Position ist der Stillstand der Baustelle, mit allen Personal, Finanzierungs-, Geräte- und Vorhaltekosten einzukalkulieren; sofern dieser vom Bauherren verursacht / veranlasst wird.
Die Position kommt darüberhinaus nur zur Anwendung, wenn ein vollständiger Stillstand vorliegt und keinerlei Arbeiten der hier im LV enthaltenen Gewerke ausgeführt werden können.
Abrechnung nach Stück pro Woche
Menge: 1,000 StWo

*Hinweis: >>> Sicherheitseinrichtungen*
(ohne Vortext)

**02.5 Mobilbauzaun, H=2m, liefern und aufstellen**
Mobilbauzaun aus Stahlgitterelementen mit Stützenfüßen aus
Betonfertigteilen; mit Aussteifungsstreben, Abhebesicherungen, zusätzlichen Betonfertigteilgewichten u. zur dauerhaften wind-/sturmsicheren Bauzaun-Herstellung, nebst zusätzlichen Bauzaunfeld-Ausssteifungsdreiecken; einschl. sämtlicher Verbindungen (Schellen) liefern und aufstellen,
Zaunhöhe: mind. 2,00 m,
verschließbar mit einem Vorhängeschloss, Übergabe von mind. 5 Schlüsseln an Bauherr und Beteiligte

Ortsangabe: Aufstellung nach Angaben Bauherr/Bauleitung, im Bereich Arkadengang von W2 bis  W12 und im Schlosshof, Aufstellfläche befestigt und weitgehend eben, Bearbeitungsbereich der Arkadenpfeiler am Westflügel

Abrechnung: nach lfm gestellten Bauzaun (einmalig vergütet!)
Menge: 240,000 m

**02.6 Vorhaltung Mobilbauzaun, H=2m, 80 Wo**
Vorhaltung Mobilzaun über die Dauer der Arbeiten

In den EP dieser Position sind darüber hinaus alle Kosten und Aufwendungen für das tägliche Öffnen, Schließen, Sichern;  das dauerhaft wind-/sturmsichere Lagesichern des Bauzauns; das Wiederaufstellen, Richten, Ausbessern, Reparieren des Bauzauns (z.B. bei außergewöhnlichem Windstoß); das notwendige Versetzten und Umbauen bei Materialanlieferungen oder beim Autokranbetrieb. Desweiteren sind alle notwendigen Bauzaun- und BE-Anpassungen die sich über den Bauzeitraum aus den zu erbringenden Sanierungsleistungen für die Arkaden im Bereich von W2 bis W12 ergeben hier einzukalkulieren.

Abrechnung der Vorhaltung je m und Woche
Menge: 19200,000 mWo

**02.7 Mobilbauzaun, H=2m, demontieren, abtransportieren**
Mobilbauzaun aus Stahlgitterelementen mit Stützenfüßen aus Betonfertigteilen, einschl. sämtlicher Verbindungen (Schellen, Verschraubungen) demontieren und abtransportieren Zaunhöhe: mind. 2,00 m
Menge: 240,000 m

**02.8 Mobilbauzaun umbauen (auf Anweisung STSG)**
Auf dem Schlosshof finden diverse Feste und Veranstaltungen statt, für die entsprechende Flächen und Fluchtwege sichergestellt werden müssen. Auf Anweisung der Bauherrschaft / STSG müssen u.U. zu bestimmten Zeiten die Flächen der Baustelleneinerichtung (Bauzaun, etc.) reduziert und angepasst werden.

In den EP dieser Position sind vom AN alle Kosten und Aufwendungen einzukalkulieren, die für das temporäre Umbauen, Verschieben und Translozieren des bestehenden Mobilzauns sowie die anschließende Wiederherstellung des "Vorzustands" entstehen. Diese Position kommt nur zur Anwendung, sofern vorher von der STSG oder der Bauleitung eine entsprechende Anweisung erteilt wurde. Anderweitige Bauzaunanpassungen sind in den EP der Vorhaltung (siehe Vorgängerpositionen) einzukalkulieren.

Kalkulationsansatz: 80 lfm Bauzaun werden umgebaut
Abrechnung: einmalige Vergütung pro lfm umgebauten Bauzaun, für hin- u. wieder zurückstellen
Menge: 80,000 m

**02.9 Tor für Bauzaun, zweiflügelig, b=6,00m bis 7,00m, verschließbar**
Tor für Bauzaun, zweiflügelig, Breite b=6,00m bis 7,00m, verschließbar, passen zur zuvor beschriebenen Bauzaunanlage, Ausführung einschl. aller Beschläge, Halterungen, Verankerungen, Führungen, Materialien und Nebenleistnungen, einschl. Schließzylinder mit 5 Bauschlüsseln (Übergabe an die Bauleitung) zur bauzeitlichen Überlassung,
liefern, fachgerecht herstellen und warten sowie incl. Rückbau und Abtrasport nach Abschluss der Bauarbeiten.
Menge: 2,000 St

**02.10 Vorhaltung Bauzaun-Tor, zweiflügelig**
Vorhaltung, Wartung, Gebrauchsüberlassung der zweiflügeligen Bauzaun-Toranlage (= 1 Stück),
mit Systemeigenschaften entsprechend den Beschreibungen der Vorposition

Abrechnung der Vorhaltung je Stück und Woche
Kalkulationsgrundlage: 80 Wochen für 2 Stück
Menge: 160,000 StWo

**02.11 Gewebe-/ Gerüstfolie am Mobilzaun**
Liefern und Montieren von sauberen intakten Gewebe-/ Gerüstfolien, weiß, als Blickschutz, am Bauzaun montiert, Vorhaltung über die gesamte Bauzeit (80 Wochen), einschl. Demontage und Abtransport nach Fertigstellung der Arbeiten
Menge: 420,000 m2

**02.12 Bautür, Stahl, abschließbar, B/H=195/210cm liefern, einbauen, herstellen, vorhalten, räumen**
Abschließbare Bautür, aus Stahl, mit örtlich angepasster hergestellter und befestigter Zargen-/Rahmenkonstruktion aus Holz u. Holzwerkstoffen, in Außenwandöffnung Westflügel,
einschl. aller Beschläge, Halterungen, Verankerungen, einschl. Schließzylinder mit zehn Bauschlüsseln (Übergabe an die Bauleitung) zur bauzeitlichen Überlassung, allen erforderlichen Nebenleistnungen, mit liefern, einbauen, herstellen, vorhalten über die Gesamte Bauzeit von 80 Monaten, räumen nach Fertigstellung.
Ausführung nach vorheriger Abstimmung und Freigabe durch Bauherr/ Bauleitung
Menge: 2,000 St

**02.13 Bautüre aus Vorposition umbauen, versetzten**
Vorhandene, in Vorposition beschriebene Bautüre umbauen, nach Vorgabe Bauleitung bzw. dem Baufortschritt entsprechend aus der Außenwand ausbauen und an anderer Stelle, wieder einbauen, einschl. den erforderlichen Nebenleistungen.
Menge: 1,000 St

*Hinweis: >>> Ver- und Entsorgungseinrichtungen*
(ohne Vortext)

**02.14 Sanitär-Waschcontainer, Doppelcontainer**
Sanitärcontainer als Doppel-Sanitär-Waschcontainer (D/H). Auf- und Abbauen einer WC- und Waschanlage im Baustellenbereich in Standardausführung für zirka 20 Personen Baustellenpersonal entsprechend den baulichen Anforderungen / Randbedinngungen sowie den geltenden  Anforderungen an die Einrichtung nach Arbeitsstättenverordnung (ArbStättV) und die zugehörige Technische Regel ASR A4.1, mit der entsprechenden Anzahl von Waschplätzen, Duschen, WC-Kabinen, Urinalen sowie Handwaschbecken.
Im EP dieser Position ist der frostsichere Anschluss der Anlage an das öffentliche Ver- und Entsorgungsnetz enthalten sowieder Betrieb. Ausführung einschließlich Heizung und aller dafür notwendigen Anschlussarbeiten, sowie der anfallenden Gebühren, den regelmäßigen wöchentlichen Reinigungsarbeiten und incl. allen bereitzustellenden Betriebsstoffen (Handtücher, Bürsten, Seife, Reinigungsmittel, Abtreter, etc.).
Die Anlage ist während der Gesamtbauzeit für alle im Arkadenbereich tätigen Gewerke bereitzustellen und vorzuhalten.
Einzelcontainer: L/B/H = 6,05 / 2,99 / 2,80 m

Hinweis: Die aktuellen Sanierungsarbeiten im Westflügeltreppenhaus werden in den kommenden Wochen abgeschlossen. Für diese Arbeiten wurde ein Sanitär-/WC-Container am Schlosshof, in der Nähe vom Arkadenpfeiler W2, gestelt und vorgehalten. Nach bekannten Informationen der STSG soll der bestehende Container dann zurückgebaut werden (und steht daher bei der kommenden Arkadensanierung nicht mehr zur Verfügung).
Seitens der STSG ist vorgesehen, in den EG-Räumen des Westflügels ein Baustellen-WC zu installieren / zu errichten, welches nach seiner Fertigstellung für am Schloss tätige Handwerker zur Nutzung bereitgestellt wird. Bis zur Bereitstellung geeigneter Sanitär-Wascheinrichtungen ist der zuvor beschriebene Sanitär-Waschcontainer notwendig.

Aufstellort und Ausführung nach vorheriger Abstimmung mit der STSG und Bauleitung
Abrechnung pro Stück
Menge: 1,000 St

**02.15 Vorhaltung Sanitär-Waschcontainer, 20Wo**
Betrieb und Vorhalten eines Doppel-Sanitär-Waschcontainers einschl. arbeitstäglicher Reinigung (mit Vorlage eines Reinigungsprotokolls bei der Bauleitung / STSG).
Betriebs- und Verbrauchsstoffe (Seifen und WC-Papier) sowie Beheizung nach Bedarf (Wintermonate).

Hinweis: Die aktuellen Sanierungsarbeiten im Westflügeltreppenhaus werden in den kommenden Wochen abgeschlossen. Für diese Arbeiten wurde ein Sanitär-/WC-Container am Schlosshof, in der Nähe vom Arkadenpfeiler W2, gestelt und vorgehalten. Nach bekannten Informationen der STSG soll der bestehende Container dann zurückgebaut werden (und steht daher bei der kommenden Arkadensanierung nicht mehr zur Verfügung).
Seitens der STSG ist vorgesehen, in den EG-Räumen des Westflügels ein Baustellen-WC zu installieren / zu errichten, welches nach seiner Fertigstellung für am Schloss tätige Handwerker zur Nutzung bereitgestellt wird. Bis zur Bereitstellung geeigneter Sanitär-Wascheinrichtungen ist der zuvor beschriebene Sanitär-Waschcontainer notwendig.

Anwendung der Position nach vorheriger Abstimmung mit der STSG und Bauleitung, für die Arkadensanierung W3, W7-W11, Abrechnung pro Stück und Woche; außer den vollen Monaten werden Teilzeiten nach Tagen zu 1/30 des Einheitspreises abgerechnet.

Kalkulationsansatz: Vorhaltung für 20 Wochen Nutzungsdauer (Grundlage: danach steht die von der STSG herzustellende Sanitäreinrichtung zur Verfügung)
Menge: 20,000 StWo

**02.16 Vorhaltung Sanitär-Waschcontainer, 60Wo**
*** Bedarfsposition ohne GB
Betrieb und Vorhalten eines Doppel-Sanitär-Waschcontainers wie in Vorposition beschrieben.

Anwendung der Position nach vorheriger Abstimmung mit der STSG und Bauleitung. Abrechnung pro Stück und Woche.

Kalkulationsansatz: Vorhaltung = 80 Wochen Bauzeit - 20 Wochen gemäß Vorposition = 60 Wochen Restvorhaltung
(Diese Vorhaltung wird als Bedarfsposition angesetzt!)
Menge: 60,000 StWo

**02.17 Baustromanschlussschrank 200 A und Baustromverteiler, liefern, installieren, versetzten, abbauen**
Zähler-/ Messwandleranschlussschrank 200 A entsprechend DIN VDE 0100/0612, aus Stahlblech mit abschließbarer Türe, einer zusätzlichen Sperrvorrichtung für ein Hängeschloss, Vollschutzisolierung mit Klarsichtdeckel und Untergestell, zur Versorgung von Baustellen, entsprechend örtlicher EVU-Vorschriften; betriebsfertig aufbauen, inkl. gemeinsame Inbetriebnahme mit dem Stromversorger. Anschlusswert: 140 kW bei 400 V Lastschalter: 3 x 200 A Abgangssicherung: 3 x NH 1; sowie allen zusätzlichen u. ergänzenden Komponenenten, die sich aus dem notwendigen Baustellenbetrieb des AN ergeben.

Die Vorhaltung ist in einer gesonderter Position erfasst.
Für die beiden Arbeitsbereiche links u. rechts des mittigen Westflügel-EG-Eingangs sind zwei getrennte Baustromschränke / Einheiten vorgesehen.
Die Abrechnung erfolgt nach tatsächlicher Ausführung, jeweils als einmalige Pauschale für max. 2 Stück (nicht pro Pfeiler)!
Menge: 2,000 St

**02.18 Vorhaltung Baustromanlage**
Vorhaltung, Unterhaltung und Wartung der vorbeschriebenen Baustromanlage mit Baustromanschlusses, Baustromverteilern, etc., einschl. aller erforderlichen Prüfungen nach UVV "Elektrische Anlagen und Betriebsmittel", mind. 1x monatlich Messung mit Mess- u. Prüfberichten (u. Prüf-Protokollvorlage bei der Bauleitung) sowie dafür anfallenden Gebühren.
Der Baustrom / die Baustromverteiler müssen über die Dauer der Arbeiten auch anderen Gewerken u. NANs zur Verfügung gestellt werden.
Im EP der Vorhaltung sind auch alle Aufwendungen und Kosten für das Versetzten u. Anpassen, beim Wechsel vom sanierten zum nächsten Arkadenpfeiler einzukalkulieren.
Kalkulationsansatz: Vorhaltedauer jeweils 80 Wochen
Abrechnung als Stück-Pauschale je Woche
Menge: 160,000 StWo

**02.19 Bauwasseranschluss u. Zapfstellen liefern, herstellen, abbauen**
Bauwasseranschluss mit Messeinrichtung, auch für
Fremdfirmen nutzbar, herstellen, vorhalten, unterhalten,
frostsicher verwahren und nach Fertigstellung des Bauwerks abbauen.
Die behördlichen Anträge für die Einrichtung und Beseitigung der Anlage sind ohne Mitwirkung des Bauherrn zu stellen.
Ausführung:
-2 Absperrventile
-1 Entleerungshahn
-1 Erdungsbrücke,
einschl. Ventil und Schlauchverschraubung DN 20; sowie allen zusätzlichen u. ergänzenden Komponenenten, die sich aus dem notwendigen Baustellenbetrieb des AN ergeben.
Anschlussmöglichkeit: Schlosshof und EG Westflügel.
Die Vorhaltung ist in einer gesonderter Position erfasst.
Für die beiden Arbeitsbereiche links u. rechts des mittigen Westflügel-EG-Eingangs sind zwei getrennte Bauwasseranschlüsse / Einheiten vorgesehen.
Die Abrechnung erfolgt nach tatsächlicher Ausführung, jeweils als einmalige Pauschale für max. 2 Stück (nicht pro Pfeiler)!
Menge: 2,000 St

**02.20 Vorhaltung Bauwasseranschluss u. Zapfstellen**
Vorhaltung, Unterhaltung und Wartung der vorbeschriebenen Bauwasseranlage mit Zapfstellen, etc., einschl. Nebeleistungen, Reinigungen sowie den notwendigen Frostsicherungsmaßnahmen in den Frostperioden u. Wintermonaten,
Der Bauwasseranschluss muss über die Dauer der Arbeiten auch anderen Gewerken zur Verfügung gestellt werden.
Im EP der Vorhaltung sind auch alle Aufwendungen und Kosten für Anpassungsarbeiten, die beim Wechsel vom sanierten zum nächsten Arkadenpfeiler resultieren, einzukalkulieren.
Kalkulationsansatz: Vorhaltedauer jeweils 80 Wochen
Abrechnung als Stück-Pauschale je Woche
Menge: 160,000 StWo

**02.21 Baustellenbeleuchtung außen u. innen, liefern, installieren, abbauen**
*** Pauschalposition
Baustellenbeleuchtung im Arbeitsbereich der Westflügelarkaden (W2 bis W12) und dem betreffenden Hofbereich, sowie auch temporär im Gebäudeinneren (z.B. bei der Montage der Rückhängekonstruktion im OG1), im  Außenbereich (BE-Flächen im Westgarten + Unterkunfts- u. Lagerbeitsbereichen) als Grundbeleuchtung / Arbeitsbeleuchtung / Verkehrswegebeleuchtung / Notbeleuchtung,
mit Anforderungen an Beleuchtungsstärken von mindestens:
- Allgem. Hochbaubaustelle >= 20Lux
- Allgemeine Bereiche u. Wege >= 20 bis 50Lux
- Montagearbeiten >= 200Lux
- Maurer- u. Schalarbeiten >= 100Lux,
Anzahl und Umfang der Beleuchtungen nach Vorgaben des SiGeKo bzw. gemäß den Anforderungen der Arbeitsstätten- verordnung, einschl. Lieferung, Installation, fachgerechtem Einbau, Inbetriebnahme u. Befestigung aller erforderlichen Leuchten, Schalter, Kabel, Sicherungen, Leuchtmittel, etc.; Beleuchtungsart (Röhren, Strahler, etc.) nach Wahl des AN.
Das Entfernen u. Zurückbauen, sowie nach Baufortschritt erforderliche Umbauten/Anpassungen sind im EP einzukalkulieren. Das Installationsmaterial bleibt Eigentum des AN.
Abrechnung als einmalige Pauschale.
Vorhaltung und Betrieb in gesonderter Position.
Menge: 1,000 psch

**02.22 Baustellenbeleuchtung, Vorhaltung**
Vorhaltung, Betrieb und Wartung der vorbeschriebenen Baustellenbeleuchtung, einschl. aller gesetzlich vorgeschriebenen und zum Betrieb erforderlichen Sicherheitsüberprüfungen mit Mess-, Prüfberichten und anfallenden Gebühren,
Im EP der Vorhaltung sind auch alle Aufwendungen und Kosten für Anpassungsarbeiten, die beim Wechsel vom sanierten zum nächsten Arkadenpfeiler resultieren, einzukalkulieren.
Kalkulationsansatz: Vorhaltedauer 80 Wochen
Abrechnung als Stück-Pauschale je Woche
Menge: 80,000 StWo

*Hinweis: >>> Witterungsschutz*
(ohne Vortext)

**02.23 Wetterschutzdach mit Gewebeplanen u. Tragkonstruktion**
Wetterschutzdach liefern, errichten, herstellen, umsetzten,
als geneigte Pultdachkonstruktion, freitragend mit Stützweite bis 5 m, an bestehender Fassade befestigt und auf mitzubringenden Fassadengerüst-Elementen hofseitig aufgelagert; einschl. aller evtl. notwendigen Umbauten und Anpassungen während der Bauzeit (z.B. Einfahrt Hebezeuge) Dachsparren, Tragkonstruktion und Hilfskonstruktion aus Nadelholz NH-C24-S7, Kanthölzer b/h= 8/12 bis 10/18cm, e=60cm, mit darüber montierter reiß- und witterungsfester Gewebeplane (180-250g/m2); Ausbildung als sturm- und schneelasttaugliche Konstruktion zur Vermeidung von Wasser-/ Schneesäcken. Einzukalkulieren sind alle statisch erforderlichen Befestigungsmittel (Nägel, Schrauben, Klammern etc.) und handelsüblichen Kleineisenformteile (Winkel, Balkenschuhe, Gewindestangen, Muttern, etc.).

Demontage und Entsorgung nach Beendigung der Baumaßnahme (Arkadenpfeilersanierung), als fertige Arbeit, einschl. aller Materialien
Ausführung nach Abstimmung und Freigabe durch Bauherr/ Bauleitung, wenn witterungsbedingt erforderlich.

Für den Arbeitsbereich eines Arkadenpfeilers sind folgende Abmessungen erforderlich:
- Dach-Breite: 6,50m bis 8,00m (mind. von Bogenscheitel zu Bogenscheitel)
- Dach-Tiefe: bis 5 m (Neigung Richtung Hof)
- Dach- Höhe: bis 6 m über OK Schlosshof (an der Außenwand bis über den Arkadenbogen-Scheitel)

Kalkulationsansatz: (A = 8m x 5m = 40m2) x 3 Stück Dach
Abrechnung nach tatsächlich ausgeführte Fläche in m2 vor Ort
Menge: 120,000 m2

**02.24 Vorhaltung Wetterschutzdach**
Vorhaltung Wetterschutzdach mit Gewebeplanen u. Tragkonstruktion (wie in Vorposition beschrieben)

Abrechnung der Vorhaltung je m2 und Woche
Kalkulationsansatz: 120 m2 x 20 Wochen
Menge: 2400,000 m2Wo

**02.25 Schutzfolie, Gewebeplane als Witterungsschutz**
Gewebeplane (180-250g/m2) Farbe weiß, UV-beständig, reißfest, für Einhausungen, Abdeckungen, vertikale Abhängungen, als Bauteilschutz und als Witterungsschutz liefern, montieren, sichern u. vorhalten über die gesamte Bauzeit, nach Abschluss der Arbeiten zurückbauen, abtransportieren u. ensorgen; einschl. aller notwendigen Befestigungsmittel und Stoßabklebungen.
Ausführung nach Abstimmung und Freigabe durch Bauherr/ Bauleitung, wenn erforderlich.
Ausführungsbereich: Arkadengang u. angrenzender Schlosshof am Westflügel sowie Bereich Wetterschutzdach
Kalkulationsansatz: A = [(9m+8m+9m) x 5m x 3 Stück] + 10m2
Abrechnung nach tatsächlich ausgeführter Fläche in m2 vor Ort
Menge: 400,000 m2

**02.26 Vorhaltung Schutzfolie / Gewebeplane**
Vorhaltung Schutzfolie / Gewebeplane (wie in Vorposition beschrieben)

Abrechnung der Vorhaltung je m2 und Woche
Kalkulationsansatz: 400 m2 x 15 Wochen (Schutzdauer)
Menge: 6000,000 m2Wo

*Hinweis: >>> Gerüst für Kernbohrungs-Arbeiten und Montage der Stahl-Rückhänge-Konstruktion (GEWI-Stäbe)*
(ohne Vortext)

**02.27 Arbeits- und Schutzgerüst / Fassadengerüst GG4, LK4, W09 liefern, aufbauen, umbauen und anpassen nach Bedarf**
Arbeits- und Schutzgerüst / Fassadenarbeitsgerüst für begleitende Arbeiten bei der Arkadenpfeilersanierung (wie z.B. Herstellung Kernbohrungen in 5m Höhe an Innnerer Längswand; und Montage GEWI-Rückhängekonstruktion in 4-5m Höhe) liefern und aufbauen; Eigenschaften wiefolgt:
- Fassadengerüst Gerüstgruppe 4
- Lastklasse 4 (3 kN/m²)
- Breitenklasse: mind. W09 (0,90-1,20m)
- Höhenklasse: H1 (<1,90m)
- entsprechend DIN En 12811 und DIN EN 12810,
- einschl. innenliegender Leitergang bis auf Grund
- Höhenabstand der Gerüstlage: 2,00 m
- Verankerung im Mauerwerk nach Herstellervorschrift (bspw. Kunststoffdübel 14 mm und Ringschraube), z.T. auch freistehend, nach hinten abgestützt mit Streben
- max. Aufbauhöhe: 6,00 m

In den EP dieser Position sind weiterhin einzukalkulieren:
- alle Einmess-/ Aufmassarbeiten zur Stellung der Gerüstständerachsen, im Hinblick auf den Bestand, die  Stahl-Abstützkonstruktion nebst FT-Fundamenten und die örtliche Arkadenpfeilerstellung
- lokaler Einbau von Konsolträgern 36 und 72 cm nach Erfordernissen
- Einbau von lastverteilenden Bohlen und Ausgleichshölzern unter den Gerüstständern sowie vollflächiges Auslegen einer reißfesten Folie unter dem Gerüst
- Einbau von Innengeländern bei Abständen des Gerüstes größer 30cm zum Bauwerk
- Kennzeichnung des Gerüstes
- Abschnittsweiser Aufbau, je nach aktuell zu bearbeitendem Arkadenpfeilerbereich

Kalkulationsgrundlage: 6 Arkadenbereiche x 7,50m Länge x 6,0m Höhe
Abrechnung nach tatsächlich ausgeführter Fläche in m2 vor Ort
Menge: 270,000 m2

**02.28 Vorhaltung Arbeits- und Schutzgerüst / Fassadengerüst GG4, LK4, W09**
Vorhaltung des in Vorposition beschriebenen
Arbeits- und Schutzgerüst / Fassadengerüst GG4, LK4, W09

Kalkulationsgrundlage: 6 Arkadenbereiche x je 2 Wochen
Abrechnung nach tatsächlich ausgeführter Fläche in m2 vor Ort je Woche
Menge: 540,000 m2Wo

**02.29 Arbeits- und Schutzgerüst / Fassadengerüst GG4, LK4, W09 abbauen und abtransportieren**
Arbeits- und Schutzgerüst / Fassadengerüst GG4, LK4, W09
abschnittsweise abbauen (je nach aktuell zu bearbeitendem Arkadenpfeilerbereich) und abtransportieren;
Ankerlöcher sind mit eingefärbtem Fug-/ Putzmörtel in
Abstimmung mit Bauherr/ Bauleitung zu verschließen;
Abrechnung nach tatsächlich ausgeführter Fläche in m2 vor Ort
Menge: 270,000 m2

*Hinweis: >>> Gerüst für Arkadenpfeilersanierung und Arbeiten im Bogenbereich*
(ohne Vortext)

**02.30 Arbeits- und Schutzgerüst / Arkadenpfeiler-Gerüst GG5, LK5, W09 liefern, aufbauen, umbauen und anpassen nach Bedarf**
Arbeits- und Schutzgerüst für alle Arbeiten (Natursteinarbeiten, Vernadelungen, Natursteinrückbauten etc.) im Rahmne der Arkadenpfeilersanierung sowie der Arkadenbogensanierung
liefern und aufbauen; mit Eigenschaften wiefolgt:
- Fassadengerüst Gerüstgruppe 5
- Lastklasse 5 (4 kN/m²)
- Breitenklasse: mind. W09 (0,90-1,20m)
- Höhenklasse: H1 (<1,90m)
- entsprechend DIN En 12811 und DIN EN 12810,
- einschl. innenliegender Leitergang bis auf Grund
- Höhenabstand der Gerüstlage: 2,00 m
- Verankerung im Natursteinmauerwerk nach Herstellervorschrift (bspw. Kunststoffdübel 14 mm und Ringschraube), z.T. auch freistehend, nach hinten abgestützt mit Streben
- max. Aufbauhöhe: 6,00 m
- Gerüststellung umlaufend angeordnet, auf allen vier Arkadenpfeilerseiten

In den EP dieser Position sind weiterhin einzukalkulieren:
- alle Einmess-/ Aufmassarbeiten zur Stellung der Gerüstständerachsen, im Hinblick auf den Bestand, die  Stahl-Abstützkonstruktion nebst vorhandenen FT-Fundamenten und die örtliche Arkadenpfeilerstellung
- lokaler Einbau von Konsolträgern 36 und 72 cm nach Erfordernissen
- Einbau von lastverteilenden Bohlen und Ausgleichshölzern unter den Gerüstständern sowie vollflächiges Auslegen einer reißfesten Folie unter dem Gerüst
- Einbau von Innengeländern bei Abständen des Gerüstes größer 30cm zum Bauwerk
- Kennzeichnung des Gerüstes
- Lokale Umbauten und Anpassungen gemäß Bearbeitungs- stand und Erforderniss des AN, zur Leistungserbringung
- Abschnittsweiser Aufbau, je nach aktuell zu bearbeitendem Arkadenpfeilerbereich

Kalkulationsgrundlage: [6 Arkadenbereiche x (4,00m Länge + 3,60m Tiefe) x 6,00m Höhe ] x Faktor 2 für Rückbauarbeiten u. Wiederaubauarbeiten
Abrechnung nach tatsächlich ausgeführter Fläche (Außenkante Gerüst) in m2 vor Ort
Menge: 1100,000 m2

**02.31 Vorhaltung Arbeits- und Schutzgerüst / Arkadenpfeiler-Gerüst GG5, LK5, W09**
Vorhaltung des in Vorposition beschriebenen
Arbeits- und Schutzgerüst / Arkadenpfeiler-Gerüst (Fassadengerüst) GG5, LK5, W09

Kalkulationsgrundlage: 6 Arkadenbereiche x Gerüstfläche x (2 Wochen für Naturtsein-Rückbauarbeiten + 3 Wochen für Naturstein-Wiederaufbauarbeiten)
Abrechnung nach tatsächlich ausgeführter Fläche in m2 vor Ort je Woche
Menge: 2736,000 m2Wo

**02.32 Arbeits- und Schutzgerüst / Arkadenpfeiler-Gerüst GG5, LK5, W09 abbauen und abtransportieren**
Arbeits- und Schutzgerüst / Arkadenpfeiler-Gerüst (Fassadengerüst) GG5, LK5, W09
abschnittsweise abbauen (je nach aktuell zu bearbeitendem Arkadenpfeilerbereich) und abtransportieren;
Ankerlöcher sind mit eingefärbtem Steinersatzmörtel in
Abstimmung mit Bauherr/ Bauleitung zu verschließen;
Abrechnung nach tatsächlich ausgeführter Fläche in m2 vor Ort
Menge: 1100,000 m2

*Hinweis: >>> Materialentsorgung (Vortext)*
Die fachgerechten Materialentsorgungen von Aushub, Bauschutt, Restmaterial, Abbruchmaterial usw., sowie deren Abtrasport sind in den einzelnen Leistungspositionen (gem. Beschreibung) einzukalkulieren.
Für Entsorgungsmaßnahmen, die nicht als Bestandteil einer LV-Psition beschrieben wurden, kommen die nachfolgenden Entsorgungs-Positionen zur Anwendung.

**02.33 Schuttrutschelemente, Schuttabwurfschacht**
Schuttrutschelemente bzw. Schuttabwurfschacht liefern, transportieren, herstellen, befestigen, anpassen nach örtlichen Gegebenheiten und für die gesamte Dauer der Bauarbeiten vorhalten, einschl. ggf. erforderlichen mehrfachen Umbaus/Umhängen, je nach Arbeits- und Sanierungsbereich im Gebäudekomplex, sowie der Demotage und Abtransport nach Fertigstellung, incl. aller Nebenleistungen.

Arbeitsbereich: Ebene OG1 Westflügel bis OK Schlosshof (EG)
Kalkulationsansatz: 3x 8,00m = 24,00m
Abrechnung nach tatsächlich ausgeführter Längen in m vor Ort
Menge: 24,000 m

**02.34 Schuttcontainer, gemischter Bauschutt**
Schuttcontainer, für anfallenden gemischten Bauschutt, mit Fassungsvermögen: nach Wahl AN, bereitstellen, liefern, über die Ausführungsdauer vorhalten, einschl. Abtransport, mit fachgerechter Entsorgung, Entsorgungskosten übernimmt AN.
FÜR MATERIAL / STOFFE:
wie Natursteinreste, Sandstein, Poroton, Ziegelsteine, Dachpfannen, Kalksandsteine, Fliesen, Natursteine, Pflastersteine, Gehweg- und Terassenplatten, Beton < 60 x 60 cm, Bimssteine, Lehm-Sandschüttung, Betonbruchstücke, Putz, Lehmsteine, Lehmputz, Kalkputz, Ziegelsteine, Dachpfannen aus Betonstein, Schiefer, Tondachziegel, Mörtelreste, Platten, Steine, Kies, Sand, Gipsestrich, Zement-Estrich, sonstiger mineralischer Bauschutt, u.dgl.
ANWENDUNG:
Nur nach Abstimmung mit der Bauleitung und besonderer Aufforderung aufstellen. Anwendung nur für Leistungspositionen in denen Abtransport und Entsorgung nicht enthalten bzw. aufgeführt sind. Nutzung auch durch andere Gewerke.
Abrechnung nach m3 und Aufmaß vor Ort
Menge: 10,000 m3

**02.35 Schuttcontainer, Holzabfälle**
Schuttcontainer, für anfallenden Holzabfälle, mit Fassungsvermögen: nach Wahl AN, bereitstellen, liefern, über die Ausführungsdauer vorhalten, einschl. Abtransport, mit fachgerechter Entsorgung, Entsorgungskosten übernimmt AN.
FÜR MATERIAL / STOFFE:
wie Bauholz, Holzreste, Bretter, Latten, Bohlen, Balken, Abschnitte, Nadelholz, Laubholz, Holzwerkstoffe, Altholz, u.dgl.
ANWENDUNG:
Nur nach Abstimmung mit der Bauleitung und besonderer Aufforderung aufstellen. Anwendung nur für Leistungspositionen in denen Abtransport und Entsorgung nicht enthalten bzw. aufgeführt sind. Nutzung auch durch andere Gewerke.
Abrechnung nach m3 und Aufmaß vor Ort
Menge: 10,000 m3

**02.36 Stundensatz Facharbeiter**
*** Stundenlohnarbeiten
Stundensatz Facharbeiter für Arbeiten, welche nicht in den Positionen erfasst sind und nur gegen Nachweis zur Ausführung kommen.
Die Stunden sind durch Bauherr/ Bauleitung zu veranlassen und im Tagesbericht zu bestätigen;
Vorlage Tagesbericht innerhalb von 3 Werktagen nach Ausführung bei Bauleitung oder der STSG

Kalkulationsansatz: 6 Arkadenbereiche x je 5h
Menge: 30,000 h

**02.37 Stundensatz Bauhelfer / Hilfsarbeiter**
*** Stundenlohnarbeiten
wie Vorpos., jedoch für Hilfsarbeiter

Kalkulationsansatz: 6 Arkadenbereiche x je 5h
Menge: 30,000 h

**02.38 Ausbau Holzdielen, Lagerhölzer, Unterkonstruktionen, einschl. abtransportieren u. entsorgen**
Ausbau Holzdielen, Lagerhölzer, Unterkonstruktionen, einschl. Abtransport und fachgerechter  Entsorgung (Aufbauhöhe gesamt: von 30mm bis 80mm)
Ausführungsbereich: OG1
Ausführung nach vorheriger Abstimmung und Freigabe der Bauleitung
Kalkulationsansatz: 6 Bereiche x je 10,0m2
Abrechnung in ausgeführten m2, nach Aufmaß vor Ort
Menge: 60,000 m2

**02.39 Ausbau Deckenfüllung, Schüttung, Lehm, Lemstaken, Fehlboden, Deckenputz, Gewölbeauffüllung, einschl. abtransportieren u. entsorgen**
Ausbau Deckenfüllung, Schüttung, Lehm, Lemstaken, Fehlboden, Deckenputz, Gewölbeauffüllung, etc., einschl. Abtransport und fachgerechter  Entsorgung
Ausführungsbereich: OG1 u. Deckenzwischenraum
Ausführung nach vorheriger Abstimmung und Freigabe der Bauleitung
Kalkulationsansatz: 6 Bereiche x je 4,0m3
Abrechnung in ausgeführten m3, nach Aufmaß vor Ort
Menge: 24,000 m3

### Titel 03 ABSTÜTZKONSTRUKTION "A" ergänzen u. erweitern

*Hinweis: Abstützkonstruktion / Stahlabfangkonstruktion "A" (Vortext)*
Die vorhandene, im Rahmen der Musterpfeilersanierung hergestellte Stahlabfangkonstruktion "A" (auch genannt Abstützkonstruktion "A") soll durch örtliche Anpassungen optimiert werden, sodass eine Verbesserung bei der Montage und Demontage erzielt wird.
Die nachfolgend behandelten Bauteile gehen nach deren Lieferung und Einbau in das Eigentum der STSG über.

**03.1 Lastösen-Blech 150/80/12mm, S335, fertigen, liefern**
Für nachträgliche Ergänzungen an der vorhandenen Abfangkonstruktion "A" (speziell an den Stahlteilen der Bauteilgruppe BTG-B und BTG-D)  Lastösen-Bleche
l/b/t=150/80/12mm, in S355-JO (Werkstoffnummer: 1.0553), mit einer Langlochbohrung Bohrungen D=30mm L100mm, einschl. aller Zuschnitte, mit Korrosionsschutz,
Masse = ~ 1,2kg, fertigen und liefern
Geometrie und Ausführung gemäß Plan 5_WF_ARK_SAN_203_a und 5_WF_ARK_SAN_205_a

Abrechnung als Stück

Hinweise:
Einbau auf der Baustelle und örtliche Schweißarbeiten nach gesonderter Position.
Menge: 10,000 St

**03.2 Lastösen-Bleche (aus Vorgängerposition) vor Ort einmessen, heften, schweißen, einschl. Korrosionsschutzanstrich**
Lastösen-Bleche vor Ort auf der Baustelle an der bestehenden Stahlabfangkonstruktion verschweißen, einschl. aller Untergrundvorbereitungen, lagegenauen Eimessarbeiten gem. Planvorgaben, örtliche Schweißnähte je Blech 2x Kehlnaht aw=6mm mit je L=150mm, einschl. aller notwendigen Geräte, Materialien u. Fachpersonaleinsätze (incl. Arbeitszeit, Anfahrten und Abfahrten), mit allen Vor- u. Nachbehandlungen; Es sind darüber hinaus lokale Korrosionsschutzanstiche (im Arbeitsbereich Lastösen) gem. dem Bestand zu ergänzen;
Herstellung in fertiger Leistung;
Ausführungsbereiche: an den vier Druckstreben BTG-B jeweils 2 Stück; an den zwei Querträgern BTG-D jeweils 1 Stück (die Stahlbauteile lagern im BE-Bereich)
Abrechnung pro Stück hergestellte Lastöse am Bauteil vor Ort
Menge: 10,000 St

**03.3 M24 Schrauben-Garnitur für BTG-A liefern**
Schrauben-Garnitur (Nr.5) für konstruktive Kopplung der Traverse mit dem Druckstrebenfuß, bestehend aus Schrauben, dazugehörigen Muttern und Unterlegscheiben mit großem Außendurchmesser (gemäß Plan 5_WF_ARK_SAN_202_a - BTG A_Auflagerpunkt) liefern

Garnitur bestehend aus:
Sechskantschraube M24 nach DIN 7990 od. EN 14399-4, 2 Stück, Festigkeitsklasse 10.9, feuerverzinkt, Einzellänge L=200mm; mit dazu passenden Muttern (2 Stück) nach DIN EN ISO 4034 und Unterlegscheiben mit großem Außendurchmesser D=72mm, t=5mm (je 2 Stück) nach ISO 7093 (DIN 9021)

Hinweise:
Der Einbau und die Montage werden in einer gesonderten Position erfasst / abgerechnet.
Menge: 4,000 St

**03.4 Schweiß-Facharbeiterstunden, auf Anweisung**
Stundensatz Schweiß-Facharbeiter für örtlich auf der Baustelle auszuführende Schweißarbeiten und Anpassungsarbeiten, welche nicht in den Positionen erfasst sind und nur gegen Nachweis zur Ausführung kommen.
Die Stunden sind durch Bauherr/ Bauleitung zu veranlassen und im Tagesbericht zu bestätigen;  Vorlage Tagesbericht innerhalb von 3 Werktagen nach Ausführung bei Bauleitung oder Schlossverwaltung
Menge: 5,000 h

**03.5 Bau-Facharbeiterstunden, auf Anweisung**
Stundensatz Facharbeiter für Arbeiten, welche nicht in den Positionen erfasst sind und nur gegen Nachweis zur Ausführung kommen.
Die Stunden sind durch Bauherr/ Bauleitung zu veranlassen und im Tagesbericht zu bestätigen;
Vorlage Tagesbericht innerhalb von 3 Werktagen nach Ausführung bei Bauleitung oder Schlossverwaltung
Menge: 5,000 h

**03.6 Helferstunden, auf Anweisung**
Stundensatz Bauhelfer/Hilfsarbeiter für Arbeiten, welche nicht in den Positionen erfasst sind und nur gegen Nachweis zur Ausführung kommen.
Die Stunden sind durch Bauherr/ Bauleitung zu veranlassen und im Tagesbericht zu bestätigen;
Vorlage Tagesbericht innerhalb von 3 Werktagen nach Ausführung bei Bauleitung oder Schlossverwaltung
Menge: 5,000 h

### Titel 04 ABSTÜTZKONSTRUKTION "B" fertigen u. liefern

#### Bereich 04.01 Stahlbau-Werkplanung und Vorbereitungen

**04.01.1 Werk-, Fertigungs-, Montage- und Detailpläne durch AN erstellen und liefern**
*** Pauschalposition
Erstellung einer Werkstatt-, Fertigungs- und Montageplanung auf Grundlage der übergebenen Ausführungspläne u. der Statischen Berechnungen.
Die Bearbeitung umfasst die Stahlabfangkonstruktion mit allen Bauteilgruppen, Anschlüssen, Auflager, Befestigungen und Montagestößen.
Die vom AN zu erstellenden Pläne sind digital als PDF und DWG/DXF sowie in fünf Papier-Ausfertigungen vorzulegen:
2 x für Prüfstatiker
1 x für Tragwerksplaner
1 x für Bauherr
1 x für Architekt/Bauleitung

Für eigene Detaillösungen und konstruktive Anpassungen ist vom AN eine zugehörige Anschlussstatik (Änderungsstatik) genehmigungsfähig und prüffähig zu erstellen. Eine Änderung der geplanten Konstruktion wird erst nach positiver Rückmeldung des für das Objekt beauftragten Prüfingenieurs für Standsicherheit akzeptiert! Die Änderungs-Unterlagen sind im selben Umfang, wie oben beschrieben, vorzulegen.

Abrechnung als einmalige Pauschale.
Menge: 1,000 psch

#### Bereich 04.02 Stahl-Abstützkonstruktion "B" fertigen und liefern

*Hinweis: Abstützkonstruktion / Stahlabfangkonstruktion "B" (Vortext)*
Neben der vorhandenen Stahlabfangkonstruktion "A" ist eine zweite Stahlabfangkonstruktion "B" (auch genannt Abstützkonstruktion "B") herzustellen. Diese wird zur Gewährleistung des Bauablaufs und der dualen, zeitlich versetzten Arkadenpfeilersanierung benötigt. Weiterhin soll durch die zweite  Stahlabfangkonstruktion ein durchgängiger Arbeitsablauf für die Hauptgewerke "Rückbauarbeiten + Massivbauarbeiten" sowie die "Natursteinarbeiten" erzielt werden. Siehe auch Plan: 5_WF_ARK_SAN_009_a - Termin- u. Bauablaufplan Arkadensanierung BA1.

Die nachfolgenden Positionen behandelten die zweite (neu herzustellente) Stahlabfangkonstruktion "B"

*Hinweis: >>> BAUTEILGRUPPE - A (Auflagerpunkt Stahlabfangkonstruktion)*
ALLGEMEINE ERLÄUTERUNGEN: Im Auflagerbereich der Stahlabfangkonstruktion sind vier Traversen vorgesehen, die mit jeweils einer hydraulischen Presse (mittig) und jeweils zwei Absenkkeilen (seitlich) höhenmäßig regulierbar / vorspannbar sind.
.
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.
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
**04.02.1 Stahl-Traverse BTG-A fertigen, liefern**
Stahltraverse als horizontale Walzprofil-Auflagerkonstruktion mit geschweißten Steifen-Blechen und Flanschverbreiterungen;
einschließlich aller Verbindungsmittel u. Einbauteile (gemäß Angaben in
Plan 5_WF_ARK_SAN_202_a - BTG A_Auflagerpunkt) fertigen und liefern

bestehend aus:
1) Stahlträger Walzprofil/Profilstahl HEB-300 nach DIN EN 10365, Einzellänge L=1200mm, Masse (gesamt) = ~ 140kg
2) Flanschverbreiterung, oben, 2 Stück, Stahl-Blech l/b/t=345/65/20mm (Rohmaß), geschweißt mit durchlaufender HV-Naht aw=t, Anordnung und Zuschnitt gemäß Plan, Masse (gesamt) = ~ 6kg
3) Vertikale Steifen (außen), 4 Stück, Stahl-Blech l/b/t=260/145/15mm (Rohmaß), geschweißt mit umlaufender Doppel-Kehlnaht aw=7mm, Anordnung und Zuschnitt gemäß Plan, Schwierigkeitsgrad E3/V1, Masse (gesamt) = ~ 18kg
4) Vertikale Steifen (außen), 4 Stück, Stahl-Blech l/b/t=259/145-200/15mm (Rohmaß), geschweißt mit umlaufender Doppel- Kehlnaht aw=7mm, Anordnung und Zuschnitt gemäß Plan, Schwierigkeitsgrad E3/V1, Masse (gesamt) = ~ 22kg

Stahlsorte:  Alle Walzprofile und Stahlbleche in S355-JO
  (Werkstoffnummer: 1.0553) ausführen
Einbauort:  Fußpunkt Stahlabfangung; 2x unterhalb
  Arkadengang und 2x im Hofbereich
Einbauhöhe:  bis 1m
Ausführungsklasse: EXC2
Z-Güte:  Z15 (nach DIN EN 10164)

Bearbeitung (für alle Profile, Bleche, Stahlbauteile):
- Zuschnitt Traversenträger, Blechsteifen, Flanschbleche
- Sonstige Zuschnitte und Bohrungen und Langlöcher gem. Planvorgaben
- Kanten abgraten
- Schweißnähte gem. obenstehender Beschreibung u. Planvorgaben
- Erforderliche Schweißnähte ohne Angaben sind mit Doppelkehlnaht
  aw=t/2 oder durchgeschweißter HV-Naht (Stumpfnaht) aw=t auszuführen

Oberflächenbehandlung (für alle Profile, Bleche, Stahlbauteile):
- Reinigen aller Stahlbleche und Stahlbauteile für nachfolgende
  Korrosionsschutzbeschichtung, mit Reinigungsmittel, einschl. gründlichem
  Nachwaschen mit klarem Wasser und Entstauben. Die Fläche muss frei
  von haftungsmindernden Schichten sein.
- Korrossionsschutz-Beschichtung, Stahl, Alkydharz, C3, 200 µm
  Beschichtung aller Stahlteile und Profile der Bauteilgruppe
  Untergrund/Vorbereitungsgrad: Sa 2 1/2
  Beschichtungssystem: Alkydharzbasis
  Korrosivitätskategorie: C3
  Schutzdauer: >= mittel
  Anzahl an Schichten: 3
  Sollschichtdicke (NDFT): 200 µm
  Applikation: spritzen/rollen/streichen
  Farbe: grau

Hinweise:
Der Zusammenbau und die Montage der Stahlabfangkonstruktion werden in einer gesonderten Position erfasst / abgerechnet.
Generell werden Verschnitte nicht gesondert vergütet. Für angegebene Blech-Rohlinge ist der Verschnitt i.d.R. bereits eingerechnet.
In den EP der vorliegenden Position sind alle erforderlichen Neben- leistungen einzukalkulieren.
Menge: 4,000 St

**04.02.2 Hydraulikzylinder BTG-A mit Zubehör liefern**
Hydraulikzylinder / Hydraulikpressen mit allem zum Betrieb erforderlichen Zubehör liefern

bestehend aus:
1) Kurzhubzylinder zum planmäßigen und steuerbaren heben, vorspannen, absenken der Stahl-Abfangkonstruktion,
Kolben aus hartverchromtem Qualitätsstahl,
Kompakte flache Ausführung D/H<= 170/200mm
Hubhöhe: >=50mm
Traglast je Hubzylinder: >= 100 to
2) Alle zum Betrieb der Hydraulikzylinder erforderlichen Geräte, Anbauteile und Zubehöre, wie z.B. Hochdruckhydraulikschläuche, Kupplungen, Druck- und Kraftbarometer, Manometer-Zwischenstücke, Hydrauliköl, Betriebsstoffe, Pumpen, Kompressoren, Steuergeräte, etc.
3) Stahlplatten BL 250/250mm, S235-JR, als Unterlegplatten und Ausgleiche in verschiedenen Dicken 8mm, 10mm, 15mm, 20mm;
je ein Stück

Einbauort / Einsatzort:
Jeweils an den vier Fußpunkten der Stahl-Abfangkonstruktion; zwischen Stahlbetonfertigteil-Fundament und Stahltraverse; Einbauhöhe: bis 1m;
lagegenaue Ausrichtung und Einmessung nach Planvorgaben

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 Produktbeispiel

Hinweise:
Wird ein Zubehör, Gerät, Schlauch etc. für den Betrieb mehrer Hydraulikzylinder eingesetzt, so ist dies in den Stück-EP anteilig einzukalkulieren.
Die Hydraulikpumpe / das Hydraulikaggregat wird in einer gesonderten Position erfasst.
In den EP der vorliegenden Position sind alle erforderlichen Neben- leistungen einzukalkulieren.
Einbau und Montage werden in einer gesonderten Position erfasst / abgerechnet.

Siehe Plan 5_WF_ARK_SAN_201_a - Gesamtübersicht und 5_WF_ARK_SAN_202_a - BTG A_Auflagerpunkt
Menge: 4,000 St

**04.02.3 Schwerlast-Absenkkeil BTG-A liefern**
Schwerlast-Absenkkeile B/T/H=300/300/270 liefern
für das planmäßige Fixieren und Absenken der Stahl-Traversen (der Stahlabfangkonstruktion); bestehend aus:
einer robusten zugelassenen Stahlkonstruktion (mit Prüfbericht); höhenverstellbar im Bereich von H=185mm bis 270mm; fixierbar mittels Gewindestab Spannkeilen und Spannmutter; mit zulässiger Tragkraft (Vertikalkraft) von 1000kN (pro Stück) z.B. Fa. Robusta Gaukel od. glw.;
mit passendem und zugehörigem Freilaufschlüssel mit Innenzwölfkant SW80mm

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
Einbauort / Einsatzort:
Je zwei Absenkkeile pro Traverse, am Fußpunkt der Stahl-Abfangkonstruktion; zwischen Stahlbetonfertigteil-Fundament und Stahltraverse (siehe Ausschreibungspläne); Einbauhöhe: bis 1m;
Einbau und Montage werden in einer gesonderten Position erfasst / abgerechnet.

Siehe Plan 5_WF_ARK_SAN_201_a - Gesamtübersicht und 5_WF_ARK_SAN_202_a - BTG A_Auflagerpunkt
Menge: 8,000 St

*Hinweis: >>> BAUTEILGRUPPE - B (Druckstreben und Stützen)*
ALLGEMEINE ERLÄUTERUNGEN: Die vier schräg angeordneten Druckstreben und die vertikalen Stützenfüße sind für die Lastabtragung in die Fundamente zuständig. Im Knickpunkt sind Druckstrebe und Stütze biegesteif verschweißt. Im selbigen Knoten schließen auch die horizontalen Zugstäbe (BTG-C) an. In der Draufsicht betrachtet, sind die Streben ebenfalls diagonal (um 45 Grad gedreht) angeordnet. Am Kopfpunkt werden die Druckstreben mittels biegesteifem Montagestoß an den Oberen Kranz angeschlossen.

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.

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
**04.02.4 Stahl-Druckstrebe/-Stütze BTG-B fertigen, liefern**
Stahl-Druckstrebe 45Grad geneigt, mit biegesteif angeschweißtem vertikalen Stützenfuß, biegesteif geschweißter Kopf- und Fußplatte, geschweißen Anschlussblechen und Steifen sowie schräg angeschweißten Zugstab- anschlüssen; einschließlich aller Verbindungsmittel u. Einbauteile
(gemäß Plan 5_WF_ARK_SAN_203_a - BTG B) fertigen und liefern

bestehend aus:
1) Stützenfuß als Walzprofil/Profilstahl HEB-280 nach DIN EN 10365, Einzellänge L=610mm, verschweißt mit Druckstrebe mittels umlaufender durchgeschweißter HV-Naht (Stumpfnaht) aw=t, Masse (Rohling) = ~ 63kg
2) Druckstrebe als Walzprofil/Profilstahl HEB-280 nach DIN EN 10365, Einzellänge L=2480mm, verschweißt mit Stützenfuß wie oben beschrieben, Masse (Rohling) = ~ 256kg
3) Fußplatte, Stahl-Blech l/b/t=300/300/20mm, an Stütze geschweißt mit umlaufender Doppel-Kehlnaht aw=5mm, Blech-Anordnung und Zuschnitt gemäß Plan, Schwierigkeitsgrad E1/V1, Masse (gesamt) = ~ 15kg
4) Kopfplatte, Stahl-Blech l/b/t=300/300/20mm, an Druckstrebe geschweißt mit durchlaufender Doppel-Kehlnaht aw=6mm (Stegbereich) und aw=9mm (Flanschbereiche), Blech-Anordnung und Zuschnitt gemäß Plan,  Schwierigkeitsgrad E1/V1, Masse (gesamt) = ~ 15kg
5) Steifen (rechtwinklig), 4 Stück, Stahl-Blech l/b/t=240/135/20mm (Rohmaß), geschweißt mit umlaufender Doppel-Kehlnaht aw=10mm, Anordnung und Zuschnitt gemäß Plan, Schwierigkeitsgrad E3/V3, Masse (gesamt) = ~ 21kg
6) Steifen (diagonal), 2 Stück, Stahl-Blech l/b/t=260/155/20mm (Rohmaß), geschweißt mit umlaufender Doppel-Kehlnaht aw=10mm, Anordnung und Zuschnitt gemäß Plan, Schwierigkeitsgrad E3/V3, Masse (gesamt) = ~ 13kg
7) Steifen (unterhalb), 2 Stück, Stahl-Blech l/b/t=280/90/20mm (Rohmaß), geschweißt am Walzprofil mit durchlaufender Doppel-Kehlnaht aw=10mm und an den Deckblechen mit durchgeschweißter HV-Naht (Stumpfnaht) aw=t, Anordnung und Zuschnitt gemäß Plan, Schwierigkeitsgrad E1/V3, Masse (gesamt) = ~ 8kg
8) Deckbleche (oben), 2 Stück, Stahl-Blech l/b/t=357/289/20mm (Rohmaß), Anordnung und Zuschnitt gemäß Plan, umlaufend verschweißt mit Steifen u. Flanschen mittels durchgeschweißter HV-Naht (Stumpfnaht) aw=t, Schwierigkeitsgrad E3/V3, Masse (gesamt) = ~ 33kg
9) Deckbleche (unten), 2 Stück, Stahl-Blech l/b/t=357/193/20mm (Rohmaß), Anordnung und Zuschnitt gemäß Plan, umlaufend verschweißt mit Steifen u. Flanschen mittels durchgeschweißter HV-Naht (Stumpfnaht) aw=t, Schwierigkeitsgrad E3/V3, Masse (gesamt) = ~ 22kg
10) Kopfplatte (Zugstabanschluss), 2 Stück, Stahl-Blech l/b/t=200/200/30mm, an Kreuzblech geschweißt mit umlaufender Doppel-Kehlnaht aw=6mm, Blech-Anordnung und Zuschnitt gemäß Plan,  Schwierigkeitsgrad E1/V3, Masse (gesamt) = ~ 19kg
11) Kreuzbleche (Zugstabanschluss), 2 Stück, Stahl-Blech l/b/t=260/70/20mm (Rohmaß), geschweißt mit umlaufender Doppel-Kehlnaht aw=6mm, Blech-Anordnung und Zuschnitt gemäß Plan,  Schwierigkeitsgrad E2/V3, Masse (gesamt) = ~ 5kg
12) Kreuzbleche (Zugstabanschluss), 2 Stück, Stahl-Blech l/b/t=170/70/20mm (Rohmaß), geschweißt mit umlaufender Doppel-Kehlnaht aw=6mm, Blech-Anordnung und Zuschnitt gemäß Plan,  Schwierigkeitsgrad E2/V3, Masse (gesamt) = ~ 3kg
13) Kreuzbleche (Zugstabanschluss), 2 Stück, Stahl-Blech l/b/t=190/160/20mm (Rohmaß), geschweißt mit umlaufender Doppel-Kehlnaht aw=6mm, Blech-Anordnung und Zuschnitt gemäß Plan,  Schwierigkeitsgrad E2/V3, Masse (gesamt) = ~ 9kg
14) Herstellung von zwei Langlöchern für M24 mit L=60mm in der Fußplatte Nr.3, für den Anschluss der 45Grad verdrehten Traversen
15) Last-Ösen, 2 Stück, Stahl-Blech l/b/t=150/80/12mm (Rohmaß), geschweißt mit durchlaufender Doppel-Kehlnaht aw=6mm an Oberseite Druckstrebe, Blech-Anordnung und Zuschnitt gemäß Plan,  Schwierigkeitsgrad E4/V1, mit einer Langlochbohrung Bohrungen D=30mm L100mm, Masse (gesamt) = ~ 2,4kg

Stahlsorte:  Alle Walzprofile und Stahlbleche in S355-JO
  (Werkstoffnummer: 1.0553) ausführen
Einbauort:  Stützen der Stahlabfangung; 2x unterhalb
  Arkadengang und 2x im Hofbereich
Einbauhöhe:  bis 3,5m
Ausführungsklasse: EXC2
Z-Güte:  Z25 (nach DIN EN 10164)

Bearbeitung (für alle Profile, Bleche, Stahlbauteile):
- Zuschnitt Druckstrebe und Stütze
- Zuschnitt Kopflatte, Fußplatte, Steifen, Deckbleche, Lastösen-Bleche
- Zuschnitt Kreuzbleche und Kopfplatten (Zugstab)
- Sonstige Zuschnitte und Bohrungen gem. Planvorgaben
- Kanten abgraten
- Kopfplatte der Druckstrebe: 4 Bohrungen, D=25mm
- Fußplatte der Druckstrebe: 2 Langloch-Bohrungen, D=25mm, L=60mm
- Lastösenbleche: 1 Langloch-Bohrung, D=30mm, L=100mm
- Kopfplatte Zugstabanschluss: je 4 Bohrungen (gesamt 8 Stück), D=25mm
- Schweißnähte gem. obenstehender Beschreibung u. Planvorgaben
- Erforderliche Schweißnähte ohne Angaben sind mit Doppelkehlnaht
  aw=t/2 oder durchgeschweißter HV-Naht (Stumpfnaht) aw=t auszuführen

Oberflächenbehandlung (für alle Profile, Bleche, Stahlbauteile):
- Reinigen aller Stahlbleche und Stahlbauteile für nachfolgende
  Korrosionsschutzbeschichtung, mit Reinigungsmittel, einschl. gründlichem
  Nachwaschen mit klarem Wasser und Entstauben. Die Fläche muss frei
  von haftungsmindernden Schichten sein.
- Korrossionsschutz-Beschichtung, Stahl, Alkydharz, C3, 200 µm
  Beschichtung aller Stahlteile und Profile der Bauteilgruppe
  Untergrund/Vorbereitungsgrad: Sa 2 1/2
  Beschichtungssystem: Alkydharzbasis
  Korrosivitätskategorie: C3
  Schutzdauer: >= mittel
  Anzahl an Schichten: 3
  Sollschichtdicke (NDFT): 200 µm
  Applikation: spritzen/rollen/streichen
  Farbe: grau

Verbindungsmittel und Einbauteile:
- 4x Schraube M24, Festigkeitsklasse 10.9, feuerverzinkt, Einzellänge
  L=120mm, mit US und Mutter (-> Druckstrebenkopf)
- 2x 4x Schrauben M24 (gesamt 8 Stück), Festigkeitsklasse 10.9,
  feuerverzinkt, Einzellänge L=150mm, mit US und Mutter (-> Zugstrebenanschluss)
- 2x Schraube M24, Festigkeitsklasse 10.9, feuerverzinkt, Einzellänge
  L=150mm; mit dazu passenden Muttern (2 Stück) und Unterlegscheiben
  mit großem Außendurchmesser D=72mm, t=5mm (4 Stück) nach ISO
  7093 (DIN 9021)

Hinweise:
Der Zusammenbau und die Montage der Stahlabfangkonstruktion werden in einer gesonderten Position erfasst / abgerechnet.
Generell werden Verschnitte nicht gesondert vergütet. Für angegebene Blech-Rohlinge ist der Verschnitt i.d.R. bereits eingerechnet.
In den EP der vorliegenden Position sind alle erforderlichen Neben- leistungen einzukalkulieren.
Menge: 4,000 St

*Hinweis: >>> BAUTEILGRUPPE - C (Zugstäbe)*
ALLGEMEINE ERLÄUTERUNGEN: Die im unteren Bereich der Stahl-Abfangkonstruktion umlaufend angeordneten Zugstäbe werden als Rundrohrquerschnitt aus Stahl ausgeführt. Über angeschweiße Kopflatten wird ein Montagestoß an die Schrägstützen realisiert. Die Zugstäbe nehmen die horizontalen Lastanteile aus den schräg angeordneten Druckstreben auf und halten diese "im System", sodass für die Fußpunkte der Abstützung "lediglich" vertikale Lasten in den Baugrund / in die Fundamente abtragen müssen.

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.
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
**04.02.5 Längs-Zugstab BTG-C fertigen, liefern**
Stahl-Rundrohrprofil, als Zugstab der Stahlabfangkonstruktion, mit beidseitig angeschweißten Kopfplatten (Montagestoß); einschließlich aller Verbindungsmittel u. Einbauteile (gemäß Plan 5_WF_ARK_SAN_204_a) fertigen und liefern

bestehend aus:
2) Zugstab: Hohlprofil mit kreisförmigem Querschnitt Ro 101,6x10mm, warmgefertigt, nach DIN EN 10210-2, Einzellänge L=4590mm, verschweißt mit Kopfplatten mittels umlaufender Kehlnaht aw=10mm, Masse = ~ 106kg
3) Kopfplatte, 2 Stück, Stahl-Blech l/b/t=200/200/30mm, an Zugstab geschweißt wie oben beschrieben, Blech-Anordnung und Zuschnitt gemäß Plan, Schwierigkeitsgrad E1/V1, Masse (gesamt) = ~ 19kg

Stahlsorte:  Alle Holprofile und Stahlbleche in S355-JO
  (Werkstoffnummer: 1.0553) ausführen
Einbauort:  Zugstäbe der Stahlabfangung; 2x in Längsrichtung
  und 2x in Querrichtung
Einbauhöhe:  bis 1,5m
Ausführungsklasse: EXC2
Z-Güte:  Z25 (nach DIN EN 10164)

Bearbeitung (für alle Profile, Bleche, Stahlbauteile):
- Zuschnitt Rundrohr-Hohlprofile
- Zuschnitt Kopflatte
- Sonstige Zuschnitte und Bohrungen gem. Planvorgaben
- Kanten abgraten
- Kopfplatte Zugstabanschluss: je 4 Bohrungen (gesamt 8 Stück), D=25mm
- Schweißnähte gem. obenstehender Beschreibung u. Planvorgaben
- Erforderliche Schweißnähte ohne Angaben sind mit Doppelkehlnaht
  aw=t/2 oder durchgeschweißter HV-Naht (Stumpfnaht) aw=t auszuführen

Oberflächenbehandlung (für alle Profile, Bleche, Stahlbauteile):
- Reinigen aller Stahlbleche und Stahlbauteile für nachfolgende
  Korrosionsschutzbeschichtung, mit Reinigungsmittel, einschl. gründlichem
  Nachwaschen mit klarem Wasser und Entstauben. Die Fläche muss frei
  von haftungsmindernden Schichten sein.
- Korrossionsschutz-Beschichtung, Stahl, Alkydharz, C3, 200 µm
  Beschichtung aller Stahlteile und Profile der Bauteilgruppe
  Untergrund/Vorbereitungsgrad: Sa 2 1/2
  Beschichtungssystem: Alkydharzbasis
  Korrosivitätskategorie: C3
  Schutzdauer: >= mittel
  Anzahl an Schichten: 3
  Sollschichtdicke (NDFT): 200 µm
  Applikation: spritzen/rollen/streichen
  Farbe: grau

Verbindungsmittel und Einbauteile:
Schrauben sind in BTG-B enthalten

Hinweise:
Der Zusammenbau und die Montage der Stahlabfangkonstruktion werden in einer gesonderten Position erfasst / abgerechnet.
Generell werden Verschnitte nicht gesondert vergütet. Für angegebene Blech-Rohlinge ist der Verschnitt i.d.R. bereits eingerechnet.
In den EP der vorliegenden Position sind alle erforderlichen Neben- leistungen einzukalkulieren.
Menge: 2,000 St

**04.02.6 Quer-Zugstab BTG-C fertigen, liefern**
Stahl-Rundrohrprofil, als Zugstab der Stahlabfangkonstruktion, mit beidseitig angeschweißten Kopfplatten (Montagestoß); einschließlich aller Verbindungsmittel u. Einbauteile (gemäß Plan 5_WF_ARK_SAN_204_a) fertigen und liefern

bestehend aus:
1) Zugstab: Hohlprofil mit kreisförmigem Querschnitt Ro 101,6x10mm, warmgefertigt, nach DIN EN 10210-2, Einzellänge L=3640mm, verschweißt mit Kopfplatten mittels umlaufender Kehlnaht aw=10mm, Masse = ~ 84kg
3) Kopfplatte, 2 Stück, Stahl-Blech l/b/t=200/200/30mm, an Zugstab geschweißt wie oben beschrieben, Blech-Anordnung und Zuschnitt gemäß Plan, Schwierigkeitsgrad E1/V1, Masse (gesamt) = ~ 19kg

Stahlsorte:  Alle Holprofile und Stahlbleche in S355-JO
  (Werkstoffnummer: 1.0553) ausführen
Einbauort:  Zugstäbe der Stahlabfangung; 2x in Längsrichtung
  und 2x in Querrichtung
Einbauhöhe:  bis 1,5m
Ausführungsklasse: EXC2
Z-Güte:  Z25 (nach DIN EN 10164)

Bearbeitung (für alle Profile, Bleche, Stahlbauteile):
- Zuschnitt Rundrohr-Hohlprofile
- Zuschnitt Kopflatte
- Sonstige Zuschnitte und Bohrungen gem. Planvorgaben
- Kanten abgraten
- Kopfplatte Zugstabanschluss: je 4 Bohrungen (gesamt 8 Stück), D=25mm
- Schweißnähte gem. obenstehender Beschreibung u. Planvorgaben
- Erforderliche Schweißnähte ohne Angaben sind mit Doppelkehlnaht
  aw=t/2 oder durchgeschweißter HV-Naht (Stumpfnaht) aw=t auszuführen

Oberflächenbehandlung (für alle Profile, Bleche, Stahlbauteile):
- Reinigen aller Stahlbleche und Stahlbauteile für nachfolgende
  Korrosionsschutzbeschichtung, mit Reinigungsmittel, einschl. gründlichem
  Nachwaschen mit klarem Wasser und Entstauben. Die Fläche muss frei
  von haftungsmindernden Schichten sein.
- Korrossionsschutz-Beschichtung, Stahl, Alkydharz, C3, 200 µm
  Beschichtung aller Stahlteile und Profile der Bauteilgruppe
  Untergrund/Vorbereitungsgrad: Sa 2 1/2
  Beschichtungssystem: Alkydharzbasis
  Korrosivitätskategorie: C3
  Schutzdauer: >= mittel
  Anzahl an Schichten: 3
  Sollschichtdicke (NDFT): 200 µm
  Applikation: spritzen/rollen/streichen
  Farbe: grau

Verbindungsmittel und Einbauteile:
Schrauben sind in BTG-B enthalten

Hinweise:
Der Zusammenbau und die Montage der Stahlabfangkonstruktion werden in einer gesonderten Position erfasst / abgerechnet.
Generell werden Verschnitte nicht gesondert vergütet. Für angegebene Blech-Rohlinge ist der Verschnitt i.d.R. bereits eingerechnet.
In den EP der vorliegenden Position sind alle erforderlichen Neben- leistungen einzukalkulieren.
Menge: 2,000 St

*Hinweis: >>> BAUTEILGRUPPE - D (Querträger am Oberen Kranz)*
ALLGEMEINE ERLÄUTERUNGEN: Die Querträger des oberen Kranzes liegen direkt an den Sandsteinen der Arkadenbögen an und tragen damit wesentliche Lastanteile in die Stahl-Abfangkonstruktion (Druckstreben) ein.
Zusätzlich werden über die Aufhängung aus dem "Unteren Stahlkranz" weitere Lasten in die oberen Querträger eingetragen. Zwischen Stahlteil und Sandstein wird eine Zwischenschicht (Elasotmer bzw. Gummibahn) ausgeführt, um lokale Spannungskonzentrationen zu vergleichmäßigen.
Entsprechend dem Neigungungswinkel des Arkadenbogens wird das Stahlprofil des oberen Querträgers (um die X-Achse) gedreht, um im Anschlussbereich eine optimale Anpressfläche zu erzielen.
Querträger und Längsträger des "Oberen Kranzes" sind über Stirnplattenstöße biegesteif gekoppelt.

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
**04.02.7 Querträger BTG-D (Oberer Kranz) fertigen, liefern**
Stahl-Querträger des "Oberen Kranzes" (in Einbaulage ca. 62 Grad gedreht, plan anliegend am Arkadenbogen); mit einseitig aufgeschweißter Flanschverstärkung; mit eingeschweißten Blechsteifen und Stegbohrungen; mit biegesteif angeschweißen und schräge einbindenden Anschlussprofilen nebst Kopfplatten (für Druckstreben und Längsträger); einschließlich aller Verbindungsmittel u. Einbauteile (gemäß Plan 5_WF_ARK_SAN_205_a) fertigen und liefern

bestehend aus:
1) Querträger als Walzprofil/Profilstahl HEM-300 nach DIN EN 10365, Einzellänge L=2500mm, in Einbaulage um die x-Achse gedreht (ca. 62 Grad), Schweißverbindungen wie nachfolgend beschrieben, Masse = ~ 595kg
2) Druckstreben-Anschlussprofil, 2 Stück, als Walzprofil/Profilstahl HEB-280 nach DIN EN 10365, Einzellänge L=340mm (Rohmaß), einseitig schräger Anschnitt, an Querträgerflansch geschweißt mit durchlaufender Doppel-Kehlnaht aw=6mm (Stegbereich) und aw=9mm (Flanschbereiche), Anordnung und Zuschnitt gemäß Plan, Schwierigkeitsgrad E2/V2, Masse (gesamt) = ~ 70kg
3) Längsträger-Anschlussprofil, 2 Stück, als Walzprofil/Profilstahl HEM-240 nach DIN EN 10365, Einzellänge L=273mm (Rohmaß), einseitig schräger Anschnitt, an Querträgerflansch geschweißt mit umlaufender Doppel-Kehlnaht aw=10mm (Steg- u. Flanschbereiche), Anordnung und Zuschnitt gemäß Plan, Schwierigkeitsgrad E2/V2, Masse (gesamt) = ~ 86kg
4) Flanschverstärkung, oberseitig, mit Stahl-Blech l/b/t=1200/220/40mm, geschweißt mit umlaufender Kehlnaht aw=10mm,  Anordnung und Zuschnitt gemäß Plan, Schwierigkeitsgrad E1/VE2, Masse (gesamt) = ~ 83kg
5) Steifen (beidseitig am QT), 12 Stück, Stahl-Blech l/b/t=262/145/15mm (Rohmaß), geschweißt mit umlaufender Doppel-Kehlnaht aw=6mm, Anordnung und Zuschnitt gemäß Plan, Schwierigkeitsgrad E3/V1, Masse (gesamt) = ~ 54kg
6) Steifen (oberseitig am QT), 6 Stück, Stahl-Blech l/b/t=262/145/15mm (Rohmaß), geschweißt mit umlaufender Doppel-Kehlnaht aw=6mm, Anordnung und Zuschnitt gemäß Plan, Schwierigkeitsgrad E3/V1, Masse (gesamt) = ~ 23kg
7) Kopfplatte für Druckstrebenanschluss, 2 Stück, Stahl-Blech l/b/t=300/300/20mm, an Druckstrebenanschlussprofil geschweißt mit durchlaufender Doppel-Kehlnaht aw=6mm (Stegbereich) und aw=9mm (Flanschbereiche), Blech-Anordnung und Zuschnitt gemäß Plan,  Schwierigkeitsgrad E1/V1, Masse (gesamt) = ~ 29kg
8) Kopfplatte für Längsträgeranschluss, 2 Stück, Stahl-Blech l/b/t=300/300/25mm, an Längsträgeranschlussprofil geschweißt mit umlaufender Doppel-Kehlnaht aw=10mm (Steg- u. Flanschbereiche), Blech-Anordnung und Zuschnitt gemäß Plan,  Schwierigkeitsgrad E1/V1, Masse (gesamt) = ~ 36kg
9) Flanschverbreiterung, 4 Stück, als Stahl-Blech l/b/t=200/80/20mm, an unteren Querträgerflansch geschweißt mit durchlaufender HV-Naht aw=t, Blech-Anordnung und Zuschnitt gemäß Plan,  Schwierigkeitsgrad E3/VE1, Masse (gesamt) = ~ 11kg
10) Last-Öse, 1 Stück, Stahl-Blech l/b/t=150/80/12mm (Rohmaß), geschweißt mit durchlaufender Doppel-Kehlnaht aw=6mm am Flansch des Querträgers, Blech-Anordnung und Zuschnitt gemäß Plan,  Schwierigkeitsgrad E4/VE1, Blech mit einer Langlochbohrung Bohrungen D=30mm, L100mm, Masse (gesamt) = ~ 1,2kg

Stahlsorte:  Alle Walzprofile und Stahlbleche in S355-JO
  (Werkstoffnummer: 1.0553) ausführen
Einbauort:  Querträger des Oberen Kranzes der Stahlabfangunkonstruktion
Einbauhöhe:  bis 3,5m
Ausführungsklasse: EXC2
Z-Güte:  Z25 (nach DIN EN 10164)

Bearbeitung (für alle Profile, Bleche, Stahlbauteile):
- Zuschnitt Querträger; Druckstreben- u. Längsträgeranschlussprofil
- Zuschnitt Kopfplatten, Steifen, Flanschverstärkungen u. Lastösen-Bleche
- Sonstige Zuschnitte und Bohrungen gem. Planvorgaben
- Kanten abgraten
- Kopfplatten DStr.-Anschluss: je 4 Bohrungen (gesamt 8 Stück), D=25mm
- Kopfplatten LäTr.-Anschluss: je 6 Bohrungen (gesamt 12 Stück), D=25mm
- Querträgersteg: 3 Bohrungen, D=50mm
- Lastösenbleche: 1 Langloch-Bohrung, D=30mm, L=100mm
- Schweißnähte gem. obenstehender Beschreibung u. Planvorgaben
- Erforderliche Schweißnähte ohne Angaben sind mit Doppelkehlnaht
  aw=t/2 oder durchgeschweißter HV-Naht (Stumpfnaht) aw=t auszuführen

Oberflächenbehandlung (für alle Profile, Bleche, Stahlbauteile):
- Reinigen aller Stahlbleche und Stahlbauteile für nachfolgende
  Korrosionsschutzbeschichtung, mit Reinigungsmittel, einschl. gründlichem
  Nachwaschen mit klarem Wasser und Entstauben. Die Fläche muss frei
  von haftungsmindernden Schichten sein.
- Korrossionsschutz-Beschichtung, Stahl, Alkydharz, C3, 200 µm
  Beschichtung aller Stahlteile und Profile der Bauteilgruppe
  Untergrund/Vorbereitungsgrad: Sa 2 1/2
  Beschichtungssystem: Alkydharzbasis
  Korrosivitätskategorie: C3
  Schutzdauer: >= mittel
  Anzahl an Schichten: 3
  Sollschichtdicke (NDFT): 200 µm
  Applikation: spritzen/rollen/streichen
  Farbe: grau

Verbindungsmittel und Einbauteile:
- 2x 6 Schrauben M24 (gesamt 12 Stück), Festigkeitsklasse 10.9,
  feuerverzinkt, Einzellänge L=140mm, mit US und Mutter (-> Längsträgeranschluss)
- Die Schrauben für den Druckstrebenanschluss sind in BTG-B enthalten.
- Die Gewindestangen-Aufhängungen sind in BTG-H enthalten.

Hinweise:
Der Zusammenbau und die Montage der Stahlabfangkonstruktion werden in einer gesonderten Position erfasst / abgerechnet.
Generell werden Verschnitte nicht gesondert vergütet. Für angegebene Blech-Rohlinge ist der Verschnitt i.d.R. bereits eingerechnet.
In den EP der vorliegenden Position sind alle erforderlichen Neben- leistungen einzukalkulieren.
Menge: 2,000 St

*Hinweis: >>> BAUTEILGRUPPE - E (Längsträger am Oberen Kranz)*
ALLGEMEINE ERLÄUTERUNGEN: Die in Gebäudelängsrichtung angeordneten Stahl-Längsträger, des oberen Kranzes, sind - im Gegensatz zu den Querträgern - vertikal (ohne Verdrehung) angeordnet. Sie liegen nicht direkt am Arkadenpfeiler an, sondern sind im Wesentlichen für die biegesteife Kopplung der Querträger von Bedeutung. Über die Aufhängung aus dem "Unteren Stahlkranz" werden zusätzliche Lastanteile in die oberen Längsträger eingeleitet.

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.
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
**04.02.8 Längsträger BTG-E (Oberer Kranz) fertigen, liefern**
Stahl-Längsträger des "Oberen Kranzes"; mit beidseitig biegesteif aufgeschweißten Kopfplatten (Montagestoß); mit einseitig eingeschweißten Blechsteifen (im Lasteinleitungsbereich der Gewindestabaufhängungen) nebst zugehörigen Schrägbohrungen im unteren Flansch; einschließlich aller Verbindungsmittel u. Einbauteile
(gemäß Plan 5_WF_ARK_SAN_206_a) fertigen und liefern

bestehend aus:
1) Längsträger als Walzprofil/Profilstahl HEM-240 nach DIN EN 10365, Einzellänge L=1750mm, Bohrunen und Schweißverbindungen wie nachfolgend beschrieben, Masse = ~ 275kg
2) Kopfplatte für Querträgeranschluss, 2 Stück, Stahl-Blech l/b/t=300/300/25mm, an Längsträger geschweißt mit umlaufender Doppel-Kehlnaht aw=10mm (Steg- u. Flanschbereiche), Blech-Anordnung und Zuschnitt gemäß Plan,  Schwierigkeitsgrad E1/V1,
Masse (gesamt) = ~ 36kg
3) Steifen (am unteren Flansch), 10 Stück, Stahl-Blech l/b/t=115/87/15mm (Rohmaß), geschweißt mit umlaufender Doppel-Kehlnaht aw=6mm, Anordnung und Zuschnitt gemäß Plan, Schwierigkeitsgrad E3/V1,
Masse (gesamt) = ~ 10kg

Stahlsorte:  Alle Walzprofile und Stahlbleche in S355-JO
  (Werkstoffnummer: 1.0553) ausführen
Einbauort:  Längsträger des Oberen Kranzes der Stahlabfangunkonstruktion
Einbauhöhe:  bis 3,5m
Ausführungsklasse: EXC2
Z-Güte:  Z25 (nach DIN EN 10164)

Bearbeitung (für alle Profile, Bleche, Stahlbauteile):
- Zuschnitt Längsträger, Kopfplatten und Stegbleche gem. Plan
- Sonstige Zuschnitte und Bohrungen gem. Planvorgaben
- Kanten abgraten
- Kopfplatten LäTr.-Anschluss: je 6 Bohrungen (gesamt 12 Stück), D=25mm
- Längsträger: 5 Schräg-Bohrungen, D=50mm gem. Plan
- Schweißnähte gem. obenstehender Beschreibung u. Planvorgaben
- Erforderliche Schweißnähte ohne Angaben sind mit Doppelkehlnaht
  aw=t/2 oder durchgeschweißter HV-Naht (Stumpfnaht) aw=t auszuführen

Oberflächenbehandlung (für alle Profile, Bleche, Stahlbauteile):
- Reinigen aller Stahlbleche und Stahlbauteile für nachfolgende
  Korrosionsschutzbeschichtung, mit Reinigungsmittel, einschl. gründlichem
  Nachwaschen mit klarem Wasser und Entstauben. Die Fläche muss frei
  von haftungsmindernden Schichten sein.
- Korrossionsschutz-Beschichtung, Stahl, Alkydharz, C3, 200 µm
  Beschichtung aller Stahlteile und Profile der Bauteilgruppe
  Untergrund/Vorbereitungsgrad: Sa 2 1/2
  Beschichtungssystem: Alkydharzbasis
  Korrosivitätskategorie: C3
  Schutzdauer: >= mittel
  Anzahl an Schichten: 3
  Sollschichtdicke (NDFT): 200 µm
  Applikation: spritzen/rollen/streichen
  Farbe: grau

Verbindungsmittel und Einbauteile:
- Die Schrauben für den QT-Anschluss sind in BTG-D enthalten.
- Die Gewindestangen-Aufhängungen sind in BTG-H enthalten.

Hinweise:
Der Zusammenbau und die Montage der Stahlabfangkonstruktion werden in einer gesonderten Position erfasst / abgerechnet.
Generell werden Verschnitte nicht gesondert vergütet. Für angegebene Blech-Rohlinge ist der Verschnitt i.d.R. bereits eingerechnet.
In den EP der vorliegenden Position sind alle erforderlichen Neben- leistungen einzukalkulieren.
Menge: 2,000 St

*Hinweis: >>> BAUTEILGRUPPE - F (Querträger am Unteren Kranz)*
ALLGEMEINE ERLÄUTERUNGEN: Die Querträger (und auch die Längsträger), des Unteren Kranzes, werden als Schweißprofile mit bauwerksspezifischen Geometrieanpassungen ausgeführt.
Über eine im Fugenbereich der Sandsteine eingeschlitzte und eingelassene Stahlblech-Knagge werden die Lasten der zu stabilisierenden Mauerwerksbereiche gefasst und vom Querträger-Profil mittels Gewindestab-Aufhängungen in den Oberen Kranz eingetragen.
Die aus den schrägen Gewindestabaufhängungen resultierenden Horizontalkraftanteile werden zum einen über die planmäßige Verschraubung u. Verspannung der Quer- und Längsträger (am Unteren Kranz) im System gehalten und desweiteren im Bereich der Stegblechbohrungen - mittels horizontal im Naturstein eingeklebten Verbundnadeln - in den Kämpferbereich eingetragen.
Zwischen Stahlteilsteg und Sandstein wird eine Zwischenschicht (Elasotmer) ausgeführt, um lokale Spannungskonzentrationen zu vergleichmäßigen.
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.
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
**04.02.9 Querträger BTG-F (Unterer Kranz) fertigen, liefern**
Stahl-Querträger des "Unteren Kranzes"; auszuführen als Schweißprofil aus Einzelblechen; mit Stegblech; oberem Flanschblech; Blechsteifen im Lasteinleitungsbereiche der Gewindestabaufhängungen; stirnseitigen Anschlussblechen; unterem Flanschblech (welches als Lasteinleitungs- Knagge dient); einschließlich aller Schweißverbindungen, Bohrungen, Ausklinkungen, Verbindungsmittel u. Einbauteile
(gemäß Plan 5_WF_ARK_SAN_207_a) fertigen und liefern

bestehend aus:
1) Horizontales Knaggenblech (unterer Flansch), 1 Stück, als Stahl-Blech l/b/t=1160/250/20mm (Rohmaß), Schweißnähte wie nachfolgend beschrieben, Blech-Anordnung und Zuschnitt sowie herzustellende Ausklinkungen gemäß Plan, Schwierigkeitsgrad E4/V3, Masse = ~ 42kg
2) Vertikales Stegblech, 1 Stück, als Stahl-Blech l/b/t=1160/265/20mm (Rohmaß), geschweißt am unteren Flansch mit durchlaufender Doppel-Kehlnaht aw=10mm sowie im Ausklinkungsbereich mit HV-Naht aw=t, weiterhin 4 Bohrungen D25mm gem. Plan (für Verbundnadeln);
Blech-Anordnung und Zuschnitt gemäß Plan, Schwierigkeitsgrad E1/V3, Masse = ~ 49kg
3) Oberer Flansch, 1 Stück, als Stahl-Blech l/b/t=1160/130/20mm (Rohmaß), geschweißt am vertikalen Stegblech mit durchlaufender Doppel-Kehlnaht aw=8mm, Blech-Anordnung und Zuschnitt sowie herzustellende Ausklinkungen gemäß Plan, Schwierigkeitsgrad E4/V3, Masse = ~ 23kg
4) Stirnseitiges Anschlussblech, 2 Stück, als Stahl-Blech l/b/t=225/130/15mm, umlaufend geschweißt mit HV-Naht aw=t, Blech-Anordnung und Langlochbohrungen und Zuschnitt gemäß Plan, Schwierigkeitsgrad E4/V3, Masse (gesamt) = ~ 7kg
5) Steifen, 6 Stück, im Lasteinleitungsbereich der Gewindestab-
Aufhängungen, als Stahl-Blech l/b/t=145/140/20mm (Rohmaß), geschweißt am Steg und Flansch mit durchlaufender Doppel-Kehlnaht aw=10mm, Blech-Anordnung und Zuschnitt sowie herzustellende Ausklinkungen gemäß Plan, Schwierigkeitsgrad E4/V2, Masse (gesamt) = ~ 14kg

Stahlsorte:  Alle Schweißprofile und Stahlbleche in S355-JO
  (Werkstoffnummer: 1.0553) ausführen
Einbauort:  Querträger des Oberen Kranzes der Stahlabfangunkonstruktion
Einbauhöhe:  bis 3,5m
Ausführungsklasse: EXC2
Z-Güte:  Z25 (nach DIN EN 10164)

Bearbeitung (für alle Profile, Bleche, Stahlbauteile):
- Zuschnitt Knaggenblech (unterer Flansch), Stegblech und Oberer
  Flansch; mit Herstellung Ausklingungen gem. Plan
- Zuschnitt Anschlussbleche mit Herstellung Langloch-Bohrungen gem. Plan - Zuschnitt Blech-Steifen mit Herstellung Ausklinkungen
- Sonstige Zuschnitte und Bohrungen gem. Planvorgaben
- Kanten abgraten
- 4 Bohrungen D25mm für Verbundnadeln (im Stegblech Nr.2)
- Schweißnähte gem. obenstehender Beschreibung u. Planvorgaben
- Erforderliche Schweißnähte ohne Angaben sind mit Doppelkehlnaht
  aw=t/2 oder durchgeschweißter HV-Naht (Stumpfnaht) aw=t auszuführen

Oberflächenbehandlung (für alle Profile, Bleche, Stahlbauteile):
- Reinigen aller Stahlbleche und Stahlbauteile für nachfolgende
  Korrosionsschutzbeschichtung, mit Reinigungsmittel, einschl. gründlichem
  Nachwaschen mit klarem Wasser und Entstauben. Die Fläche muss frei
  von haftungsmindernden Schichten sein.
- Korrossionsschutz-Beschichtung, Stahl, Alkydharz, C3, 200 µm
  Beschichtung aller Stahlteile und Profile der Bauteilgruppe
  Untergrund/Vorbereitungsgrad: Sa 2 1/2
  Beschichtungssystem: Alkydharzbasis
  Korrosivitätskategorie: C3
  Schutzdauer: >= mittel
  Anzahl an Schichten: 3
  Sollschichtdicke (NDFT): 200 µm
  Applikation: spritzen/rollen/streichen
  Farbe: grau

Verbindungsmittel und Einbauteile:
- Die Schrauben für den Anschluss am Längsträger sind in BTG-H
  enthalten.
- Die Gewindestangen-Aufhängungen sind in BTG-H enthalten.

Hinweise:
Der Zusammenbau und die Montage der Stahlabfangkonstruktion werden in einer gesonderten Position erfasst / abgerechnet.
Generell werden Verschnitte nicht gesondert vergütet. Für angegebene Blech-Rohlinge ist der Verschnitt i.d.R. bereits eingerechnet.
In den EP der vorliegenden Position sind alle erforderlichen Neben- leistungen einzukalkulieren.
Menge: 2,000 St

*Hinweis: >>> BAUTEILGRUPPE - G (Längsträger am Unteren Kranz)*
ALLGEMEINE ERLÄUTERUNGEN: Die Längsträger (und auch die Querträger), des Unteren Kranzes, werden als Schweißprofile mit bauwerksspezifischen Geometrieanpassungen ausgeführt.
Über eine im Fugenbereich der Sandsteine eingeschlitzte und eingelassene Stahlblech-Knagge werden die Lasten der zu stabilisierenden Mauerwerksbereiche gefasst und vom Längsträger-Profil mittels Gewindestab-Aufhängungen in den Oberen Kranz eingetragen.
Die aus den schrägen Gewindestabaufhängungen resultierenden Horizontalkraftanteile werden zum einen über die planmäßige Verschraubung u. Verspannung der Quer- und Längsträger (am Unteren Kranz) im System gehalten und desweiteren im Bereich der Stegblechbohrungen - mittels horizontal im Naturstein eingeklebten Verbundnadeln - in den Kämpferbereich eingetragen.
Zwischen Stahlteilsteg und Sandstein wird eine Zwischenschicht (Elasotmer) ausgeführt, um lokale Spannungskonzentrationen zu vergleichmäßigen.

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.
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
**04.02.10 Längsträger BTG-G (Unterer Kranz) fertigen, liefern**
Stahl-Längsträger des "Unteren Kranzes"; auszuführen als Schweißprofil aus Einzelblechen; mit Stegblech; oberem Flanschblech; Blechsteifen im Lasteinleitungsbereiche der Gewindestabaufhängungen; kopfseitigen Widerlagerblechen; unterem Flanschblech (welches als Lasteinleitungs- Knagge dient); einschließlich aller Schweißverbindungen, Bohrungen, Ausklinkungen, Verbindungsmittel u. Einbauteile
(gemäß Plan 5_WF_ARK_SAN_208_a) fertigen und liefern

bestehend aus:
1) Horizontales Knaggenblech (unterer Flansch), 1 Stück, als Stahl-Blech l/b/t=2600/250/20mm (Rohmaß), Schweißnähte wie nachfolgend beschrieben, Blech-Anordnung und Zuschnitt sowie herzustellende Ausklinkungen gemäß Plan, Schwierigkeitsgrad E4/V3, Masse = ~ 89kg
2) Vertikales Stegblech, 1 Stück, als Stahl-Blech l/b/t=2600/265/20mm (Rohmaß), geschweißt am unteren Flansch mit durchlaufender Doppel-Kehlnaht aw=10mm sowie im Ausklinkungsbereich mit HV-Naht aw=t, weiterhin 4 Bohrungen D25mm gem. Plan (für Verbundnadeln);
Blech-Anordnung und Zuschnitt sowie  herzustellende Langloch- bohrungen gemäß Plan, Schwierigkeitsgrad E1/V3, Masse = ~ 109kg
3) Oberer Flansch, 1 Stück, als Stahl-Blech l/b/t=2600/130/20mm (Rohmaß), geschweißt am vertikalen Stegblech mit durchlaufender Doppel-Kehlnaht aw=8mm, Blech-Anordnung und Zuschnitt sowie herzustellende Ausklinkungen gemäß Plan, Schwierigkeitsgrad E4/V3, Masse = ~ 52kg
4) Steifen, 10 Stück, im Lasteinleitungsbereich der Gewindestab-
Aufhängungen, als Stahl-Blech l/b/t=145/140/20mm (Rohmaß), geschweißt am Steg und Flansch mit durchlaufender Doppel-Kehlnaht aw=10mm, Blech-Anordnung und Zuschnitt sowie herzustellende Ausklinkungen gemäß Plan, Schwierigkeitsgrad E4/V2, Masse (gesamt) = ~ 23kg
5) Knagge am Widerlager, 4 Stück, als Stahl-Blech l/b/t=100/100/20mm, umlaufend geschweißt mit HV-Naht aw=t, Blech-Anordnung und Zuschnitt gemäß Plan, Schwierigkeitsgrad E1/V2, Masse (gesamt) = ~ 7kg
6) Widerlager-Blech, 2 Stück, als Stahl-Blech l/b/t=245/100/20mm, umlaufend geschweißt mit HV-Naht aw=t, Blech-Anordnung und Zuschnitt sowieBohrungen gemäß Plan, Schwierigkeitsgrad E4/V2, Masse (gesamt) = ~ 8kg

Stahlsorte:  Alle Schweißprofile und Stahlbleche in S355-JO
  (Werkstoffnummer: 1.0553) ausführen
Einbauort:  Querträger des Oberen Kranzes der Stahlabfangunkonstruktion
Einbauhöhe:  bis 3,5m
Ausführungsklasse: EXC2
Z-Güte:  Z25 (nach DIN EN 10164)

Bearbeitung (für alle Profile, Bleche, Stahlbauteile):
- Zuschnitt Knaggenblech (unterer Flansch), Stegblech und Oberer
  Flansch; mit Herstellung aller Ausklingungen und Langloch-Bohrungen
  gem. Plan
- Zuschnitt vertikales Widerlagerblech u. Knaggen mit Herstellung
  aller Bohrungen gem. Plan
- Zuschnitt Blech-Steifen mit Herstellung aller Ausklinkungen
- Sonstige Zuschnitte und Bohrungen gem. Planvorgaben
- 4 Bohrungen D25mm für Verbundnadeln (im Stegblech Nr.2)
- Kanten abgraten
- Schweißnähte gem. obenstehender Beschreibung u. Planvorgaben
- Erforderliche Schweißnähte ohne Angaben sind mit Doppelkehlnaht
  aw=t/2 oder durchgeschweißter HV-Naht (Stumpfnaht) aw=t auszuführen

Oberflächenbehandlung (für alle Profile, Bleche, Stahlbauteile):
- Reinigen aller Stahlbleche und Stahlbauteile für nachfolgende
  Korrosionsschutzbeschichtung, mit Reinigungsmittel, einschl. gründlichem
  Nachwaschen mit klarem Wasser und Entstauben. Die Fläche muss frei
  von haftungsmindernden Schichten sein.
- Korrossionsschutz-Beschichtung, Stahl, Alkydharz, C3, 200 µm
  Beschichtung aller Stahlteile und Profile der Bauteilgruppe
  Untergrund/Vorbereitungsgrad: Sa 2 1/2
  Beschichtungssystem: Alkydharzbasis
  Korrosivitätskategorie: C3
  Schutzdauer: >= mittel
  Anzahl an Schichten: 3
  Sollschichtdicke (NDFT): 200 µm
  Applikation: spritzen/rollen/streichen
  Farbe: grau

Verbindungsmittel und Einbauteile:
- Die Schrauben für den Anschluss am Querträger sind in BTG-H
  enthalten.
- Die Gewindestangen-Aufhängungen sind in BTG-H enthalten.

Hinweise:
Der Zusammenbau und die Montage der Stahlabfangkonstruktion werden in einer gesonderten Position erfasst / abgerechnet.
Generell werden Verschnitte nicht gesondert vergütet. Für angegebene Blech-Rohlinge ist der Verschnitt i.d.R. bereits eingerechnet.
In den EP der vorliegenden Position sind alle erforderlichen Neben- leistungen einzukalkulieren.
Menge: 2,000 St

*Hinweis: >>> BAUTEILGRUPPE - H (Aufhängung am Unteren Kranz)*
ALLGEMEINE ERLÄUTERUNGEN: Die Lasten aus dem Unteren Kranz werden mittels Gewindestangen in den Oberen Kranz eingetragen. In den Lasteinleitungsbereichen (an den Träger-Steifen) werden an den Gewindestab-Enden entsprechende Lastverteilungsbleche und zusätzliche Kugelscheiben u. Kegelpfannen angeordnet. An den kürzeren Querseiten sind jeweils drei und an den Längsseiten jeweils fünf Aufhängungen vorgesehen. Über die Muttern an den Gewindestab-Enden sind die 16 Aufhängungen individuell vorspannbar.

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.
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
**04.02.11 Gewindestangen-Garnitur BTG-H fertigen, liefern**
Gewindestangen-Garnitur für die Aufhängekonstruktion, bestehend aus vorspannbaren Gewindestangen, dazugehörigen Muttern, Unterlegscheiben, Kugelscheiben und Kegelpfannen
(gemäß Plan 5_WF_ARK_SAN_209_a) vorfertigen und liefern

Garnitur bestehend aus:
Nr.1) Gewindestange M30, 1 Stück, Festigkeitsklasse 10.9, feuerverzinkt,
Einzellänge L=1500mm; mit dazu passenden Muttern (2 Stück) nach DIN EN ISO 4034 od. DIN EN 14399 und Unterlegscheiben (2 Stück) nach DIN 7989-1

Nr.5) Kugelscheibe (Form C) und Kegelpfanne (Form G), je 2 Stück, nach DIN 6319, aus Stahl, gehärtet, passend zu M30!, Anordnung jeweils an den Gewindestab-Enden

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
Hinweise:
Der Einbau und die Montage der Vorspannkonstruktion werden in einer gesonderten Position erfasst / abgerechnet.
Menge: 16,000 St

**04.02.12 Lastverteilungsbleche BTG-H (Oberer Kranz) 200/100/20mm, S355, fertigen, liefern**
Lastverteilungsblech (Nr.2), als Stahl-Blech l/b/t=200/100/20mm, in S355-JO (Werkstoffnummer: 1.0553), Schwierigkeitsgrad E1 mit einer Bohrung D=32mm gem. Plan, einschl. Zuschnitt, mit Korrosionsschutz analog Vorgängerpositionen, Masse = ~ 3,2kg,
gemäß Plan 5_WF_ARK_SAN_209_a
fertigen und liefern

Einbauort: Querträger, Oberer Kranz

Hinweise:
Der Zusammenbau und die Montage der Stahlabfangkonstruktion werden in einer gesonderten Position erfasst / abgerechnet.
Menge: 6,000 St

**04.02.13 Lastverteilungsbleche BTG-H (Oberer Kranz) 100/100/20mm, S355, fertigen, liefern**
Lastverteilungsblech (Nr.3), als Stahl-Blech l/b/t=100/100/20mm, in S355-JO (Werkstoffnummer: 1.0553), Schwierigkeitsgrad E1 mit einer Bohrung D=32mm gem. Plan, einschl. Zuschnitt, mit Korrosionsschutz analog Vorgängerpositionen, Masse = ~ 1,6kg,
gemäß Plan 5_WF_ARK_SAN_209_a
fertigen und liefern

Einbauort: Längsträger, Oberer Kranz

Hinweise:
Der Zusammenbau und die Montage der Stahlabfangkonstruktion werden in einer gesonderten Position erfasst / abgerechnet.
Menge: 10,000 St

**04.02.14 Lastverteilungsbleche BTG-H (Unterer Kranz) 100/100/20mm, S355, fertigen, liefern**
Lastverteilungsblech (Nr.4), als Stahl-Blech l/b/t=100/100/20mm, in S355-JO (Werkstoffnummer: 1.0553), Schwierigkeitsgrad E1 mit einer Bohrung D=32mm gem. Plan, einschl. Zuschnitt, mit Korrosionsschutz analog Vorgängerpositionen, Masse = ~ 1,6kg,
gemäß Plan 5_WF_ARK_SAN_209_a
fertigen und liefern

Einbauort: Quer- und Längsträger, Unterer Kranz

Hinweise:
Der Zusammenbau und die Montage der Stahlabfangkonstruktion werden in einer gesonderten Position erfasst / abgerechnet.
Menge: 16,000 St

*Hinweis: >>> BAUTEILGRUPPE - I (Widerlager am Unteren Kranz)*
ALLGEMEINE ERLÄUTERUNGEN: Die Längsträger und Querträger des Untereren Kranzes müssen an die örtlichen Gegebenheiten angepasst werden können. Zur Gewährleistung einer gewissen Variabilität in der Pfeilerabmessung sind an den Längsträgern Widerlager angeschweißt (siehe BTG-G). Gegen diese ausgesteiften Widerlagerbleche können die Querträger kraftschlüssig vorgespannt und somit der Abstand zum Sandsteinpfeiler individuell eingestellt werden.
Die Längsträger werden ebenfalls satt anliegend am Sandstein montiert und durch jeweils zwei Schrauben am Kreuzungspunkt mit dem Querträger fixiert / zusammengespannt.

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
**04.02.15 Widerlager-Blech BTG-I (Unterer Kranz) 265/100/20mm, S355, fertigen, liefern**
Widerlagerblech (Nr.7), als Stahl-Blech l/b/t=265/100/20mm, in S355-JO (Werkstoffnummer: 1.0553), Schwierigkeitsgrad E1, mit angeschweißtem Knaggenblech l/b/t=100/20/10mm, durchlaufende Kehlnaht aw=4mm, einschl. aller Zuschnitte, mit Korrosionsschutz analog Vorgängerpositionen, Masse (gesat) = ~ 4,4kg, gemäß Plan 5_WF_ARK_SAN_209_a
fertigen, und liefern

Einbauort: Unterer Kranz

Hinweise:
Der Zusammenbau und die Montage der Stahlabfangkonstruktion werden in einer gesonderten Position erfasst / abgerechnet.
Menge: 4,000 St

**04.02.16 M24 Druckschrauben-Garnitur BTG-I liefern**
Druckschrauben-Garnitur (Nr.6) für die Vorspanneinrichtung am Widerlager der Längsträger (Unterer Kranz), bestehend aus Schrauben, dazugehörigen Muttern und Unterlegscheiben (gemäß Plan 5_WF_ARK_SAN_209_a) liefern

Garnitur bestehend aus:
Sechskantschraube M24 nach DIN 7990 od. EN 14399-4, 2 Stück, Festigkeitsklasse 10.9, feuerverzinkt, Einzellänge L=200mm; mit dazu passenden Muttern (2 Stück) nach DIN EN ISO 4034 und Unterlegscheiben (2 Stück) nach DIN 7989-1

Hinweise:
Der Einbau und die Montage der Vorspannkonstruktion werden in einer gesonderten Position erfasst / abgerechnet.
Menge: 4,000 St

**04.02.17 M24 Klemmschrauben-Garnitur BTG-I liefern**
Klemmschrauben-Garnitur (Nr.9) für die kraftschlüssige Kopplung der Längs- und Querträger (Unterer Kranz), bestehend aus Schrauben, dazugehörigen Muttern und Unterlegscheiben (gemäß Plan 5_WF_ARK_SAN_209_a) liefern

Garnitur bestehend aus:
Sechskantschraube M24 nach DIN 7990 od. EN 14399-4, 2 Stück, Festigkeitsklasse 10.9, feuerverzinkt, Einzellänge L=200mm; mit dazu passenden Muttern (2 Stück) nach DIN EN ISO 4034 und Unterlegscheiben (2 Stück) nach DIN 7989-1

Hinweise:
Der Einbau und die Montage der Vorspannkonstruktion werden in einer gesonderten Position erfasst / abgerechnet.
Menge: 4,000 St

**04.02.18 Futterbleche Blech BTG-I (Unterer Kranz) 225/130mm, t=variabel, S355, fertigen, liefern**
Futterbleche (Nr.10), als Distanz-Ausgleich im Anschlussbereich zw. Querträger und Längsträger (am Unteren Kranz)
1x  Stahl-Blech l/b/t=225/130/8mm,
1x  Stahl-Blech l/b/t=225/130/10mm,
1x  Stahl-Blech l/b/t=225/130/15mm,
in S355-JO (Werkstoffnummer: 1.0553), Schwierigkeitsgrad E1, mit jeweils zwei Bohrungen D=25mm gem. Plan, einschl. aller Zuschnitte, mit Korrosionsschutz analog Vorgängerpositionen, Masse (gesamt) = ~ 7,6kg, gemäß Plan 5_WF_ARK_SAN_209_a
fertigen und liefern

Einbauort: Unterer Kranz

Hinweise:
Der Zusammenbau und die Montage der Stahlabfangkonstruktion werden in einer gesonderten Position erfasst / abgerechnet.
Menge: 4,000 St

*Hinweis: >>> BAUTEILGRUPPE - J (Rückhängung Querbogen-H-Last)*
ALLGEMEINE ERLÄUTERUNGEN: An einigen Arkadenpfeilerbereichen binden rückseitig Natursteinbögen (Querbogen) und / oder Gewölbedecken ein, sodass neben den Vertikallasten noch zusätzliche  Horizontallasten in den Arkadenpfeiler eingetragen werden.
Durch die Stahlabfangkonstruktion werden die V-Lasten aufgenommen. Die H-Lasten aus dem Gewölbeschub / Bogenschub werden mittels einer Rückhängekonstruktion in die "Innere Längswand" übertragen. Ziel ist es, die H-Lasten "im System" zu halten, da eine schräge Abstützung nach außen zur Hofseite zu weich und nachgiebig wäre.
Mit der Rückhängung bis hinter die "Innere Längswand", soll die dort vorhandene Auflast der aufgehenden Geschosswand mitgenutzt werden.

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.
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
**04.02.19 GEWI-Zugstab-Garnitur, D=26,5/31mm, St900/1100, L=6000mm, fertigen, liefern**
GEWI-Zugstab-Garnitur, für die Rückhängung der Querbogen-H-Last, mit dazugehörigen Platten, Muttern, Muffen
(gemäß Plan 5_WF_ARK_SAN_210_a) vorfertigen und liefern,

bestehend aus:
Nr.1) Ankerstab GEWI, 1 Stück, Durchmesser D=26,5/31mm, Stahlgüte St900/1100, Festigkeit ftk= 1100N/mm2, Einzellänge L=6000mm, Tragkraft 283kN, Bruchlast 606kN, Gewindestahl mit beidseitig aufgewalzten Gewinderippen, Eigenschaften gem. Leitprodukt: Dywidag-Ankerstab od. glw., mit Zuschnitt im Bereich Montagestoß (Verbindungsmuffe), Masse = ~ 27kg

Nr.2) Unterleg-Platte, 2 Stück, zur Lastverteilung, als Stahl-Blech l/b/t=150/150/20mm, in S235-JR (Werkstoffnummer: 1.0038), Schwierigkeitsgrad E1 mit einer Bohrung D=35mm, einschl. Zuschnitt, mit Korrosionsschutz analog Vorgängerpositionen, Anordnung an den Stab-Enden, Masse (gesamt) = ~ 7kg

Nr.7) Verbindungsmuffe, sechskant, 1 Stück, passend zum o.g. GEWI, D=26,5mm, Länge L=150mm, SW 46mm, Masse = ~ 1,1kg, Eigenschaften gem. Leitprodukt: Dywidag-Verbindungsmuffe od. glw., Tragkraft >= 200kN, Anordnung im Montagestoßbereich

Nr.8) Flügelmutter, 2 Stück, für D26,5mm, Höhe 65mm, SW 46mm, Masse (gesamt) = ~ 1,8kg, Eigenschaften gem. Leitprodukt: Dywidag-Flügelmutter od. glw., Anordnung an den Stab-Enden, zur Vorspannung der Rückhängung,

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
Hinweise:
Der Einbau und die Montage der Vorspannkonstruktion werden in einer gesonderten Position erfasst / abgerechnet.
Menge: 2,000 St

**04.02.20 Querträger (außen), 2x UPE240, L=3200mm, S235-JR, fertigen, liefern**
Querträger, als horizontal angeordnete UPE-Walzprofil-Konstruktion, mit Futterblechen und Klemmschrauben einschließlich aller Verbindungsmittel u. Einbauteile (gemäß Angaben in Plan 5_WF_ARK_SAN_210_a) fertigen und liefern

bestehend aus:
Nr.3) Stahlträger, 2 Stück, Walzprofil/Profilstahl UPE-240 nach DIN EN 10365, in S235-JR (Werkstoffnummer: 1.0038),Einzellänge L=3200mm, einschl. aller Zuschnitte und Bohrungen gem. Plan, Masse (gesamt) = ~ 194kg

Nr.4) Futterblech (zwischen den Einzelträgern), 6 Stück, Stahl-Blech l/b/t=180/100/40mm (Rohmaß), in S235-JR (Werkstoffnummer: 1.0038), Schwierigkeitsgrad E1 mit je einer Bohrung D=35mm, einschl. Zuschnitt, mit Korrosionsschutz analog Vorgängerpositionen, Anordnung gem. Plan, Masse (gesamt) = ~ 34kg

Nr.4a) Klemmschrauben als Sechskantschraube M12 nach DIN 7990 od. EN 14399-4, 12 Stück, Festigkeitsklasse 8.8, feuerverzinkt, Einzellänge L=120mm; mit dazu passenden Muttern (12 Stück) nach DIN EN ISO 4034 und Unterlegscheiben (24 Stück) nach DIN 7989-1

Einbauort:  Querträger, anliegend an Außenseite Pfeiler
  bzw. Bogenmauerwerk, oberhalb Stahlabfangung
Einbauhöhe:  bis 4m über Plattenbelag
Ausführungsklasse: EXC2

Oberflächenbehandlung (für alle Profile, Bleche, Stahlbauteile):
- Reinigen aller Stahlbleche und Stahlbauteile für nachfolgende
  Korrosionsschutzbeschichtung, mit Reinigungsmittel, einschl. gründlichem
  Nachwaschen mit klarem Wasser und Entstauben. Die Fläche muss frei
  von haftungsmindernden Schichten sein.
- Korrossionsschutz-Beschichtung, Stahl, Alkydharz, C3, 200 µm
  Beschichtung aller Stahlteile und Profile der Bauteilgruppe
  Untergrund/Vorbereitungsgrad: Sa 2 1/2
  Beschichtungssystem: Alkydharzbasis
  Korrosivitätskategorie: C3
  Schutzdauer: >= mittel
  Anzahl an Schichten: 3
  Sollschichtdicke (NDFT): 200 µm
  Applikation: spritzen/rollen/streichen
  Farbe: grau

Hinweise:
Der Zusammenbau und die Montage der Rückhänge-Konstruktion werden in einer gesonderten Position erfasst / abgerechnet.
Generell werden Verschnitte nicht gesondert vergütet. Für angegebene Blech-Rohlinge ist der Verschnitt i.d.R. bereits eingerechnet.
In den EP der vorliegenden Position sind alle erforderlichen Neben- leistungen einzukalkulieren.

Bestandteil dieser Position ist weiterhin: die Vorfertigung und Lieferung von Hartholzkeilen, LH D30, 30 Stück, Grundquerschnitt b/h=100/100mm, Einzellänge L= bis 300mm, einschl. aller erforderlichen Zuschnitte und Anpassungen an den Bestand
Menge: 1,000 St

**04.02.21 Querträger (innen), 2x UPE160, L=1500mm, S235-JR, fertigen, liefern**
Querträger, als horizontal angeordnete UPE-Walzprofil-Konstruktion, mit Futterblechen und Klemmschrauben einschließlich aller Verbindungsmittel u. Einbauteile (gemäß Angaben in Plan 5_WF_ARK_SAN_210_a) fertigen und liefern

bestehend aus:
Nr.5) Stahlträger, 2 Stück, Walzprofil/Profilstahl UPE-160 nach DIN EN 10365, in S235-JR (Werkstoffnummer: 1.0038),Einzellänge L=1500mm, einschl. aller Zuschnitte und Bohrungen gem. Plan, Masse (gesamt) = ~ 51kg

Nr.6) Futterblech (zwischen den Einzelträgern), 4 Stück, Stahl-Blech l/b/t=120/100/40mm (Rohmaß), in S235-JR (Werkstoffnummer: 1.0038), Schwierigkeitsgrad E1 mit je einer Bohrung D=35mm, einschl. Zuschnitt, mit Korrosionsschutz analog Vorgängerpositionen, Anordnung gem. Plan, Masse (gesamt) = ~ 16kg

Nr.6a) Klemmschrauben als Sechskantschraube M12 nach DIN 7990 od. EN 14399-4, 8 Stück, Festigkeitsklasse 8.8, feuerverzinkt, Einzellänge L=100mm; mit dazu passenden Muttern (8 Stück) nach DIN EN ISO 4034 und Unterlegscheiben (16 Stück) nach DIN 7989-1

Einbauort:  Querträger, anliegend an der Inneseite
  der Natursteinlängswand, Zugänglich aus
  OG1, Lage im Deckenzwischenraum
Einbauhöhe:  bis 5m über Plattenbelag, bzw. -1m unter
  Rohfußboden OG1
Ausführungsklasse: EXC2

Oberflächenbehandlung (für alle Profile, Bleche, Stahlbauteile):
- Reinigen aller Stahlbleche und Stahlbauteile für nachfolgende
  Korrosionsschutzbeschichtung, mit Reinigungsmittel, einschl. gründlichem
  Nachwaschen mit klarem Wasser und Entstauben. Die Fläche muss frei
  von haftungsmindernden Schichten sein.
- Korrossionsschutz-Beschichtung, Stahl, Alkydharz, C3, 200 µm
  Beschichtung aller Stahlteile und Profile der Bauteilgruppe
  Untergrund/Vorbereitungsgrad: Sa 2 1/2
  Beschichtungssystem: Alkydharzbasis
  Korrosivitätskategorie: C3
  Schutzdauer: >= mittel
  Anzahl an Schichten: 3
  Sollschichtdicke (NDFT): 200 µm
  Applikation: spritzen/rollen/streichen
  Farbe: grau

Hinweise:
Der Zusammenbau und die Montage der Rückhänge-Konstruktion werden in einer gesonderten Position erfasst / abgerechnet.
Generell werden Verschnitte nicht gesondert vergütet. Für angegebene Blech-Rohlinge ist der Verschnitt i.d.R. bereits eingerechnet.
In den EP der vorliegenden Position sind alle erforderlichen Neben- leistungen einzukalkulieren.

Bestandteil dieser Position ist weiterhin: die Vorfertigung und Lieferung von Hartholzkeilen, LH D30, 14 Stück, Grundquerschnitt b/h=100/100mm, Einzellänge L= bis 300mm, einschl. aller erforderlichen Zuschnitte und Anpassungen an den Bestand
Menge: 2,000 St

*Hinweis: >>> SONSTIGES*

**04.02.22 Gelieferte Bauteile der BTG-A bis BTG-J zwischenlagern**
*** Pauschalposition
Die Stahlabfangkonstruktion und alle dazugehörigen Komponeneten der Bauteilgruppen BTG-A bis BTG-J (wie in den vorhergehenden Positionen beschrieben) sind gem. den Planbezeichnungen zu kennzeichen/numerieren; sowie sortiert und geordnet auf mitzuliefernden EURO-Paletten zwischenzulagern.

Lagerort: Westlicher Baustellen-/Schlossgartenbereich, Auf dem Gelände der STSG (weitere Abstimmungen mit der örtlichen Mittarbeiterin der STSG, Fr. Jeschke).

Lagerfläche: Der Untergrund der Zwischen-Lagerfläche (Wiese) ist mit einem Geotextil zu schützen, auszugleichen, zu planieren und aufzuschottern; einschl. aller Materialien, Maschinen, Geräteiensätze und erf. Nebenleistungen (Kalkulationsansatz: Fläche A= 10m x 4,0m)
Diese Leistungen sind in den EP mit einzukalkulieren.
Menge: 1,000 psch

**04.02.23 Eigentumsübergang Abstützkonstruktion an STSG**
*** Pauschalposition
In dieser Position ist der Eigentumübergang der Stahlabfangkonstruktion einschließlich aller dazugehörigen Komponeneten der Bauteilgruppen BTG-A bis BTG-J (wie in den vorhergehenden Positionen beschrieben) als Pauschale zu verpreisen.

Formal kommt der Eigentumübergang nach Abschluss der Sanierungs- und Instandsetzungsarbeiten der Arkadenpfeiler W3 + W7 bis W11 (BA1) zum tragen.

Kalkulationsgrundlage für den hier zu verpreisenden Eigentumsübergang:
- BTG-A komplett / vollständig, jedoch ohne Hydraulikpressen/-zylinder
- BTG-B komplett / vollständig
- BTG-C komplett / vollständig
- BTG-D komplett / vollständig
- BTG-E komplett / vollständig
- BTG-F komplett / vollständig
- BTG-G komplett / vollständig
- BTG-H komplett / vollständig
- BTG-I komplett / vollständig
- BTG-J komplett / vollständig

Hinweise: Die Stahlabfangkonstruktion wird für die Sanierung und Instandsetzung weiterer Arkadenpfeiler (zu einem späteren Zeitpunkt) wieder zum Einsatz kommen.
Die vier Hydraulikpressen/-zylinder bleiben im Besitz des AN.
Das Hydraulikaggregat wird in einer separaten Position erfasst.

Abrechnung als einmalige Pauschale, im Rahmne der Schlussrechnung
Menge: 1,000 psch

#### Bereich 04.03 Stahlbeton-Fertigteilfundamente fertigen und liefern

**04.03.1 Stahlbetonfertigteil-Fundament, C25/30, 125/175/50cm herstellen/fertigen liefern**
Stahlbeton-Fertigteilfundamente, für die Auflagerpunkte der Stahlabfangkonstruktion, gemäß den Angaben im Plan 5_WF_ARK_SAN_212_a
und den nachfolgenden Beschreibungen im Betonwerk fertigen / herstellen und zur Baustelle liefern

Fund.-Abmessungen B/L/H = 125cm/170cm/50cm
Betongüte u. Expositionsklassen: C25/30-XC4-XF1-WF
Bewehrung: Betonstahl B500S (Stabstahl)
Bewehrungsmenge je Stück = ca. 140kg
Betondeckung: cv=40mm
Betonoberfläche: schalungsrau, geglättet

Abrechnung je Stück, in fertiger Leistung
Menge: 4,000 St

**04.03.2 Zulage für Transportankersystem**
Für das Abladen der Stahlbetonfertigteil-Fundamente auf der Baustelle, sowie das sichere Versetzten und  Transportieren mit Hebezeugen auf der Baustelle sind zugelassene Transportankersysteme (gemäß Richtlinie "Transportanker und Transportsysteme für Betonfertigteile" VDI/BV-BS 6205) im/am Fundament auszuführen und einzubauen; wiefolgt

Typ: Gewindetransportanker (gerade) mit dazugehörigem Vollstahldrahtseil
Ausführung: 4 Stück Anschlagpunkte je Fundament, seitlich angeordnet
Traglast Axialzug: Zul Fz >= 40kN je Anschlagpunkt
Traglast Querzug: Zul FQz >= 20kN je Anschlagpunkt
Leitprodukt: Philipp Lifty DS, RD30, 62LI30DS Fa. Philipp GmbH, oder gleichwertig
Darüberhinaus sind die Bewehrungsvorgaben und Einbaumaße gemäß Plan 5_WF_ARK_SAN_212_a zu beachten

In den EP dieser Position sind alle Einbauteile, Transportschlaufen, Ringzapfen, Lastaufnahmemittel, Transportanker,  Materialien, Mehraufwendungen, Nebenleistungen und Zusatzbewehrungen einzukalkulieren; die für ein Fertigteilfundament (mit je vier Anschlagpunkten) notwendig sind
Menge: 4,000 St

**04.03.3 Eigentumsübergang Stb.-Fertigteilfundamente an STSG**
*** Pauschalposition
In dieser Position ist der Eigentumübergang der vier Stahlbetonfertigteilfundamente nebst beschriebenen Transportsystemen (wie in den vorhergehenden Positionen beschrieben) als Pauschale zu verpreisen.
Formal erfolgt dieser nach Abschluss der Sanierungs- und Instandsetzungsarbeiten an den Arkadenpfeilern BA1 (W3, W7-W11) zum tragen kommen.
Lagerort: Die Fundamente sind nach Abschluss der Sanierung vom AN zum westlichen Baustellengelände der STSG (exakte Abstimmungen mit STSG / Schlossverwaltung Fr. Jeschke) zu transportieren und einzulagern.

Hinweis: Die Fundamente werden für die Sanierung und Instandsetzung weiterer Arkadenpfeiler (zu einem späteren Zeitpunkt) wieder zum Einsatz kommen.
Menge: 1,000 psch

### Titel 05 VORBEREITUNGS-, HERRICHTUNGS-, U. FREIFLÄCHENARBEITEN

*Hinweis: >>> Bestands-FuBo Einmessen, Markieren u. Dokumentieren (Vortext)*
Die bestehenden Sandsteinplattenbeläge (tlw. auch Betonflächen) im Arkadengang des Westflügels, das vorhandene Flusskieß-Pflaster sowie die vorhandenen Bordsteine und die Rinnen-/Muldensteine auf der Hofseite werden ausgebaut. Diese Rückbauarbeiten und der spätere Wiedereinbau sind in einem separaten Los erfasst (kein Bestandteil dieser Position / dieses Leistungsverzeichnsses)!

Für die Sanierung und Bearbeitung der Arkadenpfeiler Nr. W3, W7, W8, W9, W10 und W11 am Westflügel ist es jedoch zwingend notwendig, dass die bestehenden Fußboden- und Bauteilhöhen aufgemessen, dokumentiert und gesichert werden,da nach deren Rückbau keine Kontrollemessungen und Bezüge hergestellt werden können.
Vom AN sind für den betreffenden Pfeilerbereich die folgenden Betstands-Bauteilhöhen exakt aufzumessen und mittels Horizontallaser auf die Außenwandputzfläche der Arkadenlängswand (Messergebnis + 1,00m) zu übertragen:
- OK Pflaster im betreffender Pfeilerbereich
- OK Bordstein
- OK Rinnen-/Muldenstein
Des Weiteren sind diese Messergebnisse für jeden zu bearbeitenden Arkadenpfeilerbereich als Dokumentation schriftlich an die Bauleitung zu übergeben.

**05.1 Mess- u. Markierungsarbeiten im Arkaden-FuBo-Bereich W3**
*** Pauschalposition
In der vorliegenden Position sind vom AN alle Kosten und Aufwendungen einzukalkulieren, die zur Erbringung der im Vortext beschriebenen Mess-, Dokumentations- und Markierungarbeiten notwendig sind.
Leistungsbereich: Westflügel, Bereich Arkadenpfeiler W3
Menge: 1,000 psch

**05.2 Mess- u. Markierungsarbeiten im Arkaden-FuBo-Bereich W7**
*** Pauschalposition
Ausführung wie in Vorposition und Vortext beschrieben,
jedoch für Arkadenpfeiler W7
Menge: 1,000 psch

**05.3 Mess- u. Markierungsarbeiten im Arkaden-FuBo-Bereich W8**
*** Pauschalposition
Ausführung wie in Vorposition und Vortext beschrieben,
jedoch für Arkadenpfeiler W8
Menge: 1,000 psch

**05.4 Mess- u. Markierungsarbeiten im Arkaden-FuBo-Bereich W9**
*** Pauschalposition
Ausführung wie in Vorposition und Vortext beschrieben,
jedoch für Arkadenpfeiler W9
Menge: 1,000 psch

**05.5 Mess- u. Markierungsarbeiten im Arkaden-FuBo-Bereich W10**
*** Pauschalposition
Ausführung wie in Vorposition und Vortext beschrieben,
jedoch für Arkadenpfeiler W10
Menge: 1,000 psch

**05.6 Mess- u. Markierungsarbeiten im Arkaden-FuBo-Bereich W11**
*** Pauschalposition
Ausführung wie in Vorposition und Vortext beschrieben,
jedoch für Arkadenpfeiler W11
Menge: 1,000 psch

*Hinweis: >>> Bestandsleitungen u. Medien suchen, erkunden, sichern (Vortext)*
Im Arbeitsbereich der Arkadenpfeiler befinden sich diverse Rohrleitungen, Wasserleitungen, Ver- u. Entsorgungsleitungen, Kabel, Schächte, Einläufe, etc. die im Rahmen der Arkadenpfeilersanierung nicht beschädigt werden dürfen.

**05.7 Suchschlitz/Suchschachtung Leitungsortung von Hand, lagenweise**
Suchschlitz/Suchschachtung zur Feststellung der Lage von Kabeln, Leitungen, Rohren und dgl. nach Angabe des AG bzw. nach Vorgaben der örtlichen Bauleitung in Handschachtung herstellen (Lagenweiser Aushub). Aushubmaterial seitlich auf reißfester Folie lagern.
Leitungsverläufe und Stellen markieren, sichern und maßstabsgerecht zeichnerisch dokumentieren, mit Bezug zum Bestandsgebäude und Arkadenpfeiler (+ Übergabe Doku an STSG / Bauleitung).
Bodenbeschreibung: gemischtkörniger Boden, Kalkschotter, Schotter- und Kiesschichten, Korn 0-56 mm
Boden-Hauptbestandteile: Sand, Splitt/Kies, Steine, Feinkorn
Aushubtiefe: bis 1,50 m

Die Leitungsverläufe im Bereich der Westflügelarkaden sind im Plan "5_WF_ARK_SAN_003_a - Lageplan EG-Bereich Westflügel mit Medien" enthalten; diese gilt es zu erkunden, zu sichern und zu dokumentieren

Abrechnung nach tatsächlicher Ausführung und Aufmaß der Geometrie vor Ort an der Aushubstelle in m3.
Kalkulationsansatz: 6 Pfeilerbereiche x 8,0m x 0,40m x 1,50m
Menge: 28,800 m3

**05.8 Suchschlitz verfüllen**
Suchschlitz nach Leitungsortung, Dokumentation und Markierung mit seitlich gelagertem Aushubmaterial wieder verfüllen, lagenweise einbauen (h<=30cm) und fachgerecht verdichten.
Bodenart: gemischtkörniger Boden
Verdichtungsgrad: 97% DPr
Abrechnung nach Aufmaß vor Ort an der Aushubstelle.

Bereiche die für späteren Baugruben und Fundamentertüchtigungen /-herstellungen benötigt werden, bleiben unverfüllt.
Kalkulationsansatz: ca. 2/3 des Volumens wird wieder verfüllt
Menge: 20,000 m3

**05.9 Bodenaushub (Restmaterial) abtransportieren, entsorgen**
Das nicht wieder einzubauende zwischengelagerte Restmaterial, aus den vorhergehenden Positionen, ist vom AN abzutransportieren und fachgerecht zu entsorgen.

Abrechnung erfolgt nach tatsächlichem Einbau-Volumen des Materials (ohne Auflockerung); für die Ermitttlung des abrechenbaren Entsorgungsvolumens wird der Differenzbetrag aus den tatsächlichen Mengen der beiden Vorgängerpositionen herangezogen; in m3
Kalkulationsansatz: ca. 1/3 des Volumens wird entsorgt
Menge: 10,000 m3

**05.10 Medienleitungen, Rohrleitung, Abwasser-L., Regenwasser-L, Elt-Kabel, etc. sichern**
Ver- und Entsorgungsleitungen unterschiedlicher Medien (Wasser, Abwasser, Niederspannungs- und Fernmeldekabel, usw.) im Zuge der Aushubarbeiten und über die gesamte Bauzeit der Arkadenpfeilersanierung durch geeignete Maßnahmen sichern und schützen (Markierungen, Sandbett, Abdeckungen, etc.)
Leitungsmaterial: Kunststoff, Steinzeug, PE, Kabel, etc.
Durchmesser: 50mm bis 300mm
Leitungstiefe: bis 1,50m unter Bestandsgelände
Bodenart: gemischtkörniger Boden

Abrechnung nach tatsächlicher Ausführung und Aufmaß der Geometrie vor Ort in m (bei mehreren Leitungen enbeneinader kommt die Bearbeitungslänge nur einmalig zur Abrechnung).
Kalkulationsansatz: 6 Pfeilerbereiche x 8,0m
Menge: 48,000 m

*Hinweis: >>> Schutzmaßnahmen*
(ohne Vortext)

**05.11 Schutz angrenzender Bestandsboden mit Holzwerkstoffplatten**
Schutz des angrenzenden Bestandsbodens: Sandsteinplatten, Flusskieselpflaster mit Bordstein und Muldenrinne aus Sandstein, mit Holzwerkstoffplatten im Arkadengang.

Liefen und Verlegen von Holzwerkstoffplatten (OSB oder Seekiefer), d = 25 mm, einschl. aller Anpassungs- und Schneidarbeiten zu Wandanschlüssen und Pfeilersockeln, Vorhalten über die Dauer der gesamte Arkadenpfeilersanierung (W3 und W7-11), Abbau und Entsorgung nach Abschluss derselben; Ausführung in Teilflächen

Ausführung nach vorheriger Anweisung durch Bauherr / Bauleitung.
Abrechnung nach ausgeführten m2 vor Ort.
Menge: 90,000 m2

**05.12 Schutz angrenzender Wandflächen und Arkadenpfeiler mit Holzwerkstoffplatten**
Schutz der Wandflächen im und Arkadenpfeiler vor Beschädigungen und Verschmutzungen, mit Holzwerkstoffplatten.

Liefen und Verlegen von Holzwerkstoffplatten (OSB oder Seekiefer), d = 25 mm, einschl. aller Anpassungs- und Schneidarbeiten sowie aller zur Befestigung erforderlichen Verbindungsmittel u. Holzunterkonstruktionen; Vorhalten über die Dauer der gesamte Arkadenpfeilersanierung (W3 und W7-11), Abbau und Entsorgung nach Abschluss derselben; Ausführung in Teilflächen

Ausführung nach vorheriger Anweisung durch Bauherr / Bauleitung.
Abrechnung nach ausgeführten m2 vor Ort.
Menge: 328,800 m2

**05.13 Schutz von Oberflächen mit Geotextilvlies**
Liefern, verlegen, befestigen, vorhalten eines reißfesten, strapazierfähigen Geotextilvlies als Schutz von Oberflächen, einschl. erforderlicher Stoßverklebungen und allen Verbindungsmitteln/Lagebefestigungen;
Ausführung nach Abstimmung mit der Bauherr/ Bauleitung; Ausführung in Teilflächen
Abrechnung nach ausgeführten m2 vor Ort.
Menge: 45,000 m2

*Hinweis: >>> Begleitende Rückbaumaßnahmen (Vortext)*
Der großflächige Rückbau der im Arkadenbereich und im angrenzenden Schlosshofbereich befindlichen Sandsteinplatten, Bordsteine, Mulden-/ Rinnensteine, Flusskieselpflaster wird in einem gesonderten Ausschreibungs-Los erfasst!

Die nachfolgenden Positionen und Mengenansätze (Teilmengen) dieses LVs kommen zur Anwendung, wenn in angrenzenden Arbeitsbereichen lokale Zusatzrückbauarbeiten notwendig werden, die bei Nichtausführung eine Behinderung der Arkadenpfeilersanierung zu Folge hätten.

Die Ausführung ist durch den Bauherr / die Bauleitung anzuweisen.

**05.14 Sandsteinplatten unter Arkadengang aufnehmen u. zwischenlagern**
Sandsteinbodenplatten (mit gesägter, abgelaufener Oberfläche) im Arkadengang des Westflügels mit Steinkreide nummerieren, kartieren im Plan;
mit geeigneten Steinmetzwerkzeugen vorsichtig aufnehmen, reinigen und auf Kanthölzern und EURO-Paletten lagern.

Sandsteinplatten: Bahnenware, B = 60 cm Längen: 33,5 cm bis 102 cm, Randplatten auch als 8,5cm breite Streifen, Dicke: 8-12 cm, die Platten z.T. ausgeklinkt am Sockelanschluss Arkadenpfeiler; verlegt im Mörtelbett M10 bzw. auf Magerbeton C12/15 bis C25/30;
Mörtelreste an der Unter- und den Stirnseiten der Platten sind mit geeigneten Steinmetzwerkzeugen zu behutsam entfernen und zu entsorgen

Festlegung der aufzunehmenden Platten gemeinsam mit Bauherr / Bauleitung vor Beginn der Arbeiten
Kalkulationasansatz: 2x (5,0m x 1,0m) = 10,00m2
Abrechnung nach tatsächlich ausgeführten m2 vor Ort.
Menge: 10,000 m2

**05.15 Flußkieselpflaster mit Randstreifen aus Natursteinen aufnehmen u. zwischenlagern**
Flusskieselpflaster mit Randstreifen aus Natursteinen, verlegt in Mörtel und Magerbeton C12/15, beidseitig am zu bearbeitenden Arkadenpfeiler aufnehmen, reinigen, einschl. Abnahme von Mörtelresten, und auf einer Lage reißfester, wetterbeständiger Folie bzw. in einer Gitterbox im Bereich der BE zwischenlagern, Entsorgung von Abfallprodukten (Mörtel, Beton)

Flusskiesel in unterschiedlichen Größen: 3 x 3cm bis 8 x 22cm,
Breite Randstreifen: 6-10 cm, Kalkstein, Muschelkalk,
Travertin, z.T. auch Mittelstreifen

Festlegung der aufzunehmenden Flächen gemeinsam mit Bauherr / Bauleitung vor Beginn der Arbeiten
Kalkulationasansatz: 2x 2,50m2 = 10,00m2
Abrechnung nach tatsächlich ausgeführten m2 vor Ort.
Menge: 10,000 m2

**05.16 Bordstein aus Sandstein an Ostseite Arkadengang aufnehmen**
Bordstein aus Sandstein, verlegt in Mörtel und mit Betonrückenstütze C12/15 bis C25/30, an der Ostseite des Arkadenganges mit Steinkreide nummerieren, kartieren im Plan; mit geeigneten Steinmetzwerkzeugen vorsichtig aufnehmen, reinigen, einschl. Abnahme von Algen / Bemoosung und Mörtelresten, und auf Kanthölzern und EURO-Paletten lagern, Entsorgung von Abfallprodukten (Mörtel, Beton, biogener Bewuchs)

Bordstein:
Breite: 16 bis 18 cm
Höhe: 14 bis 20 cm
Einzellängen von 1,00m bis 1,95m

Festlegung der aufzunehmenden Bordsteine gemeinsam mit Bauherr / Bauleitung vor Beginn der Arbeiten
Kalkulationasansatz: 2x 2,50m = 5,00m
Abrechnung nach tatsächlich ausgeführten m vor Ort.
Menge: 5,000 m

**05.17 Mulden-/ Rinnenstein an Ostseite Arkadengang aufnehmen**
Mulden-/ Rinnenstein aus Sandstein, verlegt in Mörtel und in Magerbeton C12/15 bis C25/30, an der Ostseite des Arkadengangs mit Steinkreide nummerieren, kartieren im Plan;
mit geeigneten Steinmetzwerkzeugen vorsichtig aufnehmen, reinigen, einschl. Abnahme von Algen/ Bemoosung und Mörtelresten, und auf Kanthölzern und EURO-Paletten lagern, Entsorgung von Abfallprodukten (Mörtel, Beton, biogener Bewuchs)

Mulden-/ Rinnenstein:
Breite: 55 cm
Höhe: 20 cm
Einzellängen von 0,80m bis 2,00m

Festlegung der aufzunehmenden Mulden-/ Rinnensteine gemeinsam mit Bauherr / Bauleitung vor Beginn der Arbeiten
Kalkulationasansatz: 2x 2,50m = 5,00m
Abrechnung nach tatsächlich ausgeführten m vor Ort.
Menge: 5,000 m

**05.18 Sandsteinplatten am Mulden-/ Rinnenstein aufnehmen**
Sandsteinplatten am Mulden-/ Rinnenstein, ungebunden verlegt, lokal im Mörtelbett, im Schlosshof mit Steinkreide nummerieren, kartieren im Plan;
vorsichtig aufnehmen, reinigen, einschl. Abnahme von Algen/ Bemossung, und auf Kanthölzern und EURO-Paletten lagern, Entsorgung von Abfallprodukten (Mörtel, Beton, biogener Bewuchs)

Breite des Streifens aus Sandsteinplatten = 50 cm
Längen: 35 cm bis 68 cm,
Dicke: 6-10 cm,
die Platten z.T. stark an den Rändern ausgebrochen/geschädigt

Festlegung der aufzunehmenden Platten gemeinsam mit Bauherr / Bauleitung vor Beginn der Arbeiten
Kalkulationasansatz: 2x 2,50m2 = 5,00m2
Abrechnung nach tatsächlich ausgeführten m2 vor Ort.
Menge: 5,000 m2

**05.19 Aufnahme Unterbau: Magerbeton C12/15 bis C20/25**
Händische Aufnahme und Entsorgung Unterbeton: C12/15 bis C20/25, d = 8 bis 12 cm, unter Ausführung von Trennschnitten, unter den Platten-/ Pflasterbelag, Ausführung in Teilmengen: 0,03 m3 bis 0,5 m3
Kalkulationsgrundlage: 5,0m2 x 0,10m = 0,50m3
Abrechnung nach tatsächlich ausgeführten m3 vor Ort.
Menge: 0,500 m3

**05.20 Lösen und Aufnahme Unterbau: Schotter-/ Kiesschichten**
Lösen und vorsichtige händische Aufnahme von Schotter- und Kiesschichten, Korn 0-56 mm, unter den Plattenbelägen, Pflaster,
Zwischenlagerung auf einer Lage reißfester Folie in der BE zwecks späteren Wiedereinbau
Kalkulationsgrundlage: 5,0m2 x 0,20m = 1,00m3
Abrechnung nach tatsächlich ausgeführten m3 vor Ort.
Menge: 1,000 m3

**05.21 Zulage, Abtransport und Entsorgung**
Zulage zur Vorpos., für Abtransport und Entsorgung des zwischengelagerten Aushubmaterials der Vorpos., wenn dieses nicht für den Wiedereinbau als Schottertragschicht einsatzbar ist, infolge von Durchmischung mit Bauschutt etc.
Kalkulationsgrundlage: 1,00m3 x 1,80t/m3 (verdichteter Einbauzustand) = 1,80t
Abrechnung nach tatsächlicher Ausführung in t.
Menge: 1,800 t

*Hinweis: >>> Bestands-Leitungen und Bauteile sichern und bearbeiten (Vortext)*
Im Arbeitsbereich einiger Arkadenpfeiler befinden sich Kupfer-Fallrohre der Dachentwässerung, welche im unteren Sockelbereich mehrfach abgeknickt sind und knapp über den Bodeneinläufen enden. Die Dachentwässerung muss über die gesamte Dauer der Sanierung funktional aufrecht erhalten werden, woraus sich baubegleitenden Zusatzaufwendungen ergeben! Darüber hinaus sind Bodeneinläufe nebst Schächten und Bereichsweise auch bestehende Blitzschutzleitungen vorhanden - die während der Arkadenpfeilersanierung zu beachten und mitzubearbeiten sind.

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
In den nachfolgenden LV-Positionen sind alle Aufwendungen und Kosten einzukalkulieren, die zur Funktionalität, Sicherung, temporären Demontage, Einlagerung und finalen Wiederherstellung unten benannter Bauteile notwendig sind:
- Dachentwässerung, Fallrohre, Schellen, etc.
- Bodeneinläufe, Gitterroste, Einlauftöpfe
- Schachtbauwerke
- Grundleitungen, Regenwasserrohre
- Blitzschutzleitungen, Schellen, Erder

**05.22 Fallrohre, Kupfer demontieren, zwischelagern, für Wiedereinbau**
Fallrohr aus Kupfer/Metall behutsam demontieren / abnehmen, über die gesamte Dauer der Sanierungsarbeiten seitlich im BE-Bereich lagern und schützen, einschl. Fallrohrbögen, Schellen und Befestigungsmitteln, für späteren Wiedereinbau Werkstoff: Kupfer
Nenngröße: bis DN150
Klalkulationsansatz: 2 Pfeiler-Bereiche mit je 6,0m
Abrechnung nach ausgeführten m, gemessen am Einbauort
Menge: 12,000 m

**05.23 Fallrohrprovisorium, Kunststoff Flex-Rohr herstellen, warten, vorhalten, umbauen, zurückbauen, entsorgen**
Fallrohrprovisorium aus Kunststoff (PE od. PFV-C), als flexibles biegsame Rohrverlängerung, nach Fallrohrdemontage liefern, anbringen, über die gesamte Bauziet vorhalten und nach Abschluss der Arbeiten demontieren und entsorgen. Flex-Schlauch / Flex-Rohr einschl. aller Verbindungsmittel, Abklebungen und Anschlüsse oben sowie Anschluss bis zum  Regenwasserablauf (bzw. bis zur Grundleitung) führen und am oberen und unteren Ende sowie bei Bedarf auch dazwischen sicher befestigen.
Werkstoff: Kunststoff, flexibel, biegsam
Nenngröße: bis DN150
Fallrohranschluss: Arkaden u. Fassade am Schlosshof

In den EP dieser Position sind darüberhinaus alle während der Bauzeit erforderlichen Umbauten / Umverlegungen /(z.B. bei der Montage und Demontag der Stahlabfangkonstruktion) einzukalkulieren.
Klalkulationsansatz: 2 Pfeiler-Bereiche mit je 10,0m
Abrechnung nach ausgeführten m, gemessen am Einbauort
Menge: 20,000 m

**05.24 Fallrohre, Kupfer seitlich gelagert, montieren**
Auf Baustelle gelagerte Fallrohre aus Kupfer (siehe Vorgängerposition) wieder fachgerecht montieren, einschl. Anschluss an Dachrinnen, ggf. notwendige Lötstellen, einschl. aller Befestigungsmittel, Schellen usw. zur Wiederherstellung einer intakten Dachentwässerung;  Es sind alle Kleineisenteile, Verbindungsmittel, Schellen und Nebenleistungen einzukalkulieren; Abrechnung nach hergestellten m vor Ort in fertiger Leistung
Menge: 12,000 m

**05.25 Gitterrost / Schachtabdeckung ausbauen, reinigen, lagern**
Bestehenden Metall-Gitterrost / Schachtabdeckung, ca. 40x40cm, der Entwässerungsschächte einschl. Schachtringe (Metall od. Beton) ausbauen, reinigen, im BE-Bereich einlagern für späteren Wiedereinbau, mit allen Nebeneistungen
Menge: 2,000 St

**05.26 Gitterrost / Schachtabdeckung eingelagert, wieder einbauen**
Bestehenden eingelagerten Metall-Gitterrost einschl. Schachtringe (Metall od. Beton) nach Abschluss der Baumaßnahmen am Arkadenpfeiler wieder fachgerecht einbauen, mit allen Transport- u. Nebeneistungen
Menge: 2,000 St

**05.27 Regenwasserschacht, Beton, DN400-800mm, Tiefe bis 1,50m zurückbauen**
Bestehender Kontrollschacht / Regenwasserschacht aus Betonfertigteilen zerstörungsfrei ausbauen, teilrückbauen, transportieren und im BE-Bereich für späteren Wiedereinbau zwischenlagern
Durchmesser: 400 bis 800mm
Bearbeitungstiefe bis ca. 1,50m
Zu bearbeitende Einzelbauteile: Schachtringe, Schachthals, Steigeisen, Dichtungen, Schachtunterteil, etc.;
Ausführung nach vorheriger Abstimmung mit der Bauleitung und in Abhängigkeit der exakten Schacht-Lage in Bezug auf die herzustellenden Stahlbetonfundamentumschnürungen an den Arkadenpfeilern;
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
In den EP dieser Position sind die begleitenden Erdarbeiten (von Hand) sowie alle Kosten und Aufwendungen einzuplanen, die zum vollständigen Umsetzung der Leistung sowie zum Schutz der angeschlossenen u. im Umfeld befindlichen Regenwassergrundleitungen über die gesamte Bauzeit, notwendig sind
Menge: 2,000 St

**05.28 Kontrollschacht / Regenwasserschacht zwischengelagert, wieder einbauen**
Bestehender Kontrollschacht / Regenwasserschacht  aus Betonfertigteilen (wie in Vorgängerposition beschrieben) nach Abschluss der Baumaßnahmen am Arkadenpfeiler wieder fachgerecht einbauen,
einschl. aller Transport- u. Nebeneistungen sowie allen Rohr-Anschlüssen und dazugehörigen Erdarbeiten u. Auffüllabeiten,
Schachtringe fachgerecht vermörteln bzw. mit Dichtungen (Falz, Dichtungsmaterial, etc) wiederherstellen
Abrechnung nach Stück, in fertiger Leistung
Menge: 2,000 St

**05.29 Blitzschutzleitungen, Kupfer, lösen, abbauen**
Im Sanierungsbereich der Arkaden befindliche Blitzschutzleitungen aus Kupferrunddraht, lösen, sichern, umbaunen, tlw. ausbauen und im BE-Bereich zwischenlagern, für späteren Wiedereinabu
Abrechnung nach ausgeführten m, gemessen am Einbauort
Menge: 15,000 m

**05.30 Blitzschutzleitungen, Kupfer, wieder montieren**
Auf der Baustelle gelagerte bzw. gelöste Blitzschutzleitungen wieder montieren, einschl. Klemmverbindungen zu anderen Leitungen und sonstigen Bauteilen
Abrechnung nach ausgeführten m, gemessen am Einbauort
Menge: 15,000 m

### Titel 06 ERDARBEITEN IM ARKADENGANG- U. HOFBEREICH

*Hinweis: >>> ERDARBEITEN (Technische Vorbemerkungen und Vortext)*
ALLGEMEINES
Der Rückbau und die Sanierung der im Arkadenbereich befindlichen historischen Sandsteinplatten, des Flusskieselpflasters und der im angrenzenden Schlosshofbereich befindlichen Bordsteine, Mulden-/ Rinnensteine u. Sandsteinplatten wird in einem gesonderten Ausschreibungs-Los erfasst!

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Diese Rückbauarbeiten werden vor der Arkadenpfeilersanierung ausgeführt und bilden die Basis, für die darauf folgenden Erdarbeiten.

ARBEITSBEREICH:
Für die in den nachfolgenden Positionen aufgeführten Rückbauarbeiten, Abbruchmaßnahmen bzw. Teilabbruchmaßnahmen sind - sofern nicht explizit auf eine gesonderte Zusatzposition verwiesen wird - alle erforderlichen Entsorgungsgebühren, Aufwendungen für den Abtransport und die Zwischenlagerung in den jeweiligen EP einzukalkulieren.
Die anstehenden Erdarbeiten beziehen sich auf den Bereich unterhalb des Westflügel-Arkadengangs (Arkadenbogenhöhe ca. 4,30m bis 4,40m; Deckenhöhe im Gang ca. 5,0m bis 5,10m), den umgebenden Bereich der zu bearbeitenden Arkadenpfeiler W3, W7, W8, W9, W10, W11 und den angrenzeden Schlosshofbereich.
Die Zuwegung zur Baustelle in den Schlosshof erfolgt über das Rundbogentor an den Südarkaden (eingeschränkte Durchfahrt mit Breite ca. 4,0m und Bogenstichhöhe ca. 4,20m).

ARBEITSGERÄTE, TECHNOLOGIE:
Zur Realisierung und Umsetzung der im LV beschriebenen Maßnahmen und Leistungen sind, in Abstimmung auf den Bestand / Randbedingungen, vom ausführenden Unternehmen (AN) eigenständig die notwendigen Maschieneneinsätze, Arbeitsgeräte und Technologien zu wählen (sofern diese nicht explizit von der Tragwerksplanung od. Objektplanung vorgegeben sind). Alle notwendigen Maschinen und Geräteeinsätze sind in den EP der jeweiligen Positionen einzukalkulieren - sofern nicht gesondert ausgeschrieben.

ABTRANSPORT UND ENTSORGUNG:
Für die in den nachfolgenden Positionen aufgeführten Erdbauarbeiten, Rückbauarbeiten, Abbrucharbeiten bzw. Teilabbruchmaßnahmen sind,  sofern nicht explizit auf eine gesonderte Position verwiesen wird, alle Aufwendungen für den Abtransport, die Zwischenlagerung und die fachgerechte Entsorgung des Rückbaues / sonstigen Bauschuttes / der Ausbaumaterialien, in den Einheitspreis der jeweiligen Position mit einzukalkulieren.

BESTANDSSCHUTZ:
Die angrenzenden Bestandsbauteile, Arkadenpfeiler, Arkadenbögen, Decken, Sandsteinsockel, Putzflächen, Sandsteingewände, etc. dürfen nicht beschädigt oder verunreinigt werden. Entsprechende Sorgfalt bei der Ausführung der Arbeiten, die geeignete Abbruchtechnologie, Arbeiten von Hand (z.B. Handschachtungen) sowie temporäre Schutzmaßnahmen (z.B. Abdeckplatten, Folien, Vlies) sind vom Ausführungsbetrieb in die Einheitspreise mit einzukalkulieren. Alle zur Umsetzung und Realisierung erforderlichen Aufwendungen, Sicherungsmaßnahmen und Nebenleistungen sind ebenfalls in den EP der jeweiligen Position einzukalkulieren.

ERSCHWERNISSE U. ÖRTLICHE RANDBEDINGUNEGN:
Der Auftragnehmer bestätigt / versichert - mit Abgabe des verpreisten Angebotes - dass er die dazugehörigen Planunterlagen eingehend gesichtet, sich mit diesen auseinadergesetzt hat, diese verstanden hat, sowie sich über die Örtlichkeiten u. Gegebenheiten auf der Baustelle persönlich und in ausreichenden Umfang informiert hat.
Alle abzuleitenden Mehraufwendungen, Erschwernise, Zeitzulagen infolge eingeschränkter Arebitsfreiheit, Zuwegung, und dgl. sind, sofern nicht explizit in Zulagepositionen gesondert beschrieben, in den EP der jeweiligen Position einzukalkulieren!

AVV-ABFALLSCHLÜSSELGRUPPE
Sofern in den nachfolgenden Positionen keine anderweitigen Angaben zur Abfallklasse enthalten sind, kann bei den anfallenden Ausbaustoffen (Erdaushub, Boden, Steine) von AVV 17 05 04 "Sauberer, unbelasteter Erdaushub (Boden und Steine)" und AVV 17 05 06 "Unbelastetes Baggergut / Sedimente" ausgegangen werden.

*Hinweis: >>> ERDARBEITEN BEREICH ARKADENGANG*
Sanierungbereich Arkadenpfeiler W3, W7 bis W11

**06.1 Sand-/Splittbettschichten (Unterbau) im Arkadengangbereich lösen, aufnehmen, ausbauen, transportieren zwischenlagern**
Sand-/Splittbettschichten, Korn 0-8 mm (unterhalb der ausgebauten Plattenbeläge und Kiespflasterbereiche im Arkadengang),
lösen, flächig abtragen, aufnehmen (händische Aufnahme + Kleingeräteeinsatz), ausbauen, sammeln, im Baustellenbereich transportieren,  zwischenlagern auf einer Lage reißfester Folie in der BE (Schlosshof oder Westgarten) zwecks späteren Wiedereinbau;
Ausführung abschnittsweise (mit Einzelflächen A=30-60m2), nach vorheriger Abstimmung mit der Bauleitung u. dem Bauherrn; Festlegung der Ausbaubereiche vor Ort;
Aushubmaterial: leicht bis mittelschwer lösbar
Kalkulationsgrundlage: Fläche A= 6 Stück Arkadenbereiche x (6,50m Länge x 4,50m Arkadengangtiefe) = 175,50m2
zzgl. angrenzenden Randbereiche A= ca. 24,50m2
Aushubtiefe: H<= 0,10m Schichthöhe

Abrechnung nach tatsächlich ausgeführten m3 vor Ort (Aufmaß an der Einbaustelle).
Menge: 20,000 m3

**06.2 Zulage, Abtransport und Entsorgung**
Zulage zur Vorpos., für Abtransport und Entsorgung des zwischengelagerten Aushubmaterials der Vorpos., wenn dieses nicht für den Wiedereinbau einsetzbar ist.
Kalkulationsgrundlage: 20,00m3 x 1,60t/m3 (verdichteter Einbauzustand) = 32,00t
Abrechnung nach tatsächlicher Ausführung in t.
Menge: 32,000 t

**06.3 Schotter-/ Kiesschichten (Unterbau) im Arkadengangbereich lösen, aufnehmen, ausbauen, transportieren zwischenlagern**
Schotter- und Kiesschichten, Korn 0-56 mm (unterhalb der ausgebauten Plattenbeläge und Kiespflasterbereiche im Arkadengang, nach Abtrag der oberen Sand-/Splittschicht),
lösen, flächig abtragen, aufnehmen (händische Aufnahme + Kleingeräteeinsatz), ausbauen, sammeln, im Baustellenbereich transportieren,  zwischenlagern auf einer Lage reißfester Folie in der BE (Schlosshof oder Westgarten) zwecks späteren Wiedereinbau
Ausführung abschnittsweise (mit Einzelflächen A=30-60m2), nach vorheriger Abstimmung mit der Bauleitung u. dem Bauherrn; Festlegung der Ausbaubereiche vor Ort;
Aushubmaterial: mittelschwer bis schwer lösbar
Kalkulationsgrundlage: Fläche A= 6 Stück Arkadenbereiche x (6,50m Länge x 4,50m Arkadengangtiefe) = 175,50m2
zzgl. angrenzenden Randbereiche A= ca. 24,50m2
Aushubtiefe: H<= 0,30m Schichthöhe

Abrechnung nach tatsächlich ausgeführten m3 vor Ort (Aufmaß an der Einbaustelle).
Menge: 60,000 m3

**06.4 Zulage, Abtransport und Entsorgung**
Zulage zur Vorpos., für Abtransport und Entsorgung des zwischengelagerten Aushubmaterials der Vorpos., wenn dieses nicht für den Wiedereinbau einsetzbar ist.
Kalkulationsgrundlage: 60,00m3 x 1,80t/m3 (verdichteter Einbauzustand) x 70% Entsorgungsanteil (Annahme) = gerundet ca. 80t
Abrechnung nach tatsächlicher Ausführung in t.
Menge: 80,000 t

**06.5 Hindernise im Boden, bis 0,15m3, abbrechen**
Hindernise aus Sandstein, Natursteinen aller Art, unbewehrtem und bewehrtem Beton, Metall, usw., im Boden, im Rahmen der Aushubarbeiten zwischen den Arkadenpfeilern W2 und W12 sowie dem angrenzenden Schlosshof abbrechen, bergen, abfahren und fachgerecht entsorgen.
Aufgefundene Bauteile mit historischem Wert sind nach den Anweisungen der Denkmalpfleger / der STSG behutsam aufzunehmne und gesondert im Baustellenbereich auf Paletten aufgesetzt einzulagern
Einzelgröße Hindernis: bis 0,15 m3
Abrechnung nach m3 und Aufmaß vor Ort
Menge: 1,500 m3

**06.6 Wiedereinbau Schotter-/ Kiestragschicht, zwischengelagertes Material der Vorpositionen 0/56, H<=30cm, einbauen, verdichten**
Auf der Baustelle zwischengelagertes Schotter-/ Kiesmaterial zum Einbauort transportieren, als Tragschicht lagenweise (Einzelschichthöhe<=10cm)  einbauen u. verdichtet
herstellen in fertiger Leistung, einschl. Feinplanie +/- 2 cm.
Körnung: 0/56 mm
Schichtdicke gesamt: bis 30 cm
Lokale Einbauhöhe nach Vorgaben der Bauleitung, in Abstimmung auf weitere geplante Schichten;
Zur Abrechnung kommt das eingebaute und verdichtete Material, gem. Aufmaß vor Ort;
Ausführung in Teilmengen, abschnittsweise
Menge: 25,000 m3

**06.7 Frostschutzschicht, Schottertragschicht 0/56, H<=30cm, liefern, einbauen, verdichten**
Frostschutzschicht liefern, lagenweise einbauen u. verdichtet
herstellen in fertiger Leistung, einschl. Feinplanie +/- 2 cm.
Körnung: 0/56 mm
Schichtdicke: bis 30 cm
Arbeitsbereich: Arkadengang, Einbau mit Keingerät und von Hand,
Lokale Einbauhöhe nach Vorgaben der Bauleitung, in Abstimmung auf weitere geplante Schichten;
Zur Abrechnung kommt das eingebaute und verdichtete Material, gem. Aufmaß vor Ort;
Ausführung in Teilmengen, abschnittsweise
Menge: 50,000 m3

**06.8 Splittbettung 2/5mm, H<=8cm, herstellen, liefern, einbauen**
Bettung für Deckbeläge herstellen und sauber abziehen.
Baustoff: Feinsplitt
Körnung: 2/5 mm
Bettungsdicke: 5-8cm
Profilgenauigkeit +/- 1 cm.
Arbeitsbereich: Arkadengang, Einbau mit Keingerät und von Hand,
Ausführung abschnittsweise in Teilflächen (mit Einzelflächen A=30-60m2), nach vorheriger Abstimmung mit der Bauleitung u. dem Bauherrn; Festlegung der Arbeitsbereiche vor Ort;

Abrechnung nach tatsächlich ausgeführten m2 vor Ort (Aufmaß an der Einbaustelle).
Menge: 200,000 m2

**06.9 Verdichten und Feinplanie**
Feinplanie für Pflaster-/ Plattenverlegearbeiten herstellen;
Profilgenauigkeit +/- 1 cm.
Verformungsmodul EV2: 40 MN/m²
Ausführung abschnittsweise (mit Einzelflächen A=30-60m2), nach vorheriger Abstimmung mit der Bauleitung u. dem Bauherrn; Festlegung der Arbeitsbereiche vor Ort;

Abrechnung nach tatsächlich ausgeführten m2 vor Ort
Menge: 200,000 m2

*Hinweis: >>> ERDARBEITEN BEREICH SCHLOSSHOF*
Bereich Baustelleneinrichtung von Arkadenpfeiler W2 bis W12

**06.10 Frostschutzschicht, Schottertragschicht 0/56, H<=30cm, liefern, einbauen, verdichten**
Frostschutzschicht / Schottertragschicht für Arbeitsbereiche im Schlosshof (z.B. Auffüllbereiche nach FT-Fundamentausbau, etc.) liefern, lagenweise einbauen u. verdichten, herstellen in fertiger Leistung, einschl. Feinplanie +/- 2 cm.
Körnung: 0/56 mm
Schichtdicke: 10cm bis 30cm
Arbeitsbereich: Hof, Einbau mit Groß- und Keingerät möglich,
Lokale Einbauhöhe nach Vorgaben der Bauleitung, bzw. bis 5cm unter OK Hoffläche;
Zur Abrechnung kommt das eingebaute und verdichtete Material, gem. Aufmaß vor Ort;
Ausführung in Teilmengen von 0,50-2,00m3, abschnittsweise im Arkadenpfeilerbereich W3, W7, W8, W9, W10, W11
Menge: 12,000 m3

**06.11 Splittbettung 2/5, Deckbelag für Schlosshof herstellen, liefern, transportieren, einbauen, verdichten, Feinplanie**
Liefern und fachgerechtes Enbauen, Aufbringen, Einebnen und Verdichten eines Überzuges aus Splitt 2/5, als Deckschicht aus Porphyr Hartsteinsplitt grau-rot,
in einer Dicke von 4-6 cm (i.M. 5cm) aufbringen, herstellen mit angepasster Oberflächenmodellierung an den Bestand im Schlosshof,
einschl. aller Transportaufwendungen und techn. Geräte;
auch Einbau in Teilmengen A=80-100m2 (abschnittsweise);
Ausführung nach Abstimmung und Freigabe durch Bauherr / Bauleitung;
Das Material der Splittbettung ist vor Beginn der Arbeiten mit Bauherr/Bauleitung zu bemustern (Die Kosten der Bemusterung sind in den EP mit einzukalkulieren).

Kalkulationsansatz: Fläche A= Arkadenbereich (W2 bis W12) 62,0m x BE-Tiefe im Schlosshof 10,0m = 620,00m2
Abrechnung nach tatsächlich ausgeführter Fläche vor Ort in m2
Menge: 620,000 m2

### Titel 07 SICHERUNGEN, BAUBEHELFE, BRÜCKEN, STEGE

*Hinweis: >>> Holzbrückenkonstruktion (Vortext)*
Nach Rückbau der Plattenbeläge im Arkadengang und im Rahmen der begleitenden Erdarbeiten an den Arkadenpfeilern können die "öffentlichen" Verkehrsflächen nicht mehr benutz werden. Zur Gewährleistung von benötigten Zuwegungen in das Westflügelgebäude und zur Sicherstellung von Fluchtwegen, während der Veranstaltungen im Schlosshof, müssen jedoch zeitweise entsprechende Baubehelfe (Brücken, Stege, Geländer, Handläufe) geschaffen werden.

**07.1 Holzbrückenkonstruktion Bauholz, NH-C24, S10, liefern ohne Abbund**
Lieferung Bauholz, Kantholz, aus Nadelholz NH-C24 (S10) für eine tragende Holzbrückenkonstruktion mit Personenverkehr, mit Nutzlast bis 5kN/m2, als Überbrückung des Arbeitsbereiches (Graben, Baugrube, Aushubbereiche, Schürfe); einschließlich Tragkonstruktion, Bohlenbelag, Geländerpfosten, Geländerstreben, Handlauf, etc.;
Bauteile alle sägerau, Handlauf und Geländerpfosten gehobelt u. geschliffen
Ausführung erst nach vorheriger Abstimmung und Freigabe durch Bauherr/ Bauleitung

Kalkulationsansatz und Bauteilabmessungen:
- Grundfläche der Brücke L/B= ca. 8,0m x 4,0m
- Tragbalken 12/18cm, Einzellänge L= 8,0m
- Querbalken 12/12cm, Einzellänge L= 4,0m bis 6,0m
- Geländerhandläufe 12/8cm, Einzellänge L= 8,0 bis 10,0m
- Geländerpfosten 12/12cm, Einzellänge L= 1,20m
- Streben 12/12cm, Einzellänge L= 1,50m

Ausführungsort: EG-Ebene, zwischen Hof und Westflügel
Abrechnung: nach tatsächlich vor Ort hergestellten und abgebunden Holzvolumen in m3.
Verbindungsmittel werden gesondert abgerechnet.
Menge: 3,000 m3

**07.2 Holzbrückenkonstruktion herstellen, abbinden, transportieren, einbauen; sowie nach Beendigung der Baumaßnahme zurückbauen und abtransportieren**
Herstellung (transportieren, abbinden u. vor Ort passgenau zuschneiden, errichten, herstellen in fertiger Leistung) einer tragenden Holzbrückenkonstruktion für Personenverkehr, mit Nutzlast bis 5kN/m2, als Überbrückung des Arbeitsbereiches (Graben, Baugrube, Aushubbereiche, Schürfe); einschließlich aller Bearbeitungen der Hölzer für die Tragkonstruktion, Bohlenbelag, Geländerpfosten, Geländerstreben, Handlauf, etc.; aus Nadelholz NH-C24 (S10), Bauteile alle sägerau, außer Handlauf und Geländerpfosten gehobelt u. geschliffen;
Neben der Herstellung und allen dazu benötigten Materialien sind auch Demontage, Abtransport und Entsorgung der Konstruktion nach Beendigung der Baumaßnahme (Arkadenpfeilersanierung) in diese Position einzukalkulieren;

Ausführung erst nach vorheriger Abstimmung und Freigabe durch Bauherr/ Bauleitung

Kalkulationsansatz und Bauteilabmessungen:
- Grundfläche der Brücke L/B= ca. 8,0m x 4,0m
- Tragbalken 12/18cm, Einzellänge L= 8,0m
- Querbalken 12/12cm, Einzellänge L= 4,0m bis 6,0m
- Geländerhandläufe 12/8cm, Einzellänge L= 8,0 bis 10,0m
- Geländerpfosten 12/12cm, Einzellänge L= 1,20m
- Streben 12/12cm, Einzellänge L= 1,50m

Ausführungsort: EG-Ebene, zwischen Hof und Westflügel
Abrechnung: nach tatsächlich vor Ort hergestellten und abgebunden Holz in m
Verbindungsmittel werden gesondert abgerechnet.
Menge: 180,000 m

**07.3 Vollgewindeschrauben der Holzbrückenkonstruktion liefern und einbauen**
Liefern und Einbauen aller zur Herstellung der Holzbrücke (gem. Vorposition) erforderlichen u. statisch notwendigen Verbindungs- u. Befestigungsmittel in unterschiedlichen Durchmessern d=6,0-8,0mm und Längen 120-200mm, verzinkt / feuerverzinkt; Ausführung als Vollgewindeschrauben, Teilgewindeschrauben u. Tellerkopfschrauben; Einschraubwinkel 30Grad bis 90Grad, mit Vorbohren 0,7d

Abrechnung nach tatsächlich eingebauten/ausgeführten und mit Lieferschein nachgewiesenen Verbindungsmitteln, je kg
Menge: 8,000 kg

**07.4 Kleineisenteile u. Verbindungsmittel der Holzbrückenkonstruktion liefern und einbauen**
Liefern und Einbauen aller zur Herstellung der Holzbrücke (gem. Vorposition) erforderlichen u. statisch notwendigen Verbindungs- u. Befestigungsmittel in unterschiedlichen Ausführungen, verzinkt, wie z.B.:
- Winkelverbinder mit Schrauben 5x60mm
- Lochbleche mit Schrauben 5x60mm
- Balkenschuhe u. Pfostenträger mit Schrauben 5x60mm

Abrechnung nach tatsächlich eingebauten/ausgeführten und mit Lieferschein nachgewiesenen Verbindungsmitteln, je kg
Menge: 15,000 kg

**07.5 Bohlenbelag NH-C24, d24mm, B160mm liefern, abbinden, transportieren, einbauen, befestigen, herstellen; sowie nach Beendigung der Baumaßnahme zurückbauen und abtransportieren**
Herstellung Bohlenbelag (liefern, transportieren, abbinden u. vor Ort passgenau zuschneiden, einbauen, herstellen in fertiger Leistung)  aus Nadelholz NH-C24 (S10) für eine tragende Holzbrückenkonstruktion; Bauteile sägerau; einschließlich allen benötigten Verbindungsmittel, Schrauben und Materialien; darüber hinaus sind auch Demontage, Abtransport und Entsorgung der Konstruktion nach Beendigung der Baumaßnahme (Arkadenpfeilersanierung) in diese Position einzukalkulieren;

Ausführung nach vorheriger Abstimmung und Freigabe durch Bauherr/ Bauleitung

Kalkulationsansatz und Bauteilabmessungen:
- Grundfläche der Brücke L/B= ca. 8,0m x 4,0m
- Bohlenbelagdicke d= 24mm bis 30mm
- Bohlenbreite B= 120 bis 160mm
- Einzellänge L= 4,0m
- Verbindungsmittel: TG-Schrauben 5x90mm, verzinkt (22 Stück je m2)

Ausführungsort: EG-Ebene, zwischen Hof und Westflügel
Abrechnung: nach tatsächlich vor Ort hergestellten und abgebunden Holz in m
Verbindungsmittel werden gesondert abgerechnet.
Menge: 32,000 m2

**07.6 Brücken-Auflagerereiche herstellen**
*** Pauschalposition
Für die temporäre Brückenkonstruktion sind geeignete und tragfähige Auflager zu schaffen. Desweiteren muss der Brückenbelag ohne Stolperkanten zum FuBo-Bestand im Westflügel u. am Hof übergehen. In dieser Position sind alle Aufwendungen und Materialien (Schotter-/ Mörtelpolster, Anböschungen, Untermauerungen, Ausklotzungen, Holz-Unterfütterungen, etc.), sowie deren späterer Rückbau und die Entsorgung als Pauschale einzukalkulieren
Menge: 1,000 psch

**07.7 Vorhaltung Holzbrückenkonstruktion**
Vorhaltung der Holzbrückenkonstruktion mit Bohlenbelag und Geländer (wie in Vorpositionen beschrieben), einschl. Wartung und Instandhaltung

Abrechnung der Vorhaltung je m2 Grundfläche und Woche
Kalkulationsansatz: 32 m2 x 10 Wochen
Menge: 320,000 m2Wo

**07.8 Holzbrückenkonstruktion translozieren**
*** Pauschalposition
*** Bedarfsposition ohne GB
Holzbrückenkonstruktion mit Gesamtlast 1200-1500kg im zusammengebauten und montierten Zustand mittels Radlader oder Autokran anheben und an einen anderen Verwendungsort im Bereich der Westflügel-Arkaden bzw. in den Westgarten transportieren; einschließlich einmaligem Wiedereinbau nebst dazugehörigen Begleitmaßnahmen (Ausrichten gemäß Bestandseingang, Auflagerherstellung).

Ausführung bei Bedarf und nur nach Anweisung des Bauherrn / der Bauleitung; Abrechnung als Pauschale
Menge: 1,000 psch

*Hinweis: >>> Laufsteg (Vortext)*
Herstellung eines Laufsteges, wie nachfolgend beschrieben

**07.9 Laufsteg aus Holzwerkstoffplatten (BFu), d20-24mm, einschließlich tragender Holzunterkonstruktion NH-C24 liefern, herstellen, einbauen, vorhalten, demontieren**
Lieferung, Zuschnitt, Transport und Einbau eines Laufsteges aus Holzwerkstoffplatten (BFu-Platten/Seekieferplatten), d20-24mm, einschließlich tragender Holzunterkonstruktion NH-C24, b/h= 6/12cm, mit Achsabstand 62,5cm, Bauholz sägerauh; einschließlich einzukalkulierender Verschraubungen TG-Schrauben 5x90mm, verzinkt (10 Stück je m2);
Neben der Herstellung und allen dazu benötigten Materialien sind auch Demontage, Abtransport und Entsorgung der Konstruktion nach Beendigung der Baumaßnahme (Arkadenpfeilersanierung) in diese Position einzukalkulieren;
Ausführung erst nach vorheriger Abstimmung und Freigabe durch Bauherr/ Bauleitung

Ausführungsort: auf Schotterbett oder anstehendem Erdreich im Arkadengang des Westflügels
Abrechnung: nach vor Ort ausgeführter Fläche in m2.
Menge: 50,000 m2

**07.10 Sicherung Baufeld / Baugrube, Geländer**
Sicherung der Baustelle / der Baugrube / des Baufelds durch Errichten eines BG-konformen Geländers, inkl. Materiallieferung, Vorhaltung und Rückbau (nach Abschluss der Bauzeit)
Ausführung nach Vorgabe / Anweisung Bauleitung
Menge: 50,000 m

*Hinweis: >>> Sicherungen u. Sonstige Abstützungen (Vortext)*
Bei der Arkadensanierung und der Bogensanierung werden
- an verscheidenen Stellen im Arkadengang,
- im Inneren des Westflügels und
- auf der Hofseite des Westflügels
bauzeitliche temporäre Abstützungen u. Sicherungskonstruktionen aus Holz notwendig, die nach Anweisung der Bauleitung / Tragwerksplanung umzusetzten sind, um kritische lokale Bauzustände zu sichern.

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Prinzipdarstellung einer Abstütz- u. Sicherungskonstruktion

**07.11 Bauholz, NH-C24, S10, liefern ohne Abbund**
Kanthölzer, Bohlen und Balken liefern als Bauholz für alle ergänzenden u. notwendigen Sicherungen, Abstützungen, Baubehelfe, Abstrebungen, Unterkeilungen und Ausgleiche im Bereich der Arkadenpfeiler- und Bogensanierung am Westflügel, nach Vorgaben des Statikers/Bauleiters

Holz: Kiefer, Fichte, roh, unbehandelt
Festigkeit: C24
Sortierklasse: S 13, trocken u<18%
Querschnittsbreite: B=80mm bis 200mm
Querschnittshöhe: H=100mm bis 260mm
Einzellänge: bis ca. 6,0m
Menge: 4,500 m3

**07.12 Abbund und Einbau Bauholz, NH-C24, S10**
Abbinden und Einbau des NH-Bauholzes für alle ergänzenden u. notwendigen Sicherungen, Abstützungen, Baubehelfe,
Abstrebungen, Unterkeilungen, Lastverteilungsschwellen und Ausgleiche;
einschließlich aller handelsüblicher verzinkter Kleineisenteile, Nägel, Bolzen, Schrauben, etc. und passgenauen Zuschnitte, Schrägschnitte, Versätzen, Überblattungen u. zimmermannsmäßigen Verbindungen an den Hölzern nach Vorgaben des Statikers / Bauleiters;
Einbaubereiche: Arkadengang Westflügel
Querschnitte: B/H= 8/10cm bis 20/26cm
Menge: 220,000 m

**07.13 Baustützen / Schwerlaststützen 30kN, liefern, einbauen, vorhalten, abtransportieren**
Baustützen / Schwelaststützen nach EN 1065 - Klasse C/E mit mind. 30 kN Tragkraft bei Auszugslänge 550cm, aus Metall verzinkt, höhenverstellbar;
für Abstützungen innerhalb des Westflügels (EG, OG1) und Abstützungen/Sicherungen im Bereich des Arkadengangs, den Arkadenbögen und Arkadenpfeilern;
liefern, herstellen, einbauen, vorhalten über die gesamte Zeit der Arkadenpfeilersanierung, bei Erfordernis umbauen und umstellen, und nach Fertigstellung abbauen u. abtransportieren;
Ausführung und Positionierung der Abstütztungen nach Vorgaben des Tragwerksplaners u. vorheriger Abstimmung mit der Bauleitung;

Kalkulationsansatz: je Arkadenbereich ca. 10 Stück
Gesamtzahl: 6 Arkadenpfeilerbereiche x je 10 Stück Abstützungen pro Bereich = 60 Stück.
Vorhaltezeit je Arkadenpfeilerbereich: max. 24 Wochen
Die Abrechnung erfolgt nach tatsächlich ausgeführter Abstützung pro Stück (einmalig abrechenbar je Arkadenpfeiler)
Menge: 60,000 St

**07.14 GEWI-Schalungsanker D15mm St 900/1100 liefern, einbauen, vorhalten, zurückbauen abtransportieren; einschl. erforderlicher Platten u. Flügelmuttern**
GEWI-Schalungsanker D15mm St 900/1100, in unterschiedlichen Einzellängen, für temporäre/bauzeitliche Verspannungen und Sicherungen, die im Rahmen der Arkadensanierung erforderlich werden,
liefern, einbauen,  vorhalten (über die gesamte Bauzeit), zurückbauen abtransportieren; einschl. aller erforderlichen Verbindungsmittel,  Langmuttern zur Kopplung, Platten u. Flügelmuttern
Ausführung und Positionierung der Abstütztungen nach Vorgaben des Tragwerksplaners u. vorheriger Abstimmung mit der Bauleitung;

Kalkulationsansatz: je Arkadenpfeilerbereich ca. 10 lfm
Vorhaltezeit je Arkadenpfeilerbereich: max. 24 Wochen
Die Abrechnung erfolgt nach tatsächlich ausgeführter Länge am Einbauort pro m
Menge: 60,000 m

### Titel 08 STAHLBETON-FERTIGTEILFUNDAMENTE einbauen, positioneiren, demontieren

*Hinweis: >>> BEREICH STB.-FERTIGTEILFUNDAMENTE (Vortext)*
In diesem Abschnitt wird der Einbau der temporären Stahlbetofertigteilfundamente behandelt, welche zugehörig zur Stahlabfangkonstruktion an jedem Arkadenpfeiler-Sanierungsbereich herzustellen sind.
Arbeitsbereich: Arkadengang Westflügel und im Schlosshof

*Hinweis: >>> BEGLEITENDE ERDARBEITEN*

**08.1 Bodenaushub im FT-Fundament-Bereich (Bereich Arkadenpfeiler W3)**
Bestandsboden, Schotterunterbau, Bestandsauffüllung tlw. auch gewachsener verwitterter Kalkstein, (im Bereich der vier herzustellenden Fertigteilfundamente der Stahlabfangung) lösen, ausbauen, ausheben, transportieren,  zwischenlagern auf einer Lage reißfester Folie in der BE (Schlosshof oder Westgarten) zwecks späteren Wiedereinbau;
Bodenbeschreibung : grobkörnig bzw. gemischtkörnig (nichtbindige schwachbindie Böden)
Boden-Hauptbestandteile : Sand, Kies, Steine
Förderweg: max. 30 m
Aushubmaterial: mittelschwer bis schwer lösbar, als Handaushub (im Schlosshof lokaler Einsatz von Maschinen möglich);
Aushubbereiche einmessen und rechteckig herstellen, je FT-Fundament mit Abmessungen B/L= ca. 2,00m/2,50m
Aushubtiefe: H= ca. 0,30m bis 0,60m
Aushubsohle plan und eben herstellen +/- 2cm
Es sind alle zur Umsetzung und Realisierung erforderlichen Nebenleistungen in den EP der Position einzukalkulieren, sofern nicht in gesonderten Positionen beschrieben.

Kalkulationsansatz: V= 4 Stück Fundamentauflager x (2,00m x 2,50m x i.M. 0,45m) =  9,00m3
Abrechnung nach tatsächlich ausgeführten m3 vor Ort (Aufmaß an der Ausbaustelle).
Ausführungsort: Bereich Arkadenpfeiler W3
Menge: 9,000 m3

**08.2 Bodenaushub analog Vorposition, jedoch hier Sanierungsbereich Arkadenpfeiler W7**
Leistungsinhalte u. Ausführung wie in Vorposition beschrieben;
Ausführungsort: Bereich Arkadenpfeiler W7
Menge: 9,000 m3

**08.3 Bodenaushub analog Vorposition, jedoch hier Sanierungsbereich Arkadenpfeiler W8**
Leistungsinhalte u. Ausführung wie in Vorposition beschrieben;
Ausführungsort: Bereich Arkadenpfeiler W8
Menge: 9,000 m3

**08.4 Bodenaushub analog Vorposition, jedoch hier Sanierungsbereich Arkadenpfeiler W9**
Leistungsinhalte u. Ausführung wie in Vorposition beschrieben;
Ausführungsort: Bereich Arkadenpfeiler W9
Menge: 9,000 m3

**08.5 Bodenaushub analog Vorposition, jedoch hier Sanierungsbereich Arkadenpfeiler W10**
Leistungsinhalte u. Ausführung wie in Vorposition beschrieben;
Ausführungsort: Bereich Arkadenpfeiler W10
Menge: 9,000 m3

**08.6 Bodenaushub analog Vorposition, jedoch hier Sanierungsbereich Arkadenpfeiler W11**
Leistungsinhalte u. Ausführung wie in Vorposition beschrieben;
Ausführungsort: Bereich Arkadenpfeiler W11
Menge: 9,000 m3

**08.7 Schotterpolster H=30cm, Körnung 0/32, herstellen (Bereich Arkadenpfeiler W3)**
Unterhalb der Stb.-Fertigteilfundamente ist ein tragendes Schotterpolster mit Höhe bis H=30cm und L/B<= 250/200cm (Überstand bezogen auf Stb.-Fundament umlaufend ca. 30cm) auszuführen; dazu ein geeignetes
Schotter-Splitt-Brechsand-Gemisch, Verformungsmodul mind. EV2 45 MPa, Verdichtungsgrad mind. DPr 0,95, natürliche Gesteinskörnung TL Gestein, ohne RC-Baustoffe, Körnung 0/32; Schichtdicke ca. 0,30m
liefern, transportieren, fachgerecht einbauen / herstellen, lagenweise einbauen u. verdichten

Weiterhin sind die seitlichen Arbeitsräume der vier versenkten FT-Fundamente umlaufend bis auf das angrenzende Schotter-Niveau aufzufüllen (wie oben beschrieben).
Ausführung in Teilmengen / Abschnitten berücksichtigen (es werden keine Vergütungszuschläge für Mindermengen  od. mehrfache Anfahrten gegeben).
Es sind alle zur Umsetzung und Realisierung erforderlichen Nebenleistungen in den EP der Position einzukalkulieren,
sofern nicht in gesonderten Positionen beschrieben.

Kalkulationsansatz: V1= 4 Stück Fund. x (2,00m x 2,50m x  0,30m) =  6,00m3
zzgl. umlaufende Fund.-Gräben V2 = 4x [(2x2,50+2x2,00) x 0,35 x 0,12)] = rd. 2,50m3

Abrechnung nach tatsächlich ausgeführten m3 vor Ort (Aufmaß an der Einbaustelle).
Ausführungsort: Bereich Arkadenpfeiler W3
Menge: 8,500 m3

**08.8 Schotterpolster analog Vorposition, jedoch hier Sanierungsbereich Arkadenpfeiler W7**
Leistungsinhalte u. Ausführung wie in Vorposition beschrieben;
Ausführungsort: Bereich Arkadenpfeiler W7
Menge: 8,500 m3

**08.9 Schotterpolster analog Vorposition, jedoch hier Sanierungsbereich Arkadenpfeiler W8**
Leistungsinhalte u. Ausführung wie in Vorposition beschrieben;
Ausführungsort: Bereich Arkadenpfeiler W8
Menge: 8,500 m3

**08.10 Schotterpolster analog Vorposition, jedoch hier Sanierungsbereich Arkadenpfeiler W9**
Leistungsinhalte u. Ausführung wie in Vorposition beschrieben;
Ausführungsort: Bereich Arkadenpfeiler W9
Menge: 8,500 m3

**08.11 Schotterpolster analog Vorposition, jedoch hier Sanierungsbereich Arkadenpfeiler W10**
Leistungsinhalte u. Ausführung wie in Vorposition beschrieben;
Ausführungsort: Bereich Arkadenpfeiler W10
Menge: 8,500 m3

**08.12 Schotterpolster analog Vorposition, jedoch hier Sanierungsbereich Arkadenpfeiler W11**
Leistungsinhalte u. Ausführung wie in Vorposition beschrieben;
Ausführungsort: Bereich Arkadenpfeiler W11
Menge: 8,500 m3

**08.13 Sauberkeitsschicht, C12/15, unbewehrt, H5cm (Bereich Arkadenpfeiler W3 und W7-11)**
Sauberkeitsschicht als Feinabgleich aus unbewehrtem Beton C12/15 (unter den vier Fertigteilfundamenten)  herstellen, einschl. liefern, einmessen, höhengerecht u. eben einbauen.
Einbaudicke: 5cm
Einbaugeometrie: L/B = ca. 2,50m x 2,00m
Einzelflächen: <=0,25m2
Einbau in Teilmengen, jeweils bei W3, W7-W11
Abrechnung nach Aufmaß vor Ort
Menge: 6,000 m2

**08.14 Geotextilvlies, liefern, einbauen**
Liefern, Einbauen, Verlegen eines dampfdiffusionsoffenen Geotextilvlies als Entkopplung und/oder Trennlage zwischen verschiedenen Baukörpern, nach Freigabe und Abstimmung mit der Bauleitung,
Ausführung in Teilflächen
Kalkulationsansatz: 6 Arkadenpfeilerbereiche x je 15m2
Menge: 90,000 m2

*Hinweis: >>> EINBAU FERTIGTEILFUNDAMENTE*

**08.15 Stb.-Fertigteilfundamente (zwischengelagert) zum Einbauort am Arkadenpfeiler W3 transportieren, einmessen u. lagegerecht einbauen**
Vorhandene Stahlbetonfertigteil-Fundamente, B/L/H=125/170/50cm, Einzelgewicht ca. 2,7t, mit Eigenschaften und Beschaffenheit wie in den Positionen "Abfangkonstruktion fertigen u liefern" beschriebenen;
vom Zwischenlagerplatz (westlicher Baustellenbereich) oder vom vorhergehenden Pfeilersanierungsbereich zum Einbauort (Arkadenpfeiler W3, Innenhof) transportieren;
lage- und höhengerecht nach Planvorgaben u. Vorgaben der Bauleitung positionieren und einbauen;
einschließlich Einmessungen u. Höhennivellements vor Ort;
Darüber hinaus sind, für die Versetzung der FT-Fundamente, ein Mörtelausgleichspolster MG III, H=10mm bis 30mm (i.M. 20mm) sowie ein Geo-Vlies (jeweils mit Grundfläche ca. 180x140cm) zu liefern und einzubauen.
In diese Position sind alle erforderlichen Hebezeuge, Maschinen, Transportmittel und Nebenaufwendungen einzukalkulieren, sofern dies nicht in einer gesonderten Positionen ausgeschrieben ist.

Kalkulationsgrundlage: 4 Stück je Arkadenpfeilersanierungsbereich; Abrechnung nach Stück
Menge: 4,000 St

**08.16 Stb.-Fertigteilfundamente einbauen analog Vorposition, jedoch hier Sanierungsbereich Arkadenpfeiler W7**
Leistungsinhalte u. Ausführung wie in Vorposition beschrieben;
Ausführungsort: Bereich Arkadenpfeiler W7
Menge: 4,000 St

**08.17 Stb.-Fertigteilfundamente einbauen analog Vorposition, jedoch hier Sanierungsbereich Arkadenpfeiler W8**
Leistungsinhalte u. Ausführung wie in Vorposition beschrieben;
Ausführungsort: Bereich Arkadenpfeiler W8
Menge: 4,000 St

**08.18 Stb.-Fertigteilfundamente einbauen analog Vorposition, jedoch hier Sanierungsbereich Arkadenpfeiler W9**
Leistungsinhalte u. Ausführung wie in Vorposition beschrieben;
Ausführungsort: Bereich Arkadenpfeiler W9
Menge: 4,000 St

**08.19 Stb.-Fertigteilfundamente einbauen analog Vorposition, jedoch hier Sanierungsbereich Arkadenpfeiler W10**
Leistungsinhalte u. Ausführung wie in Vorposition beschrieben;
Ausführungsort: Bereich Arkadenpfeiler W10
Menge: 4,000 St

**08.20 Stb.-Fertigteilfundamente einbauen analog Vorposition, jedoch hier Sanierungsbereich Arkadenpfeiler W11**
Leistungsinhalte u. Ausführung wie in Vorposition beschrieben;
Ausführungsort: Bereich Arkadenpfeiler W11
Menge: 4,000 St

*Hinweis: >>> AUSBAU FERTIGTEILFUNDAMENTE*

**08.21 Stb.-Fertigteilfundamente bei Arkadenpfeiler W3 ausbauen u. zum Zwischenlager transportieren**
Stahlbetonfertigteil-Fundamente, B/L/H=125/170/50cm, Einzelgewicht ca. 2,7t, mit Eigenschaften und Beschaffenheit wie in den Positionen "Abfangkonstruktion fertigen u liefern" beschriebenen ausbauen und vom Einbauort am Arkadenpfeiler W3 (Innenhof) zum Zwischenlagerplatz  (BE Westgarten) transportieren und dort für die spätere Wiederverwendung / weitere Arkadensanierung einlagern.
In diese Position sind alle erforderlichen Hebezeuge, Maschinen, Transportmittel und Nebenaufwendungen einzukalkulieren, sofern dies nicht in einer gesonderten Positionen ausgeschrieben ist.

Kalkulationsgrundlage: 4 Stück je Arkadenpfeilersanierungsbereich; Abrechnung nach Stück
Menge: 4,000 St

**08.22 Stb.-Fertigteilfundamente ausbauen, analog Vorgängerposition, jedoch hier bei Arkadenpfeiler W7**
Leistungsinhalte u. Ausführung wie in Vorposition beschrieben;
Ausführungsort: Bereich Arkadenpfeiler W7
Menge: 4,000 St

**08.23 Stb.-Fertigteilfundamente ausbauen, analog Vorgängerposition, jedoch hier bei Arkadenpfeiler W8**
Leistungsinhalte u. Ausführung wie in Vorposition beschrieben;
Ausführungsort: Bereich Arkadenpfeiler W8
Menge: 4,000 St

**08.24 Stb.-Fertigteilfundamente ausbauen, analog Vorgängerposition, jedoch hier bei Arkadenpfeiler W9**
Leistungsinhalte u. Ausführung wie in Vorposition beschrieben;
Ausführungsort: Bereich Arkadenpfeiler W9
Menge: 4,000 St

**08.25 Stb.-Fertigteilfundamente ausbauen, analog Vorgängerposition, jedoch hier bei Arkadenpfeiler W10**
Leistungsinhalte u. Ausführung wie in Vorposition beschrieben;
Ausführungsort: Bereich Arkadenpfeiler W10
Menge: 4,000 St

**08.26 Stb.-Fertigteilfundamente ausbauen, analog Vorgängerposition, jedoch hier bei Arkadenpfeiler W11**
Leistungsinhalte u. Ausführung wie in Vorposition beschrieben;
Ausführungsort: Bereich Arkadenpfeiler W11
Menge: 4,000 St

### Titel 09 UNTERFANGUNGSARBEITEN

*Hinweis: >>> BAUTEIL- UND GRÜNDUNGSUNTERFANGUNGEN (Vortext)*
Arbeitsbereich: Arkadengang Westflügel, Arkadenpfeiler und Bereich zurückgesetzte EG- Längswand

**09.1 Ortbeton für Unterfangungen liefern, einbauen**
Ortbeton für lokale Unterfangungen aus Stahlbeton C25/30-XC2-WF, liefern, abschnittsweise kraftschlüssig mit Bestand einbauen;
Ausführungsbereiche: Unterfangung der angrenzenden EG-Außenwand im Westflügelarkadengang und/oder für Fundamentunterfangungsbereiche an  Arkadenpfeilern
nach vorheriger Abstimmung mit der Bauleitung herstellen.

Ausführung im Pilgerschrittverfahren nach DIN 4123 als Stahlbeton-Unterfangungskonstruktion (bewehrt),
Normalbeton C25/30 DIN EN 206, DIN 1045-2,
natürliche Gesteinskörnung, ohne RC-Baustoffe,
Expositionsklasse XC2 (Bewehrungskorrosion durch Karbonatisierung, nass/ selten trocken),
Feuchtigkeitsklasse WF (Betonkorrosion, feuchte Umgebung),
Konsistenzklasse F3,
Überwachungsklasse ÜK1
Betondeckung Cnom = 35 mm bis 50 mm
herstellen, liefern, transportieren sowie fachgerecht einbauen, verdichten und nachbehandeln

Länge der Einzelabschnitte: 1,00 m bis 1,20 m
Unterfangungshöhe: 0,50 m bis 1,00 m,
Dicke: 0,40 m bis 0,60 m,
Die Fundamentunterfangungen/ Wandunterfangungen sind lotrecht (senkrecht) ohne Absätze und Vorsprünge zum Bestand auszubilden.

Es sind alle zur Umsetzung und Realisierung erforderlichen Nebenleistungen in den EP dieser Position einzukalkulieren.
Abrechnung nach m3 (Aufmaß am Einbauort)

Aushub, Bewehrung, Schalung in gesonderter Position.
Menge: 15,000 m3

**09.2 Schalung für Unterfangungen, einhäuptig**
Schalung, rau, der abschnittsweisen Unterfangungen, einhäuptig, im Pilgerschrittverfahren nach DIN 4123,
liefern, transportieren, herstellen, behandeln, fachgerecht einbauen (abschnittsweise), sichern, abstützen und nach Fertigstellung ausbauen (keine verlorene Schalung!),
Länge der Einzelabschnitte: 1,00 m bis 1,20 m,
Bauteilhöhe: 0,50 m bis 1,00 m,
bereichsweise abgetreppt

Die Fundament-/ Wandunterfangungen sind lotrecht (senkrecht) ohne Absätze und Vorsprünge zum Bestand auszubilden.
Es sind alle zur Umsetzung und Realisierung erforderlichen Nebenleistungen in den EP dieser Position einzukalkulieren.
Abrechnung nach m2 Schalung (Aufmaß am Einbauort)
Menge: 60,000 m2

**09.3 Bewehrung für Unterfangungen, Betonstabstahl B500S, D6mm bis 16mm**
Bewehrung aus Betonstabstahl B500 A DIN 488-1, DIN 488-2,
alle Durchmesser über 6 mm bis 20 mm, alle Längen bis 4 m,
für Unterfangungen und andere Bauteile der Tragwerkkonstruktion, liefern, schneiden, biegen, transportieren, abschnittsweise einbauen, verlegen, in fertiger Arbeit, mit allen dazugehörigen Nebenleistungen und Abstandhaltern
Abrechnung pro kg, gemäß Stahlliste u. Lieferschein
Menge: 1000,000 kg

**09.4 Quellmörtel liefern, einbauen**
Fuge zwischen erhärtetem Stb.-Unterfangungskörper und Wand (bzw. Mauerwerk) vollflächig, satt und kraftschlüssig mit Quellmörtel ausstopfen und verpressen einschl. allen Nebenleistungen
Kalkulationsgrundlage: Fugenhöhe i.M. = 0,03m; Fugentiefe i.M. = 0,50m; Fugenlänge
Abrechnung nach lfm (m) hergestellter Unterfangung vor Ort
Menge: 35,000 m

**09.5 Bodenaushub für Unterfangungen an der Westflügelwand und den Arkadenpfeilern (Bereich W2 bis W12)**
Bestandsboden, Bestandsauffüllung, Kalkschotter, tlw. auch gewachsener verwitterter Kalkstein, (im Bereich notweniger u. herzustellender Fundament-/Wandunterfangungen) abschnittsweise lösen, ausbauen, ausheben, transportieren,  zwischenlagern auf einer Lage reißfester Folie in der BE (Schlosshof oder Westgarten) zwecks späteren Wiedereinbau;
Bodenbeschreibung : grobkörnig bzw. gemischtkörnig (nichtbindige schwachbindie Böden)
Boden-Hauptbestandteile : Sand, Kies, Steine
Aushubmaterial: mittelschwer bis schwer lösbar, als Handaushub (lokaler Einsatz von Kleingeräten möglich);
Abschnittsweise Ausführung im Pilgerschrittverfahren nach DIN 4123
Länge der Einzelabschnitte: 1,00m bis 1,20m
Unterfangungshöhe: 0,50m bis 1,00m,
Unterfangungstiefe: 0,40m bis 0,60m zzgl. Grabentiefe;
Die Fundamentunterfangungen/ Wandunterfangungen sind lotrecht (senkrecht) auszubilden;

Die Arbeitsbereiche werden nach vorherigen Erkundungen durch die Bauleitung / Tragwerksplanung festgelegt.
Abrechnung nach tatsächlich ausgeführten m3 vor Ort (Aufmaß an der Ausbaustelle).
Menge: 27,000 m3

**09.6 Zulage, Abtransport und Entsorgung**
Zulage zur Vorposition, für Abtransport und Entsorgung des zwischengelagerten Aushubmaterials der Vorpos., wenn dieses nicht wieder eingebaut werden kann
Kalkulationsansatz: 15,00m3 (= Verdrängungsvolumen Ortbetonunterfangung) x 1,80t/m3 (verdichteter Einbauzustand) = 27,00t
Abrechnung nach tatsächlicher Ausführung in t.
Menge: 27,000 t

**09.7 Wiedereinbau zwischengelagertes Material der Vorposition, abschnittsweise, einschl. lagenweise verdichten**
Auf der Baustelle zwischengelagertes Bestandmaterial der Vorposition, nach Abschluss der Unterfangungsarbeiten (vor Beginn des nächsten Pilgerschritts) zum Einbauort transportieren, lagenweise einbauen  (Einzelschichthöhe <=20cm)  und verdichten mit EV2 45 MPa, Verdichtungsgrad mind. DPr 0,95;herstellen in fertiger Leistung, einschl. Oberflächen-Feinplanie +/- 2 cm.
Einbau abschnittsweise in Teilmengen
Einbauhöhe <= 1,00m
Kalkulationsansatz: V= 27,00m3 - 15,00m3 = 12,00m3
Zur Abrechnung kommt das eingebaute und verdichtete Material, gem. Aufmaß vor Ort;
Ausführung in Teilmengen, abschnittsweise
Menge: 12,000 m3

### Titel 10 STAHL-ABSTÜTZKONSTRUKTION montieren, justieren, demontieren

*Hinweis: >>> TECHNISCHE VORBEMERKUNGEN*
ARBEITSBEREICH:
Die anstehenden Montage- und Sanierungsarbeiten beziehen sich auf den Bereich unterhalb des Westflügel-Arkadengangs (Arkadenbogenhöhe ca. 4,30m bis 4,40m; Deckenhöhe im Gang ca. 5,0m bis 5,10m), den umgebenden Bereich der zu bearbeitenden Arkadenpfeiler W3, W7, W8, W9, W10, W11 und den angrenzeden Schlosshofbereich.
Die Zuwegung zur Baustelle in den Schlosshof erfolgt über das Rundbogentor an den Südarkaden (eingeschränkte Durchfahrt mit Breite ca. 4,0m und Bogenstichhöhe ca. 4,20m).

ARBEITSGERÄTE, TECHNOLOGIE:
Für die in den nachfolgenden Positionen aufgeführten Montage- und Herstellungsarbeiten sind - sofern nicht explizit auf eine gesonderte Zusatzposition verwiesen wird - alle erforderlichen und notwendigen Maschinen- und Geräteeinsätze sowie Transport- und Nebenleistungen in den jeweiligen EP einzukalkulieren - sofern nicht gesondert ausgeschrieben.
Zur Realisierung und Umsetzung der im LV beschriebenen Maßnahmen und Leistungen sind, in Abstimmung auf den Bestand / Randbedingungen, vom ausführenden Unternehmen (AN) eigenständig die notwendigen Maschieneneinsätze, Arbeitsgeräte und Technologien zu wählen (sofern diese nicht explizit von der Tragwerksplanung od. Objektplanung vorgegeben sind / werden).

BESTANDSSCHUTZ:
Die angrenzenden Bestandsbauteile, Arkadenpfeiler, Arkadenbögen, Decken, Sandsteinsockel, Putzflächen, Sandsteingewände, etc. dürfen nicht beschädigt oder verunreinigt werden. Entsprechende Sorgfalt bei der Ausführung der Arbeiten, der Montage und Demontage sowie temporäre Schutzmaßnahmen (z.B. Abdeckplatten, Folien, Vlies) sind vom Ausführungsbetrieb in die Einheitspreise mit einzukalkulieren. Alle zur Umsetzung und Realisierung erforderlichen Aufwendungen, Sicherungsmaßnahmen und Nebenleistungen sind ebenfalls in den EP der jeweiligen Position einzukalkulieren.

ERSCHWERNISSE U. ÖRTLICHE RANDBEDINGUNEGN:
Der Auftragnehmer bestätigt / versichert - mit Abgabe des verpreisten Angebotes - dass er die dazugehörigen Planunterlagen eingehend gesichtet, sich mit diesen auseinadergesetzt hat, diese verstanden hat, sowie sich über die Örtlichkeiten u. Gegebenheiten auf der Baustelle persönlich und in ausreichenden Umfang informiert hat.
Alle abzuleitenden Mehraufwendungen, Erschwernise, Zeitzulagen infolge eingeschränkter Arebitsfreiheit, Zuwegung, und dgl. sind, sofern nicht explizit in Zulagepositionen gesondert beschrieben, in den EP der jeweiligen Position einzukalkulieren!

*Hinweis: >>> STAHLABFANG-KONSTRUKTION MONTIEREN (Vortext)*
ALLGEMEINES: Die Montage / Vormontage / Vorhaltung / Teilrückbau und Demontage der Stahlabfangkonstruktion (Gesamtgewicht ca. 7,4 t) ist für jeden zu sanierenden Arkadenpfeilerbereich des BA1 (also sechs Mal) separat auszuführen. Die Montageabläufe zur Abfangkonstruktion sind den jeweiligen örtlichen Randbedingungen anzupassen.

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
**10.1 Stahlabfangkonstruktion transportieren, zusammenmontieren, ausrichten, justieren, vorspannen (Bereich Arkadenpfeiler W3)**
*** Pauschalposition
Vorhandene Stahlabfangkonstruktion, bestehend aus den in Vorgängepositionen (Abschnitt: "Abstützkonstruktion fertigen u. liefern") beschriebenen Komponenten der
-> Bauteilgruppe A (Auflagerpunkt Stahlabfangkonstruktion)
-> Bauteilgruppe B (Druckstreben und Stützen)
-> Bauteilgruppe C (Zugstäbe)
-> Bauteilgruppe D (Querträger am Oberen Kranz)
-> Bauteilgruppe E (Längsträger am Oberen Kranz)
-> Bauteilgruppe F (Querträger am Unteren Kranz)
-> Bauteilgruppe G (Längsträger am Unteren Kranz)
-> Bauteilgruppe H (Aufhängung am Unteren Kranz)
-> Bauteilgruppe I (Widerlager am Unteren Kranz)
vom Lagerplatz (westlicher Baustellenbereich) oder vom vorhergehenden Arkadenpfeilersanierungsbereich zum Einbauort (zu sanierender Arkadenpfeiler, Innenhof) transportieren, fachgerecht nach Reihenfolge-Vorgaben der Bauleitung/Tragwerksplanung schrittweise (in Einzelteilen oder vormontierten Bauteil-Einheiten -> siehe Abbildungspiel) montieren, lagegenau ausrichten, justieren, angepasst an den örtlichen Bestand herstellen und vorspannen.
In diese Position sind alle erforderlichen Hebezeuge, Mobilkraneinsätze (Montage, Teilrückbau u. Demontage!), Maschinen, Transportmittel und Nebenaufwendungen einzukalkulieren, sofern dies nicht in gesonderten Positionen ausgeschrieben ist.

Ausführungsort: Bereich Arkadenpfeiler W3
Abrechnung als einmalige Pauschale

Ausführungsbeispiel: Vormontierten Bauteil-Einheit mit Gesamtgewicht bis ca. 2,5t, bestehend aus mehreren Einzelteilen unterschiedlicher Bauteilgruppen

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Menge: 1,000 psch

**10.2 W7 - Stahlabfangkonstruktion transportieren, zusammenmontieren, ausrichten, justieren, vorspannen - analog Vorposition, jedoch hier im Sanierungsbereich Arkadenpfeiler W7**
*** Pauschalposition
Leistungsinhalte u. Ausführung wie in Vorposition beschrieben;
Ausführungsort: Bereich Arkadenpfeiler W7
Menge: 1,000 psch

**10.3 W8 - Stahlabfangkonstruktion transportieren, zusammenmontieren, ausrichten, justieren, vorspannen - analog Vorposition, jedoch hier im Sanierungsbereich Arkadenpfeiler W8**
*** Pauschalposition
Leistungsinhalte u. Ausführung wie in Vorposition beschrieben;
Ausführungsort: Bereich Arkadenpfeiler W8
Menge: 1,000 psch

**10.4 W9 - Stahlabfangkonstruktion transportieren, zusammenmontieren, ausrichten, justieren, vorspannen - analog Vorposition, jedoch hier im Sanierungsbereich Arkadenpfeiler W9**
*** Pauschalposition
Leistungsinhalte u. Ausführung wie in Vorposition beschrieben;
Ausführungsort: Bereich Arkadenpfeiler W9
Menge: 1,000 psch

**10.5 W10 - Stahlabfangkonstruktion transportieren, zusammenmontieren, ausrichten, justieren, vorspannen - analog Vorposition, jedoch hier im Sanierungsbereich Arkadenpfeiler W10**
*** Pauschalposition
Leistungsinhalte u. Ausführung wie in Vorposition beschrieben;
Ausführungsort: Bereich Arkadenpfeiler W10
Menge: 1,000 psch

**10.6 W11 - Stahlabfangkonstruktion transportieren, zusammenmontieren, ausrichten, justieren, vorspannen - analog Vorposition, jedoch hier im Sanierungsbereich Arkadenpfeiler W11**
*** Pauschalposition
Leistungsinhalte u. Ausführung wie in Vorposition beschrieben;
Ausführungsort: Bereich Arkadenpfeiler W11
Menge: 1,000 psch

**10.7 Abfangkonstruktion einmessen -Zulageposition- (Bereich Arkadenpfeiler W3)**
*** Pauschalposition
Als Zulage zur Vorposition sind hier alle Aufwendungen und Kosten einzukalkulieren, die für die lagegenaue Einmessung und Ausrichtung der Stahlabfangkonstruktion nebst FT-Fundamenten im Grundriss sowie zur höhengerechten Einordnung notwendig sind. Dazugehörige Vermessungsarbeiten, Schnurgerüste, Markierungen, Justierbohrungen, etc. im Bereich des zu sanierenden Arkadenpfeilers sind in dieser Pauschale zu erfassen.

Ausführungsort: Bereich Arkadenpfeiler W3
Abrechnung als einmalige Pauschale
Menge: 1,000 psch

**10.8 W7 - Abfangkonstruktion einmessen (Zulageposition) wie Vorposition, jedoch hier im Sanierungsbereich Arkadenpfeiler W7**
*** Pauschalposition
Leistungsinhalte u. Ausführung wie in Vorposition beschrieben;
Ausführungsort: Bereich Arkadenpfeiler W7
Menge: 1,000 psch

**10.9 W8 - Abfangkonstruktion einmessen (Zulageposition) wie Vorposition, jedoch hier im Sanierungsbereich Arkadenpfeiler W8**
*** Pauschalposition
Leistungsinhalte u. Ausführung wie in Vorposition beschrieben;
Ausführungsort: Bereich Arkadenpfeiler W8
Menge: 1,000 psch

**10.10 W9 - Abfangkonstruktion einmessen (Zulageposition) wie Vorposition, jedoch hier im Sanierungsbereich Arkadenpfeiler W9**
*** Pauschalposition
Leistungsinhalte u. Ausführung wie in Vorposition beschrieben;
Ausführungsort: Bereich Arkadenpfeiler W9
Menge: 1,000 psch

**10.11 W10 - Abfangkonstruktion einmessen (Zulageposition) wie Vorposition, jedoch hier im Sanierungsbereich Arkadenpfeiler W10**
*** Pauschalposition
Leistungsinhalte u. Ausführung wie in Vorposition beschrieben;
Ausführungsort: Bereich Arkadenpfeiler W10
Menge: 1,000 psch

**10.12 W11 - Abfangkonstruktion einmessen (Zulageposition) wie Vorposition, jedoch hier im Sanierungsbereich Arkadenpfeiler W11**
*** Pauschalposition
Leistungsinhalte u. Ausführung wie in Vorposition beschrieben;
Ausführungsort: Bereich Arkadenpfeiler W11
Menge: 1,000 psch

**10.13 Drehmomentenschlüssel bis 500Nm, mit Gabelkopf u. Nuss, für M30, Schlüsselweite bis 46-50mm, liefern, vorhalten**
*** Pauschalposition
Drehmomentenschlüssel für die Vorspann-, Montage- und Demontagearbeiten der Stahlabfangkonstruktion (mit verschiedenen Schlüsselweiten) liefern, vorhalten über die gesamte Bauzeit der Arkadenpfeilersanierung (W3, W7-W11), bedienen und einstellen nach Vorgabe Bauleitung / Tragwerksplanung, transportieren, warten, etc.
mit Eigenschaften wiefolgt:
- Drehmoment einstellbar/regulierbar bis 500Nm
- Drehmomentenschlüssel  mit Gabelkopf (für Arbeitsbereiche, wo Nuss nicht einsetzbar) und
- mit Sechskantnuss, lang (normale Tiefe wegen der überstehenden Gewinde nicht einsetzbar)
- für Schrauben/Muttern bis M30, Schlüsselweite 46-50mm

Ausführungsort: Bereich Arkadenpfeiler W3, W7-W11
Abrechnung als einmalige Pauschale für die gesamte Bauzeit (nicht je Pfeiler!)
Menge: 1,000 psch

**10.14 Maul- /Ringschlüssel,für M30, Schlüsselweite bis 46-50mm liefern, vorhalten**
*** Pauschalposition
Maul-/Ringschlüssel für die Vorspann-, Montage-, Konter- und Demontagearbeiten der Stahlabfangkonstruktion (mit verschiedenen Schlüsselweiten) liefern, vorhalten über die gesamte Bauzeit der Arkadenpfeilersanierung (W3, W7-W11), einsetzten, bedienen, transportieren, warten, etc.
mit Eigenschaften wiefolgt:
- Maulschlüssel/RingschlüsselDrehmoment für Schrauben/Muttern bis M30, Schlüsselweite 46-50mm
- mit Rohrverlängerung

Ausführungsort: Bereich Arkadenpfeiler W3, W7-W11
Abrechnung als einmalige Pauschale für die gesamte Bauzeit (nicht je Pfeiler!)
Menge: 1,000 psch

**10.15 Hydraulikpumpe /-Aggregat liefern, vorhalten, bedienen (Bereich Arkadenpfeiler W3)**
*** Pauschalposition
Hydraulikpumpe bzw. Hydraulikaggregat (elektrisch betrieben) liefern, über die gesamte Bauzeit (der jeweiligen Arkadenpfeilersanierung) vorhalten, warten, pflegen, einrichten und bedienen/steuern sowie nach Abschluss der Maßnahme wieder abtransportien; einschließlich allem Zubehör und Betriebsmitteln.
Das Aggregat wird zum steuern / bedienen / betreiben der Hydraulikpressen der BTG-A (siehe Plan 5_WF_ARK_SAN_202_a) benötigt.
Mehrfacheinsatz: Das Aggregat kommt beim Vorspannen der Stahlkonstruktion, beim sanierungsbegleitenden Nachjustieren (Nachspannen nach Bedarf) und beim hydraulischen Ablassen (nach Abschluss der Natursteinsanierung) zum Einsatz.

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Produktbeispiel

Eigenschaften Hydraulikaggregat:
Tankvolumen: 10000 cm³
Betriebsdruck: 700 bar
Steuerventil: 4/3-Wege E-magnetventil
für Zylinder-Typen: doppeltwirkend
Förderstufen: zweistufig
Spannung: 400 V / 50 Hz
Fördervolumen 1. Stufe: 6,0 l/min
Fördervolumen 2. Stufe: 0,6 l/min

Hinweise:
Das Hydraulikaggregat verbleibt im Eigentum des AN.
Während der gesamten Überlassungszeit / Bauzeit sind alle für den ordnungsgemäßen Betrieb erforderlichen Betriebsmittel, Personaleinsätze und Nebenleistungen sicherzustellen.
Die dafür anfallenden Kosten sind in die EP-Pauschale dieser Position einzukalkulieren.

Ausführungsort: Bereich Arkadenpfeiler W3
Abrechnung als einmalige Pauschale
Menge: 1,000 psch

**10.16 W7 - Hydraulikaggregat liefern, vorhalten, bedienen, wie Vorposition, jedoch hier im Sanierungsbereich Arkadenpfeiler W7**
*** Pauschalposition
Leistungsinhalte u. Ausführung wie in Vorposition beschrieben;
Ausführungsort: Bereich Arkadenpfeiler W7
Menge: 1,000 psch

**10.17 W8 - Hydraulikaggregat liefern, vorhalten, bedienen, wie Vorposition, jedoch hier im Sanierungsbereich Arkadenpfeiler W8**
*** Pauschalposition
Leistungsinhalte u. Ausführung wie in Vorposition beschrieben;
Ausführungsort: Bereich Arkadenpfeiler W8
Menge: 1,000 psch

**10.18 W9 - Hydraulikaggregat liefern, vorhalten, bedienen, wie Vorposition, jedoch hier im Sanierungsbereich Arkadenpfeiler W9**
*** Pauschalposition
Leistungsinhalte u. Ausführung wie in Vorposition beschrieben;
Ausführungsort: Bereich Arkadenpfeiler W9
Menge: 1,000 psch

**10.19 W10 - Hydraulikaggregat liefern, vorhalten, bedienen, wie Vorposition, jedoch hier im Sanierungsbereich Arkadenpfeiler W10**
*** Pauschalposition
Leistungsinhalte u. Ausführung wie in Vorposition beschrieben;
Ausführungsort: Bereich Arkadenpfeiler W10
Menge: 1,000 psch

**10.20 W11 - Hydraulikaggregat liefern, vorhalten, bedienen, wie Vorposition, jedoch hier im Sanierungsbereich Arkadenpfeiler W11**
*** Pauschalposition
Leistungsinhalte u. Ausführung wie in Vorposition beschrieben;
Ausführungsort: Bereich Arkadenpfeiler W11
Menge: 1,000 psch

*Hinweis: >>> BEGLEITARBEITEN BEREICH OBERER UND UNTERER KRANZ*

**10.21 Sandsteinoberflächen egalisieren, Bereich Unterer Kranz; (Bereich Arkadenpfeiler W3)**
Bereich Unterer Kranz: Sandsteinoberflächen an der bestehenden Kämpferschicht egalisieren und ebenen, als Vorbereitung für satt anliegenden Stahlträger;
dazu schadhafte, desolate und lose absandende Flächen abnehmen, abstemmen, abschleifen;
Eisenteile, Dübel und hervorstehende Einbauteile lösen, ausbauen, entfernen;
einschl. allen Nebenleistungen, Gerüststellung, sowie Abtransport und Entsorgung Altmaterial / Bauschutt

Arbeitshöhe: ca. 2,60 - 3,00m über Gelände
Kalkulationsgrundlage: Bearbeitungsfläche A=  0,30m x (1,15 + 1,75 +1,15 +1,75) = ca. 1,80m2

Ausführungsort: Bereich Arkadenpfeiler W3
Abrechnung nach m2 und tatsächlicher Ausführung vor Ort
Menge: 1,800 m2

**10.22 W7 bis W11 - Sandsteinoberflächen egalisieren, Bereich Unterer Kranz; wie Vorposition, jedoch hier im Sanierungsbereich Arkadenpfeiler W7 bis W11**
Leistungsinhalte u. Ausführung wie in Vorposition beschrieben;
Ausführungsort: Bereich Arkadenpfeiler W7
Ausführungsort: Bereich Arkadenpfeiler W8
Ausführungsort: Bereich Arkadenpfeiler W9
Ausführungsort: Bereich Arkadenpfeiler W10
Ausführungsort: Bereich Arkadenpfeiler W11

Ausführung in Teilmengen, abschnittsweise entsprechend Bauffortschritt
Kalkulationsgrundlage: 5 Arkadenpfeilerbereiche x 1,80m2 zzgl. sonstige Bereiche mit 1,00m2
Abrechnung nach m2 und tatsächlicher Ausführung vor Ort
Menge: 10,000 m2

**10.23 Naturstein schlitzen (Schneidearbeiten), T/H=110/25mm, im Bereich unterer Kranz, Knaggenbleche BTG-F u BTG-G (Bereich Arkadenpfeiler W3, W7 bis W11)**
Für den Einbau der BTG-F und BTG-G sind an den Ansätzen der Naturstein-Bögen bzw. den Sandstein-Pfeilerbereichen oberhalb des Kämpfer-Gesimses die bestehenden Lagerfugen und Sandsteine horizontal einzuschneiden / zu schlitzen (mit Mauerstein-Kettensäge, Hand-Steintrennsäge, Elektro- Handkreissäge, Trennschleifer bzw. Seilsäge nach Wahl AN

Herstellung: Schlitz schneidend herstellen, waagerecht, bzw. leicht geneigt (bei Pfeilerschiefstellung), umlaufend
Schlitztiefe: t= bis 110mm
Schlitzhöhe: h= bis 25mm
Schlitzlänge: Einzellänge entsprechend Stahl-Knaggenlänge gem. Plan
Untergrund-Material: Naturstein, Sandstein, Kalkstein, Kalkmörtel, Fugenmörtel
Ausführungbereicht: oberhalb Kämpfer-Gesims
Höhenlage über Laufebene Arkadengang: bis ca. 2,50m

Darüber hinaus sind in den EP dieser Position einzukalkulieren:
- Im Rahmen der Arbeiten anfallendes Restmaterial, Ausbaumaterial und Bauschutt sammeln, abtransportieren u. fachgerecht entsorgen.
- Erschwernisse und Beeinträchtigungen beim einschneiden der Fugen und Steine, infolge des vorstehenden Kämpfer-Gesimses
- Erschwernisse und Zusatzkosten beim Fugen-Einschneiden, die aus vorhandenen / verbauten Metallklammern (Anahme 4 Stück) und härteren Schieferplatten-Abstandhaltern (Annahme 8 Stück) resultieren.
- Es sind alle zur erfolgreichen Umsetzung und Realisierung erforderlichen Aufwendungen, Personal- u. Maschieneneinsätze, Schutzmaßnahmen am umgebenden Bestand, Arbeitsgerüste und Baubehelfe, sowie Nebenleistungen in den EP der Position einzukalkulieren

Ausführungsort: Bereich Arkadenpfeiler W3, W7 bis W11
Kalkulationsgrundlage: 6 Arkadenereiche x (1,20m + 1,70m + 1,20m + 1,70m) + 3,20m zus. sonstige Bereiche = 38,0m
Ausführung in Teilmengen L<= 1,10m bis 5,80m.
Abrechnung nach m hergestelltem Schlitz (gemessen vor Ort)
Menge: 38,000 m

**10.24 Elastomer, streifenförmig, H=250mm, t=10mm liefern, zuschneiden, einbauen (Bereich Arkadenpfeiler W3, W7 bis W11)**
Im Kontaktbereich zwischen den Stahlträger-Flanschen (Abfangkonstruktion) und dem Natursteinmauerwerk (i.d.R. Sandstein) sind zum Ausgleich von Unebenheiten und zur Vermeidung von punktuellen Pressungen, elastische, streifenförmige, robuste Elastomer-Streifen od. Vollgummistreifen, mit
Materialdicke: t= 10-12mm
Materialhöhe: H= 240-260mm
Positionierung: vertikal und/oder horizontal
einzubauen, einschl. Material liefern u. örtl. zuschneiden

Ausführungsort: Bereich Arkadenpfeiler W3, W7 bis W11
Ausführung in Teilmengen.
Abrechnung nach m (gemessen vor Ort an der Einbaustelle)
Menge: 60,000 m

**10.25 Verschluss Schlitze und Fugen zw. Stahl u. Naturstein-MW (Bereich Arkadenpfeiler W3, W7 bis W11)**
Fugen, Schlitze, lokale Aubrüche und Hohlstellen (zwischen den Stahlbauteilen und dem Natursteinmauerwerk) vor dem "Vorspannen der Abfangkonstruktion" kraftschlüssig verfüllen, vergießen, verschließen und verpressen; Herstellung einschließlich aller Materialien, Geräteeinsätze, Schläuche, Verpressstutzen, Gerüsten, etc. und allen Nebenarbeiten in fertiger Leistung; Darüber hinaus sind im Rahmne dieser Position umzusetzen und zu beachten:
- Seitenflanken und untere Fugenbereiche wischen Stahl u. Sandstein vor dem Verpressen verdämmen / abkleben
- Verfüll-/Verpressmaterial Tubag HSV-p, Druckfestigkeit 5N/mm2, sulfatbeständig (gem. Materialabstimmung mit MFPA, IFS, STSG, TLDA) liefern, einbauen,
- Fugenabmessungen, Schlitze und Spaltmaße mit h= 100mm bis 250mm und t= 5mm bis 25mm, horizontal, vertikal oder schräg
- Ausführung in Einzellängen von 100 bis 1500mm
- Bereich unterer Kranz: Arbeitshöhe ca. 2,50m über FuBo
- Bereich oberer Kranz: Arbeitshöhe ca. 3,80m über FuBo

Anfallendes Restamaterial und Ausbaumaterial, welches im Rahmen der Herstellung oder des späteren Stahl-Rückbaus anfällt ist zu sammeln, abzutansportieren u. zu entsorgen.

Ausführungsort: Bereich Arkadenpfeiler W3, W7 bis W11
Ausführung in Teilmengen, nach vorheriger Abstimmung mit Bauleitung.
Abrechnung nach m (gemessen vor Ort an der Einbaustelle)
Menge: 50,000 m

**10.26 Knaggenbleche, S235, 150/150/15mm liefern, einbauen (Bogenbereich), vorhalten und nach Fertigstellung wieder ausbauen (Bereich Arkadenpfeiler W3, W7 bis W11)**
Im Bereich des Sandstein-Arkadenbogens sind auf Höhe der Querträger am oberen Kranz (BTG-D) zur Lasteintragung entsprechende Knaggenbleche herzustellen, einschließlich aller Materialien, Geräteeinsätze, Gerüste, etc. sowie allen Nebenarbeiten in fertiger Leistung. Darüber hinaus sind im Rahmne dieser Position auszuführen und zu beachten:
- Schlitze im Fugenbereich der Arkadenbögen lagegenau mit Stein-Kettensäge herstellen, Anordnung der Bleche gem. Vorgaben der Bauleitung und gem. Vorgaben im Plan 5_WF_ARK_SAN_211_a
- Schlitzabmessungen: je ca. 160/160/20mm
- Stahlbleche S235, 150/150/15mm herstellen, liefern, transportieren, kraftschlüssig im Fugenbereich unter der Arkadenbogen-Bosse einbauen
- Bereich oberer Kranz: Arbeitshöhe ca. 3,80m über FuBo
- Fehlstellen zw. Blech und Sandstein satt ausmörteln mit Tubag HSM 5, mit hohem Sulfatwiderstand
- Nach Abschluss der Sanierungsarbeiten am betreffenden Arkadenpfeiler sind die Stahlbleche / Knaggenbleche wieder auszubauen und zu entsorgen (kein Verbleib im MW!).
- Fugenverschluss siehe gesonderte Position

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
Ausführungsort: Bereich Arkadenpfeiler W3, W7 bis W11
Ausführung in Teilmengen, nach vorheriger Abstimmung mit Bauleitung.
Kalkulationsgrundlage: 6 Arkadenereiche x (2x 3 Stück)
Abrechnung nach hergestelltem Stück vor Ort (je zu 70% bei Einbau, 30% nach Ausbau)
Menge: 36,000 St

**10.27 Verschluss Schlitze, nach Ausbau Knaggenbleche (Bereich Arkadenpfeiler W3, W7 bis W11)**
Nach dem Ausbau der in der Vorposition beschriebenen Knaggenbleche sind die Schlitze, Fugen und Fehlstellen wieder kraftschlüssig zu verschließen, wiefolgt:
- Alle Fugenbereiche u. Schlitze verdämmen und mit Verfüll-/ Verpressmaterial Tubag HSV-p, Druckfestigkeit 5N/mm2, sulfatbeständig (gem. Materialabstimmung mit MFPA, IFS, STSG, TLDA) vollflächig verfüllen, verpressen, einschl. Material liefern
- Vorderer Fugenbereich von -30mm bis 0mm: Verschluss der Schlitze im Naturstein-MW mit dem für Deckefugen abgestimmten Fugenmörtel Rajasil FMHS NA - M5, eischl. Material u. allen Nebenleistungen
- Einzel-Schlitzabmessungen: je ca. 160/160/20mm
- Bereich oberer Kranz: Arbeitshöhe ca. 3,80m über FuBo

Ausführungsort: Bereich Arkadenpfeiler W3, W7 bis W11
Ausführung in Teilmengen, nach vorheriger Abstimmung mit Bauleitung.
Kalkulationsgrundlage: 6 Arkadenereiche x (2x 3 Stück)
Abrechnung nach hergestelltem Stück vor Ort
Menge: 36,000 St

**10.28 Naturstein einschneiden, schlitzen T/H=30/5mm, an Kontaktflächen zw. Stahl u. SSt am unterer Kranz (Bereich Arkadenpfeiler W3, W7 bis W11)**
Nach Einbau der der Stahlabfangkonstruktion und den ersten Vorspannungsarbeiten sind die oberen Anschlussbereiche der Stahlabfangkonstruktion an den Sandsteinbossen einzuschneiden (Bereich unterer Kranz), um lokale Pressungen zu vermeinden und um die unteren Knaggenbleche an den Längs- u. Querträgern zu aktivieren.

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
Dazu Naturstein- /Sandstein horizontal einschneiden /  schlitzen (mit Mauerstein-Kettensäge, Hand-Steintrennsäge, Elektro- Handkreissäge, Trennschleifer bzw. Seilsäge nach Wahl AN

Herstellung: Schlitz schneidend herstellen, waagerecht, bzw. leicht geneigt (entsprechend Stahlkonstruktion), umlaufend
Schlitztiefe: t= bis 50mm
Schlitzhöhe: h= bis 5mm
Schlitzlänge: abschnittsweise zwischen den Gewindestabaufhängungen in Einzellängen ab 150mm
Untergrund-Material: Naturstein, Sandstein, Kalkstein, Kalkmörtel, Fugenmörtel
Ausführungbereicht: oberhalb Kämpfer-Gesims, Bogenbereich
Höhenlage über Laufebene Arkadengang: 2,60m bis ca. 2,80m

Darüber hinaus sind in den EP dieser Position einzukalkulieren:
- Im Rahmen der Arbeiten anfallendes Restmaterial, Ausbaumaterial und Bauschutt sammeln, abtransportieren u. fachgerecht entsorgen.
- Erschwernisse und Beeinträchtigungen beim einschneiden der Fugen und Steine, infolge der bereits montierten Gewindestabaufhängungen
- Es sind alle zur erfolgreichen Umsetzung und Realisierung erforderlichen Aufwendungen, Personal- u. Maschieneneinsätze, Schutzmaßnahmen am umgebenden Bestand, Arbeitsgerüste und Baubehelfe, sowie Nebenleistungen in den EP der Position einzukalkulieren

Ausführungsort: Bereich Arkadenpfeiler W3, W7 bis W11
Kalkulationsgrundlage: 6 Arkadenereiche x (1,25m + 1,25m) + 5,00m zus. sonstige Bereiche = 20,0m
Ausführung in Teilmengen.
Abrechnung nach m hergestelltem Schlitz (gemessen vor Ort)
Menge: 20,000 m

**10.29 Verbundnadeln, Edelstahl V4A, D=20mm, L=1500mm, liefern, herstellen, am unteren Kranz beim Querträgern der BTG-F, (Bereich Arkadenpfeiler W3)**
Liefern, Einbauen und Herstellen von Verbundnadeln, einschließlich aller Materialien und Nebenleistungen, wiefolgt:
- Gewindestange M20, Edelstahl V4A, Festigkeitsklasse FK70
- Einzellänge L= 1500mm
- Herstellung lagegenaue horizontale Bohrung (exakt entsprechend der vorhandenen Lochbbohrungen im Stahlsteg)
- Bohrlochdurchmesser d=24mm bis 26mm,
- Bohrlochtiefe T= 1,50m,
- einschl. Reinigen/ Ausblasen des Bohrlochs sowie wiederholten Nachbohrungen bei Verfall des Bohrlochs
- Bohrgrund: Sandstein, Kalkstein, Kalkmörtel
- Einkleben der Gewindestange (Verbundnadel) vollflächig u. satt mit zugelassenem Epoxidharzmörtel, mit Eignung für Natursteinanwendungen, mit ETA-zertifizierter Nutzungsdauer von >= 100 Jahren (Leitprodukt: Fischer FIS EM Plus od. glw.), Hinweis: Es sollen keine Vinylester-Hybridmörtel oder Epoxy-Hybrid-Mörtel zur Anwendung kommen
- Nach dem Aushärten des Epoxidharzmörtels passende U-Scheibe und Mutter einbauen und diese zur Vorspannung und Erzeugung des Anpressdruckes anziehen
- Ausführung  in fertiger Leistung mit Nebenleistungen

Hinweise: Die Verbundnadeln  dienen zur Aufnahme der Horizontallastanteile am unteren Kranz, welche aus den schrägen Gewindestabaufhängungen resultieren.
Die kreuzweise im Kämpferbereich einzubauenden V4A-Verbundnadeln verbleiben im Baukörper.
Nach Rückbau der Stahlkonstruktion sind die überstehenden Gewindestangenabschnitte vom AN einzukürzen.

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
Ausführungsort: Bereich Arkadenpfeiler W3
Kalkulationsgrundlage: Anzahl = 2 Querträger x je 4 Stück
Abrechnung nach eingebauten Stück, in fertiger Leistung
Menge: 8,000 St

**10.30 W7 - Verbundnadeln V4A-D20-L1500mm, liefern, einbauen, herstellen wie Vorposition, jedoch hier im Sanierungsbereich Arkadenpfeiler W7**
Leistungsinhalte u. Ausführung wie in Vorposition beschrieben;
Ausführungsort: Bereich Arkadenpfeiler W7
Menge: 8,000 St

**10.31 W8 - Verbundnadeln V4A-D20-L1500mm, liefern, einbauen, herstellen wie Vorposition, jedoch hier im Sanierungsbereich Arkadenpfeiler W8**
Leistungsinhalte u. Ausführung wie in Vorposition beschrieben;
Ausführungsort: Bereich Arkadenpfeiler W8
Menge: 8,000 St

**10.32 W9 - Verbundnadeln V4A-D20-L1500mm, liefern, einbauen, herstellen wie Vorposition, jedoch hier im Sanierungsbereich Arkadenpfeiler W9**
Leistungsinhalte u. Ausführung wie in Vorposition beschrieben;
Ausführungsort: Bereich Arkadenpfeiler W9
Menge: 8,000 St

**10.33 W10 - Verbundnadeln V4A-D20-L1500mm, liefern, einbauen, herstellen wie Vorposition, jedoch hier im Sanierungsbereich Arkadenpfeiler W10**
Leistungsinhalte u. Ausführung wie in Vorposition beschrieben;
Ausführungsort: Bereich Arkadenpfeiler W10
Menge: 8,000 St

**10.34 W11 - Verbundnadeln V4A-D20-L1500mm, liefern, einbauen, herstellen wie Vorposition, jedoch hier im Sanierungsbereich Arkadenpfeiler W11**
Leistungsinhalte u. Ausführung wie in Vorposition beschrieben;
Ausführungsort: Bereich Arkadenpfeiler W11
Menge: 8,000 St

**10.35 Verbundnadeln, Edelstahl V4A, D=20mm, L=1000mm, liefern, herstellen, am unteren Kranz beim Längsträgern der BTG-G, (Bereich Arkadenpfeiler W3)**
Liefern, Einbauen und Herstellen von Verbundnadeln, einschließlich aller Materialien und Nebenleistungen, wiefolgt:
- Gewindestange M20, Edelstahl V4A, Festigkeitsklasse FK70
- Einzellänge L= 1000mm
- Herstellung lagegenaue horizontale Bohrung (exakt entsprechend der vorhandenen Lochbbohrungen im Stahlsteg)
- Bohrlochdurchmesser d=24mm bis 26mm,
- Bohrlochtiefe T= 1,00m,
- einschl. Reinigen/ Ausblasen des Bohrlochs sowie wiederholten Nachbohrungen bei Verfall des Bohrlochs
- Bohrgrund: Sandstein, Kalkstein, Kalkmörtel
- Einkleben der Gewindestange (Verbundnadel) vollflächig u. satt mit zugelassenem Epoxidharzmörtel, mit Eignung für Natursteinanwendungen, mit ETA-zertifizierter Nutzungsdauer von >= 100 Jahren (Leitprodukt: Fischer FIS EM Plus od. glw.), Hinweis: Es sollen keine Vinylester-Hybridmörtel oder Epoxy-Hybrid-Mörtel zur Anwendung kommen
- Nach dem Aushärten des Epoxidharzmörtels passende U-Scheibe und Mutter einbauen und diese zur Vorspannung und Erzeugung des Anpressdruckes anziehen
- Ausführung  in fertiger Leistung mit Nebenleistungen

Hinweise: Die Verbundnadeln  dienen zur Aufnahme der Horizontallastanteile am unteren Kranz, welche aus den schrägen Gewindestabaufhängungen resultieren.
Die kreuzweise im Kämpferbereich einzubauenden V4A-Verbundnadeln verbleiben im Baukörper.
Nach Rückbau der Stahlkonstruktion sind die überstehenden Gewindestangenabschnitte vom AN einzukürzen.

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
Ausführungsort: Bereich Arkadenpfeiler W3
Kalkulationsgrundlage: Anzahl = 2 Längsträger x je 4 Stück
Abrechnung nach eingebauten Stück, in fertiger Leistung
Menge: 8,000 Stk

**10.36 W7 - Verbundnadeln V4A-D20-L1000mm, liefern, einbauen, herstellen wie Vorposition, jedoch hier im Sanierungsbereich Arkadenpfeiler W7**
Leistungsinhalte u. Ausführung wie in Vorposition beschrieben;
Ausführungsort: Bereich Arkadenpfeiler W7
Menge: 8,000 St

**10.37 W8 - Verbundnadeln V4A-D20-L1000mm, liefern, einbauen, herstellen wie Vorposition, jedoch hier im Sanierungsbereich Arkadenpfeiler W8**
Leistungsinhalte u. Ausführung wie in Vorposition beschrieben;
Ausführungsort: Bereich Arkadenpfeiler W8
Menge: 8,000 St

**10.38 W9 - Verbundnadeln V4A-D20-L1000mm, liefern, einbauen, herstellen wie Vorposition, jedoch hier im Sanierungsbereich Arkadenpfeiler W9**
Leistungsinhalte u. Ausführung wie in Vorposition beschrieben;
Ausführungsort: Bereich Arkadenpfeiler W9
Menge: 8,000 St

**10.39 W10 - Verbundnadeln V4A-D20-L1000mm, liefern, einbauen, herstellen wie Vorposition, jedoch hier im Sanierungsbereich Arkadenpfeiler W10**
Leistungsinhalte u. Ausführung wie in Vorposition beschrieben;
Ausführungsort: Bereich Arkadenpfeiler W10
Menge: 8,000 St

**10.40 W11 - Verbundnadeln V4A-D20-L1000mm, liefern, einbauen, herstellen wie Vorposition, jedoch hier im Sanierungsbereich Arkadenpfeiler W11**
Leistungsinhalte u. Ausführung wie in Vorposition beschrieben;
Ausführungsort: Bereich Arkadenpfeiler W11
Menge: 8,000 St

**10.41 Siebhülsen D=24-26mm, liefern, einbauen**
Siebhülsen mit Durchmesser D=24-26mm, in verschiedenen Längen, als Metallgitterhülse oder gesteckte Kunststoffhülse, mit Eignung in porösem Mauerwerks- und Natursteingefüge,
liefern, örtlich ablängen, einbauen

Ausführungsort: Bereich Arkadenpfeiler W3, W7 bis W11.
Ausführung nach vorheriger Abstimmung mit Bauleitung im Rahmen der Verbundnadelherstellung, in Abhängigkeit des erkundeten inneren Mauerwerksgefüges.
Abrechnung nach tatsächlich hergestellten m am Einbauort
Menge: 120,000 m

*Hinweis: >>> ALLGEMEINES UND BEGLEITENDE ARBEITEN*

**10.42 Bauholz, NH-C24, S10, liefern ohne Abbund**
Kantholz liefern als Bauholz für alle ergänzenden u. notwendigen Abstützungen, Baubehelfe, Abstrebungen, Unterkeilungen und Ausgleiche die im Rahmen der Natursteinsanierung herzustellen sind

Holz: Kiefer, Fichte, roh, unbehandelt
Festigkeit: C24
Sortierklasse: S 13, trocken u<18%
Querschnittsbreite: B=80mm bis 200mm
Querschnittshöhe: H=100mm bis 240mm
Einzellänge: bis ca. 6,0m

Ausführungsort: Bereich Arkadenpfeiler W3, W7 bis W11.
Kalkulationsansatz: 6 Arkadenpfeilerbereiche x je 1,00m3
Abrechnung nach m3 hergestelltes Holzvolumen vor Ort
Menge: 6,000 m3

**10.43 Abbund und Einbau Bauholz, NH-C24, S10**
Abbinden und Einbau des NH-Bauholzes für alle ergänzenden u. notwendigen Sicherungen, Abstützungen, Baubehelfe,
Abstrebungen, Unterkeilungen, Lastverteilungsschwellen und Ausgleiche;
einschließlich aller handelsüblicher verzinkter Kleineisenteile, Nägel, Bolzen, Schrauben, etc. und passgenauen Zuschnitte, Schrägschnitte, Versätzen, Überblattungen u. zimmermannsmäßigen Verbindungen an den Hölzern nach Vorgaben des Statikers / Bauleiters;
Einbaubereiche: Arkadengang Westflügel
Querschnitte: B/H= 8/10cm bis 20/26cm

Ausführungsort: Bereich Arkadenpfeiler W3, W7 bis W11.
Abrechnung nach hergestelltne m Holzkonstruktion vor Ort
Menge: 320,000 m

**10.44 Kleineisenteile liefern, einbauen**
Kleineisenteile S235, Schrauben M16-M30 (10.9), Muttern, U-Scheiben, Gewindestangen 10.9; in unterschiedlichen Durchmessern, Abmessungen und Längen; alle Bauteile feuerverzinkt; für örtlich auf der Baustelle zu ergänzende Konstruktions-Anpassungen (nach Anweisung), welche nicht in den Positionen erfasst sind; liefern und einbauen

Ausführungsort: Bereich Arkadenpfeiler W3, W7 bis W11.
Ausführung nach vorheriger Abstimmung mit Bauleitung, in Teilmengen
Kalkulationsansatz: 6 Arkadensanierungsbereiche x je 50kg
brechnung nach tatsächlich hergestellten kg und Aufmaß am Einbauort (+ Lieferschein)
Menge: 300,000 kg

**10.45 Bleche, Ausgleichbleche, Distanzbleche, Steifen, S355, bearbeiten, herstellen, liefern, einbauen, verschweißen**
Bleche/Ausgleichbleche/Distanzbleche/Steifen aus Stahl, Stahlsorte: S355-JO, (Werkstoffnummer: 1.0553),
Einbauort: Abfangunkonstruktion, Einbauhöhe: bis 4,0m,
Ausführungsklasse: EXC2, Z-Güte: Z25;
in verscheidenen Abmaßen l= bis 500mm, b= bis 300,
t= von 8 bis 20mm; mit allen dazugehörigen Schweißnähten, Kehlnähten, Doppel-HV-Nähten aw= 5 bis 15mm; allen erforderlichen Bohrungen D=10 bis 35mm; allen Zuschnitten, Nahtvorbehandlungen, Oberflächenvorbereitungen und Nebenleistungen;
sowie einem örtlichen Korrosionsschutzanstrich;
nach den Vorgaben der Tragwerksplanung und Bauleitung bearbeiten, herstellen, liefern, einbauen

Ausführungsort: Stahlabfangkonstruktion; Baustellenbearbeitung

Hinweise: Die vorliegende Position kommt zur Anwendung, wenn nachträgliche lokale örtliche Anpassungen an den Bestand es erfordern. Die Ausführung erfolgt nur auf Anweisung des Statikers und mit vorheriger Abstimmung des Prüfingenieurs.
Menge: 200,000 kg

**10.46 Schweißfacharbeiter-Stunden, auf Anweisung**
Stundensatz Schweiß-Facharbeiter für örtlich auf der Baustelle auszuführende Schweißarbeiten und Anpassungsarbeiten, welche nicht in den Positionen erfasst sind und nur gegen Nachweis zur Ausführung kommen.
Die Stunden sind durch Bauherr/ Bauleitung zu veranlassen und im Tagesbericht zu bestätigen;  Vorlage Tagesbericht innerhalb von 3 Werktagen nach Ausführung bei Bauleitung oder Schlossverwaltung

Kalkulationsansatz: 6 Arkadenpfeilerbereiche x je 5h
Menge: 30,000 h

**10.47 Baufacharbeiter-Stunden, auf Anweisung**
Stundensatz Facharbeiter / Vorarbeiter für Arbeiten, welche nicht in den Positionen erfasst sind und nur gegen Nachweis zur Ausführung kommen.
Die Stunden sind durch Bauherr/ Bauleitung zu veranlassen und im Tagesbericht zu bestätigen;
Vorlage Tagesbericht innerhalb von 3 Werktagen nach Ausführung bei Bauleitung oder Schlossverwaltung

Kalkulationsansatz: 6 Arkadenpfeilerbereiche x je 5h
Menge: 30,000 h

**10.48 Bauhelfer-Stunden, auf Anweisung**
Stundensatz Bauhelfer/Hilfsarbeiter/Lehrling für Arbeiten, welche nicht in den Positionen erfasst sind und nur gegen Nachweis zur Ausführung kommen.
Die Stunden sind durch Bauherr/ Bauleitung zu veranlassen und im Tagesbericht zu bestätigen;
Vorlage Tagesbericht innerhalb von 3 Werktagen nach Ausführung bei Bauleitung oder Schlossverwaltung

Kalkulationsansatz: 6 Arkadenpfeilerbereiche x je 5h
Menge: 30,000 h

**10.49 Vergussmörtel liefern und einbauen**
Fließfähiger, druckfester Vergussmörtel liefern u. fachgerecht einbauen, nach Vorgaben der Bauleitung / Tragwerksplanung, zum kraftschlüssigen verschließen / verfüllen von Kontaktbereichen, Fehlstellen, Spalten, etc., Material mit Eigenschaften wiefolgt:
- Übereinstimmungszertifikat nach VeBMR Richtlinie
- CE Kennzeichnung nach DIN EN 1504-6
- Untergusshöhe 5-30 mm
- Druckfestigkeitsklasse C55/67
- Druckfestigkeit nach 28 d ≥ 80 N/mm²
- Frühfestigkeitsklasse A
- Fließmaßklasse f2
- Schwindmaßklasse SKVM II
- Feuchtigkeitsklassen WO, WF, WA, WS
- Expositionsklassen XO, XC1-XC4, XD1-XD3, XF1-XF3, XA1-XA2
Einbau in Teilmengen mit allen Nebenleistungen, Verdämm- u Abklebearbeiten, einschl. Material
Leitprodukt: z.B. Pagel Verguss V1/10 oder gleichwertig
Kalkulationsansatz: Verbrauch ca. 2000 kg/m3; Ansatz -> 6 Arkadenpfeilerbereiche x 50kg = 300kg
Menge: 300,000 kg

*Hinweis: >>> RÜCKHÄGEKONSTRUKTION MONTIEREN*

**10.50 Stahl-Rückhängekonstruktion transportieren, montieren, ausrichten, justieren, vorspannen (Bereich Arkadenpfeiler W3)**
*** Pauschalposition
Vorhandene Stahl-Rückhängekonstruktion,  bestehend aus den
in Vorgängepositionen (Abschnitt: "Abstützkonstruktion fertigen u. liefern") beschriebenen Einzel-Komponenten der
-> Bauteilgruppe J (Rückhängung Querbogen-H-Last);
gemäß Plan 5_WF_ARK_SAN_201_a - Gesamtübersicht und Plan 5_WF_ARK_SAN_210_a - BTG J_Rückhängung H-Last Gewölbe);

mit GEWI-Zugstab-Garnituren, UPE-240-Querträgern (außen), UPE-160-Querträgern (im Gebäude-Inneren), sowie allen im Plan u. derLV-Position benannten Bauteilen, nebst Hartholz-Auskeilungen, vom Lagerplatz (westlicher Baustellenbereich) oder vom vorhergehenden Arkadenpfeilersanierungsbereich zum Einbauort (zu sanierender Arkadenpfeiler, Innenhof) transportieren, fachgerecht montieren, korrekt ausrichten, justieren, vorspannen und angepasst an den örtlichen Bestand in fertiger Leistung herstellen.

- Einbaulage: Querträger (außen). vor der Fassade, hofseitig  Höhe über Plattenbelag H= ca. 4,0m
- Einbaulage: Querträger (innen), hinter Natursteinlängswand Höhe über Plattenbelag H= ca. 5,0m bzw. Höhe unter FuBo-OG1 H= ca. -1,0m
- Einbaulage: GEWI-Zugstäbe, außenseitig an den Arkadenbögen kollisionsfrei vorbei führen, Ankerlage schräg zum Gebäude ansteigend,
- im Bereich der Natursteinlängswand Bohrung erforderlich (siehe gesonderte Position)

In diese Position sind alle erforderlichen Gerüststellungen, Hebezeuge, Maschinen, Transportmittel und Nebenaufwendungen einzukalkulieren, sofern dies nicht in gesonderten Positionen ausgeschrieben ist.

Ausführungsort: Bereich Arkadenpfeiler W3
Abrechnung als einmalige Pauschale
Menge: 1,000 psch

**10.51 W7 - Stahl-Rückhängekonstruktion transportieren, montieren, ausrichten, justieren, vorspannen - wie in Vorgängerposition, jedoch hier im Sanierungsbereich Arkadenpfeiler W7**
*** Pauschalposition
Leistungsinhalte u. Ausführung wie in Vorposition beschrieben;
Ausführungsort: Bereich Arkadenpfeiler W7
Menge: 1,000 psch

**10.52 W8 - Stahl-Rückhängekonstruktion transportieren, montieren, ausrichten, justieren, vorspannen - wie in Vorgängerposition, jedoch hier im Sanierungsbereich Arkadenpfeiler W8**
*** Pauschalposition
Leistungsinhalte u. Ausführung wie in Vorposition beschrieben;
Ausführungsort: Bereich Arkadenpfeiler W8
Menge: 1,000 psch

**10.53 W9 - Stahl-Rückhängekonstruktion transportieren, montieren, ausrichten, justieren, vorspannen - wie in Vorgängerposition, jedoch hier im Sanierungsbereich Arkadenpfeiler W9**
*** Pauschalposition
Leistungsinhalte u. Ausführung wie in Vorposition beschrieben;
Ausführungsort: Bereich Arkadenpfeiler W9
Menge: 1,000 psch

**10.54 W10 - Stahl-Rückhängekonstruktion transportieren, montieren, ausrichten, justieren, vorspannen - wie in Vorgängerposition, jedoch hier im Sanierungsbereich Arkadenpfeiler W10**
*** Pauschalposition
Leistungsinhalte u. Ausführung wie in Vorposition beschrieben;
Ausführungsort: Bereich Arkadenpfeiler W10
Menge: 1,000 psch

**10.55 W11 - Stahl-Rückhängekonstruktion transportieren, montieren, ausrichten, justieren, vorspannen - wie in Vorgängerposition, jedoch hier im Sanierungsbereich Arkadenpfeiler W11**
*** Pauschalposition
Leistungsinhalte u. Ausführung wie in Vorposition beschrieben;
Ausführungsort: Bereich Arkadenpfeiler W11
Menge: 1,000 psch

**10.56 Kernbohrungen geneigt, D=50mm, Einzellängen bis 1500mm, herstellen, justiern, einschl. nachbohren bei Erfordernis (Bereich Arkadenpfeiler W3)**
Bohrkanäle mit einem Durchmesser von 50mm, zur Durchführung der GEWI-Zugstäbe, im Drehbohrverfahren, in Einzellängen von ca. 1,0m bis ca. 1,5m, trocken, exakt zielgerecht unter 8 bis 15Grad, durch die bestehende Natursteinaußenwand herstellen. Siehe Plan 5_WF_ARK_SAN_201_a - Gesamtübersicht und Plan 5_WF_ARK_SAN_210_a - BTG J_Rückhängung H-Last Gewölbe;
Das lagegenaue Einmessen der Bohrstellen und der Bohrlochneigung sind in einer gesonderten Zulage-Position erfasst!.
Zur zu erbringenden Leistung gehören weiterhin:
- alle Nebenarbeiten, wie das Bereitstellen, Vorhalten, Umsetzen, Einrichten und die Feinjustierung des Bohrgerätes und das
- Reinigen der Bohrlöcher von Bohrmehl durch Ausblasen mit Pressluft. Der anfallende Schutt ist abzufahren und zu entsorgen einschl. aller Transportkosten und Gebühren
- Nachbohren, bei Bohrlochverfall
- herstellung notwendiger Gerüststellungen, sofern nicht in gesonderten Positionen erfasst

Randbedingungen:
- Mauerwerksbeschaffenheit: dreischalig; Außenschale Bruchsteinmauerwerk; Kern/Verfüllmauerwerk aus Kalkmörtel, Sandbruchstein und Kalkbruchstein; Innenschale Bruchsteinmauerwerk
- Natursteinmaterial der Wand: Sandstein und Kalkstein
- Höhenlage: Bohrung ca. 5,0m über über Plattenbelag bzw. ca. 1,0m unter OK FuBo im OG1

Die Abrechnung erfolgt nach tatsächlich hergestellter und gebohrter Bohrlochstrecke, einmalig (Nachbohren bei Verfall Bohrloch wird nicht gesondert vergütet!).

Ausführungsort: Bereich Arkadenpfeiler W3
Menge: 3,000 m

**10.57 W7 - Kernbohrungen geneigt, D=50mm, Einzellängen bis 1500mm, herstellen, justiern, nachbohren - wie in Vorposition, jedoch hier im Sanierungsbereich Arkadenpfeiler W7**
Leistungsinhalte u. Ausführung wie in Vorposition beschrieben;
Ausführungsort: Bereich Arkadenpfeiler W7
Menge: 3,000 m

**10.58 W8 - Kernbohrungen geneigt, D=50mm, Einzellängen bis 1500mm, herstellen, justiern, nachbohren - wie in Vorposition, jedoch hier im Sanierungsbereich Arkadenpfeiler W8**
Leistungsinhalte u. Ausführung wie in Vorposition beschrieben;
Ausführungsort: Bereich Arkadenpfeiler W8
Menge: 3,000 m

**10.59 W9 - Kernbohrungen geneigt, D=50mm, Einzellängen bis 1500mm, herstellen, justiern, nachbohren - wie in Vorposition, jedoch hier im Sanierungsbereich Arkadenpfeiler W9**
Leistungsinhalte u. Ausführung wie in Vorposition beschrieben;
Ausführungsort: Bereich Arkadenpfeiler W9
Menge: 3,000 m

**10.60 W10 - Kernbohrungen geneigt, D=50mm, Einzellängen bis 1500mm, herstellen, justiern, nachbohren - wie in Vorposition, jedoch hier im Sanierungsbereich Arkadenpfeiler W10**
Leistungsinhalte u. Ausführung wie in Vorposition beschrieben;
Ausführungsort: Bereich Arkadenpfeiler W10
Menge: 3,000 m

**10.61 W11 - Kernbohrungen geneigt, D=50mm, Einzellängen bis 1500mm, herstellen, justiern, nachbohren - wie in Vorposition, jedoch hier im Sanierungsbereich Arkadenpfeiler W11**
Leistungsinhalte u. Ausführung wie in Vorposition beschrieben;
Ausführungsort: Bereich Arkadenpfeiler W11
Menge: 3,000 m

**10.62 Zulage für Einmessen Konstruktion u. Bohrlöcher (Bereich Arkadenpfeiler W3)**
*** Pauschalposition
Als Zulage zur Vorposition (Kernbohrung herstellen) sind hier alle Aufwendungen und Kosten einzukalkulieren, die für die lagegenaue und höhengerechte Einmessung und Ausrichtung der Stahl-Rückhängekonstruktion nebst anlegen der Zugstab-Bohrlöcher notwendig sind.
Siehe Plan 5_WF_ARK_SAN_201_a - Gesamtübersicht und Plan 5_WF_ARK_SAN_210_a - BTG J_Rückhängung H-Last Gewölbe;
Für die korrekte Ausrichtung des Bohrlochs sind maßliche Bezüge zwischen Gebäudeinnenbereich (EG u. OG1) und Wandaußenseite im Arkadengang herzustellen. Notwenige Justierbohrungen D12-14mm sind einzukalkulieren.

Dazugehörige Einmessungen u. Vermessungsarbeiten,  Schnurgerüste, Markierungen, Justierbohrungen, etc. im Bereich des Arkadenpfeilers, an der Längswand und im Gebäudeinneren (EG u. OG1) sind in dieser Pauschale zu erfassen.

Ausführungsort: Bereich Arkadenpfeiler W3
Menge: 1,000 psch

**10.63 W7 - Zulage für Einmessen Konstruktion u. Bohrlöcher - wie in Vorposition, jedoch hier im Sanierungsbereich Arkadenpfeiler W7**
*** Pauschalposition
Leistungsinhalte u. Ausführung wie in Vorposition beschrieben;
Ausführungsort: Bereich Arkadenpfeiler W7
Menge: 1,000 psch

**10.64 W8 - Zulage für Einmessen Konstruktion u. Bohrlöcher - wie in Vorposition, jedoch hier im Sanierungsbereich Arkadenpfeiler W8**
*** Pauschalposition
Leistungsinhalte u. Ausführung wie in Vorposition beschrieben;
Ausführungsort: Bereich Arkadenpfeiler W8
Menge: 1,000 psch

**10.65 W9 - Zulage für Einmessen Konstruktion u. Bohrlöcher - wie in Vorposition, jedoch hier im Sanierungsbereich Arkadenpfeiler W9**
*** Pauschalposition
Leistungsinhalte u. Ausführung wie in Vorposition beschrieben;
Ausführungsort: Bereich Arkadenpfeiler W9
Menge: 1,000 psch

**10.66 W10 - Zulage für Einmessen Konstruktion u. Bohrlöcher - wie in Vorposition, jedoch hier im Sanierungsbereich Arkadenpfeiler W10**
*** Pauschalposition
Leistungsinhalte u. Ausführung wie in Vorposition beschrieben;
Ausführungsort: Bereich Arkadenpfeiler W10
Menge: 1,000 psch

**10.67 W11 - Zulage für Einmessen Konstruktion u. Bohrlöcher - wie in Vorposition, jedoch hier im Sanierungsbereich Arkadenpfeiler W11**
*** Pauschalposition
Leistungsinhalte u. Ausführung wie in Vorposition beschrieben;
Ausführungsort: Bereich Arkadenpfeiler W11
Menge: 1,000 psch

**10.68 Zulage für Erschwernisse, Freilegungen, Untergrundvorbereitungen, Nebenleistungen (Bereich Arkadenpfeiler W3)**
*** Pauschalposition
Die Herstellung der Bohrlöcher und die Montage der Stahl-Rückhängekonstruktion erfordern lokale Freilegungen im Fußbodenbereich des OG1. Hierzu sind lokal die Strohlehm-Gefachfüllungen der Holzbalkendecke nebst Starkenhölzern auszubauen (Ausbau-Material seitlich lagern), um in den Decken-Zwischenraum oberhalb des EG-Gewölbes zu gelangen.
Es herrschen im Deckenzwischenraum beengte Arbeits-Verhältnisse, mit Raumhöhen unter 1,0m.
Es müssen vor Ort maßliche Bezüge zwischen den OG1-Räumlichkeiten und dem zu sanierenden Arkadenpfeiler hergestellt werden, sodass die Rückhängungen fachgerecht eingebaut werden können.
Die herzustellenden Decken-Öffnungen werden sowohl als Einbringöffnungen für die Stahlträger (innere Querträger mit L=1500mm) als auch als Mann-Loch für die Montage- und Bohrarbeiten benötigt.
Siehe Plan 5_WF_ARK_SAN_201_a - Gesamtübersicht und Plan 5_WF_ARK_SAN_210_a - BTG J_Rückhängung H-Last Gewölbe;

Weiterhin sind im Gebäudeinneren (OG1 und EG) lokale Untergrundvorbereitungen, Putzabnahmen und / oder Oberflächenegalisierungen entsprechend den Erfordernissen auszuführen.

Es sind alle anfallenden Kosten,  Zusatzaufwendungen, Erschwernisse und Nebenleistungen in den EP dieser Position einzukalkulieren, die sich aus den bestehenden Randbedingungen ergeben und zum wirksamen Einbau der Bauteilgruppe BTG-J erforderlich sind, nebst den oben benannten Arbeiten.

Abrechnung als einmalige Pauschale.
Ausführungsort: Bereich Arkadenpfeiler W3
Menge: 1,000 psch

**10.69 W7 - Zulage für Erschwernisse, Freilegungen, Untergrundvorbereitungen, Nebenleistungen - wie in Vorposition, jedoch hier im Sanierungsbereich Arkadenpfeiler W7**
*** Pauschalposition
Leistungsinhalte u. Ausführung wie in Vorposition beschrieben;
Ausführungsort: Bereich Arkadenpfeiler W7
Menge: 1,000 psch

**10.70 W8 - Zulage für Erschwernisse, Freilegungen, Untergrundvorbereitungen, Nebenleistungen - wie in Vorposition, jedoch hier im Sanierungsbereich Arkadenpfeiler W8**
*** Pauschalposition
Leistungsinhalte u. Ausführung wie in Vorposition beschrieben;
Ausführungsort: Bereich Arkadenpfeiler W8
Menge: 1,000 psch

**10.71 W9 - Zulage für Erschwernisse, Freilegungen, Untergrundvorbereitungen, Nebenleistungen - wie in Vorposition, jedoch hier im Sanierungsbereich Arkadenpfeiler W9**
*** Pauschalposition
Leistungsinhalte u. Ausführung wie in Vorposition beschrieben;
Ausführungsort: Bereich Arkadenpfeiler W9
Menge: 1,000 psch

**10.72 W10 - Zulage für Erschwernisse, Freilegungen, Untergrundvorbereitungen, Nebenleistungen - wie in Vorposition, jedoch hier im Sanierungsbereich Arkadenpfeiler W10**
*** Pauschalposition
Leistungsinhalte u. Ausführung wie in Vorposition beschrieben;
Ausführungsort: Bereich Arkadenpfeiler W10
Menge: 1,000 psch

**10.73 W11 - Zulage für Erschwernisse, Freilegungen, Untergrundvorbereitungen, Nebenleistungen - wie in Vorposition, jedoch hier im Sanierungsbereich Arkadenpfeiler W11**
*** Pauschalposition
Leistungsinhalte u. Ausführung wie in Vorposition beschrieben;
Ausführungsort: Bereich Arkadenpfeiler W11
Menge: 1,000 psch

*Hinweis: >>> RÜCKHÄGEKONSTRUKTION DEMONTIEREN*

**10.74 Stahl-Rückhängekonstruktion nach Abschluss der Arkadenpfeiler- Sanierungsarbeiten vollständig demontieren, zerlegen, transportieren u. zwischenlagern zur Wiederverwendung (Bereich Arkadenpfeiler W3)**
*** Pauschalposition
Stahl-Rückhängekonstruktion, bestehend aus den Komponenten der -> Bauteilgruppe J,
(Siehe Plan 5_WF_ARK_SAN_210_a - BTG J_Rückhängung H-Last Gewölbe)
nach Abschluss u. Teilfertigstellung der Arkadenpfeiler- Sanierung entspannen, lastfrei stellen, fachgerecht demontieren, zerlegen (die Einzel-Bauteile sind nummerieren), vom Einbauort (der Arkadenpfeiler- Sanierung, Innenhof) zum darauf folgenden Arkadenpfeiler- Sanierungsbereich
bzw.
zum Zwischen-Lagerplatz (westlicher Baustellenbereich) transportieren, auf Paletten geordnet ablegen und einlagern (zur späteren Wiederverwendung).

Ausführungsort: Bereich Arkadenpfeiler W3
Abrechnung als einmalige Pauschale
Menge: 1,000 psch

**10.75 W7 - Stahl-Rückhängekonstruktion nach Abschluss der Arkadenpfeiler- Sanierungsarbeiten vollständig demontieren, zerlegen, transportieren u. zwischenlagern - wie Vorposition, jedoch hier im Sanierungsbereich Arkadenpfeiler W7**
*** Pauschalposition
Leistungsinhalte u. Ausführung wie in Vorposition beschrieben;
Ausführungsort: Bereich Arkadenpfeiler W7
Menge: 1,000 psch

**10.76 W8 - Stahl-Rückhängekonstruktion nach Abschluss der Arkadenpfeiler- Sanierungsarbeiten vollständig demontieren, zerlegen, transportieren u. zwischenlagern - wie Vorposition, jedoch hier im Sanierungsbereich Arkadenpfeiler W8**
*** Pauschalposition
Leistungsinhalte u. Ausführung wie in Vorposition beschrieben;
Ausführungsort: Bereich Arkadenpfeiler W8
Menge: 1,000 psch

**10.77 W9 - Stahl-Rückhängekonstruktion nach Abschluss der Arkadenpfeiler- Sanierungsarbeiten vollständig demontieren, zerlegen, transportieren u. zwischenlagern - wie Vorposition, jedoch hier im Sanierungsbereich Arkadenpfeiler W9**
*** Pauschalposition
Leistungsinhalte u. Ausführung wie in Vorposition beschrieben;
Ausführungsort: Bereich Arkadenpfeiler W9
Menge: 1,000 psch

**10.78 W10 - Stahl-Rückhängekonstruktion nach Abschluss der Arkadenpfeiler- Sanierungsarbeiten vollständig demontieren, zerlegen, transportieren u. zwischenlagern - wie Vorposition, jedoch hier im Sanierungsbereich Arkadenpfeiler W10**
*** Pauschalposition
Leistungsinhalte u. Ausführung wie in Vorposition beschrieben;
Ausführungsort: Bereich Arkadenpfeiler W10
Menge: 1,000 psch

**10.79 W11 - Stahl-Rückhängekonstruktion nach Abschluss der Arkadenpfeiler- Sanierungsarbeiten vollständig demontieren, zerlegen, transportieren u. zwischenlagern - wie Vorposition, jedoch hier im Sanierungsbereich Arkadenpfeiler W11**
*** Pauschalposition
Leistungsinhalte u. Ausführung wie in Vorposition beschrieben;
Ausführungsort: Bereich Arkadenpfeiler W11
Menge: 1,000 psch

**10.80 Bohrlöcher D50mm, verschließen, verfüllen, verpressen (Bereich Arkadenpfeiler W3)**
Böhrlöcher in der Längswand (nach Rückbau der Stahlrückhängekonstruktion) kraftschlüssig und vollflächig verschließen, verfüllen, verpressen, einschließlich Material und Nebeneistungen;
weiterhin sind folgende Randbedingungen u. Leistungsinhalte einzukalkulieren:
- Zu verwendendes Verfüll- u. Verpressmaterial nach Abstimmung mit MFPA, IFS, STSG: tubag HSV-p mit 5N/mm2, sulfatbeständig
- Bohrlochdurchmesser D=50-60mm
- Bohrlochlänge L= bis 1500mm (Einzellänge)
- Bohrloch verdämmen, Verpress-/Verfüllkörper um die Putzstärke -20mm bis -40mm zurückgesetzt anordnen
- mit allen notwendigen Schläuchen, Geräten, Verpresstutzen etc.
- einzukalkulierendes Verpressgutvolumen = V x Faktor 1,2 für evtl. vorhandene Klüfte im MW

Ausführungsort: Bereich Arkadenpfeiler W3
Abrechnung nach hergestellten m Bohrlochverfüllung, gemessen am Einbauort
Menge: 3,000 m

**10.81 W7 bis W11 - Bohrlöcher D50mm, verschließen, verfüllen, verpressen - wie Vorposition, jedoch hier im Sanierungsbereich der Arkadenpfeiler W7 bis W11**
Leistungsinhalte u. Ausführung wie in Vorposition beschrieben;
Ausführungsort: Bereich Arkadenpfeiler W7
Ausführungsort: Bereich Arkadenpfeiler W8
Ausführungsort: Bereich Arkadenpfeiler W9
Ausführungsort: Bereich Arkadenpfeiler W10
Ausführungsort: Bereich Arkadenpfeiler W11

Ausführung in Teilmengen, abschnittsweise entsprechend Bauffortschritt
Kalkulationsgrundlage: 5 Arkadenpfeilerbereiche x (2 Stück 1,50m) = 15,0m
Abrechnung nach hergestellten m Bohrlochverfüllung, gemessen am Einbauort
Menge: 15,000 m

*Hinweis: >>> >>> STAHLABFANG-KONSTRUKTION DEMONTIEREN*

**10.82 Teilrückbau Stahlabfangkonstruktion, abschnittsweise, schrittweise (Bereich Arkadenpfeiler W3)**
*** Pauschalposition
Für die Bearbeitung/Sanierung/Instandsetzung der Naturstein-Bögen und Pfeilerbereiche oberhalb des Kämpfer-Gesimses sind (nach Abschluss der Pfeilerschaftsanierung) die folgenden Komponeneten der Stahlabfangkonstruktion abschnittsweise zurückzubauen:
-> Bauteilgruppe F (Querträger am Unteren Kranz)
-> Bauteilgruppe G (Längsträger am Unteren Kranz)
-> Bauteilgruppe H (Aufhängung am Unteren Kranz)
-> Bauteilgruppe I (Widerlager am Unteren Kranz)
Dazu die benannten Bauteilgruppen und Komponenten nach Vorgaben der Tragwerksplanung und des Prüfingenieurs entspannen, lastfrei stellen (Gewindestäbe der Schrägaufhängungen nacheinander, händisch mit Drehmomentenschlüssel schrittweise nach Vorgaben der Bauleitung/Trawerksplanung lösen), fachgerecht demontieren, zerlegen und zwischenlagern für Wiederverwendung;
Weiterhin sind in dieser Position einzuplanen/einzukalkulieren:
- Erschwernisse für eingeschränkte Arbeitsfreiheit
- erforderliche Arbeitsgerüste und Aufstellflächenvorbereitungen
- alle erforderlichen Hebezeuge, Mobilkraneinsätze, Maschinen, Transportmittel und Nebenaufwendungen,
- Lösen und Ausbauen der Muttern u. Scheiben an den umlaufend eingeklebten Verbunnadeln des Unteren Kranzes
- und alle erforderlichen Nebenleistungen
sofern dies nicht in gesonderten Positionen ausgeschrieben.

Ausführungsort: Bereich Arkadenpfeiler W3
Abrechnung als einmalige Pauschale
Menge: 1,000 psch

**10.83 W7 - Teilrückbau Stahlabfangkonstruktion, abschnittsweise, schrittweise - analog Vorposition, jedoch hier im Sanierungsbereich Arkadenpfeiler W7**
*** Pauschalposition
Leistungsinhalte u. Ausführung wie in Vorposition beschrieben;
Ausführungsort: Bereich Arkadenpfeiler W7
Menge: 1,000 psch

**10.84 W8 - Teilrückbau Stahlabfangkonstruktion, abschnittsweise, schrittweise - analog Vorposition, jedoch hier im Sanierungsbereich Arkadenpfeiler W8**
*** Pauschalposition
Leistungsinhalte u. Ausführung wie in Vorposition beschrieben;
Ausführungsort: Bereich Arkadenpfeiler W8
Menge: 1,000 psch

**10.85 W9 - Teilrückbau Stahlabfangkonstruktion, abschnittsweise, schrittweise - analog Vorposition, jedoch hier im Sanierungsbereich Arkadenpfeiler W9**
*** Pauschalposition
Leistungsinhalte u. Ausführung wie in Vorposition beschrieben;
Ausführungsort: Bereich Arkadenpfeiler W9
Menge: 1,000 psch

**10.86 W10 - Teilrückbau Stahlabfangkonstruktion, abschnittsweise, schrittweise - analog Vorposition, jedoch hier im Sanierungsbereich Arkadenpfeiler W10**
*** Pauschalposition
Leistungsinhalte u. Ausführung wie in Vorposition beschrieben;
Ausführungsort: Bereich Arkadenpfeiler W10
Menge: 1,000 psch

**10.87 W10 - Teilrückbau Stahlabfangkonstruktion, abschnittsweise, schrittweise - analog Vorposition, jedoch hier im Sanierungsbereich Arkadenpfeiler W10**
*** Pauschalposition
Leistungsinhalte u. Ausführung wie in Vorposition beschrieben;
Ausführungsort: Bereich Arkadenpfeiler W10
Menge: 1,000 psch

**10.88 Stahlabfangkonstruktion nach Abschluss der Arkadenpfeiler- Sanierungsarbeiten vollständig demontieren, zerlegen, transportieren u. zwischenlagern zur Wiederverwendung (Bereich Arkadenpfeiler W3)**
*** Pauschalposition
Stahlabfangkonstruktion, bestehend aus den Komponenten
der
-> Bauteilgruppe A (Auflagerpunkt Stahlabfangkonstruktion)
-> Bauteilgruppe B (Druckstreben und Stützen)
-> Bauteilgruppe C (Zugstäbe)
-> Bauteilgruppe D (Querträger am Oberen Kranz)
-> Bauteilgruppe E (Längsträger am Oberen Kranz)
-> Bauteilgruppe F (Querträger am Unteren Kranz)
-> Bauteilgruppe G (Längsträger am Unteren Kranz)
-> Bauteilgruppe H (Aufhängung am Unteren Kranz)
-> Bauteilgruppe I (Widerlager am Unteren Kranz)

nach Abschluss der jeweiligen Arkadenpfeiler-Sanierung schrittweise nach Vorgaben Bauleitung / Tragwerksplanung ablassen, lastfrei stellen, fachgerecht demontieren, zerlegen (die Einzel-Bauteile sind nummerieren), vom Einbauort (der Arkadenpfeiler- Sanierung, Innenhof) zum darauf folgenden Arkadenpfeiler- Sanierungsbereich bzw. zum Zwischen-Lagerplatz (westlicher Baustellenbereich) transportieren, auf Paletten geordnet ablegen und einlagern (zur späteren Wiederverwendung).

Ausführungsort: Bereich Arkadenpfeiler W3
Abrechnung als einmalige Pauschale
Menge: 1,000 psch

**10.89 W7 - Stahlabfangkonstruktion nach Abschluss der Arkadenpfeiler- Sanierungsarbeiten vollständig demontieren, zerlegen, transportieren u. zwischenlagern - analog Vorposition, jedoch hier im Sanierungsbereich Arkadenpfeiler W7**
*** Pauschalposition
Leistungsinhalte u. Ausführung wie in Vorposition beschrieben;
Ausführungsort: Bereich Arkadenpfeiler W7
Menge: 1,000 psch

**10.90 W8 - Stahlabfangkonstruktion nach Abschluss der Arkadenpfeiler- Sanierungsarbeiten vollständig demontieren, zerlegen, transportieren u. zwischenlagern - analog Vorposition, jedoch hier im Sanierungsbereich Arkadenpfeiler W8**
*** Pauschalposition
Leistungsinhalte u. Ausführung wie in Vorposition beschrieben;
Ausführungsort: Bereich Arkadenpfeiler W8
Menge: 1,000 psch

**10.91 W9 - Stahlabfangkonstruktion nach Abschluss der Arkadenpfeiler- Sanierungsarbeiten vollständig demontieren, zerlegen, transportieren u. zwischenlagern - analog Vorposition, jedoch hier im Sanierungsbereich Arkadenpfeiler W9**
*** Pauschalposition
Leistungsinhalte u. Ausführung wie in Vorposition beschrieben;
Ausführungsort: Bereich Arkadenpfeiler W9
Menge: 1,000 psch

**10.92 W10 - Stahlabfangkonstruktion nach Abschluss der Arkadenpfeiler- Sanierungsarbeiten vollständig demontieren, zerlegen, transportieren u. zwischenlagern - analog Vorposition, jedoch hier im Sanierungsbereich Arkadenpfeiler W10**
*** Pauschalposition
Leistungsinhalte u. Ausführung wie in Vorposition beschrieben;
Ausführungsort: Bereich Arkadenpfeiler W10
Menge: 1,000 psch

**10.93 W11 - Stahlabfangkonstruktion nach Abschluss der Arkadenpfeiler- Sanierungsarbeiten vollständig demontieren, zerlegen, transportieren u. zwischenlagern - analog Vorposition, jedoch hier im Sanierungsbereich Arkadenpfeiler W11**
*** Pauschalposition
Leistungsinhalte u. Ausführung wie in Vorposition beschrieben;
Ausführungsort: Bereich Arkadenpfeiler W11
Menge: 1,000 psch

### Titel 11 GRÜNDUNGSARBEITEN AM ARKADENPFEILER

*Hinweis: >>> ERD- UND RÜCKBAUARBEITEN*

**11.1 Bodenaushub für Fundament u. Arbeitsgraben; Material im Baustellenbereich lagern (Bereich Arkadenpfeiler W3)**
Nach Errichten der Stahlabfangkonstruktion und dem Rückbau des äußeren Quadermauerwerks am Arkadenpfeilerschaft ist, zur Herstellung eines umlaufenden Stahlbetonfundamentes (Ringfundament), das vorhandene Erdreich/Auffüllmaterial auszubauen und seitlich zwischenzulagern.
Zur Herstellung des  Fundamentgrabens, der Baugrube und des erforderlichen Arbeitsraumes sind maßhaltige Abschachtungen auszuführen, wiefolgt:

- Aushubbereich: bis max. 1,50m im Umkreis des Arkadenpfeilers (Fundamente der Abfangung dürfen nicht beeinträchtigt werde!)
- Aushubtiefe: bis max. ca. 1,0m unter Plattenbelag
- Aushubmaterial: Gemischtkörniger Boden mit Gesteinsanteilen, kiesige-schwachbindige Auffüllungen, tlw. verwitterter Kalkstein
- Aushubtechnologie: weitgehend Handschachtung; der Einsatz von Kleingeräte-Baggern ist bedingt möglich, wegen Stahlabfangkonstruktion
- Lagerung: Zwischenlagerung Aushubmaterial auf reißfester Baufolie/Bauvlies im Baustellenbereich

In den EP dieser Position sind weiterhin einzukalkulieren:
- alle zur Umsetzung erforderlichen Maschienen, elektr. Kleinstemmgeräte, Transportmittel u. sonst. Geräteeinsätze, sowie
- alle Erschwernisse, Mehraufwendungen und Arbeits-Beeinträchtigungen, welche sich beispielsweise durch die horizontalen Zugstäbe der Stahlabfangkonstruk- tion ergeben (eingeschränkte Arbeitshöhe!)
- die erforderlichen Handschachtungen und Transporte sowie
- alle erforderlichen Nebenleistungen, welche zur Umsetzung und Realisierung der beschrieben Leistung notwendig sind.

Ausführungsort: Bereich Arkadenpfeiler W3
Abrechnung nach tatsächlichem Aushub, gem. Aufmaß vor Ort an der Baugrube, in m3
Menge: 6,500 m3

**11.2 W7 - Bodenaushub für Fundament u. Arbeitsgraben; analog Vorposition, jedoch hier im Sanierungsbereich Arkadenpfeiler W7**
Leistungsinhalte u. Ausführung wie in Vorposition beschrieben;
Ausführungsort: Bereich Arkadenpfeiler W7
Menge: 6,500 m3

**11.3 W8 - Bodenaushub für Fundament u. Arbeitsgraben; analog Vorposition, jedoch hier im Sanierungsbereich Arkadenpfeiler W8**
Leistungsinhalte u. Ausführung wie in Vorposition beschrieben;
Ausführungsort: Bereich Arkadenpfeiler W8
Menge: 6,500 m3

**11.4 W9 - Bodenaushub für Fundament u. Arbeitsgraben; analog Vorposition, jedoch hier im Sanierungsbereich Arkadenpfeiler W9**
Leistungsinhalte u. Ausführung wie in Vorposition beschrieben;
Ausführungsort: Bereich Arkadenpfeiler W9
Menge: 6,500 m3

**11.5 W10 - Bodenaushub für Fundament u. Arbeitsgraben; analog Vorposition, jedoch hier im Sanierungsbereich Arkadenpfeiler W10**
Leistungsinhalte u. Ausführung wie in Vorposition beschrieben;
Ausführungsort: Bereich Arkadenpfeiler W10
Menge: 6,500 m3

**11.6 W11 - Bodenaushub für Fundament u. Arbeitsgraben; analog Vorposition, jedoch hier im Sanierungsbereich Arkadenpfeiler W11**
Leistungsinhalte u. Ausführung wie in Vorposition beschrieben;
Ausführungsort: Bereich Arkadenpfeiler W11
Menge: 6,500 m3

**11.7 Bodenaushub (zwischengelagert), nach der Fundamentherstellung wieder einbauen (Bereich Arkadenpfeiler W3)**
Ausgebautes und zwischengelagertes Aushubmaterial der Vorgängerposition aufnehmen, zum Einbauort transportieren, Baugrube/Arbeitsraum verfüllen, Material lagenweise einbauen (H<=25cm) und verdichten (mit Rüttelplatte <=120kg); Gesamteinbauhöhe ca. 75cm.
Es sind in den EP dieser Position alle Erschwernisse (siehe Beschreibung Vorgängerposition) mit einzukalkulieren.

Ausführungsort: Bereich Arkadenpfeiler W3
Abrechnung nach tatsächlichem eingebautem und verdichteten Material, gem. Aufmaß vor Ort an der Baugrube, in m3
Menge: 1,500 m3

**11.8 W7 - Bodenaushub (zwischengelagert), wieder einbauen analog Vorposition, jedoch hier im Sanierungsbereich Arkadenpfeiler W7**
Leistungsinhalte u. Ausführung wie in Vorposition beschrieben;
Ausführungsort: Bereich Arkadenpfeiler W7
Menge: 1,500 m3

**11.9 W8 - Bodenaushub (zwischengelagert), wieder einbauen analog Vorposition, jedoch hier im Sanierungsbereich Arkadenpfeiler W8**
Leistungsinhalte u. Ausführung wie in Vorposition beschrieben;
Ausführungsort: Bereich Arkadenpfeiler W8
Menge: 1,500 m3

**11.10 W9 - Bodenaushub (zwischengelagert), wieder einbauen analog Vorposition, jedoch hier im Sanierungsbereich Arkadenpfeiler W9**
Leistungsinhalte u. Ausführung wie in Vorposition beschrieben;
Ausführungsort: Bereich Arkadenpfeiler W9
Menge: 1,500 m3

**11.11 W10 - Bodenaushub (zwischengelagert), wieder einbauen analog Vorposition, jedoch hier im Sanierungsbereich Arkadenpfeiler W10**
Leistungsinhalte u. Ausführung wie in Vorposition beschrieben;
Ausführungsort: Bereich Arkadenpfeiler W10
Menge: 1,500 m3

**11.12 W11 - Bodenaushub (zwischengelagert), wieder einbauen analog Vorposition, jedoch hier im Sanierungsbereich Arkadenpfeiler W11**
Leistungsinhalte u. Ausführung wie in Vorposition beschrieben;
Ausführungsort: Bereich Arkadenpfeiler W11
Menge: 1,500 m3

**11.13 Bodenaushub (Restmaterial) abtransportieren, entsorgen (Bereich Arkadenpfeiler W3)**
Das nicht wieder einzubauende zwischengelagerte Aushub-/ Restmaterial, aus den vorhergehenden Positionen, ist vom AN aufzunehmen, abzutransportieren und fachgerecht zu entsorgen.

Abrechnung erfolgt nach Aufmaß des tatsächlichen Ausbau-Volumens am vorherigen EInbauort  (ohne Auflockerung), in m3

Ausführungsort: Bereich Arkadenpfeiler W3
Menge: 5,000 m3

**11.14 W7 - Bodenaushub (Restmaterial) abtransportieren, entsorgen analog Vorposition, jedoch hier im Sanierungsbereich Arkadenpfeiler W7**
Leistungsinhalte u. Ausführung wie in Vorposition beschrieben;
Ausführungsort: Bereich Arkadenpfeiler W7
Menge: 5,000 m3

**11.15 W8 - Bodenaushub (Restmaterial) abtransportieren, entsorgen analog Vorposition, jedoch hier im Sanierungsbereich Arkadenpfeiler W788**
Leistungsinhalte u. Ausführung wie in Vorposition beschrieben;
Ausführungsort: Bereich Arkadenpfeiler W788
Menge: 5,000 m3

**11.16 W9 - Bodenaushub (Restmaterial) abtransportieren, entsorgen analog Vorposition, jedoch hier im Sanierungsbereich Arkadenpfeiler W789**
Leistungsinhalte u. Ausführung wie in Vorposition beschrieben;
Ausführungsort: Bereich Arkadenpfeiler W789
Menge: 5,000 m3

**11.17 W10 - Bodenaushub (Restmaterial) abtransportieren, entsorgen analog Vorposition, jedoch hier im Sanierungsbereich Arkadenpfeiler W10**
Leistungsinhalte u. Ausführung wie in Vorposition beschrieben;
Ausführungsort: Bereich Arkadenpfeiler W10
Menge: 5,000 m3

**11.18 W11 - Bodenaushub (Restmaterial) abtransportieren, entsorgen analog Vorposition, jedoch hier im Sanierungsbereich Arkadenpfeiler W11**
Leistungsinhalte u. Ausführung wie in Vorposition beschrieben;
Ausführungsort: Bereich Arkadenpfeiler W11
Menge: 5,000 m3

**11.19 Schottertragschicht 0/32, H15cm liefern, einbauen, verdichten (Bereich Arkadenpfeiler W3)**
Schottertragschicht; als Ausgleich unter dem Stb.-Fundament;  liefern, lagenweise verdichtet herstellen, einschl.
Feinplanie +/- 1 cm
Körnung: 0/32 mm
Schichtdicke: H= bis 15cm

Zur Abrechnung kommt das eingebaute und verdichtete Material, gem. Aufmaß vor Ort, in m3
Ausführung in Teilmengen, abschnittsweise

Ausführungsort: Bereich Arkadenpfeiler W3
Menge: 1,500 m3

**11.20 W7 bis W11 - Schottertragschicht 0/32 liefern, einbauen analog Vorposition, jedoch hier im Sanierungsbereich Arkadenpfeiler W7 bis W11**
Leistungsinhalte u. Ausführung wie in Vorposition beschrieben;
Ausführungsort: Bereich Arkadenpfeiler W7
Ausführungsort: Bereich Arkadenpfeiler W8
Ausführungsort: Bereich Arkadenpfeiler W9
Ausführungsort: Bereich Arkadenpfeiler W10
Ausführungsort: Bereich Arkadenpfeiler W11

Kalkulationsansatz: 5 Arkadenbereiche x je 1,50m3
Ausführung in Teilmengen (ggf. abschnittsweiser Einbau)
Abrechnung nach m3 eingebautem Material, gemessen vor Ort
Menge: 7,500 m3

**11.21 Schottertragschicht 0/32, H60cm, liefern, einbauen, verdichten (Bereich Arkadenpfeiler W3)**
Schottertragschicht / Frostschutzschicht, für die Auffüllbereich am neuen Stb.Fundament abschnittsweise liefern, lagenweise einbauen u. verdichten;
herstellen in fertiger Leistung, einschl. Feinplanie +/- 2 cm.
Körnung: 0/32 mm
Schichtdicke: bis 60 cm

Zur Abrechnung kommt das eingebaute und verdichtete Material, gem. Aufmaß vor Ort, in m3
Ausführung in Teilmengen, abschnittsweise

Ausführungsort: Bereich Arkadenpfeiler W3
Menge: 4,500 m3

**11.22 W7 bis W11 - Schottertragschicht 0/32, H60cm, liefern, einbauen, verdichten analog Vorposition, jedoch hier im Sanierungsbereich Arkadenpfeiler W7 bis W11**
Leistungsinhalte u. Ausführung wie in Vorposition beschrieben;
Ausführungsort: Bereich Arkadenpfeiler W7
Ausführungsort: Bereich Arkadenpfeiler W8
Ausführungsort: Bereich Arkadenpfeiler W9
Ausführungsort: Bereich Arkadenpfeiler W10
Ausführungsort: Bereich Arkadenpfeiler W11

Kalkulationsansatz: 5 Arkadenbereiche x je 4,50m3
Ausführung in Teilmengen (ggf. abschnittsweiser Einbau)
Abrechnung nach m3 eingebautem Material, gemessen vor Ort
Menge: 22,500 m3

**11.23 Teilrückbau Kalkstein-Bruchsteinfundament, einschl. Abtransport u. Entsorgung Ausbaumaterial (Bereich Arkadenpfeiler W3)**
Nach Errichten der Stahlabfangkonstruktion und dem Rückbau des äußeren Quadermauerwerks am Arkadenpfeilerschaft ist, zur Herstellung eines umlaufenden Stahlbetonfundamentes (Ringfundament), das vorhandene Bruchsteinfundament lokal zurückzubauen.
Zur Herstellung des  Fundamentgrabens und erforderlichen Arbeitsraumes sind maßhaltige Einschneide-/Stemmarbeiten und Abschachtungen auszuführen, wiefolgt:

- Ausbau-/Aushubbereich: bis max. 0,50m im Umkreis des Arkadenpfeilers
- Aushubtiefe/Rückbautiefe: bis max. ca. 1,0m unter Plattenbelag Akadengang
- Ausbau-/Aushubmaterial: Lose Kalksteine, Kalksteinblöcke, Sandsteine u. Sandsteinblöcke sowie vorhandenes Kalkstein-Bruchstein-Fundamet- mauerwerk (vermörtelt mörtelgruppe MG I u. unvermörtelt)
- Aushubtechnologie: Einschneiden mit Trennschleifer;  weitgehend Ausbau per Hand und Handschachtung mit Einsatz Handstemmgerät (Die Stemmarbeiten sind möglichst erschütterungsarm auszuführen, sodas der verbleibende Bestand nicht aufgelockert wird!)

In den EP dieser Position sind einzukalkulieren:
- der Abtransport und die fachgerechte Entsorgung des Ausbaumaterials, sowie
- alle zur Umsetzung erforderlichen Maschienen, elektr. Kleinstemmgeräte, Transportmittel u. sonst. Geräteeinsätze, sowie
- alle Erschwernisse, Mehraufwendungen und Arbeits-Beeinträchtigungen, welche sich beispielsweise durch die horizontalen Zugstäbe der Stahlabfangkonstruk- tion ergeben (eingeschränkte Arbeitshöhe!)
- die erforderlichen Handschachtungen und Stemmarbeiten sowie
- alle erforderlichen Nebenleistungen, welche zur Umsetzung und Realisierung der beschrieben Leistung notwendig sind.

Abrechnung nach tatsächlich ausgebautem Material, gem. Aufmaß an der Einbau-/Ausbaustelle, in m3

Ausführungsort: Bereich Arkadenpfeiler W3
Menge: 2,500 m3

**11.24 W7 bis W11 - Teilrückbau Kalkstein-Bruchsteinfundament, einschl. Abtransport u. Entsorgung Ausbaumaterial analog Vorposition, jedoch hier im Sanierungsbereich Arkadenpfeiler W7 bis W11**
Leistungsinhalte u. Ausführung wie in Vorposition beschrieben;
Ausführungsort: Bereich Arkadenpfeiler W7
Ausführungsort: Bereich Arkadenpfeiler W8
Ausführungsort: Bereich Arkadenpfeiler W9
Ausführungsort: Bereich Arkadenpfeiler W10
Ausführungsort: Bereich Arkadenpfeiler W11

Kalkulationsansatz: 5 Arkadenbereiche x je 2,00m3
Ausführung in Teilmengen (abschnittsweiser Rückbau)
Abrechnung nach m3 Material, gemessen am Einbauort
Menge: 12,500 m3

*Hinweis: >>> SICHERUNGS-ARBEITEN*

**11.25 Temporäre Umschnürung am Pfeilerkern liefern herstellen, vorhalten, zurückbauen (Bereich Arkadenpfeiler W3)**
Vor der Ausführung von Abschachtungen und den Teilrückbaumaßnahmen am Bruchsteinfundament ist eine temporäre Umgurtung / Sicherung / Umschnürung des verbleibenden Kern-Fußbereiches zu realisieren:
- 4x Kantholz NH C24, 180/120mm (Einzellängen  1,60m + 1,60m + 1,20m + 1,20m) passgenau zuschneiden, bohren, einbauen
- 2 Stück GEWI-Schalungsanker D15mm St 900/1100, in Einzellängen bis 2,00m, einschl. Platten u. Flügelmuttern einbauen
- umlaufenden Spalt zw. Hölzern und Kernmauerwerk mit hochsulfatbeständigem Mörtel M10 satt vergießen / ausfüttern (Kalkulationsansatz: V = B/H/L = 0,10m x 0,18m x 6,50m)
Gesamtkonstruktion herstellen in fertiger Leistung, einschl. Material, Lieferung, Einbau, Abbund, Vorhaltung und Rückbau mit Entsorgung (nach Abschluss der Maßnahme)

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
Ausführung und Positionierung der Abstütztungen nach Vorgaben des Tragwerksplaners u. vorheriger Abstimmung mit der Bauleitung;

Ausführungsort: Bereich Arkadenpfeiler W3
Abrechnung nach Stück, in fertiger Leistung
Menge: 1,000 St

**11.26 W7 bis W11 - Temporäre Umschnürung am Pfeilerkern liefern herstellen, vorhalten, zurückbauen - analog Vorposition, jedoch hier im Sanierungsbereich Arkadenpfeiler W7 bis W11**
Leistungsinhalte u. Ausführung wie in Vorposition beschrieben;
Ausführungsort: Bereich Arkadenpfeiler W7
Ausführungsort: Bereich Arkadenpfeiler W8
Ausführungsort: Bereich Arkadenpfeiler W9
Ausführungsort: Bereich Arkadenpfeiler W10
Ausführungsort: Bereich Arkadenpfeiler W11

Herstellung in Teilmengen, abschnittsweise
Abrechnung nach Stück, in fertiger Leistung
Menge: 5,000 St

*Hinweis: >>> STAHLBETONBAU-ARBEITEN*

**11.27 Ortbeton C25/30 für Fundament liefern u. einbauen, abschnittsweise (Bereich Arkadenpfeiler W3)**
Als statisch-konstruktive Umschnürung des bestehden Bruchsteinfundamentes und als lastverteilende Aufstandsfläche für die Sandsteinquader (Schaftmauerwerk) ist ein neuer Stahlbetonfundament-Kranz, streifenförmig, b/h= ca. 55/50cm, umlaufend, gemäß Plan
5_WF_ARK_SAN_105_a - Nst-Arbeiten Fundamentplan und
5_WF_ARK_SAN_106_a - SBPL_Fundamentumschnürung
 herzustellen.

In den EP dieser Position sind einzukalkulieren:
- Lieferung und fachgerechter Einbau des Betons
- Betongüte C25/30-XC2-WF (ÜK1)
- Betondeckung Cv=50mm (siehe Plan)
- abschnittsweise Herstellung ggf. erforderlich (= Mindermengen möglich); je nach erkundeter Bestandskonstruktion und Vorgaben der Tragwerksplanung
- einschl. verdichten, nachbehandeln, schützen, etc.
- Fundamentoberseite aufrauen (z.B. Besenstrich od. Rechen), zur Verbesserung des Verbunds
- alle erforderlichen Nebenleistungen, welche zur Umsetzung und Realisierung der beschrieben Leistung notwendig sind.

Ausführungsort: Bereich Arkadenpfeiler W3
Abrechnung nach tatsächlich eingebautem Beton; gem. Aufmaß vor Ort auf der Baustelle, in m3
Menge: 3,000 m3

**11.28 W7 - Ortbeton C25/30 für Fundament liefern u. einbauen, abschnittsweise - analog Vorposition, jedoch hier im Sanierungsbereich Arkadenpfeiler W7**
Leistungsinhalte u. Ausführung wie in Vorposition beschrieben;
Ausführungsort: Bereich Arkadenpfeiler W7
Menge: 3,000 m3

**11.29 W8 - Ortbeton C25/30 für Fundament liefern u. einbauen, abschnittsweise - analog Vorposition, jedoch hier im Sanierungsbereich Arkadenpfeiler W8**
Leistungsinhalte u. Ausführung wie in Vorposition beschrieben;
Ausführungsort: Bereich Arkadenpfeiler W8
Menge: 3,000 m3

**11.30 W9 - Ortbeton C25/30 für Fundament liefern u. einbauen, abschnittsweise - analog Vorposition, jedoch hier im Sanierungsbereich Arkadenpfeiler W9**
Leistungsinhalte u. Ausführung wie in Vorposition beschrieben;
Ausführungsort: Bereich Arkadenpfeiler W9
Menge: 3,000 m3

**11.31 W10 - Ortbeton C25/30 für Fundament liefern u. einbauen, abschnittsweise - analog Vorposition, jedoch hier im Sanierungsbereich Arkadenpfeiler W10**
Leistungsinhalte u. Ausführung wie in Vorposition beschrieben;
Ausführungsort: Bereich Arkadenpfeiler W10
Menge: 3,000 m3

**11.32 W11 - Ortbeton C25/30 für Fundament liefern u. einbauen, abschnittsweise - analog Vorposition, jedoch hier im Sanierungsbereich Arkadenpfeiler W11**
Leistungsinhalte u. Ausführung wie in Vorposition beschrieben;
Ausführungsort: Bereich Arkadenpfeiler W11
Menge: 3,000 m3

**11.33 Schalung der Fundament herstellen, abschnittsweise, einhäuptig (Bereich Arkadenpfeiler W3)**
Als statisch-konstruktive Umschnürung des bestehden Bruchsteinfundamentes und als lastverteilende Aufstandsfläche für die Sandsteinquader (Schaftmauerwerk) ist ein neuer Stahlbetonfundament-Kranz, streifenförmig, b/h= ca. 55/50cm, umlaufend, gemäß Plan
5_WF_ARK_SAN_105_a - Nst-Arbeiten Fundamentplan und
5_WF_ARK_SAN_106_a - SBPL_Fundamentumschnürung
herzustellen.

In den EP dieser Position sind einzukalkulieren:
- Lieferung, fachgerechter Einbau der Fundamentschalung (einhäuptig) und Vorhaltung
- Fundamentaußenmaße umlaufent L= 3,25m + 2,15m + 3,25m + 2,15m = ca. 10,80 lfm
- Erforderliche Schalungshöhe H= bis 0,60m
- Betonoberfläche außenseitig Schalungsrauh
- Pfeilerseitig Betonage gegen Kalksteinfundament
- Ausbau und Abtransport der Schalung nach Fertigstellung und Erhärtung des Betons
- alle erforderlichen Nebenleistungen, welche zur Umsetzung und Realisierung der beschrieben Leistung notwendig sind.

Ausführungsort: Bereich Arkadenpfeiler W3
Abrechnung nach tatsächlich eingeschalter Fläche; gem. Aufmaß vor Ort auf der Baustelle, in m2
Menge: 6,500 m2

**11.34 W7 - Schalung der Fundament herstellen, abschnittsweise, einhäuptig analog Vorposition, jedoch hier im Sanierungsbereich Arkadenpfeiler W7**
Leistungsinhalte u. Ausführung wie in Vorposition beschrieben;
Ausführungsort: Bereich Arkadenpfeiler W7
Menge: 6,500 m2

**11.35 W8 - Schalung der Fundament herstellen, abschnittsweise, einhäuptig analog Vorposition, jedoch hier im Sanierungsbereich Arkadenpfeiler W8**
Leistungsinhalte u. Ausführung wie in Vorposition beschrieben;
Ausführungsort: Bereich Arkadenpfeiler W8
Menge: 6,500 m2

**11.36 W9 - Schalung der Fundament herstellen, abschnittsweise, einhäuptig analog Vorposition, jedoch hier im Sanierungsbereich Arkadenpfeiler W9**
Leistungsinhalte u. Ausführung wie in Vorposition beschrieben;
Ausführungsort: Bereich Arkadenpfeiler W9
Menge: 6,500 m2

**11.37 W10 - Schalung der Fundament herstellen, abschnittsweise, einhäuptig analog Vorposition, jedoch hier im Sanierungsbereich Arkadenpfeiler W10**
Leistungsinhalte u. Ausführung wie in Vorposition beschrieben;
Ausführungsort: Bereich Arkadenpfeiler W10
Menge: 6,500 m2

**11.38 W11 - Schalung der Fundament herstellen, abschnittsweise, einhäuptig analog Vorposition, jedoch hier im Sanierungsbereich Arkadenpfeiler W11**
Leistungsinhalte u. Ausführung wie in Vorposition beschrieben;
Ausführungsort: Bereich Arkadenpfeiler W11
Menge: 6,500 m2

**11.39 Betonstahl B500A der Fundamente liefern, schneiden, einbauen; abschnittsweise nach Vorgaben Statik, unter Berücksichtigung Teilrückbau und Abfangung (Bereich Arkadenpfeiler W3)**
Als statisch-konstruktive Umschnürung des bestehden Bruchsteinfundamentes und als lastverteilende Aufstandsfläche für die Sandsteinquader (Schaftmauerwerk) ist ein neuer Stahlbetonfundament-Kranz, streifenförmig, b/h= ca. 55/50cm, umlaufend, gemäß Plan
5_WF_ARK_SAN_105_a - Nst-Arbeiten Fundamentplan und
5_WF_ARK_SAN_106_a - SBPL_Fundamentumschnürung herzustellen.

In den EP dieser Position sind einzukalkulieren:
- Lieferung, fachgerechter Einbau der Betonstahlbewehrung gemäß Plan
- Stabstahl B500S-A, D=8mm bis D=14mm
- erforderliche Streckmetallabstellungen bei einer abschnittsweisen Herstellung (Kalkulationsgrundlage 2 Stück)
- Bewehrungsgrad ca. 80kg/m3
- alle erforderlichen Abstandhalter, Drähte, etc.
- alle erforderlichen Nebenleistungen, welche zur Umsetzung und Realisierung der beschrieben Leistung notwendig sind.

Ausführungsort: Bereich Arkadenpfeiler W3
Abrechnung nach tatsächlich eingebauter Bewehrungsmenge, gemäß Plan/Stahlliste/Lieferschein, in t
Menge: 0,200 t

**11.40 W7 bis W11 Betonstahl B500A der Fundamente liefern, schneiden, einbauen; - analog Vorposition, jedoch hier im Sanierungsbereich Arkadenpfeiler W7 bis W11**
Leistungsinhalte u. Ausführung wie in Vorposition beschrieben;
Ausführungsort: Bereich Arkadenpfeiler W7
Ausführungsort: Bereich Arkadenpfeiler W8
Ausführungsort: Bereich Arkadenpfeiler W9
Ausführungsort: Bereich Arkadenpfeiler W10
Ausführungsort: Bereich Arkadenpfeiler W11

Herstellung in Teilmengen, abschnittsweise
Abrechnung nach tatsächlich eingebauter Bewehrungsmenge, gemäß Plan/Stahlliste/Lieferschein, in t
Menge: 1,000 t

**11.41 Horizontal-Abdichtung gegen aufsteigende Feuchte, Epoxidharz (Bereich Arkadenpfeiler W3)**
Epoxidharz 2K Betonbeschichtung, als Abdichtung gegen aufsteigende Feuchte, an der Oberseite des Stahlbetonfundamentes herstellen, Lieferung Material, fachgerechter Einbau, einschließlich Untergrund säubern und vorbereiten;
zur Verbesserung der Verzahnung mit dem aufgehenden Mauerwerk/Mörtel ist im frischen Epoxidharz eine Edelsplitt-Einstreu auszuführen; überschüssiges Material nach Erhärtung abkehren

Ausführungsort: Bereich Arkadenpfeiler W3
Abrechnung nach m2 hergestellter Fläche, vor Ort gemessen
Menge: 5,000 m2

**11.42 W7 bis W11 - Horizontal-Abdichtung gegen aufsteigende Feuchte, Epoxidharz - analog Vorposition, jedoch hier im Sanierungsbereich Arkadenpfeiler W7 bis W11**
Leistungsinhalte u. Ausführung wie in Vorposition beschrieben;
Ausführungsort: Bereich Arkadenpfeiler W7
Ausführungsort: Bereich Arkadenpfeiler W8
Ausführungsort: Bereich Arkadenpfeiler W9
Ausführungsort: Bereich Arkadenpfeiler W10
Ausführungsort: Bereich Arkadenpfeiler W11

Herstellung in Teilmengen, abschnittsweise
Abrechnung nach tatsächlich hergestellter Fläche, vor Ort gemessen, in m2
Menge: 25,000 m2

**11.43 Integration Entwässerungs- und Versorgungsleitungen in die Stahlbetonfundamentumschnürung**
Bei der Herstellung der Stahlbetonfundamentumschürung sind im Arbeitsbereich verlaufende od. anzutreffende Fallrohre, Entwässerungs- und Versorgungsleitungen zu integrieren (z.B. Anpassung Schalung, Anpassung/Auswechselung der Bewehrung,etc.). Es sind darüber hinaus lokale Anpassungen der Leistungsführung, Schutzmaßnahmen an Leistungen über die Bauzeit, Herstellungen von Schutzummantelungen udgl. auszuführen, nebst Material liefern u einbauen. Diese Zusatzaufwendungen und alle Nebenleistungen sind als einmalige Pauschale (je Stück Pfeiler) zu verpreisen.
Abrechnung nach tatsächlicher Herstellung, pro Stück.
Menge: 6,000 St

*Hinweis: >>> NACHWEISSTUNDEN*

**11.44 Polier-/Vorarbeiterstunden, auf Anweisung**
Stundensatz Polier oder Vorarbeiter für Arbeiten, welche nicht in den Positionen erfasst sind und nur gegen Nachweis zur Ausführung kommen.
Die Stunden sind durch Bauherr/ Bauleitung zu veranlassen und im Tagesbericht zu bestätigen;
Vorlage Tagesbericht innerhalb von 3 Werktagen nach Ausführung bei Bauleitung oder Schlossverwaltung

Kalkulationsansatz: 6 Arkadenpfeilerbereiche x je 5h
Menge: 30,000 h

**11.45 Bau-Facharbeiterstunden, auf Anweisung**
Stundensatz Facharbeiter für Arbeiten, welche nicht in den Positionen erfasst sind und nur gegen Nachweis zur Ausführung kommen.
Die Stunden sind durch Bauherr/ Bauleitung zu veranlassen und im Tagesbericht zu bestätigen;
Vorlage Tagesbericht innerhalb von 3 Werktagen nach Ausführung bei Bauleitung oder Schlossverwaltung

Kalkulationsansatz: 6 Arkadenpfeilerbereiche x je 5h
Menge: 30,000 h

**11.46 Helferstunden, auf Anweisung**
Stundensatz Bauhelfer/Hilfsarbeiter für Arbeiten, welche nicht in den Positionen erfasst sind und nur gegen Nachweis zur Ausführung kommen.
Die Stunden sind durch Bauherr/ Bauleitung zu veranlassen und im Tagesbericht zu bestätigen;
Vorlage Tagesbericht innerhalb von 3 Werktagen nach Ausführung bei Bauleitung oder Schlossverwaltung

Kalkulationsansatz: 6 Arkadenpfeilerbereiche x je 5h
Menge: 30,000 h

### Titel 12 NATURSTEINARBEITEN ARKADENPFEILER

#### Bereich 12.01 ALLGEMEINES

*Hinweis: >>> VORBEMERKUNGEN UND HINWEISE*
Die Natursteinarbeiten an den Arkadenpfeilern W3, W7, W8, W9, W10 und W11 werden in separaten Unterabschnitten nachfolgend behandelt.
Die vollständige Beschreibung der Leistungspositionen sind im Abschnitt "Arkadepfeiler W3" aufgeführt.
In den anderen Abschnitten (W7 bis W11) wird Bezug auf die Leistungsbeschreibungen von W3 genommen, sofern identische Leistungsbilder abgefordert werden. Für von W3 abweichende Leistungsbilder werden separate (neue) Langtexte erstellt.

#### Bereich 12.02 W2 in späterem BA

*Hinweis: Hinweis:*
Die Sanierung des betreffenden Arkadenpfeilers erfolgt im Rahmen kommender Bauabschnitte!

#### Bereich 12.03 ARKADENPFEILER W3

*Hinweis: ALLGEMEINE HINWEISE (Vortext)*
Die Positionen in diesem LV-Abschnitt beziehen sich auf den Arbeitsbereich des Arkadenpfeilers W3 und seine Peripherie.

Positionen und Leistungen die andere Arbeitsbereiche, andere Pfeiler oder allgemeine Bereiche betreffen, werden explizit benannt und gekennzeichnet.

*Hinweis: >>> VORBEREITUNGSARBEITEN*

**12.03.1 Rückbau Not-Sicherung: Umgurtung aus Kanthölzern, Spanngurten, Gewindestange und Verschraubungen**
*** Pauschalposition
*** Bezugsbeschreibung
Rückbau und Entsorgung der 2023 montierten Umgurtung aus
horizontalen und vertikalen Kanthölzern und äußeren, horizontal gespannten Spanngurten am Pfeilerschaft des Arkadenpfeilers, bestehend aus:
- horizontalem Kantholz 160/80 - NH-C24 als Sockelumgurtung und im unteren Pfeilerschaftbereich am prof. Werkstein-Sockel mit Ecküberblattungen und mit Keilen gesichert
- -Bautenschutzmatte 10 mm x 125 mm (Standardmaß) mit Bohlen 50/200 mm auf den beiden Bossenlagen, vierseitig umlaufend
- 2x 10x vertikale Keilhölzern (80/120 bis 80/30 NH-C24),  L= 1,20-1,30 m, auf dem Auflagerkranz, mit Bohlen fixiert; die mittleren Keilhölzer auf den Längsseiten mit zusätzlichen Bohlenunterlagen
- 2x 4x gerundete vertikale Eckhölzer (100/100 - NH-C24), L= 1,20-1,30m, mit Bohlen gesichert
- 4 Spanngurten an der Außenseite
- Vollgewinde- u. Teilgewindeverschraubungen

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
Sockel-Pfeilerquerschnitt: 154 x 210 cm, h = 35 cm
Schaft-Pfeilerquerschnitt: 178 x 123 cm (Bossenlage),
h = 138-140 cm

Der Rückbau erfolgt nach vorheriger Absprache mit der Bauleitung; Demontage frühestens nach Stellung der Stahlabfangung;
Abrechnung als einmalige Pauschale, je Arkadenpfeiler
Menge: 1,000 psch

**12.03.2 Eisenteile ausbauen**
*** Bezugsbeschreibung
vorsichtiger Ausbau von Eisenteilen/ -klammern (jeweils 2 Fixpunkte) oder weiterer einbindender Metallteile aus der Werksteinarchitektur, nach Angabe; einschl. fachgerechte Entsorgung. Technologie: Ausbohren/ Ablängen, mind. 4 cm zurückliegend Festlegung gemeinsam mit der Bauleitung vor Beginn der Ausbauarbeiten erforderlich.
Menge: 6,000 St

**12.03.3 Kunststoffdübel ausbauen**
*** Bezugsbeschreibung
Vorsichtiger Ausbau von Kunststoffdübeln in der Werksteinarchitektur nach Angabe; einschl. fachgerechte Entsorgung. Technologie: Ausbohren Festlegung gemeinsam mit der Bauleitung vor Beginn der Ausbauarbeiten erforderlich.
Menge: 12,000 St

*Hinweis: >>> RÜCKBAU MAUERWERK*

**12.03.4 Rückbau Außenschale Pfeiler (Schichten S1, S2, Q1, B1, Q2, B2, Q3, G)**
*** Bezugsbeschreibung
Rückbau der Außenschale des Arkadenpfeilers. Diese besteht aus Sandstein-Quadermauerwerk (abwechselnde Quader- u. Bossenlage) sowie dem aus Räthsandstein hergestellten profilierten Sockel- und Kämpfergesims.
Diese Position bezieht sich ausschließlich auf den Rückbau der Außenschale. Der bereichsweise Rückbau des Kernmauerwerks wird in einer gesonderten Position vergütet. Es sind alle zur Realisierung der nachfolgend beschriebenen Punkte erforderlichen Maßnahmen in den EP dieser Position einzukalkulieren:

- Die durch den Rückbau gewonnenen Sandsteine der Außenschale sind teilweise für den Wiederaufbau vorgesehen. Die Entscheidung hierzu wird nach dem erfolgten Rückbau von den Restauratoren bzw. der Bauleitung / Tragwerksplanung getroffen. Entsorgung und Einlagerung von aufgenommenen Steinteilen werden in gesonderten Positionen vergütet.
- Die rückzubauenden Sandsteine bestehen aus Räthsandstein (Sockel + Kämpfer) und Lettenkeupersandstein (Quader- und Bossenlagen). Des Weiteren wurden im Rahmen von stattgefundenen Instandsetzungen andere Sandsteine (Elbsandsteine, etc.) eingebaut. Diese sind nicht zur Einlagerung oder Wiederverwendung vorgesehen.
- Die Einzelmaße der rückzubauenden Steine (diese ggf. mehrfach gebrochen) bis zu: 180 cm x 90 cm x 35 cm = l x t x h.
- Materialien: Räthsandstein (Seeberger Sandstein) und Lettenkeupersandstein (Lettenkohlensandstein).
- Die Versetz- und Fugenmörtel sind: Kalkmörtel, Zementmörtel und Gipsmörtel mit Festigkeiten bis zu M10 nach DIN EN 996-2.

Technologische Vorgehensweise für den Rückbau:
- Der Pfeiler wird vor Abbruch der Außenschale durch eine Abfangkonstruktion als Stahl entlastet. Der substanzschonende u. zerstörungsfreie Rückbau der Außenschale erfolgt schichtenweise von oben nach unten. Begonnen wird mit der Schicht G und Q3. Die Schicht K, welche vom unteren Kranz der Stahlabfangung umschlossen ist, wird al letztes (nach Wiederaufbau Pfeilerschaft) ausgebaut
- Der Rückbau erfolgt mit geigneten Werkzeugen und Transportmitteln. Bohrungen zum Einbau von Befestigungen sind nur an den Nichtansichtsflächen, in Abstimmung mit Bauherr / Bauleitung zulässig.
- Lieferung und Einbau von temporären Sicherungen am Kernmauerwerk zur Vermeidung von weiteren Abbrüchen, bspw. durch Auskeilen oder den Einbau von Kanthölzern aus Nadelholz NH C24-S7, 10/12, 12/12, 14/16 cm, einschl. aller erforderlichen Verbindungsmittel, wie Winkel, Bleche, Schrauben, Nägel, Gewindestangen Muttern u. Scheiben.
- Das Lösen der Steine muss erschütterungsfrei u. zerstörungsarm geschehen. Regulierbare Druckluftmeißel sind verwendbar.
- Verbaute eiserne Verklammerungen und Anker aus Metall sind zu durchtrennen und mit auszubauen.
- Alle im Rahmen des Abbruchs anfallenden Füllmaterialien (Versatzmörtel, Fugenmörtel, Sandsteine und Gipssteine, etc.) sind außer auftretenden Kalksteinen zu entsorgen.
- Während der Rückbauarbeiten kann auf Fundstücke (wiederverwendete Werksteine, Werkzeuge, etc.) gestoßen werden. Diese sind in Abstimmung mit der Bauleitung vorsichtig zu bergen und dem Bauherrn zu übergeben.

In den EP dieser Position sind sämtliche Vor- und Nebenleistungen, örtliche Aufmass-/ Einmessarbeiten, Geräte, Werk-, Transport-, Hebewerkzeuge und Materialien, ferner der vorsichtige Ausbau der Fugen-/ Setzmörtel, durch Einschnitt der Werksteinfugen mittels Winkelschleifer / Trennschneider Schnittbreite: 4 mm, Schnitttiefe: 25 cm, ohne Schädigung der Werksteine einzurechnen.

Die Abrechnung erfolgt nach rückgebautem m3 Außenschale (Werksteine) in unterschiedlichen Größen und Teil-Mengen, nach örtlichem Aufmaß.
Menge: 5,500 m3

**12.03.5 Zulage Rückbau Außenschale, zerstörungsfreier Ausbau, schichtgenaue Zwischenlagerung, (Schichten S1, S2, Q1, B1, Q2, B2, Q3, G)**
*** Bezugsbeschreibung
Als Zulage für die Vorgängerposition sind Kosten und Mehraufwendungen in diesen EP einzukalkulieren, welche anfallen für:
- zerstörungsfreier /-armer Ausbau der Quader-, Bossen-, Gesims- u. Sockelsteine als Grundlage für eine mögliche Wiederverwendung und zur Erfassung vorhandener Strukturschäden
- Erschwernisse beim Steinausbau, die aus der vorhandenen Verzahnung zw. Kern- u. Außenschalenmauerwerk resultieren (Steine wurden mit unterschiedlichen Einbindemaßen lageweise versetzt eingebaut)
- Schichtengenaue u. richtungsgetreue Zwischenlagerung der ausgebauten Steine im  BE-Bereich, zur Nachkartierung, Beurteilung der Wiederverwendbarkeit durch Restauratot/Tragwerksplaner (Vorhaltedauer >= 1 Woche)

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
- Markierung der Steine u. Steinlagen mit Steinkreide entsprechend den Bezeichnung in den Plänen
- Erstellung einer begleitenden Fotodokumentation durch AN auf der Baustelle, begleitend zum Rückbau entsprechend Rückbau-Fortschritt, mit aussagekräftigen Aufnahmen zu Steinen, Verbundbereichen zw. Außenschale u. Kern-MW und zum freigelegten Kern-MW-selbst; mit baubegleitender Übersendung der Aufnahmen an die Bauleitung / Tragwerksplanung
einschl. aller Nebenleistungen, Transporte u. Personaleinsätze.

Die Abrechnung erfolgt als Zulage pro m3 für das ausgebaute Material, gemäß Aufmaß u. Realisierung vor Ort
Menge: 5,500 m3

**12.03.6 Bauklammern u Eisenklammern ausbauen**
*** Bezugsbeschreibung
vorsichtiger Ausbau von Bauklammern und Eisenteilen/ -klammern (jeweils 2 Fixpunkte) aus der Werksteinarchitektur, imRahmne des Außenschalen-Rückbaus, einschl. fachgerechte Entsorgung.

Kalkulationsansatz: 9 Schichten x je vier Bauklammern pro Schicht = 36 Stück
Abrechnung nach tatsächlicher Ausbauanzahl vor Ort
Menge: 36,000 St

**12.03.7 Einlagerung Bestandsmaterial Werksteine**
*** Bezugsbeschreibung
Fachgerechte Lagerung und Vorhaltung des ausgebauten Steinmaterials zur Wiederverwendung innerhalb der Baustelleneinrichtung u. auf den westlichen BE-Lagerflächen. Einzulagern und vorzuhalten sind Steinteile aus Seeberger Sandstein, Kalkstein und vereinzelt auch Lettenkeuper- sandsteine. Die Lettenkeupersandsteine sind aufgrund ihrer geringen Dauerhaftigkeit u. der Schädigungen zu 80% nicht wiederverwendbar.

Das Steinmaterial ist rückstandslos von Mörtelresten durch Abstemmen, Abkratzen sowie Abbürsten zu reinigen. Ggf. einbindende Klammern und Anker sind vollständig vorsichtig auszubauen und zu entsorgen.

Die Steine der Außenschale sind bis zur späteren Wiederverwendung auf EURO-Platten mit dazwischengeschobenen Kanthölzern / Leisten auf dem dafür vorgesehenen Lagerplatz zwischenzulagern. Es ist ein Witterungsschutz mit reißfester und beständiger Folie auszuführen. Die Paletten und Steine sind mit Steinkreide zu nummerieren.
Die geborgenen Mauersteine aus dem Kernmauerwerk sind geschüttet zu lagern.

Abrechnung nach m3 und Aufmaß auf der Baustelle
Menge: 2,500 m3

**12.03.8 Rückbau u. Teilrückbau Bruchsteinmauerwerk Kern**
*** Bezugsbeschreibung
Ausführung wie in Position "Rückbau Außenschale Pfeiler" beschrieben, jedoch bereichsweiser Rückbau des kleinteiligen Kernmauerwerks nach erfolgtem Rückbau der äußeren Mauerwerksschale; das Mauerwerk bestehend aus klein- und großformatigen Bruchsteinen.

- Maße der Bruchsteine bis zu: 60cm x 60cm x 30cm = l x t x h
- Steinmaterialien: Lettenkeupersandstein, Kalkstein (dominierend), Sandstein, und Gipsstein
- Mauermörtel: Kalkmörtel, Zementmörtel und Gipsmörtel,
- Festigkeiten bis zu M10 nach DIN EN 996-2.

Das Lösen der Steine muss erschütterungsfrei geschehen. Regulierbare Druckluftmeißel sind verwendbar. Die Anschlussflächen sind an den verbleibenden Bestand verzahnt herzustellen; die Flächen sind anschließend von Dreck und Mörtelresten zu reinigen.
Für Teilrückbaumaßnahmen und Anpassungen des Kernmauerwerks, an das neu herzustellende Außenschalenquadermauerwerk, sind die Steine des Kerns einzuschneiden (Steinsäge/Trennschleifer) und erschütterungsfrei zurückzubauen.

Über das zur Wiederverwendung vorgesehene Gesteinsmaterial wird nach Rückbau mit Bauherr/ Bauleitung entschieden. Die Entsorgung der ausgebauten Materialien wird in gesonderter Position vergütet.

Sonst Ausführung wie beschrieben.
Menge: 2,300 m3

**12.03.9 Entsorgung Bestandmaterial**
*** Bezugsbeschreibung
Abtransport und fachgerechte Entsorgung des durch den Abbruch gewonnenen, nicht zur Wiederverwendung vorgesehenen Steinmaterials und Bauschutts (Lettenkeupersandstein, Seeberger Sandstein, Kalkstein, Gipsstein, Kalkmörtel, Zementmörtel und Gipsmörtel), Abfallschlüsselnr./ AVV-Nummer: 17 09 04. Die zu entsorgenden Materialien werden von der Bauleitung festgelegt.

Abrechnung nach Volumen-Aufmaß (m3) am Einbauort auf der Baustelle und mit Kalkulationsansatz Materialwichte 2,2 t/m3
Menge: 15,000 t

*Hinweis: >>> BEARBEITUNG KERNMAUERWERK*

**12.03.10 Verbundnadeln, Edelstahl V4A, D 12-14 mm, L = bis 80 cm (Sicherung Kernmauerwerk)**
*** Bezugsbeschreibung
Liefern und Einbauen von Verbundnadeln, Edelstahl V4A-M12-14 mm, L = bis 80 cm (örtlichablängen nach Erfordernis), einschl. Herstellung einer Lochbohrung D16mm (Bohrung im "gesunden" Kalkstein), Reinigen/ Ausblasen des Bohrlochs und einkleben der Verbundnadel mit zugelassenem Epoxidharzverbundmörtel (Leitprodukt: Fischer FIS EM Plus od. glw.) mit ETA-zertifizierter Nutzungsdauer von >= 100 Jahren, Hinweis: Es sollen hier keine Vinylester-Hybridmörtel oder Hybrid-Mörtel zur Anwendung kommen;
einschl. aller Nebenleistungen, zur statisch-konstruktiven Ertüchtigung des Kernmauerwerkes, nach örtlichen Vorgaben der Bauleitung / Tragwerksplanung
Menge: 12,000 St

**12.03.11 Aufmauern Kernmauerwerk, mit Bestandsmaterial**
*** Bezugsbeschreibung
Stoffschlüssiges Ausmauern von Fehlstellen zw.
Sandstein-Außenschale und Herstellung Kernmauerwerk
- mit im Rahmen des Rückbaus gewonnenen Kalkstein- Bruchsteinen,
- Maße der Bruchsteine bis zu: 60 cm x 60 cm x 30 cm = l x t x h.
- Das Ausmauern und vermörteln erfolgt mit Mauer- u. Restaurierungsmörtel von tubag, HSM 5, mit 5N/mm2, mit hohem Sulfatwiderstand (Produkt gem. den Abstimmungen mit MFPA, IFS, STSG, TLDA)
- vollflächige Ausführung aller Lagerfugen, Stoßfugen und Hohlramvermörtelungen
- Einschl. aller erforderlichen Anpassungs-, Prell-, Spalt- und Schneidarbeiten an den Mauersteinen

Die Abrechnung erfolgt nach mit Bestandsmaterial aufgemauerten m3 Kernmauerwerk.
Menge: 2,300 m3

**12.03.12 Zulage für Neumaterial**
*** Bezugsbeschreibung
Ausführung wie in Vorposition beschrieben, jedoch Verwendung von neuem Muschelkalk als Mauerstein. Alle Seiten der Mauersteine müssen spaltrau sein.

Lieferant Muschelkalkstein: Finne Naturstein Roob GmbH, 99510 Ilmtal-Weinstraße, od. glw.

Sonst Ausführung wie beschrieben.
Menge: 2,000 m3

**12.03.13 Edelstahl-Anker M20-M30, V4A, L=bis 2,00m**
*** Bezugsbeschreibung
Liefern und lagegerechtes Einbauen von Edelstahl-Ankern M20-M30, V4A, L = bis 2,00 m, zur Kernstabilisierung (Verspannung), einschl. je  zwei Edelstahlankerplatten 200/200/20mm mit mittiger Bohrung, zwei U-Scheiben und zwei Muttern (alle V4A), nach Vorgaben der Bauleitung, einschl. Herstellung einer Kernbohrung DN 50-60, Reinigen/ Ausblasen Bohrloch, Liefern und Einbauen Ankerstrumpf, hochsulfatbeständigen Verpressmaterialien (tubag HSV-p, 5N/mm2) und allen Nebenleistungen
Menge: 2,000 Stk

**12.03.14 Rissverfüllung, Kernmauerwerks-Vergütung**
*** Bezugsbeschreibung
Im Zuge der Arkadenpfeiler-Sanierung sind vorhandene Klüfte, Risse und Spalte im Kernmauerwerk vollständig und kraftschlüssig zu vermörteln, zu verpressen (Mörtelpresse) bzw. zu verfüllen.

Dazu einen zugelassenen geeigneten Mörtel liefern, fachgerecht nach Herstellervorgaben / Datenblatt verarbeiten und einbauen, mit Anforderungen u. Eigenschaften wiefolgt:
- Kalkverpressmörtel mit Eignung für Natursteinmauerwerk, Bruchsteinmauerwerk und mehrschaliges MW
- Mörtel injektions- und verpressfähig
- Bindemittel: Weißkalkhydrat (gelöschter Luftkalk)
- geeignet für gipshaltiges Mauerwerk
- Leitprodukt z.B. Solubel Kalkverpressmörtel V 3a pat, der Solubel GmbH od. glw.
- einschl. Untergrundvorbereitugen, Vornässen, Verpressarbeiten, Packer- Stetzarbeiten, Maschinentechnik-Einsätze, sowie alle Zubehöre und Nebenleistungen die zur Erbringung der geforderten Leistung notwendig sind.

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
Die Abrechnung erfolgt nach tatsächlich eingebautem Verfüllgut, mit Nachweis, in m3
Menge: 0,500 m3

**12.03.15 Hohlraumverfüllung zwischen Quader-MW und Kernmauerwerk**
*** Bezugsbeschreibung
Im Zuge der Neuaufmauerung oder Steinaustausche an der äußeren Quader-MW-Schale sind die vorhandene/entstehenden Höhlräume zwischen den Quaderrückseiten und dem inneren Kernmauerwerk vollständig und kraftschlüssig zu vermörteln, zu verpressen (Mörtelpresse) bzw. zu verfüllen.

Dazu einen zugelassenen geeigneten Mörtel liefern, fachgerecht nach Herstellervorgaben / Datenblatt verarbeiten und einbauen, mit Anforderungen u. Eigenschaften wiefolgt:
- Verpress- und Verfüllmörtel tubag HSV-p, 5N/mm2
- Mörtel mit Eignung für gipshaltiges Mauerwerk, sulfatbeständig
- einschl. Untergrundvorbereitugen, Vornässen, Verpressarbeiten, Packer- Stetzarbeiten, Maschinentechnik-Einsätze, sowie alle Zubehöre und Nebenleistungen die zur Erbringung der geforderten Leistung notwendig sind.

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
Die Abrechnung erfolgt nach tatsächlich eingebautem Verfüllgut, mit Nachweis, in m3
Menge: 0,500 m3

*Hinweis: >>> AUßENSCHALE PFEILER*

*Hinweis: Neuteile aus Seeberger Sandstein (Vortext)*
Für die Steinmetzarbeiten ist das exakte Aufmaß vom Auftragnehmer anzufertigen. Für die Passgenauigkeit der Teile ist er (der AN) in vollem Umfang selbst verantwortlich.

Als Grundlage für die Kalkulation und die Vorbereitung der Sandsteinrohlinge dienen die, aus der Musterpfeilersanierung abgeleiteteten, Maßangaben der Pläne:
- 5_WF_ARK_SAN_101_a - Nst-Arbeiten Übersichtsplan
- 5_WF_ARK_SAN_102_a - Nst-Arbeiten Schichtenplan 01
- 5_WF_ARK_SAN_103_a - Nst-Arbeiten Schichtenplan 02
- 5_WF_ARK_SAN_104_a - Nst-Arbeiten Schichtenplan 03
Im Zuge des Rückbaus sind vom AN für jeden Arkadenpfeiler die Steinzuschnitte (unter Beachtung der Kernmauerwerk- Geometrie) individuell aufzumessen und die Maße im Hinblick auf die Herstellung/Fertigung der Werkstein-Rohlinge schichtenweise anzupassen.

Folgende Leistungen sind zudem in den EP der nachfolgenden Positionen einzukalkulieren, sofern nicht in gesonderter Position erfasst:
- das Herstellen und Liefern von Neuteilen und Vierungen aus dem
- vertraglich vereinbarten Materialien
- Ausführung der Neuteile gegen das Lager gesägt, auf Schicht versetzt
- der Einbau und die Verankerung der Teile unter Verwendung von Edelstahlverbundnadeln, Edelstahlankern oder -klammern, die mit Epoxidharzverbundmörtel eingeklebt werden, einschl. aller erforderlichen Ausmauerungsarbeiten
- Maßliche Anpassung der Neuteile an die Einbausituation vor Ort (Steinmetzmäßiges Zurückarbeiten der Kernseiten) einschl. aller erforderlichen Transport- und Hebewerkzeuge, auch auf dem Gerüst
- Der Versatz erfolgt (gem. Abstimmungen mit MFPA, IFS, STSG, TLDA) mit Mauer- u. Restaurierungsmörtel von tubag, Bezeichnung: HSM 5, mit 5N/mm2, mit hohem Sulfatwiderstand -> vollflächige Ausführung aller Lagerfugen, Stoßfugen
- Vollflächige und kraftschlüssige Vermörtelung mit HSM 5 Mauer- u. Restaurierungsmörtel von tubag, 5N/mm2, mit hohem Sulfatwiderstand im Anschlussbereich zwischen Rückseite neue Sandsteinquader und Pfeilerkernmauerwerk, auszuführen im Rahmen des abschnittsweisen Herstellen der einzenen Schichten (Spaltbreite/Fugentiefe = 50mm bis 80mm, Höhe = 27cm bis 35cm je Schicht)
- Die Arbeiten sind fachlich unter Beachtung der DIN 18332 auszuführen.
- Auszuführende Fugenbreiten: Lagerfugen: 0,6cm bis 1,0cm und Stoßfugen: 0,8cm bis 1,0cm.
- Die Versetzmörtel sind 1,5cm bis 2,0cm gegenüber der Steinoberfläche zurückliegend auszuführen. Die Deck-Verfugung erfolgt in gesonderter Position.

Hinweise u. Vorgaben:
Die Oberflächenbearbeitung erfolgt im Hinblick auf den jeweils angrenzenden Altbestand (scharriert, gezahnt, frei vom Hieb). Die Hiebrichtungen sind am bauzeitlichen Bestand abzunehmen. Alterungserscheinungen am Altbestand sind bildhauerisch in die Oberflächenbearbeitung des angrenzenden Werkstückes zu übernehmen, z.B. durch: Partikelstrahlen. Sägeglatte Oberflächen sind an allen Werkstückkanten nicht zulässig.
Hinsichtlich der zu erzielenden Oberflächenqualität und der Oberflächenbearbeitung sind die Inhalte und Vorgaben der Pläne
- 5_WF_ARK_SAN_007_a - Vorgaben zu Sandsteinoberflächen
- 5_WF_ARK_SAN_008_a - Sandsteinbearbeitung u Oberflächen am W14
umzusetzten, sowie realisierten Oberflächen des Musterpfeilers W14 und die Oberflächen des bauzeitlichen Bestands

Materialvorgabe Räthsandstein (Seeberger Sandstein):
- Gelber bis gelbgrauer Mittel- bis Feinsandstein, Quarzsandstein, auf Schicht versetzt
- Seeberger Sandstein, gelbgrauer Mittel- bis Feinsandstein mit untergeordneter brauner Textur
- Lieferant: TRACO, Deutsche Travertin Werke GmbH, 99947 Bad Langensalza, od. glw.

Materialeigenschaften:
- Trockenrohdichte nach DIN EN 1936 [g/cm³] 2,05-2,20
- Wasseraufnahme bei Atmosphärendruck nach DIN EN 13755 [Gew. - %] 4,95-7,39
- Druckfestigkeit mach DIN EN 1926 [N/mm²] 58-93
- Biegefestigkeit [N/mm²] 7,7-11,5

Die Entscheidung bezüglich der Materialauswahl wurde im Rahmen der Musterpfeilersanierung W14 von der STSG getroffen. Vor der finalen Steinbestellung sind vom AN representative Sandstein-Probestück (Mindestmaße 500/250/250mm) in bearbeiteter Form: 1x Quader, 1x Bosse, 1x Gesims auf der Baustelle vorzulegen, die von der STSG freizugeben sind. Grundsätzlich sind keine anderen Sandsteine für die Ausführung zugelassen.

**12.03.16 S1 - Neuteile Quader-Mauerwerk Sockel**
*** Bezugsbeschreibung
Ausführung wie im Vortext/Hinweistext: "Neuteile aus Seeberger Sandstein" beschrieben. Hier: profilierte Neuteile des Quadermauerwerks im Sockelbereich aus Seeberger Sandstein.

Beschreibung Werkstücke:
- Bezeichnung im Plan: Schicht "S1 Quadermauerwerk Sockel"
- Ausführung als identische Winkelstücke in L-Form
- Maße: Länge bis zu 1,055 m
- Tiefe bis zu 0,785 m
- Höhe bis zu 0,300 m

Oberflächenbearbeitungen:
- Ansichtsflächen: senkrecht scharriert, Scharrierhieb unregelmäßig, eng gesetzt (weniger als Schmuckhieb) mit geschmiedetem Scharriereisen, Eisenbreite: 8 cm; Randschlag an den Außenkanten mit Schlageisen; Bearbeitung händisch
- Nicht-Ansichtsflächen: Maschinell gestockt, an den Kanten zu den Ansichtflächen umlaufender 2 cm breiter Randschlag (Ausführung mit Druckluftwerkzeug und Hartmetalleisen möglich).

Hinweis: Die Tiefe der Werkstücke ist vor Ort an die Geometrie des bestehenden Pfeilerkerns anzupassen. Eine Bearbeitung der Quaderrückseiten auf der Baustelle nebst Entsorgung Restmaterial ist in den EP dieser Position einzukalkulieren.

Die Abrechnung erfolgt nach Stück geliefertem und versetztem Werkstück; Ausführung sonst wie beschrieben.
Menge: 4,000 St

**12.03.17 S1 - Zulage Sockelquader, Einmessen und Abloten**
*** Pauschalposition
*** Bezugsbeschreibung
Für die exakte und lagegenaue Herstellung der ersten Sandsteinquaderschicht sind vorherige Einmessungen und Kennzeichnungsarbeiten umzusetzten; wiefolgt:
- Vertikalmessungen zur Unterseite Stahlkranz / Kämpferschicht, um die vorgesehen Schichthöhen realisieren zu können, und um die Höhe der Kimmschicht (erste Mörtellage) festzulegen
- Damit verbunden: Feststellung / Lokalisierung der am tiefsten liegenden Bogen-Ecke (an UK Kämpferschicht), als Grundlage für die Aufteilung der neuen Mauerschichten und zu realisierenden Lagerfugenhöhen
- Flucht (Arkadenvorderseite u . Arkadenrückseite) der jeweils benachbarten Arkadenpfeiler einmessen und als Markierung (Einschnitt mit Trennschneider) auf das Stb.-Ringfundament übertragen
- Abloten der Bogenseiten (von UK Kämpferschicht), maaßlichen zur Einordnung der kurzen Pfeilerseiten im Grundriss

einschl. aller Zusatzaufwendungen, Mehrmaterialkosten, Nebenleistungen, ´Messgeräte u. Personaleinsätze.

Die Abrechnung erfolgt einmalig je Pfeiler, als pauschale Zulage, nach Umsetzung
Menge: 1,000 psch

**12.03.18 S2 - Neuteile Sockelgesims, prof.**
*** Bezugsbeschreibung
Ausführung wie im Vortext/Hinweistext: "Neuteile aus Seeberger Sandstein" beschrieben. Hier: profilierte Neuteile des Sockelgesimses aus Seeberger Sandstein.

Beschreibung Werkstücke:
- Bezeichnung im Plan: Schicht "S2 Sockelgesims"
- Maße: Länge bis zu 1,81 m
- Tiefe bis zu 0,40 m
- Höhe bis zu 0,35 m
- Profilierung Ansichtsseiten: Einarbeiten Profil mit äußerer Wiederkehr, bestehend aus (von unten nach oben): Fase, Stab, Platte, Karnies, Platte, Kehle -> sowie gemäß Detailangaben im Plan 5_WF_ARK_SAN_101_a - Nst-Arbeiten Übersichtsplan
- Profilierung Nicht-Ansichtsseiten: rückseitig eingearbeiteter Falz

Oberflächenbearbeitungen:
- Ansichtsflächen: Platten im zusammengesetzten Profil: gestelzter Schlag (gestelztes Scharrieren) mit geschmiedetem Halbeisen od. Scharriereisen parallel zum Profilstab; senkrechte Flächen: senkrecht scharriert, Scharrierhieb unregelmäßig, eng gesetzt (weniger als Schmuckhieb) mit geschmiedetem Scharriereisen, Eisenbreite: 8 cm; Bearbeitung händisch;
- Nicht-Ansichtsflächen: Maschinell gestockt, an den Kanten zu den Ansichtflächen umlaufender 2 cm breiter Randschlag (Ausführung mit Druckluftwerkzeug und Hartmetalleisen möglich).

Hinweis: Die Tiefe der Werkstücke ist vor Ort an die Geometrie des bestehenden Pfeilerkerns anzupassen. Eine Bearbeitung der Quaderrückseiten auf der Baustelle nebst Entsorgung Restmaterial ist in den EP dieser Position einzukalkulieren.

Die Abrechnung erfolgt nach Stück geliefertem und versetztem
Werkstück. Ausführung sonst wie beschrieben.
Menge: 4,000 St

**12.03.19 Q1,Q2,Q3 - Neuteile Quader-Mauerwerk**
*** Bezugsbeschreibung
Ausführung wie im Hinweistext: "Neuteile aus Seeberger Sandstein" beschrieben. Hier: profilierte Neuteile des Quadermauerwerks aus Seeberger Sandstein.

Beschreibung Werkstücke:
- Bezeichnung im Plan: Schicht "Q1 Q2 Q3 Quadermauerwerk"
- Ausführung als identische Winkelstücke in U-Form
- Maße: Länge bis zu 1,15 m
- Tiefe bis zu: 0,845 m
- Höhe bis zu 0,270 m

Oberflächenbearbeitungen:
- Ansichtsflächen: senkrecht scharriert, Scharrierhieb unregelmäßig, eng gesetzt (weniger als Schmuckhieb) mit geschmiedetem Scharriereisen, Eisenbreite: 8 cm; Randschlag an den Außenkanten mit Schlageisen, Bearbeitung händisch
- Nicht-Ansichtsflächen: Maschinell gestockt, an den Kanten zu den Ansichtflächen umlaufender 2 cm breiter Randschlag (Ausführung mit Druckluftwerkzeug und Hartmetalleisen möglich).

Hinweis: Die Tiefe der Werkstücke ist vor Ort an die Geometrie des bestehenden Pfeilerkerns anzupassen. Eine Bearbeitung der Quaderrückseiten auf der Baustelle nebst Entsorgung Restmaterial ist in den EP dieser Position einzukalkulieren.

Die Abrechnung erfolgt nach Stück geliefertem und versetztem
Werkstück, Ausführung sonst wie beschrieben.
Menge: 6,000 St

**12.03.20 B1,B2 - Neuteile Bossen, prof.**
*** Bezugsbeschreibung
Ausführung wie im Hinweistext: "Neuteile aus Seeberger Sandstein" beschrieben. Hier: profilierte Neuteile des Pfeilerschaftes (Bossen) aus Seeberger Sandstein.

Beschreibung Werkstücke:
- Bezeichnung im Plan: Schicht "B1 und B2 Bossen"
- Ausführung als U-Stücke und Rechteck-Stücke gemäß Planvorgaben
- Maße: Länge bis zu 1,23 m
- Tiefe bis zu 0,45 m
- Höhe bis zu 0,27 m
- Profilierung Ansichtsseiten: Einarbeiten Nuten (als Scheinfugen) an den Ansichtsseiten (Breite: 40-45mm, Tiefe: 30-35mm) und umlaufend ausgeführte abgerundete Kanten (Radius 2 cm).

Oberflächenbearbeitungen:
- Ansichtsflächen: Im Winkel von 45° bis 90° gezahnte Oberfläche mit 5-zahnigem geschmiedeten Eisen, Eisenbreite: 3 cm, Bearbeitung händisch (Zahneisen mit engstehenden scharfkantigen Spitzen verwenden, um originale Struktur nachzustellen)
- Nicht-Ansichtsflächen: Maschinell gestockt, an den Kanten zu den Ansichtflächen umlaufender 2 cm breiter Randschlag (Ausführung mit Druckluftwerkzeug und Hartmetalleisen möglich).

Hinweis: Die Tiefe der Werkstücke ist vor Ort an die Geometrie des bestehenden Pfeilerkerns anzupassen. Eine Bearbeitung der Quaderrückseiten auf der Baustelle nebst Entsorgung Restmaterial ist in den EP dieser Position einzukalkulieren.

Die Abrechnung erfolgt nach Stück geliefertem und versetztem
Werkstück. Ausführung sonst wie beschrieben.
Menge: 8,000 St

**12.03.21 G - Neuteile Kämpfergesims, prof.**
*** Bezugsbeschreibung
Ausführung wie im Hinweistext: "Neuteile aus Seeberger Sandstein" beschrieben. Hier: profilierte Neuteile des Kämpergesimses aus Seeberger Sandstein.

Beschreibung Werkstücke:
- Bezeichnung im Plan: Schicht "G Kämpfergesims"
- Maße: Länge bis zu 1,80 m
- Tiefe bis zu 0,40 m
- Höhe bis zu 0,28 m
- Profilierung Ansichtsseiten: Einarbeiten Profil mit äußerer Wiederkehr, bestehend aus (von unten nach oben): Karnies, Platte, Stab, Karnies, Platte -> sowie gemäß Detailangaben im Plan 5_WF_ARK_SAN_101_a - Nst-Arbeiten Übersichtsplan
- Profilierung Nicht-Ansichtsseiten: rückseitig eingearbeiteter Falz

Oberflächenbearbeitungen:
- Ansichtsflächen: Platten im zusammengesetzten Profil: gestelzter Schlag (gestelztes Scharrieren) mit geschmiedetem Halbeisen od. Scharriereisen parallel zum Profilstab; senkrechte Flächen: senkrecht scharriert, Scharrierhieb unregelmäßig, eng gesetzt (weniger als Schmuckhieb) mit geschmiedetem Scharriereisen, Eisenbreite: 8 cm; Bearbeitung händisch;
- Nicht-Ansichtsflächen: Maschinell gestockt, an den Kanten zu den Ansichtflächen umlaufender 2 cm breiter Randschlag (Ausführung mit Druckluftwerkzeug und Hartmetalleisen möglich).

Hinweis: Die Tiefe der Werkstücke ist vor Ort an die Geometrie des bestehenden Pfeilerkerns anzupassen. Eine Bearbeitung der Quaderrückseiten auf der Baustelle nebst Entsorgung Restmaterial ist in den EP dieser Position einzukalkulieren.

Die Abrechnung erfolgt nach Stück geliefertem und versetztem
Werkstück, Ausführung sonst wie beschrieben.
Menge: 4,000 St

**12.03.22 G - Zulage1 Kämpfergesims, Ausbildung Gefälle oberseitig**
*** Bezugsbeschreibung
Für die in der Vorgängerposition beschriebenen profilierten Neuteile des Kämpergesimses aus Seeberger Sandstein ist auf der Oberseite der Sandsteine ein Gefälle (10mm Höhe auf 205mm Länge), Verlauf: vom Pfeier weg, auszubilden.
Die damit verbundenen Kosten und Mehraufwendungen, sowie die passgenaue Ausbildung der Grate in den Ecken (45 Grad) sind in dieser Zulage-Position einzukalkulieren.

Ausführung gemäß Angaben im Plan:
5_WF_ARK_SAN_101_a - Nst-Arbeiten Übersichtsplan
(siehe Isometrie und Detail!)
5_WF_ARK_SAN_104_a - Nst-Arbeiten Schichtenplan 03

Abrechnung als pauschale Zulage pro Stück
Menge: 4,000 St

**12.03.23 G - Zulage2 Kämpfergesims, für Einbau horizontal**
*** Bezugsbeschreibung
Die Einbausituation in den unteren Quader- und Bossenlagen lässt es zu, dass die Werksteine von oben auf die vorbereiteten Mörtel-Lagerfugen abgesetzt werden können.
Beim Einbau der Kämpfergesimslage "G" ist dies nicht möglich, da durch den unteren Kranz der Stahlabfangung (welcher die "alte" Kämpferschicht umfasst) nur noch eine Arbeitshöhe von ca. 30cm verbleibt.

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
In dieser Zulageposition sind alle zur Herstellung notwenigen Zusatzkosten und Mehraufwendungen einzukalkulieren, wie z.B. für:
- Beengte Arbeitsverhältnisse und begrenzte Einbauhöhe, hier H<=30cm
- Abschnittsweiser Einbau der Kämpfergesims-Neuteile durch horizontales horizontales "Einschieben" der Steine, einschl. aller temporär notwendigen Baubehelfe und Hebezeuge
- Rückseitiger Verbundnadeleinbau siehe gesonderte Position (hier nicht verpreisen!)
- Sandsteine ausrichten, dazu Auskeilungen, Unterklotzungen und Lagefixierungen an den Sandsteinquadern temporär herstellen, vorhalten, ausbauen
- Zurückgesetzte Stoß- und Lagerfugenvermörtelung als Verdämmung herstellen, mit Mauermörtel HSM 5 (gemäß Vortext) einschl. Fugenmaterial liefern und einbauen (damit im Anschluss die vorhandenen Hohlräume in den Lager-/Stoßfugenbereichen sowie die rückwertigen Spalte zw. Sandsteinquader u. Kern-MW  verfüllt/verpresst werden können
- Verfüll- und Verpressarbeiten nach gesonderter Position (hier nicht verpreisen!)

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
Ausführung gemäß Angaben im Plan:
5_WF_ARK_SAN_101_a - Nst-Arbeiten Übersichtsplan
5_WF_ARK_SAN_104_a - Nst-Arbeiten Schichtenplan 03
5_WF_ARK_SAN_118_a - Nst-Arbeiten Klammern und Anker Schicht G

Abrechnung als pauschale Zulage pro Stück
Menge: 4,000 St

**12.03.24 K - Neuteile Quader-Mauerwerk, Kämpferschicht**
*** Bezugsbeschreibung
Ausführung wie im Hinweistext: "Neuteile aus Seeberger Sandstein" beschrieben. Hier: profilierte Neuteile des Quadermauerwerks in der Kämpferschicht aus Seeberger Sandstein.

Beschreibung Werkstücke:
- Bezeichnung im Plan: Schicht "K Kämpferschicht"
- Ausführung als Rechteckstücke
- Maße: Länge bis zu 1,15 m
- Tiefe bis zu: 0,23 m
- Höhe bis zu 0,290 m

Oberflächenbearbeitungen:
- Ansichtsflächen: senkrecht scharriert, Scharrierhieb unregelmäßig, eng gesetzt (weniger als Schmuckhieb) mit geschmiedetem Scharriereisen, Eisenbreite: 8 cm; Randschlag an den Außenkanten mit Schlageisen; Bearbeitung händisch
- Nicht-Ansichtsflächen: Maschinell gestockt, an den Kanten zu den Ansichtflächen umlaufender 2 cm breiter Randschlag (Ausführung mit Druckluftwerkzeug und Hartmetalleisen möglich).

Hinweis:
- Die Tiefe der Werkstücke ist vor Ort an die Geometrie des bestehenden Pfeilerkerns anzupassen. Eine Bearbeitung der Quaderrückseiten auf der Baustelle nebst Entsorgung Restmaterial ist in den EP dieser Position einzukalkulieren.
- Der Einbau der Kämpferschicht erfolgt abschnittsweise im Wechsel mit dem Rückbau der alten Schicht K (Rückbauarbeiten u. Entsorgung in gesonderter Position!)

Die Abrechnung erfolgt nach Stück geliefertem und versetztem
Werkstück, Ausführung sonst wie beschrieben.
Menge: 5,000 St

**12.03.25 K - Zulage Kämpferschicht, geneigte Oberseite herstellen**
*** Bezugsbeschreibung
Anpassung der Sandsteinquader-Abmessungen der neuen Kämpferschicht an den schiefen / geneigten Bestand.
Als Zulage zur Vorgängeposition sind Sandsteinquader mit unterschiedlichen Höhen und geneigter Oberseite herzustellen, unter maßlicher Berücksichtigung von vorhandenen Pfeilerschiefstellungen und ungleichmäßigen Absenkungen der Bögen;
In den EP dieser Position sind folgende Leistungsinhalte, Maßnahmen, Materialien, etc. einzukalkulieren: :
- Aufmaße am Bestand, nach Herstellung der neuen Kämpfergesims-Lage u. nach Rückbau des unteren Stahlkranzes
- Anpassung der Quaderabmessungen an den Bestand
- Mehrmaterialstärken einkalkulieren, Quaderhöhe von 0,25m bis 0,32cm variierend
- Bearbeitung: Quaderoberseiten geneigt ausbilden, entspr. aufgehendem Bestands-Quadermauerwerk
- Quader mit unterschiedlichen Seitenhöhen fertigen

einschl. aller Zusatzaufwendungen, Mehrmaterialkosten, Nebenleistungen, Transporte u. Personaleinsätze.

Prinzipdarstellung / Ausführungsbeispiel: geneigte Sandsteinoberseiten (rot), ebene Sandsteinflächen (grün)

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
Die Abrechnung erfolgt als pauschale Zulage pro hergestelltem Stück Kämpferquader (mit geneigter Oberseite)
Menge: 5,000 St

*Hinweis: >>> STATISCH-KONSTRUKTIVE ARBEITEN*

**12.03.26 S1 - Edelstahlklammern fertigen, liefern, einbauen**
*** Bezugsbeschreibung
Lieferung und Einbau von schichtenweise in die Oberseiten der Werksteine einzulegender Edelstahlklammern, gemäß den Maßangaben in den Plänen.

Folgende Arbeitsschritte, Maßnahmen und Materialien sind Bestandteil der Leistung:
- Herstellung und Lieferung von U-förmigen Edelstahlklammern, V4A 1.4401, Maße: 220mm x 35mm x 50mm = l x b x h, Materialdicke: 5mm.
- Natursteinklammern von oben in den neuen Sandstein einlassen
- Herstellung von Nuten und Vertiefungen in den Werksteinen: Breite: 50mm, Tiefe: 15mm bis 60mm (im Bereich der Krampe)
- Klammer einsetzten + Herstellung vollflächiger Verguss der Klammern mit Epoxidharzmörtel (Fischer FIS EM od. glw.) alternativ mit Ruberstein Ankermörtel R (hochsulfatbeständig), als kraftschlüssiger Verbund

sowie Ausführung und Herstellung gemäß Angaben im Plan:
- 5_WF_ARK_SAN_107_a - Nst-Arbeiten Edelstahl-Verklammerung
- 5_WF_ARK_SAN_110_a - Nst-Arbeiten Mörtel- und Materialangaben
- 5_WF_ARK_SAN_111_a - Nst-Arbeiten Klammern und Anker Schicht S1

Herstellung in fertiger Leistung, mit allen Materialien einschl. aller Nebenleistungen
Abrechnung pro Stück
Menge: 8,000 St

**12.03.27 S1 - Verbundnadeln, Edelstahl V4A, FK70, D12mm, L=500mm, mit Muttern + US**
*** Bezugsbeschreibung
Liefern und Einbauen von Verbundnadeln, Edelstahl-Gewindestange V4A, Festigkeitsklasse FK70, M12mm, L=500mm (ggf. örtlich ablängen nach Erfordernis), mit 2x Mutter und 1x Unterlegscheibe D37mm;
Folgende Arbeitsschritte, Maßnahmen und Materialien sind Bestandteil der Leistung:
- Lage: Verbundnadeleinbau waage/horizontal; im Grundriss gedreht 70-90Grad zur Bauteilkante
- Herstellung einer Lochbohrung im Kalksteinkernmauerwerk (passende Höhenausrichtung zur jeweiligen Quaderoberkante), mit D14-15mm (Bohrung im "gesunden" Kalkstein), Reinigen/ Ausblasen des Bohrlochs und einkleben der Verbundnadel mit zugelassenem Epoxidharzverbundmörtel (Leitprodukt: Fischer FIS EM Plus od. glw.) mit ETA-zertifizierter Nutzungsdauer von >= 100 Jahren; Hinweis: keine Vinylester-Hybridmörtel verwenden;
- Zur Verankerung des Verbundnadel-Kopfes (bestehend aus: aufgedrehte Mutter+US+Kontermutter) ist im neuen Sandsteinquader eine oberseitige Nut l/b/h = 250/30/40mm + Vertiefung (im Bereich M+US+M) auszuführen; nach Einbau des Gewindesabes die Vertiefung / Nut vollflächig mit Epoxidharzmörtel (Fischer FIS EM od. glw.) alternativ mit Ruberstein Ankermörtel R (hochsulfatbeständig) verfüllen und vergießen (kraftschlüssiger Verbund)

sowie Ausführung und Herstellung gemäß Angaben im Plan:
- 5_WF_ARK_SAN_108_a - Nst-Arbeiten Edelstahl-Verankerungen
- 5_WF_ARK_SAN_110_a - Nst-Arbeiten Mörtel- und Materialangaben
- 5_WF_ARK_SAN_111_a - Nst-Arbeiten Klammern und Anker Schicht S1

Herstellung in fertiger Leistung, mit allen Materialien einschl. aller Nebenleistungen
Abrechnung pro Stück
Menge: 12,000 St

**12.03.28 S1,S2 - Schubdorn, Edelstahl V4A, FK70, D16mm, L=bis 900mm,**
*** Bezugsbeschreibung
Liefern und Einbauen Schubdorn, Edelstahl-Gewindestange V4A, Festigkeitsklasse FK70, M16mm, L=900mm (ggf. örtlich ablängen nach Erfordernis);
Folgende Arbeitsschritte, Maßnahmen und Materialien sind Bestandteil der Leistung:
- Lage: Schubdorn-Einbau vertikal/lotrecht
- einschl. aller Einmessungen
- Herstellung einer senkrechten passgenauen Lochbohrung durch die beiden Sandsteinquader der Schicht S1 und S2 sowie durch die Fundamentierung (Kalkstein-Bruchsteinfunament bzw. Stahlbetonfundament),
- Bohrlochdurchmesser D18-19mm
- Bohrlochlänge bis 1000mm
- Reinigen/ Ausblasen / Aussaugen des Bohrlochs
- Gewindestab durch beide Sandsteinquader führen, bis in den Fundamentbereich (Setztiefe 150-200mm)
- Gewindestab einkleben mit zugelassenem Epoxidharzverbundmörtel (Leitprodukt: Fischer FIS EM Plus od. glw.) mit ETA-zertifizierter Nutzungsdauer von >= 100 Jahren; Hinweis: keine Vinylester-Hybridmörtel verwenden;

sowie Ausführung und Herstellung gemäß Angaben im Plan:
- 5_WF_ARK_SAN_109_a - Nst-Arbeiten Schubdorn Schicht S1 + S2
- 5_WF_ARK_SAN_110_a - Nst-Arbeiten Mörtel- und Materialangaben
- 5_WF_ARK_SAN_111_a - Nst-Arbeiten Klammern und Anker Schicht S1
- 5_WF_ARK_SAN_112_a - Nst-Arbeiten Klammern und Anker Schicht S2

Herstellung in fertiger Leistung, mit allen Materialien einschl. aller Nebenleistungen
Abrechnung pro Stück
Menge: 12,000 St

**12.03.29 S2 - Edelstahlklammern fertigen, liefern, einbauen**
*** Bezugsbeschreibung
Lieferung und Einbau von schichtenweise in die Oberseiten der Werksteine einzulegender Edelstahlklammern, gemäß den Maßangaben in den Plänen.

Folgende Arbeitsschritte, Maßnahmen und Materialien sind Bestandteil der Leistung:
- Herstellung und Lieferung von U-förmigen Edelstahlklammern, V4A 1.4401, Maße: 220mm x 35mm x 50mm = l x b x h, Materialdicke: 5mm.
- Natursteinklammern von oben in den neuen Sandstein einlassen
- Herstellung von Nuten und Vertiefungen in den Werksteinen: Breite: 50mm, Tiefe: 15mm bis 60mm (im Bereich der Krampe)
- Klammer einsetzten + Herstellung vollflächiger Verguss der Klammern mit Epoxidharzmörtel (Fischer FIS EM od. glw.) alternativ mit Ruberstein Ankermörtel R (hochsulfatbeständig), als kraftschlüssiger Verbund

sowie Ausführung und Herstellung gemäß Angaben im Plan:
- 5_WF_ARK_SAN_107_a - Nst-Arbeiten Edelstahl-Verklammerung
- 5_WF_ARK_SAN_112_a - Nst-Arbeiten Klammern und Anker Schicht S2

Herstellung in fertiger Leistung, mit allen Materialien einschl. aller Nebenleistungen
Abrechnung pro Stück
Menge: 4,000 St

**12.03.30 S2 - Verbundnadeln, Edelstahl V4A, FK70, D12mm, L=500mm, mit Muttern + US**
*** Bezugsbeschreibung
Liefern und Einbauen von Verbundnadeln, Edelstahl-Gewindestange V4A, Festigkeitsklasse FK70, M12mm, L=500mm (ggf. örtlich ablängen nach Erfordernis), mit 2x Mutter und 1x Unterlegscheibe D37mm;
Folgende Arbeitsschritte, Maßnahmen und Materialien sind Bestandteil der Leistung:
- Lage: Verbundnadeleinbau waage/horizontal; im Grundriss 90Grad zur Bauteilkante
- Herstellung einer Lochbohrung im Kalksteinkernmauerwerk (passende Höhenausrichtung zur jeweiligen Quaderoberkante), mit D14-15mm (Bohrung im "gesunden" Kalkstein), Reinigen/ Ausblasen des Bohrlochs und einkleben der Verbundnadel mit zugelassenem Epoxidharzverbundmörtel (Leitprodukt: Fischer FIS EM Plus od. glw.) mit ETA-zertifizierter Nutzungsdauer von >= 100 Jahren; Hinweis: keine Vinylester-Hybridmörtel verwenden;
- Zur Verankerung des Verbundnadel-Kopfes (bestehend aus: aufgedrehte Mutter+US+Kontermutter) ist im neuen Sandsteinquader eine oberseitige Nut l/b/h = 250/30/40mm + Vertiefung (im Bereich M+US+M) auszuführen; nach Einbau des Gewindesabes die Vertiefung / Nut vollflächig mit Epoxidharzmörtel (Fischer FIS EM od. glw.) alternativ mit Ruberstein Ankermörtel R (hochsulfatbeständig) verfüllen und vergießen (kraftschlüssiger Verbund)

sowie Ausführung und Herstellung gemäß Angaben im Plan:
- 5_WF_ARK_SAN_108_a - Nst-Arbeiten Edelstahl-Verankerungen
- 5_WF_ARK_SAN_112_a - Nst-Arbeiten Klammern und Anker Schicht S2

Herstellung in fertiger Leistung, mit allen Materialien einschl. aller Nebenleistungen
Abrechnung pro Stück
Menge: 12,000 St

**12.03.31 Q1 - Edelstahlklammern fertigen, liefern, einbauen**
*** Bezugsbeschreibung
Lieferung und Einbau von schichtenweise in die Oberseiten der Werksteine einzulegender Edelstahlklammern, gemäß den Maßangaben in den Plänen.

Folgende Arbeitsschritte, Maßnahmen und Materialien sind Bestandteil der Leistung:
- Herstellung und Lieferung von U-förmigen Edelstahlklammern, V4A 1.4401, Maße: 220mm x 35mm x 50mm = l x b x h, Materialdicke: 5mm.
- Natursteinklammern von oben in den neuen Sandstein einlassen
- Herstellung von Nuten und Vertiefungen in den Werksteinen: Breite: 50mm, Tiefe: 15mm bis 60mm (im Bereich der Krampe)
- Klammer einsetzten + Herstellung vollflächiger Verguss der Klammern mit Epoxidharzmörtel (Fischer FIS EM od. glw.) alternativ mit Ruberstein Ankermörtel R (hochsulfatbeständig), als kraftschlüssiger Verbund

sowie Ausführung und Herstellung gemäß Angaben im Plan:
- 5_WF_ARK_SAN_107_a - Nst-Arbeiten Edelstahl-Verklammerung
- 5_WF_ARK_SAN_113_a - Nst-Arbeiten Klammern und Anker Schicht Q1

Herstellung in fertiger Leistung, mit allen Materialien einschl. aller Nebenleistungen
Abrechnung pro Stück
Menge: 2,000 St

**12.03.32 Q1 - Verbundnadeln, Edelstahl V4A, FK70, D12mm, L=500mm, mit Muttern + US**
*** Bezugsbeschreibung
Liefern und Einbauen von Verbundnadeln, Edelstahl-Gewindestange V4A, Festigkeitsklasse FK70, M12mm, L=500mm (ggf. örtlich ablängen nach Erfordernis), mit 2x Mutter und 1x Unterlegscheibe D37mm;
Folgende Arbeitsschritte, Maßnahmen und Materialien sind Bestandteil der Leistung:
- Lage: Verbundnadeleinbau waage/horizontal; im Grundriss gedreht 70-90Grad zur Bauteilkante
- Herstellung einer Lochbohrung im Kalksteinkernmauerwerk (passende Höhenausrichtung zur jeweiligen Quaderoberkante), mit D14-15mm (Bohrung im "gesunden" Kalkstein), Reinigen/ Ausblasen des Bohrlochs und einkleben der Verbundnadel mit zugelassenem Epoxidharzverbundmörtel (Leitprodukt: Fischer FIS EM Plus od. glw.) mit ETA-zertifizierter Nutzungsdauer von >= 100 Jahren; Hinweis: keine Vinylester-Hybridmörtel verwenden;
- Zur Verankerung des Verbundnadel-Kopfes (bestehend aus: aufgedrehte Mutter+US+Kontermutter) ist im neuen Sandsteinquader eine oberseitige Nut l/b/h = 250/30/40mm + Vertiefung (im Bereich M+US+M) auszuführen; nach Einbau des Gewindesabes die Vertiefung / Nut vollflächig mit Epoxidharzmörtel (Fischer FIS EM od. glw.) alternativ mit Ruberstein Ankermörtel R (hochsulfatbeständig) verfüllen und vergießen (kraftschlüssiger Verbund)

sowie Ausführung und Herstellung gemäß Angaben im Plan:
- 5_WF_ARK_SAN_108_a - Nst-Arbeiten Edelstahl-Verankerungen
- 5_WF_ARK_SAN_113_a - Nst-Arbeiten Klammern und Anker Schicht Q1

Herstellung in fertiger Leistung, mit allen Materialien einschl. aller Nebenleistungen
Abrechnung pro Stück
Menge: 12,000 St

**12.03.33 B1 - Edelstahlklammern fertigen, liefern, einbauen**
*** Bezugsbeschreibung
Lieferung und Einbau von schichtenweise in die Oberseiten der Werksteine einzulegender Edelstahlklammern, gemäß den Maßangaben in den Plänen.

Folgende Arbeitsschritte, Maßnahmen und Materialien sind Bestandteil der Leistung:
- Herstellung und Lieferung von U-förmigen Edelstahlklammern, V4A 1.4401, Maße: 220mm x 35mm x 50mm = l x b x h, Materialdicke: 5mm.
- Natursteinklammern von oben in den neuen Sandstein einlassen
- Herstellung von Nuten und Vertiefungen in den Werksteinen: Breite: 50mm, Tiefe: 15mm bis 60mm (im Bereich der Krampe)
- Klammer einsetzten + Herstellung vollflächiger Verguss der Klammern mit Epoxidharzmörtel (Fischer FIS EM od. glw.) alternativ mit Ruberstein Ankermörtel R (hochsulfatbeständig), als kraftschlüssiger Verbund

sowie Ausführung und Herstellung gemäß Angaben im Plan:
- 5_WF_ARK_SAN_107_a - Nst-Arbeiten Edelstahl-Verklammerung
- 5_WF_ARK_SAN_114_a - Nst-Arbeiten Klammern und Anker Schicht B1

Herstellung in fertiger Leistung, mit allen Materialien einschl. aller Nebenleistungen
Abrechnung pro Stück
Menge: 4,000 St

**12.03.34 B1 - Verbundnadeln, Edelstahl V4A, FK70, D12mm, L=500mm, mit Muttern + US**
*** Bezugsbeschreibung
Liefern und Einbauen von Verbundnadeln, Edelstahl-Gewindestange V4A, Festigkeitsklasse FK70, M12mm, L=500mm (ggf. örtlich ablängen nach Erfordernis), mit 2x Mutter und 1x Unterlegscheibe D37mm;
Folgende Arbeitsschritte, Maßnahmen und Materialien sind Bestandteil der Leistung:
- Lage: Verbundnadeleinbau waage/horizontal; im Grundriss gedreht 70-90Grad zur Bauteilkante
- Herstellung einer Lochbohrung im Kalksteinkernmauerwerk (passende Höhenausrichtung zur jeweiligen Quaderoberkante), mit D14-15mm (Bohrung im "gesunden" Kalkstein), Reinigen/ Ausblasen des Bohrlochs und einkleben der Verbundnadel mit zugelassenem Epoxidharzverbundmörtel (Leitprodukt: Fischer FIS EM Plus od. glw.) mit ETA-zertifizierter Nutzungsdauer von >= 100 Jahren; Hinweis: keine Vinylester-Hybridmörtel verwenden;
- Zur Verankerung des Verbundnadel-Kopfes (bestehend aus: aufgedrehte Mutter+US+Kontermutter) ist im neuen Sandsteinquader eine oberseitige Nut l/b/h = 250/30/40mm + Vertiefung (im Bereich M+US+M) auszuführen; nach Einbau des Gewindesabes die Vertiefung / Nut vollflächig mit Epoxidharzmörtel (Fischer FIS EM od. glw.) alternativ mit Ruberstein Ankermörtel R (hochsulfatbeständig) verfüllen und vergießen (kraftschlüssiger Verbund)

sowie Ausführung und Herstellung gemäß Angaben im Plan:
- 5_WF_ARK_SAN_108_a - Nst-Arbeiten Edelstahl-Verankerungen
- 5_WF_ARK_SAN_114_a - Nst-Arbeiten Klammern und Anker Schicht B1

Herstellung in fertiger Leistung, mit allen Materialien einschl. aller Nebenleistungen
Abrechnung pro Stück
Menge: 8,000 St

**12.03.35 Q2 - Edelstahlklammern fertigen, liefern, einbauen**
*** Bezugsbeschreibung
Lieferung und Einbau von schichtenweise in die Oberseiten der Werksteine einzulegender Edelstahlklammern, gemäß den Maßangaben in den Plänen.

Folgende Arbeitsschritte, Maßnahmen und Materialien sind Bestandteil der Leistung:
- Herstellung und Lieferung von U-förmigen Edelstahlklammern, V4A 1.4401, Maße: 220mm x 35mm x 50mm = l x b x h, Materialdicke: 5mm.
- Natursteinklammern von oben in den neuen Sandstein einlassen
- Herstellung von Nuten und Vertiefungen in den Werksteinen: Breite: 50mm, Tiefe: 15mm bis 60mm (im Bereich der Krampe)
- Klammer einsetzten + Herstellung vollflächiger Verguss der Klammern mit Epoxidharzmörtel (Fischer FIS EM od. glw.) alternativ mit Ruberstein Ankermörtel R (hochsulfatbeständig), als kraftschlüssiger Verbund

sowie Ausführung und Herstellung gemäß Angaben im Plan:
- 5_WF_ARK_SAN_107_a - Nst-Arbeiten Edelstahl-Verklammerung
- 5_WF_ARK_SAN_115_a - Nst-Arbeiten Klammern und Anker Schicht Q2

Herstellung in fertiger Leistung, mit allen Materialien einschl. aller Nebenleistungen
Abrechnung pro Stück
Menge: 2,000 St

**12.03.36 Q2 - Verbundnadeln, Edelstahl V4A, FK70, D12mm, L=500mm, mit Muttern + US**
*** Bezugsbeschreibung
Liefern und Einbauen von Verbundnadeln, Edelstahl-Gewindestange V4A, Festigkeitsklasse FK70, M12mm, L=500mm (ggf. örtlich ablängen nach Erfordernis), mit 2x Mutter und 1x Unterlegscheibe D37mm;
Folgende Arbeitsschritte, Maßnahmen und Materialien sind Bestandteil der Leistung:
- Lage: Verbundnadeleinbau waage/horizontal; im Grundriss gedreht 70-90Grad zur Bauteilkante
- Herstellung einer Lochbohrung im Kalksteinkernmauerwerk (passende Höhenausrichtung zur jeweiligen Quaderoberkante), mit D14-15mm (Bohrung im "gesunden" Kalkstein), Reinigen/ Ausblasen des Bohrlochs und einkleben der Verbundnadel mit zugelassenem Epoxidharzverbundmörtel (Leitprodukt: Fischer FIS EM Plus od. glw.) mit ETA-zertifizierter Nutzungsdauer von >= 100 Jahren; Hinweis: keine Vinylester-Hybridmörtel verwenden;
- Zur Verankerung des Verbundnadel-Kopfes (bestehend aus: aufgedrehte Mutter+US+Kontermutter) ist im neuen Sandsteinquader eine oberseitige Nut l/b/h = 250/30/40mm + Vertiefung (im Bereich M+US+M) auszuführen; nach Einbau des Gewindesabes die Vertiefung / Nut vollflächig mit Epoxidharzmörtel (Fischer FIS EM od. glw.) alternativ mit Ruberstein Ankermörtel R (hochsulfatbeständig) verfüllen und vergießen (kraftschlüssiger Verbund)

sowie Ausführung und Herstellung gemäß Angaben im Plan:
- 5_WF_ARK_SAN_108_a - Nst-Arbeiten Edelstahl-Verankerungen
- 5_WF_ARK_SAN_115_a - Nst-Arbeiten Klammern und Anker Schicht Q2

Herstellung in fertiger Leistung, mit allen Materialien einschl. aller Nebenleistungen
Abrechnung pro Stück
Menge: 10,000 St

**12.03.37 B2 - Edelstahlklammern fertigen, liefern, einbauen**
*** Bezugsbeschreibung
Lieferung und Einbau von schichtenweise in die Oberseiten der Werksteine einzulegender Edelstahlklammern, gemäß den Maßangaben in den Plänen.

Folgende Arbeitsschritte, Maßnahmen und Materialien sind Bestandteil der Leistung:
- Herstellung und Lieferung von U-förmigen Edelstahlklammern, V4A 1.4401, Maße: 220mm x 35mm x 50mm = l x b x h, Materialdicke: 5mm.
- Natursteinklammern von oben in den neuen Sandstein einlassen
- Herstellung von Nuten und Vertiefungen in den Werksteinen: Breite: 50mm, Tiefe: 15mm bis 60mm (im Bereich der Krampe)
- Klammer einsetzten + Herstellung vollflächiger Verguss der Klammern mit Epoxidharzmörtel (Fischer FIS EM od. glw.) alternativ mit Ruberstein Ankermörtel R (hochsulfatbeständig), als kraftschlüssiger Verbund

sowie Ausführung und Herstellung gemäß Angaben im Plan:
- 5_WF_ARK_SAN_107_a - Nst-Arbeiten Edelstahl-Verklammerung
- 5_WF_ARK_SAN_116_a - Nst-Arbeiten Klammern und Anker Schicht B2

Herstellung in fertiger Leistung, mit allen Materialien einschl. aller Nebenleistungen
Abrechnung pro Stück
Menge: 4,000 St

**12.03.38 B2 - Verbundnadeln, Edelstahl V4A, FK70, D12mm, L=500mm, mit Muttern + US**
*** Bezugsbeschreibung
Liefern und Einbauen von Verbundnadeln, Edelstahl-Gewindestange V4A, Festigkeitsklasse FK70, M12mm, L=500mm (ggf. örtlich ablängen nach Erfordernis), mit 2x Mutter und 1x Unterlegscheibe D37mm;
Folgende Arbeitsschritte, Maßnahmen und Materialien sind Bestandteil der Leistung:
- Lage: Verbundnadeleinbau waage/horizontal; im Grundriss gedreht 70-90Grad zur Bauteilkante
- Herstellung einer Lochbohrung im Kalksteinkernmauerwerk (passende Höhenausrichtung zur jeweiligen Quaderoberkante), mit D14-15mm (Bohrung im "gesunden" Kalkstein), Reinigen/ Ausblasen des Bohrlochs und einkleben der Verbundnadel mit zugelassenem Epoxidharzverbundmörtel (Leitprodukt: Fischer FIS EM Plus od. glw.) mit ETA-zertifizierter Nutzungsdauer von >= 100 Jahren; Hinweis: keine Vinylester-Hybridmörtel verwenden;
- Zur Verankerung des Verbundnadel-Kopfes (bestehend aus: aufgedrehte Mutter+US+Kontermutter) ist im neuen Sandsteinquader eine oberseitige Nut l/b/h = 250/30/40mm + Vertiefung (im Bereich M+US+M) auszuführen; nach Einbau des Gewindesabes die Vertiefung / Nut vollflächig mit Epoxidharzmörtel (Fischer FIS EM od. glw.) alternativ mit Ruberstein Ankermörtel R (hochsulfatbeständig) verfüllen und vergießen (kraftschlüssiger Verbund)

sowie Ausführung und Herstellung gemäß Angaben im Plan:
- 5_WF_ARK_SAN_108_a - Nst-Arbeiten Edelstahl-Verankerungen
- 5_WF_ARK_SAN_116_a - Nst-Arbeiten Klammern und Anker Schicht B2

Herstellung in fertiger Leistung, mit allen Materialien einschl. aller Nebenleistungen
Abrechnung pro Stück
Menge: 8,000 St

**12.03.39 Q3 - Edelstahlklammern fertigen, liefern, einbauen**
*** Bezugsbeschreibung
Lieferung und Einbau von schichtenweise in die Oberseiten der Werksteine einzulegender Edelstahlklammern, gemäß den Maßangaben in den Plänen.

Folgende Arbeitsschritte, Maßnahmen und Materialien sind Bestandteil der Leistung:
- Herstellung und Lieferung von U-förmigen Edelstahlklammern, V4A 1.4401, Maße: 220mm x 35mm x 50mm = l x b x h, Materialdicke: 5mm.
- Natursteinklammern von oben in den neuen Sandstein einlassen
- Herstellung von Nuten und Vertiefungen in den Werksteinen: Breite: 50mm, Tiefe: 15mm bis 60mm (im Bereich der Krampe)
- Klammer einsetzten + Herstellung vollflächiger Verguss der Klammern mit Epoxidharzmörtel (Fischer FIS EM od. glw.) alternativ mit Ruberstein Ankermörtel R (hochsulfatbeständig), als kraftschlüssiger Verbund

sowie Ausführung und Herstellung gemäß Angaben im Plan:
- 5_WF_ARK_SAN_107_a - Nst-Arbeiten Edelstahl-Verklammerung
- 5_WF_ARK_SAN_117_a - Nst-Arbeiten Klammern und Anker Schicht Q3

Es sind in den EP dieser Position alle Erschwernisse einzukalkulieren, die sich aus den beengten Einbaubedingungen ergeben (-> Arbeitsraumhöhe zwischen OK "Schicht Q3" und UK "Unterer Kranz der Stahlabfangung" = ca. 30cm)

Herstellung in fertiger Leistung, mit allen Materialien einschl. aller Nebenleistungen
Abrechnung pro Stück
Menge: 2,000 St

**12.03.40 Q3 - Verbundnadeln, Edelstahl V4A, FK70, D12mm, L=500mm, mit Muttern + US**
*** Bezugsbeschreibung
Liefern und Einbauen von Verbundnadeln, Edelstahl-Gewindestange V4A, Festigkeitsklasse FK70, M12mm, L=500mm (ggf. örtlich ablängen nach Erfordernis), mit 2x Mutter und 1x Unterlegscheibe D37mm;
Folgende Arbeitsschritte, Maßnahmen und Materialien sind Bestandteil der Leistung:
- Lage: Verbundnadeleinbau waage/horizontal; im Grundriss gedreht 70-90Grad zur Bauteilkante
- Herstellung einer Lochbohrung im Kalksteinkernmauerwerk (passende Höhenausrichtung zur jeweiligen Quaderoberkante), mit D14-15mm (Bohrung im "gesunden" Kalkstein), Reinigen/ Ausblasen des Bohrlochs und einkleben der Verbundnadel mit zugelassenem Epoxidharzverbundmörtel (Leitprodukt: Fischer FIS EM Plus od. glw.) mit ETA-zertifizierter Nutzungsdauer von >= 100 Jahren; Hinweis: keine Vinylester-Hybridmörtel verwenden;
- Zur Verankerung des Verbundnadel-Kopfes (bestehend aus: aufgedrehte Mutter+US+Kontermutter) ist im neuen Sandsteinquader eine oberseitige Nut l/b/h = 250/30/40mm + Vertiefung (im Bereich M+US+M) auszuführen; nach Einbau des Gewindesabes die Vertiefung / Nut vollflächig mit Epoxidharzmörtel (Fischer FIS EM od. glw.) alternativ mit Ruberstein Ankermörtel R (hochsulfatbeständig) verfüllen und vergießen (kraftschlüssiger Verbund)

sowie Ausführung und Herstellung gemäß Angaben im Plan:
- 5_WF_ARK_SAN_108_a - Nst-Arbeiten Edelstahl-Verankerungen
- 5_WF_ARK_SAN_117_a - Nst-Arbeiten Klammern und Anker Schicht Q3

Es sind in den EP dieser Position alle Erschwernisse einzukalkulieren, die sich aus den beengten Einbaubedingungen ergeben (-> Arbeitsraumhöhe zwischen OK "Schicht Q3" und UK "Unterer Kranz der Stahlabfangung" = ca. 30cm)

Herstellung in fertiger Leistung, mit allen Materialien einschl. aller Nebenleistungen
Abrechnung pro Stück
Menge: 12,000 St

**12.03.41 S1-Q3 - Spalt zw. Außenschale und Kern-MW vermörteln**
*** Bezugsbeschreibung
Liefern und Einbauen Mauer- u. Restaurierungsmörtel HSM 5 von tubag, 5N/mm2, mit hohem Sulfatwiderstand (Produkt gem. Abstimmungen mit MFPA, IFS, STSG, TLDA),
- für die vollflächige und kraftschlüssige Vermörtelung / Verfüllung der Bereiche zwischen Rückseite neue Sandsteinquader und best. Pfeilerkernmauerwerk
- auszuführen im Rahmen des abschnittsweisen Herstellen der einzenen Schichten
- Spaltbreite/Fugentiefe = 50mm bis 80mm
- Spalthöhe = 27cm bis 35cm (je Schicht)

Ausführungsbereich: Schicht S1, S2, Q1, B1, Q2, B2, Q3

Herstellung in fertiger Leistung, mit allen Materialien einschl. aller Nebenleistungen
Abrechnung je Schicht, nach hergestellten m vor Ort
Menge: 35,000 m

**12.03.42 S1-Q3 - Fugenverguss je Lagerfuge**
*** Bezugsbeschreibung
Fugenverguss der Mauerwerksfugen (der gesamten, 4-seitig umlaufenden Lagerfuge) zur Herstellung stoffschlüssiger Mauerwerksfugen.
Lagerfuge Sockel: 1x (1,58 m + 2,12 m + 1,58 m + 2,12 m)
Lagerfugen Pfeilerschaft 7x (1,23 m + 1,78 m + 1,23 m + 1,78m)

Folgene Arbeitsschritte bilden Leistungsbestandteil:
- Einlegen / Einbau von Injektionsröhrchen (Packer) und Entlüftungsröhrchen zum nachträglichen Verpressen der Lagerfugen u. Anschlussfugen. Der Abstand der Röhrchen beträgt ca. 15 cm.
- Verdämmen ggf. offener Fugen, Spalte und Klüfte mit Steinergänzungsmörtel
- Vorzunässen des Untergrundes durch Injektion von Wasser
- Anmischen des Mörtels und Einstellung der Konsistenz durch Zugabe von sauberem Leitungswasser.
- Injektion des Mörtels mit geeigneter Maschinentechnik in die Injektionsröhrchen (z.B. mit Schnecken- oder Kolbenpumpen), Ausführung von unten nach oben.
- Aus dem Entlüftungsrohr austretender Mörtel ist umgehend zu Entfernen.

Injektionsgut: Mörtel für Mauerwerksverfüllung und -verpressung unter geringem Druck, für gipshaltiges Mauerwerk geeigent, Druckfestigkeit: 5 N/mm² nach 28 d, Materialvorgabe: Tubag HSV-p Verpressmörtel (Produkt gem. Abstimmungen mit MFPA, IFS, STSG, TLDA)

Die Abrechnung erfolgt nach bearbeiteter, 4-seitig umlaufender
Lagerfuge wie oben beschrieben.
Menge: 8,000 St

**12.03.43 G - Verbundnadeln, Edelstahl V4A, FK70, D12mm, L=500mm, rückseitig eingebaut (verdeckt)**
*** Bezugsbeschreibung
Liefern und Einbauen von Verbundnadeln, Edelstahl-Gewindestange V4A, Festigkeitsklasse FK70, M12mm, L=500mm (ggf. örtlich ablängen nach Erfordernis),
Folgende Arbeitsschritte, Maßnahmen und Materialien sind Bestandteil der Leistung:
- Lage: Verbundnadeleinbau waage/horizontal; im Grundriss 90Grad zur Bauteilkante
- Einmessen Nadeln gem. Plan
- Herstellung einer Lochbohrung im Kalksteinkernmauerwerk (passende Höhenausrichtung zur jeweiligen Quaderoberkante), mit D14-15mm (Bohrung im "gesunden" Kalkstein), Reinigen/ Ausblasen des Bohrlochs und einkleben der Verbundnadel mit zugelassenem Epoxidharzverbundmörtel (Leitprodukt: Fischer FIS EM Plus od. glw.) mit ETA-zertifizierter Nutzungsdauer von >= 100 Jahren; Hinweis: keine Vinylester-Hybridmörtel verwenden;
- Einmessen der Verbundnadeln und Übertragung der Lage vom Pfeilerkernbereich auf die Sandsteinquader
- Herstellung rückseitige Lochbohrung im Sandsteinquader,  Bohrlochdurchmesser 25-30mm (D = größer, um maßliche Verschiebungen/Anpssungen beim Sandsteinquader-Einbau zu gewährleisten)
- Bohrloch im Sandsteinquader vollflächig mit Epoxidharzverbundmörtel (wie oben) verfüllen;
- Verbundnadeln beim Einschieben des Sandsteinquaders in die rückseitigen Bohrlöcher einfädeln
- Es sind alle lagegenauen Einmessungen einzukalkulieren

sowie Ausführung und Herstellung gemäß Angaben im Plan:
- 5_WF_ARK_SAN_118_a - Nst-Arbeiten Klammern und Anker Schicht G
- hier behandelt, die Verbundnadeln Nr. (B1) (B2) (E) gem. o.g. Plan

Hinweise: Die Anordnung der Verbundnadeln bestimmt die Einbau-Abfolge der Sandsteinquader am Kämpfergesims.
Es sind in den EP dieser Position alle Erschwernisse einzukalkulieren, die sich aus den beengten Einbaubedingungen ergeben (-> Arbeitsraumhöhe zwischen OK "Quadermauerwerk Q3" und UK "Kämpfergesims" = ca. 30cm)

Herstellung in fertiger Leistung, mit allen Materialien einschl. aller Nebenleistungen
Abrechnung pro Stück
Menge: 12,000 St

**12.03.44 G - Edelstahlklammern fertigen, liefern, einbauen**
*** Bezugsbeschreibung
Lieferung und Einbau von schichtenweise in die Oberseiten der Werksteine einzulegender Edelstahlklammern, gemäß den Maßangaben in den Plänen.

Folgende Arbeitsschritte, Maßnahmen und Materialien sind Bestandteil der Leistung:
- Herstellung und Lieferung von U-förmigen Edelstahlklammern, V4A 1.4401, Maße: 220mm x 35mm x 50mm = l x b x h, Materialdicke: 5mm.
- Natursteinklammern von oben in den neuen Sandstein einlassen
- Herstellung von Nuten und Vertiefungen in den Werksteinen: Breite: 50mm, Tiefe: 15mm bis 60mm (im Bereich der Krampe)
- Klammer einsetzten + Herstellung vollflächiger Verguss der Klammern mit Epoxidharzmörtel (Fischer FIS EM od. glw.) alternativ mit Ruberstein Ankermörtel R (hochsulfatbeständig), als kraftschlüssiger Verbund

sowie Ausführung und Herstellung gemäß Angaben im Plan:
- 5_WF_ARK_SAN_107_a - Nst-Arbeiten Edelstahl-Verklammerung
- 5_WF_ARK_SAN_118_a - Nst-Arbeiten Klammern und Anker Schicht G

Hinweise: Die Klammern im Kämpfergesims können erst nach Rückbau der Kämpferschicht K eingebaut werden.
Es sind in den EP dieser Position alle Erschwernisse einzukalkulieren, die sich aus den beengten Einbaubedingungen ergeben (-> Arbeitsraumhöhe zwischen OK "Kämpfergesims" und UK "erste Bogenbosse" = ca. 30cm)

Herstellung in fertiger Leistung, mit allen Materialien einschl. aller Nebenleistungen
Abrechnung pro Stück
Menge: 4,000 St

**12.03.45 G - Verbundnadeln 60Grad, Edelstahl V4A, FK70, D12mm, L=600mm**
*** Bezugsbeschreibung
Liefern und Einbauen von Verbundnadeln, Edelstahl-Gewindestange V4A, Festigkeitsklasse FK70, M12mm, L=600mm (ggf. örtlich ablängen nach Erfordernis),
Folgende Arbeitsschritte, Maßnahmen und Materialien sind Bestandteil der Leistung:
- Lage: Verbundnadeleinbau schräg von oben in das Kämpfergesims unter 20-60Grad (Einbau erfolgt nach Rückbau der Kämpferschicht K)
- Herstellung einer geneigten Lochbohrung mit Maßen u. Randabständen gem. Plan; schräg durch jeweils zwei Gesimssteine
- Bohrlochansatzpunkt gem. Plan, unterhalb der späteren Kämpferschicht verdeckt
- Bohrlochdurchmesser D14-15mm
- Bohrlochreinigung einschl. Ausblasen und Aussaugen
- Gewindestange einkleben mit zugelassenem Epoxidharzverbundmörtel (Leitprodukt: Fischer FIS EM Plus od. glw.) mit ETA-zertifizierter Nutzungsdauer von >= 100 Jahren; Hinweis: keine Vinylester-Hybridmörtel verwenden;
- Gewindestab versenkt einbauen (-25mm bis -30mm)
- Bohrlochansatz mit geeignetem Steinergänzungsmörtel flächenbündig verschließen
- Es sind alle lagegenauen Einmessungen einzukalkulieren

sowie Ausführung und Herstellung gemäß Angaben im Plan:
- 5_WF_ARK_SAN_118_a - Nst-Arbeiten Klammern und Anker Schicht G

Hinweise: Die schrägen Verbundnadeln im Kämpfergesims können erst nach Rückbau der Kämpferschicht K eingebaut werden.
Es sind in den EP dieser Position alle Erschwernisse einzukalkulieren, die sich aus den beengten Einbaubedingungen ergeben (-> Arbeitsraumhöhe zwischen OK "Kämpfergesims" und UK "erste Bogenbosse" = ca. 30cm)

Herstellung in fertiger Leistung, mit allen Materialien einschl. aller Nebenleistungen
Abrechnung pro Stück
Menge: 4,000 St

**12.03.46 G - Fugenverguss je Lagerfuge**
*** Bezugsbeschreibung
Fugenverguss der Mauerwerksfugen (der gesamten, 4-seitig umlaufenden Lagerfuge) zur Herstellung stoffschlüssiger Mauerwerksfugen.
Lagerfuge unten: 1x (1,15 m + 1,70 m + 1,15 m + 1,70 m)
Lagerfugen oben: 1x (1,16 m + 1,70 m + 1,16 m + 1,70m)

Folgene Arbeitsschritte bilden Leistungsbestandteil:
- Einlegen / Einbau von Injektionsröhrchen (Packer) und Entlüftungsröhrchen zum nachträglichen Verpressen der Lagerfugen u. Anschlussfugen. Der Abstand der Röhrchen beträgt ca. 15 cm.
- Verdämmen ggf. offener Fugen, Spalte und Klüfte mit Steinergänzungsmörtel
- Vorzunässen des Untergrundes durch Injektion von Wasser
- Anmischen des Mörtels und Einstellung der Konsistenz durch Zugabe von sauberem Leitungswasser.
- Injektion des Mörtels mit geeigneter Maschinentechnik in die Injektionsröhrchen (z.B. mit Schnecken- oder Kolbenpumpen), Ausführung von unten nach oben.
- Aus dem Entlüftungsrohr austretender Mörtel ist umgehend zu Entfernen.

Injektionsgut: Mörtel für Mauerwerksverfüllung und -verpressung unter geringem Druck, für gipshaltiges Mauerwerk geeigent, Druckfestigkeit: 5 N/mm² nach 28 d, Materialvorgabe: Tubag HSV-p Verpressmörtel (Produkt gem. Abstimmungen mit MFPA, IFS, STSG, TLDA)

Die Abrechnung erfolgt nach bearbeiteter, 4-seitig umlaufender
Lagerfuge wie oben beschrieben.
Menge: 2,000 St

**12.03.47 G - Hohlraumverfüllung hinter Kämpfergesims**
*** Bezugsbeschreibung
Durch die Einbaubedingungen an der Kämpfergesimslage ("Einschieben" der Quader) müssen die verbliebenennicht vermörtelten Spalte / Klüfte zw. Kernmauerwerk und Sandsteinquader-Rückseite kraftschlüssig und vollflächig verfüllt / verpresst werden.

Maßnahme:
- vollflächiges und kraftschlüssiges Verpressen / Verfüllen der unvermörtelten Bereiche zwischen Rückseite neue Sandsteinquader und best. Pfeilerkernmauerwerk
- zur Herstellung stoffschlüssiger Mauerwerksfugen

Geometrieangaben als Kalkulationsansatz:
- Spaltbreite/Fugentiefe = 50mm bis 80mm
- Spalthöhe = 27cm bis 35cm
- Bearb.-Umfang = 1x (1,15m + 1,70m + 1,15m + 1,70m)

Folgene Arbeitsschritte bilden Leistungsbestandteil:
- Einbau von Injektionsröhrchen (Packer) und Entlüftungsröhrchen zum nachträglichen Verpressen der Hohlräume. Der Abstand der Röhrchen beträgt ca. 15 cm.
- Verdämmen ggf. offener Fugen, Spalte und Klüfte mit Steinergänzungsmörtel
- Vorzunässen des Untergrundes durch Injektion von Wasser
- Anmischen des Mörtels und Einstellung der Konsistenz durch Zugabe von sauberem Leitungswasser.
- Injektion des Mörtels mit geeigneter Maschinentechnik in die Injektionsröhrchen (z.B. mit Schnecken- oder Kolbenpumpen), Ausführung von unten nach oben.
- Aus dem Entlüftungsrohr austretender Mörtel ist umgehend zu Entfernen.

Injektionsgut: Mörtel für Mauerwerksverfüllung und -verpressung unter geringem Druck, für gipshaltiges Mauerwerk geeigent, Druckfestigkeit: 5 N/mm² nach 28 d, Materialvorgabe: Tubag HSV-p Verpressmörtel (Produkt gem. Abstimmungen mit MFPA, IFS, STSG, TLDA)

Die Abrechnung erfolgt nach bearbeiteter, 4-seitig umlaufender
Hohlraumverfüllung wie oben beschrieben, als 1 Stück.
Menge: 1,000 St

**12.03.48 K - Verbundnadeln, Edelstahl V4A, FK70, D12mm, L=500mm, rückseitig eingebaut (verdeckt)**
*** Bezugsbeschreibung
Liefern und Einbauen von Verbundnadeln, Edelstahl-Gewindestange V4A, Festigkeitsklasse FK70, M12mm, L=500mm (ggf. örtlich ablängen nach Erfordernis),
Folgende Arbeitsschritte, Maßnahmen und Materialien sind Bestandteil der Leistung:
- Lage: Verbundnadeleinbau waage/horizontal; im Grundriss 90Grad zur Bauteilkante
- Einmessen der Nadeln gem. Plan
- Herstellung einer Lochbohrung im Kalksteinkernmauerwerk (passende Höhenausrichtung zur jeweiligen Quaderoberkante), mit D14-15mm (Bohrung im "gesunden" Kalkstein), Reinigen/ Ausblasen des Bohrlochs und einkleben der Verbundnadel mit zugelassenem Epoxidharzverbundmörtel (Leitprodukt: Fischer FIS EM Plus od. glw.) mit ETA-zertifizierter Nutzungsdauer von >= 100 Jahren; Hinweis: keine Vinylester-Hybridmörtel verwenden;
- Einmessen der Verbundnadeln und Übertragung der Lage vom Pfeilerkernbereich auf die Sandsteinquader
- Herstellung rückseitige Lochbohrung im Sandsteinquader,  Bohrlochdurchmesser 25-30mm (D = größer, um maßliche Verschiebungen/Anpssungen beim Sandsteinquader-Einbau zu gewährleisten)
- Bohrloch im Sandsteinquader vollflächig mit Epoxidharzverbundmörtel (wie oben) verfüllen;
- Verbundnadeln beim Einschieben des Sandsteinquaders in die rückseitigen Bohrlöcher einfädeln
- Es sind alle lagegenauen Einmessungen einzukalkulieren

sowie Ausführung und Herstellung gemäß Angaben im Plan:
- 5_WF_ARK_SAN_101_a - Nst-Arbeiten Übersichtsplan
- 5_WF_ARK_SAN_119_a - Nst-Arbeiten Klammern und Anker Schicht K

Hinweise: Sich kreuzende Verbundnadeln Höhenversetzt einbauen.
Es sind in den EP dieser Position alle Erschwernisse einzukalkulieren, die sich aus den beengten Einbaubedingungen ergeben (-> Arbeitsraumhöhe zwischen OK "Kämpfergesims" und UK "Bogenbosse" = ca. 30cm)

Herstellung in fertiger Leistung, mit allen Materialien einschl. aller Nebenleistungen
Abrechnung pro Stück
Menge: 13,000 St

*Hinweis: >>> BEARBEITUNG KÄMPFERSCHICHT (K) - Vortext*
Nachdem das Außenschalenmauerwerk bis zum Kämpfergesims wieder neu hergestellt ist, erfolgt ein Teilrückbau an der Stahlabfangkonstruktion (ist in gesonderter Position erfasst!). Dabei wird der "Unteren Stahl-Kranz"entfernt, sodass die Sandsteine über dem Kämpfergesims bearbeitet nun werden können.

**12.03.49 Herstellung der temporären Bogenabstützung, einschl. liefern, vorhalten, sowie rückbauen u. abtransportieren (nach Abschluss der Sanierung)**
*** Bezugsbeschreibung
Herstellung der temporären "Bogenabstützung mit Horizontalverspannung" nach
Plan 5_WF_ARK_SAN_120_a - Abstützung Bogenbereich I
mit folgenden Einzelkomponenten:

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
In den EP dieser Position sind sämtliche Nebenleistungen und Materialien einzurechnen, eischl.liefern, vorhalten u. zurückbauen (nach Abschluss der Bauzeit).
Die Abrechnung erfolgt pauschal, nach hergestelltem Stück "Bogenabstützung mit Horizontalverspannung"
Menge: 1,000 St

**12.03.50 Sicherung der Bogenbossen mit Verbundnadeln, Edelstahl V4A, D12mm, L=750mm (Schicht über K)**
*** Bezugsbeschreibung
Liefern und Einbauen von Verbundnadeln, Edelstahl V4A-M12mm, L = bis 75 cm, einschl. Herstellung einer Lochbohrung D16mm, Reinigen/ Ausblasen des Bohrlochs und einkleben der Verbundnadel mit zugelassenem Epoxidharzverbundmörtel (Leitprodukt: Fischer FIS EM Plus od. glw.), Verbundnadel versenkt einbauen, Bohrloch nach Einbau mit Steinergänzungsmörtel verschließen;
- Ausführung gemäß Plan: 5_WF_ARK_SAN_119_a - Nst-Arbeiten Klammern und Anker Schicht K (Bauteile B)
- Bohrungen schräg geneigt durch Sandstein, zur Rückverankerung in den Kernbereich
- Einbauort: Bossenlage der Arkadenbögen, unmittelbar über den auszubauenden Kämpferschicht K
einschl. aller Materialien mit liefern, einbauen sowie allen zur Umsetzung dazugehörigen Nebenleistungen
Menge: 8,000 St

**12.03.51 K - Rückbau Kämpferschicht - analoge Ausführung wie Position "Rückbau Außenschale Pfeiler"**
*** Bezugsbeschreibung
Rückbau der Sandsteinquader der Kämpferschicht "K"
- analog den Vorgaben in Position "Rückbau Außenschale Pfeiler (Schichten S1, S2, Q1, B1, Q2, B2, Q3, G)", jedoch hier zeitlich versetzt (Siehe Erläuterungen im Vortext) und Abschnittsweise im Wechsel mit Wiederherstellung "neue Kämpferschicht".
- Ausbau der Räthsandsteine, Lettenkeupersandsteine u. Elbsandsteine erschütterungsarm, bis an den Kalkstein-Kernmauerwerksbereich heran (T= bis 30cm)
- Die Einzelmaße der rückzubauenden Steine (diese ggf. mehrfach gebrochen) bis zu:120cm x 30cm x 30cm =LxTxH
- Ausführung sonst wie "Pos. Rückbau Außenschale"

Die Abrechnung erfolgt nach rückgebautem m3 Außenschale (Werksteine) in unterschiedlichen Größen und Teil-Mengen, nach örtlichem Aufmaß.
Menge: 0,350 m3

**12.03.52 K - Zulage zerstörungsfreier Ausbau - analog Zulage-Pos. "Rückbau Außenschale (Schichten S1, S2, Q1, B1, Q2, B2, Q3, G)"**
*** Bezugsbeschreibung
Als Zulage für die Vorgängerposition sind Kosten und Mehraufwendungen in diesen EP einzukalkulieren, welche anfallen für:
- zerstörungsfreier /-armer Ausbau der Quader-, Bossen-, Gesims- u. Sockelsteine als Grundlage für eine mögliche Wiederverwendung und zur Erfassung vorhandener Strukturschäden
- Erschwernisse beim Steinausbau, die aus der vorhandenen Verzahnung zw. Kern- u. Außenschalenmauerwerk resultieren (Steine wurden mit unterschiedlichen Einbindemaßen lageweise versetzt eingebaut)
- Schichtengenaue u. richtungsgetreue Zwischenlagerung der ausgebauten Steine im  BE-Bereich, zur Nachkartierung, Beurteilung der Wiederverwendbarkeit durch Restauratot/Tragwerksplaner (Vorhaltedauer >= 1 Woche)
- Markierung der Steine u. Steinlagen mit Steinkreide entsprechend den Bezeichnung in den Plänen
- Erstellung einer begleitenden Fotodokumentation durch AN auf der Baustelle, begleitend zum Rückbau entsprechend Rückbau-Fortschritt, mit aussagekräftigen Aufnahmen zu Steinen, Verbundbereichen zw. Außenschale u. Kern-MW und zum freigelegten Kern-MW-selbst; mit baubegleitender Übersendung der Aufnahmen an die Bauleitung / Tragwerksplanung
einschl. aller Nebenleistungen, Transporte u. Personaleinsätze.

Die Abrechnung erfolgt als Zulage pro m3 für das ausgebaute Material, gemäß Aufmaß u. Realisierung vor Ort
Menge: 0,350 m3

**12.03.53 K - Rückschnitt hervorstehende Gewindestangen M20, um 20cm bis 30cm**
*** Bezugsbeschreibung
Nach Rückbau des "Unteren Stahlabfang-Kranzes" und Ausbau der Kämpferschicht müssen die eingeklebten Gewindestangen / Verbundnadeln der Position (10.29) ff zurückgeschnitten werden, um die neuen Sandsteinquader einbauen zu können.

In den EP dieser Position sind folgende Leistungsinhalte, Maßnahmen, Geräteeinsätze und Materialien einzukalkulieren:
- hervorstehende Gewindestangen M40-V4A nach Rückbau Sandsteinquader zurückschneiden,
- Rückschneidelänge jeweils 20-30cm, bis ans Kern-MW
- einschl. aller Geräte, Trennschneider, etc., sowie notwendigen Arbeitsgerüsten (sofern nicht in gesonderter Position erfasst)
- einschl. Abtransport und Entsorgung Ausbaumaterial
- einschl. aller Erschwernisse und Beengten Arbeitsräume

in fertiger Leistung, Abrechnung je Stück
Kalkulationsansatz: 4 Pfeilerseiten x je 4 Verbundnadeln
Menge: 16,000 St

*Hinweis: >>> FUGEN-ARBEITEN*

**12.03.54 Neuverfugung Deckfuge Werksteine**
*** Bezugsbeschreibung
Neuverfugung der Werksteinfugen mit einem mineralischen Fugenmörtel. Der Fugeneinbau erfolgt manuell entsprechend der Vorschriften des Mörtelherstellers. Insbesondere Schutz vor direkter Bewitterung während der Trocknung. Alle erforderlichen Vor- und Nebenleistungen sind in den EP dieser Position einzurechenen.

Materialempfehlung: Mineralische Mauermörtel, sulfatbeständiger Werktrockenmörtel G, Mörtelgruppe M5 nach DIN EN 998-2, Rajasil FM HS NA, Korngröße: 0-1 mm. Hersteller: HECK Wall Systems GmbH, 95615 Marktredwitz, od. glw. (nach vorheriger Abstimmung mit STSG u. Denkmalpflege)
Der AN hat sich vor der Materialbestellung mit dem Hersteller in Verbindung zu setzten und entsprechende Abstimmungen zur Mörtelfestigkeit zu treffen (bzgl. einer Abmagerung der üblichen Werkmischung, von Mörtelfestigkeit M5 auf M2,5), sodass den steinrestauratorischen Forderungen nachgekommen wird.

Fugenbreiten: Lagerfugen: 0,6cm bis 1,0cm und Stoßfugen: 0,8cm bis 10cm
Fugentiefe: bis 1,5cm bis 2,5cm
Oberfläche: Steinkopfbündig gekratzt

Vor Beginn der Arbeiten sind Muster zur Verfugung zwecks
Überprüfung der Farbigkeit und Oberflächenstruktur anzulegen.

Die Abrechnung erfolgt nach laufenden Metern ausgeführter
Deckverfugung. Als fertige Leistung einschl. aller erforderlichen
Nebenleistungen.
Menge: 70,000 m

*Hinweis: >>> FUGENARMIERUNG UND SONST. ERTÜCHTIGUNGEN*

**12.03.55 Moso-Lochblechstreifen, B = 50 mm, aus Edelstahl, als Fugenarmierung, für Neuaufmauerung**
*** Bezugsbeschreibung
Liefern und Einbauen Moso-Lochblechstreifen aus Edelstahl als Fugenarmierung, B = 50 mm, örtlich ablängen/ anpassen nach Aufmass, nach Vorgaben Bauleitung/Tragwerksplanung in neu aufgemauerten Bereichen des Pfeilerschaftes im Rahmen der Wiederaufmauerung der Sandstein-Quader einbauen; es ist kein Einschlitzen in die Bestandsfuge erforderlich!
Ausführung in Einzellängen von 1,10 m bis 2,00 m
Menge: 15,000 m

**12.03.56 wie Vorpos., jedoch Einbau im Bestands-Mauerwerk, Quader-MW**
*** Bezugsbeschreibung
Liefern und Einbauen Moso-Lochblechstreifen aus Edelstahl als Fugenarmierung, B = 50 mm, örtlich ablängen/ anpassen,
nach Vorgaben Bauleitung im Bestands-Mauerwerk, Quader-Mauerwerk (Sandsteine) wie folgt einbauen:
- sauberes Ausräumen der Lagerfuge, bestehend aus Setz- und Fugenmörtel M5, bis 8 cm Tiefe
- Reinigung der Schlitzfuge, einschl. Ausblasen mit Druckluft
- Liefern und Einbauen von Edelstahl-Lochbändern Werkstoff-Nr. 1.4401 in unterschiedlichen Längen, bspw. MOSO-Lochband, od. glw.,
- eingeklebt mit Epoxidharzmörtel oder Spiralankermörtel, 2 cm zurückliegend, für den späteren Einbau der Deckfuge (in separater Pos.),
- Abstreuen zwecks Herstellung Haftverbund für die Deckfuge
- Ausführung in Einzellängen von 1,10 m bis 2,00 m
Menge: 10,000 m

**12.03.57 MW-Dübelanker, Edelstahl, d >= 4 mm, L = 350 mm**
*** Bezugsbeschreibung
Liefern und Einbauen von MW-Dübelanker, Edelstahl, d >= 4 mm, L = 350 mm, einschl. Dübel, im Kernmauerwerk einbohren und lagegerecht einbauen, (entsprechend Fugenhöhe Quadersteine der Außenschale aus Sandstein)
Material: Bever Dübelanker ZV-Welle, od. glw.
Menge: 10,000 St

**12.03.58 Verbundnadeln, Edelstahl V4A, D 12-14 mm, L = bis 80 cm**
*** Bezugsbeschreibung
Liefern und Einbauen von Verbundnadeln, Edelstahl V4A-M12-14 mm, L = bis 80 cm, einschl. Herstellung einer Lochbohrung D16mm, Reinigen/ Ausblasen des Bohrlochs und einkleben der Verbundnadel mit zugelassenem Epoxidharzverbundmörtel (Leitprodukt: Fischer FIS EM Plus od. glw.), und aller Nebenleistungen, zur statisch-konstruktiven Ertüchtigung des Kernmauerwerkes, nach örtlichen Vorgaben der Bauleitung
Menge: 5,000 St

**12.03.59 Verbundnadeln, Edelstahl V4A, D 12-14 mm, L = bis 100 cm**
*** Bezugsbeschreibung
Ausführung wie in Vorpos. beschrieben, jedoch L =
81-100 cm
Menge: 5,000 St

**12.03.60 Verbundnadeln, Edelstahl V4A, D 12-14 mm, L = bis 120 cm**
*** Bezugsbeschreibung
Ausführung wie in Pos."Verbundnadeln, Edelstahl V4A, D
12-14 mm, L = bis 80 cm" beschrieben,
jedoch L = 101-100 cm
Menge: 5,000 St

**12.03.61 Steinrestauratorstunden, auf Anweisung**
*** Bezugsbeschreibung
Stundensatz Steinrestaurator für Arbeiten, welche nicht in den Positionen erfasst sind und nur gegen Nachweis zur Ausführung kommen.
Die Stunden sind durch Bauherr/ Bauleitung zu veranlassen und im Tagesbericht zu bestätigen;
Vorlage Tagesbericht innerhalb von 3 Werktagen nach Ausführung bei Bauleitung oder Schlossverwaltung
Menge: 5,000 h

**12.03.62 Facharbeiterstunden, auf Anweisung**
*** Bezugsbeschreibung
Stundensatz Facharbeiter für Arbeiten, welche nicht in den Positionen erfasst sind und nur gegen Nachweis zur Ausführung kommen.
Die Stunden sind durch Bauherr/ Bauleitung zu veranlassen und im Tagesbericht zu bestätigen;
Vorlage Tagesbericht innerhalb von 3 Werktagen nach Ausführung bei Bauleitung oder Schlossverwaltung
Menge: 5,000 h

**12.03.63 Helferstunden, auf Anweisung**
*** Bezugsbeschreibung
Stundensatz Bauhelfer/Hilfsarbeiter für Arbeiten, welche nicht in den Positionen erfasst sind und nur gegen Nachweis zur Ausführung kommen.
Die Stunden sind durch Bauherr/ Bauleitung zu veranlassen und im Tagesbericht zu bestätigen;
Vorlage Tagesbericht innerhalb von 3 Werktagen nach Ausführung bei Bauleitung oder Schlossverwaltung
Menge: 5,000 h

*Hinweis: >>> BEGLEITENDE ARBEITEN (Vortext)*
Die steinrestauratorische Bearbeitung der Bögen wird in einem gesonderten Ausschreibungs-Los behandelt. Für ggf.  notwendige Steinmetzarbeiten und Natursteinergänzungen, die im Rahmen der Pfeilersanierung (begleitend, flankierend) auszuführen sind, kommen die nachfolgenden Positionen zur Anwendung.

VORTEXT Natursteinergänzungen Freudenbacher Sandstein
Das exakte Aufmaß vom Auftragnehmer anzufertigen. Für die Passgenauigkeit der Teile ist er in vollem Umfang selbst verantwortlich.

Folgende Leistungen sind zudem in den EP der nachfolgenden
Positionen einzukalkulieren:
- die Abnahme späterer Überputzungen und dergleichen, das Ausarbeiten und Entsorgen des Altmaterials, einschl. Sicherungsmaßnahmen an angrenzenden Bauteilen und aller notwendigen temporären Abstützvorkehrungen.
- die Anfertigung von Werkzeichnungen und Schablonen, die nach Aufforderung der Bauleitung zu übergeben sind.
- das Herstellen und Liefern von Neuteilen und Vierungen aus dem vertraglich vereinbarten Materialien.
- Ausführung der Vierungen gegen das Lager gesägt, auf Schicht versetzt.
- der Einbau und die Verankerung der Teile unter Verwendung von Edelstahlankern oder -klammern, die in Epoxidharzmörtel eingeklebt werden, einschl. aller erforderlichen Ausmauerungsarbeiten einschl. aller erforderlichen Transport- und Hebewerkzeuge, auch auf dem Gerüst.
- Der Versatz erfolgt (gem. Abstimmungen mit MFPA, IFS, STSG, TLDA) mit Restaurierungsmörtel HSM 5 von tubag, 5N/mm2, mit hohem Sulfatwiderstand (od. glw. sofern vom AN die Zustimmung o.g. Instititionen vorgelegt wird)
- die Anpassung der Farbigkeit an den umgebenden Bestand mittels Retusche nach Vorgaben Restaurator.

Die Arbeiten sind fachlich unter Beachtung der DIN 18332
auszuführen.

Hinweise: Die Oberflächenbearbeitung erfolgt im Hinblick auf den jeweils angrenzenden Altbestand (gespitzt, überzahnt [hier: Eisenbreite: 3 cm, 5-zahniges geschmiedetes Eisen], frei vom Hieb) sowie auf Rille senkrecht scharriert mit geschmiedetem Scharriereisen, Eisenbreite: 8 cm, Bearbeitung von Hand.

Alterungserscheinungen am Altbestand sind bildhauerisch in die Oberflächenbearbeitung des angrenzenden Werkstückes zu
übernehmen, z.B. durch: Partikelstrahlen.
Sägeglatte, gefräste od. maschinelle Oberflächen sind an allen Werkstückkanten nicht zulässig.
Vierungen sind punktuell einzukleben und bei Bedarf zu verdübeln.
Die Fugen zw. Vierung und Originalstein sind mit
Steinergänzungsmörtel zu schließen und dem Bestand
anzupassen.
Der ursprüngliche Fugenschnitt ist grundsätzlich einzuhalten. Das erforderliche Ausarbeiten hat bei den Vierungen
winkelrecht zu erfolgen. Verankerungen sollen außen nicht sichtbar werden.

Materialvorgabe:
- Lettenkeuper-Sandstein, Farbe braunrot bis violettrot, Handelsname: Freudenbacher Sandstein
- Rohdichte (nach DIN EN 1936): 2.070-2.012 kg/m³
- Druckfestigkeit (nach DIN EN 1926): 50-54 Mpa
- Wasseraufnahme (nach DIN EN 13755): 6,8-7,3 %.
- Lieferant: Lieferant: Fa. Roland Vorherr, Freudenbach 86, 97993 Creglingen.

Die endgültige Entscheidung bezüglich der Materialauswahl wird nach der Vorlage von Probestücken und vergleichbaren
Steinparametern bei Auftragsvergabe durch Bauherr/ Bauleitung getroffen.

**12.03.64 Vierungen profiliert, Freudenbacher Sandstein**
*** Bezugsbeschreibung
Ausführung wie im Vortexst/Hinweistext: "Natursteinergänzungen Freudenbacher Sandstein" beschrieben. Hier: profilierte Vierungen aus Sandstein in verschiedenen Einzelgrößen zw. 0,03 m3 und 0,10 m3.

Die Abrechnung erfolgt gemäß der Empfehlungen der VOB/C und DIN 18332 nach m3 eingebauter prof. Vierung.
Menge: 0,100 m3

**12.03.65 Fugenverguss, Einzellänge bis 1,20 m**
*** Bezugsbeschreibung
Fugenverguss der Mauerwerksfugen zur Entlastung der äußeren Gesteinsbereiche.

Folgene Arbeitsschritte bilden Leistungsbestandteil:
- Einschnitt der Werksteinfugen mittels Winkelschleifer Schnittbreite: 4 mm, Schnitttiefe: 6 cm.
- Einlegen von Injektionsröhrchen (Packer) zum nachträglichen Verpressen der Anschlussfugen während des Einbaus der Vierungen (Injektions- und Entlüftungsröhrchen). Der Abstand der Röhrchen beträgt ca. 15 cm.
- Verdämmen ggf. offener Fugen, Spalte und Klüfte mit Steinergänzungsmörtel. Vorzunässen des Untergrundes durch Injektion von Wasser.
- Anmischen des Mörtels und Einstellung der Konsistenz durch Zugabe von sauberem Leitungswasser.
- Injektion des Mörtels mit geeigneter Maschinentechnik in die Injektionsröhrchen (z.B. mit Schnecken- oder Kolbenpumpen), Ausführung von unten nach oben.
- Aus dem Entlüftungsrohr austretender Mörtel ist umgehend zu Entfernen.

Injektionsgut: Mörtel für Mauerwerksverfüllung und -verpressung unter geringem Druck, für gipshaltiges Mauerwerk geeignet, Druckfestigkeit: ca. 5 N/mm² nach 28 d, Materialvorgabe (nach Abstimmung mit MFPA, IFS, STSG, TLDA): Tubag HSV-p Verpressmörtel, 0 mm, Hersteller: Sievert Baustoffe SE & Co. KG, 49090 Osnabrück, od. glw.

Ausführung nach Abstimmung und Freigabe durch Bauleitung. Die Abrechnung erfolgt nach bearbeiteter Fuge, Einzellänge bis zu 1,20 m.
Menge: 1,000 St

**12.03.66 Festigung Sandsteinoberflächen**
*** Bezugsbeschreibung
Festigung von Sandsteinoberflächen, welche Schäden mit Materialzerstörung aufweisen. Zum Einsatz kommt hier ein Steinfestiger auf Kieselesterbasis ohne Hydrophobierungszusatz, Gelabscheidungsrate 100g/l, z.B. KSE 100, Remmers GmbH, 49624 Löningen, od. glw.
Die Verarbeitung erfolgt gemäß Herstellerangaben und entsprechender Richtlinien WTA manuell im Flutverfahren nass in nass, z.B. über Spritzflasche in bis zu drei Arbeitsgängen. Die vom Hersteller angegebenen klimatischen Rahmenbedingungen sind unbedingt einzuhalten. Der Materialverbrauch richtet sich je nach Saugfähigkeit des porösen Baustoffs, liegt im Mittel jedoch bei 3 l/m². Nicht eindringender, überschüssiger Festiger ist nachzuwaschen.
Angrenzende Flächen dürfen nicht mit Festiger benetzt werden.
Die Festigung muss mind. zwei Wochen Standzeit aufweisen, bevor die sich anschließenden Arbeiten durchgeführt werden können.
Die unten angegebene m2 - Angabe bezieht sich auf unterschiedlich große Bereiche von 0,10m2 bis 1,00m2 Größe.
Menge: 1,000 m2

**12.03.67 Hinterfüllen / Fixieren von Gesteinsschalen, mineralisch**
*** Bezugsbeschreibung
Die Maßnahme erfolgt mit dem Ziel, lose Steinoberflächen wieder an den Untergrund anzubinden. Hierzu werden hohl liegende Steinoberflächen punktuell mit einzubringendem Material hinterfüllt.
Die Applikation erfolgt mit geeigneten Injektionswerkzeugen, wie z.B. mit Kanülen, die mit Heißkleber eingesetzt werden und mit Spritzen.
Hinterfüllung der Gesteinsschalen mit einem mineralisch gebundenen Steinsilikatkleber auf Basis von Quarzmehlen und Kieselsol. Es sind je m² zu bearbeitender Natursteinoberfläche von bis zu 5 Injektionen
auszugehen (Mindestanbindungsfläche / Injektion: 20cm²).

Alle erforderlichen Vor- und Nebenleistungen sind in den EP dieser Position mit einzukalkulieren. Dies betrifft u.a. die Anböschung der Abbruchränder, um dem Austritt des Injektionsmörtels entgegen zu wirken. Weiterhin ist die Entfernung von sich hinter der Schale befindlichen losen Materialien durch Ausblasen mit Leistungsbestandteil. Wenn möglich sind deformierte Schalen wieder in ihre ursprüngliche Form durch Niederdrücken zurückzuführen. Die Bereiche werden von der Bauleitung festgelegt.

Die Abrechnung erfolgt nach bearbeiteten m2 Steinoberfläche in unterschiedlich große Bereiche von 0,01m2 bis 0,10 m2 Einzelgröße.
Menge: 1,000 m2

**12.03.68 Hinterfüllen / Fixierung von Gesteinsschalen, Kunstharz**
*** Bezugsbeschreibung
Ausführung wie in Position "Hinterfüllen/ Fixieren von Gesteinsschalen, mineralisch" beschrieben, jedoch Verarbeitung eines kunstharzgebundenen Injektionsmörtels; sonst Ausführung wie zuvor beschrieben.
Menge: 1,000 m2

**12.03.69 Rissverschluss**
*** Bezugsbeschreibung
Risse bis 0,5 cm Breite sind durch Ausblasen von eingelagerten Materialien zu befreien, mit einem Schmelzklebstoff zu verdämmen und über eingesetzte Kanülen mittels Epoxidharz kraftschlüssig zu verkleben. Die Entfernung des Schmelzklebstoffs nach Erhärtung des Harzes ist in den EP dieser Position einzurechnen.
Der Riss ist abschließend mit einem geeigneten Steinergänzungsmörtel (einschl. vorheriger Materialabstimmung und Bemusterung mit Denkmalpflege) zu schließen. Austretendes Klebemittel ist unverzüglich durch Lösungsmittel abzuwaschen.
Ausführung in Teillängen von 10cm bis 2,00m
Menge: 1,000 m

**12.03.70 Klebung und Schalensanierung**
*** Bezugsbeschreibung
Klebung und Schalensanierung sind bei Bedarf bereits als Sicherungsklebung vor der Reinigung durchzuführen.
Die Klebung hat zum Ziel, abgehende Schalen oder Fragmente kraftschlüssig an das Kerngestein anzubinden. Des Weiteren werden Risse und Brüche geklebt. Es dürfen nach der Klebung keine neuen Formen entstehen bzw. Formverläufe verändert werden.
Die Klebung soll möglichst unsichtbar ausgeführt werden. Das Material ist entsprechend der Beanspruchung der Klebestellen zu wählen. Produktvorschlag z.B. Natursteinkleber, zweikomponentig, auf Epoxidharzbasis, Akepox 2000 (od. glw.)
Ggf. sind korrosionsbeständige Armierungen einzusetzen. Es ist auf die Verträglichkeit des Dübelmaterials mit dem Klebesystem zu achten.
Riss- bzw. Schalentiefe bis 5 cm
Menge: 1,000 m

**12.03.71 Anböschen**
*** Bezugsbeschreibung
Anböschen der geklebten und sanierten Schalen der Vorpos., Einzelflächen als Kleinflächen mit acrylatdispersionsgebundener Steinergänzungsmasse
Menge: 1,000 m2

*Hinweis: >>> RESTAURATORISCHE FORMERGÄNZUNGEN (Vortext)*
Die steinrestauratorische Bearbeitung der Bögen wird in einem gesonderten Ausschreibungs-Los behandelt. Für ggf.  notwendige Steinmetzarbeiten und Natursteinergänzungen, die im Rahmen der Pfeilersanierung (begleitend, flankierend) auszuführen sind, kommen die nachfolgenden Positionen zur Anwendung.

VORTEXT Restauratorische Formergänzungen
Ziel dieser Maßnahme ist das Wiederherstellen plastischer Formen und Konturen zur Wahrung der historischen Formenkontinuität der geschädigten Sandsteinoberflächen. Ergänzungen sind mit einem geeigneten Steinergänzungsmörtel, der in Farbe, Korn, Struktur und den mechanischen Eigenschaften der Originalsubstanz entspricht, zu schließen. Die in den Vorbemerkungen aufgeführten Bestandsgesteine sind zu berücksichtigen. Die Empfehlungen des WTA-Merkblattes "Steinergänzung" sind hierbei zu beachten.

Als Mörtel kommt ein mineralisch gebundener Steinergänzungsmörtel zum Einsatz, bspw. Remmers RM-Pro Funcosil Steinergänzungsmörtel, Remmers GmbH, 49624 Löningen, od. glw.

Die Vorbereitung des Untergrundes, die Vorfestigung, der Antrag des Steinergänzungsmörtels und die Nachbehandlung erfolgen nach Vorschrift des Herstellers und sind genau wie die Oberflächenformulierung an den historischen Bestand in die Einheitspreise der nachfolgenden Position einzurechnen. Die farbige Erscheinung der verwendeten Werktrockenmörtel muss dem umgebenden Bestand entsprechen. Unterschiedliche Bestandsmaterialien erfordern Steinergänzungsmörtel unterschiedlicher Farbigkeit!
Profiliert auszuführende Formergänzungen werden nicht zusätzlich vergütet, hingegen sind eventuell erforderliche Armierungen, sowie Haftvermittlungen mit Anker oder Dübeln in den Einheitspreis der nachfolgenden Positionen einzukalkulieren. Der geschädigte Bestandsstein ist bei der Untergrundvorbereitung in der Regel bis zu 1 cm tief abzuarbeiten, bevor der Neuauftrag, bzw. die Reprofilierung erfolgen kann. Bestandsergänzungen früherer Instandsetzungsmaßnahmen sind vollständig auszubauen, ggf. ist der unter der ausgebauten Ergänzung anstehende Naturstein ebenfalls zurückzuarbeiten, bis ein tragfähiger Untergrund ansteht.

Die endgültige Entscheidung bezüglich der Materialauswahl wird nach der Ausarbeitung durch Bauherr/ Bauleitung getroffen.

**12.03.72 Restauratorische Formergänzungen bis 50 cm², Tiefe bis 5 cm**
*** Bezugsbeschreibung
Restauratorische Formergänzungen, Ansichtsfläche bis
50 cm², Tiefe bis 5 cm, Ausführung wie im Hinweistext "Restauratorische Formergänzungen" beschrieben.
Menge: 5,000 St

**12.03.73 Restauratorische Formergänzungen 51 bis 200 cm², Tief bis 10 cm**
*** Bezugsbeschreibung
Restauratorische Formergänzungen, Ansichtsfläche von
51-200 cm², Tiefe bis 10 cm, Ausführung wie im Hinweistext "Restauratorische Formergänzungen" beschrieben.
Menge: 5,000 St

**12.03.74 Restauratorische Formergänzungen 201 bis 300 cm², Tiefe bis 10 cm,**
*** Bezugsbeschreibung
Restauratorische Formergänzungen, Ansichtsfläche von
201 bis 300cm², Tiefe bis 10 cm, Ausführung wie im Hinweistext "Restauratorische Formergänzungen" beschrieben.
Menge: 1,000 St

**12.03.75 Restauratorische Formergänzungen 301 bis 500 cm², Tiefe bis 15 cm**
*** Bezugsbeschreibung
Restauratorische Formergänzungen, Ansichtsfläche von
301 bis 500cm², Tiefe bis 15 cm, Ausführung wie im Hinweistext "Restauratorische Formergänzungen" beschrieben.
Menge: 1,000 St

**12.03.76 Neuverfugung Deckfuge, Arkadenbogen**
*** Bezugsbeschreibung
Ausbau der Bestandsfugenmörtel durch Einschnitt der Werksteinfugen mittels Winkelschleifer Schnittbreite: 4 mm,
Schnitttiefe: 2 cm.

Neuverfugung der Werksteinfugen mit einem mineralischen Fugenmörtel. Der Fugeneinbau erfolgt manuell entsprechend der Vorschriften des Mörtelherstellers. Insbesondere Schutz vor direkter Bewitterung während der Trocknung. Alle erforderlichen Vor- und Nebenleistungen sind in den EP dieser Position einzurechenen.

Materialempfehlung: Mauermörtel Werktrockenmörtel, G,
M 5 nach DIN EN 998-2 mit hochsulfatbeständigem Bindemittel (SR nach DIN 197), Rajasil FM HSNA, Korngröße: 0-1 mm. Hersteller: HECK Wall Systems GmbH, 95615 Marktredwitz, od. glw.

Fugenbreiten: 0,4 cm - 1 cm
Fugentiefe: bis 3 cm
Oberfläche: Steinkopfbündig gekratzt

Vor Beginn der Arbeiten sind Muster zur Verfugung zwecks Überprüfung der Farbigkeit und Oberflächenstruktur anzulegen.

Die Abrechnung erfolgt nach laufenden Metern ausgeführter Deckverfugung in unterschiedlichen Längen von 10 cm bis
1,80 m

Leistungsbereich: Werksteine des Arkadenbogens

Als fertige Leistung einschl. aller erfoderlichen Nebenleistungen.
Menge: 5,000 m

#### Bereich 12.04 W4 in späterem BA

*Hinweis: Hinweis:*
Die Sanierung des betreffenden Arkadenpfeilers erfolgt im Rahmen kommender Bauabschnitte!

#### Bereich 12.05 W5 in späterem BA

*Hinweis: Hinweis:*
Die Sanierung des betreffenden Arkadenpfeilers erfolgt im Rahmen kommender Bauabschnitte!

#### Bereich 12.06 W6 in späterem BA

*Hinweis: Hinweis:*
Die Sanierung des betreffenden Arkadenpfeilers erfolgt im Rahmen kommender Bauabschnitte!

#### Bereich 12.07 ARKADENPFEILER W7

*Hinweis: ALLGEMEINE HINWEISE (Vortext)*
Die Positionen in diesem LV-Abschnitt beziehen sich auf den Arbeitsbereich des Arkadenpfeilers W7 und seine Peripherie.

Positionen und Leistungen die andere Arbeitsbereiche, andere Pfeiler oder allgemeine Bereiche betreffen, werden explizit benannt und gekennzeichnet.

*Hinweis: >>> VORBEREITUNGSARBEITEN*

**12.07.1 Rückbau Not-Sicherung: Umgurtung aus Kanthölzern, Spanngurten, Gewindestange und Verschraubungen**
*** Pauschalposition
*** wie Position 12.03.1
hier Ausführungsbereich Arkadenpfeiler W7
Menge: 1,000 psch

**12.07.2 Eisenteile ausbauen**
*** wie Position 12.03.2
hier Ausführungsbereich Arkadenpfeiler W7
Menge: 6,000 St

**12.07.3 Kunststoffdübel ausbauen**
*** wie Position 12.03.3
hier Ausführungsbereich Arkadenpfeiler W7
Menge: 12,000 St

*Hinweis: >>> RÜCKBAU MAUERWERK*

**12.07.4 Rückbau Außenschale Pfeiler (Schichten S1, S2, Q1, B1, Q2, B2, Q3, G)**
*** wie Position 12.03.4
hier Ausführungsbereich Arkadenpfeiler W7
Menge: 5,500 m3

**12.07.5 Zulage Rückbau Außenschale, zerstörungsfreier Ausbau, schichtgenaue Zwischenlagerung, (Schichten S1, S2, Q1, B1, Q2, B2, Q3, G)**
*** wie Position 12.03.5
hier Ausführungsbereich Arkadenpfeiler W7
Menge: 5,500 m3

**12.07.6 Bauklammern u Eisenklammern ausbauen**
*** wie Position 12.03.6
hier Ausführungsbereich Arkadenpfeiler W7
Menge: 36,000 St

**12.07.7 Einlagerung Bestandsmaterial Werksteine**
*** wie Position 12.03.7
hier Ausführungsbereich Arkadenpfeiler W7
Menge: 2,500 m3

**12.07.8 Rückbau u. Teilrückbau Bruchsteinmauerwerk Kern**
*** wie Position 12.03.8
hier Ausführungsbereich Arkadenpfeiler W7
Menge: 2,300 m3

**12.07.9 Entsorgung Bestandmaterial**
*** wie Position 12.03.9
hier Ausführungsbereich Arkadenpfeiler W7
Menge: 15,000 t

*Hinweis: >>> BEARBEITUNG KERNMAUERWERK*

**12.07.10 Verbundnadeln, Edelstahl V4A, D 12-14 mm, L = bis 80 cm (Sicherung Kernmauerwerk)**
*** wie Position 12.03.10
hier Ausführungsbereich Arkadenpfeiler W7
Menge: 12,000 St

**12.07.11 Aufmauern Kernmauerwerk, mit Bestandsmaterial**
*** wie Position 12.03.11
hier Ausführungsbereich Arkadenpfeiler W7
Menge: 2,300 m3

**12.07.12 Zulage für Neumaterial**
*** wie Position 12.03.12
hier Ausführungsbereich Arkadenpfeiler W7
Menge: 2,000 m3

**12.07.13 Edelstahl-Anker M20-M30, V4A, L=bis 2,00m**
*** wie Position 12.03.13
hier Ausführungsbereich Arkadenpfeiler W7
Menge: 2,000 Stk

**12.07.14 Rissverfüllung, Kernmauerwerks-Vergütung**
*** wie Position 12.03.14
hier Ausführungsbereich Arkadenpfeiler W7
Menge: 0,500 m3

**12.07.15 Hohlraumverfüllung zwischen Quader-MW und Kernmauerwerk**
*** wie Position 12.03.15
hier Ausführungsbereich Arkadenpfeiler W7
Menge: 0,500 m3

*Hinweis: >>> AUßENSCHALE PFEILER*

*Hinweis: Neuteile aus Seeberger Sandstein (Vortext)*
Für die Steinmetzarbeiten ist das exakte Aufmaß vom Auftragnehmer anzufertigen. Für die Passgenauigkeit der Teile ist er (der AN) in vollem Umfang selbst verantwortlich.

Als Grundlage für die Kalkulation und die Vorbereitung der Sandsteinrohlinge dienen die, aus der Musterpfeilersanierung abgeleiteteten, Maßangaben der Pläne:
- 5_WF_ARK_SAN_101_a - Nst-Arbeiten Übersichtsplan
- 5_WF_ARK_SAN_102_a - Nst-Arbeiten Schichtenplan 01
- 5_WF_ARK_SAN_103_a - Nst-Arbeiten Schichtenplan 02
- 5_WF_ARK_SAN_104_a - Nst-Arbeiten Schichtenplan 03
Im Zuge des Rückbaus sind vom AN für jeden Arkadenpfeiler die Steinzuschnitte (unter Beachtung der Kernmauerwerk- Geometrie) individuell aufzumessen und die Maße im Hinblick auf die Herstellung/Fertigung der Werkstein-Rohlinge schichtenweise anzupassen.

Folgende Leistungen sind zudem in den EP der nachfolgenden Positionen einzukalkulieren, sofern nicht in gesonderter Position erfasst:
- das Herstellen und Liefern von Neuteilen und Vierungen aus dem
- vertraglich vereinbarten Materialien
- Ausführung der Neuteile gegen das Lager gesägt, auf Schicht versetzt
- der Einbau und die Verankerung der Teile unter Verwendung von Edelstahlverbundnadeln, Edelstahlankern oder -klammern, die mit Epoxidharzverbundmörtel eingeklebt werden, einschl. aller erforderlichen Ausmauerungsarbeiten
- Maßliche Anpassung der Neuteile an die Einbausituation vor Ort (Steinmetzmäßiges Zurückarbeiten der Kernseiten) einschl. aller erforderlichen Transport- und Hebewerkzeuge, auch auf dem Gerüst
- Der Versatz erfolgt (gem. Abstimmungen mit MFPA, IFS, STSG, TLDA) mit Mauer- u. Restaurierungsmörtel von tubag, Bezeichnung: HSM 5, mit 5N/mm2, mit hohem Sulfatwiderstand -> vollflächige Ausführung aller Lagerfugen, Stoßfugen
- Vollflächige und kraftschlüssige Vermörtelung mit HSM 5 Mauer- u. Restaurierungsmörtel von tubag, 5N/mm2, mit hohem Sulfatwiderstand im Anschlussbereich zwischen Rückseite neue Sandsteinquader und Pfeilerkernmauerwerk, auszuführen im Rahmen des abschnittsweisen Herstellen der einzenen Schichten (Spaltbreite/Fugentiefe = 50mm bis 80mm, Höhe = 27cm bis 35cm je Schicht)
- Die Arbeiten sind fachlich unter Beachtung der DIN 18332 auszuführen.
- Auszuführende Fugenbreiten: Lagerfugen: 0,6cm bis 1,0cm und Stoßfugen: 0,8cm bis 1,0cm.
- Die Versetzmörtel sind 1,5cm bis 2,0cm gegenüber der Steinoberfläche zurückliegend auszuführen. Die Deck-Verfugung erfolgt in gesonderter Position.

Hinweise u. Vorgaben:
Die Oberflächenbearbeitung erfolgt im Hinblick auf den jeweils angrenzenden Altbestand (scharriert, gezahnt, frei vom Hieb). Die Hiebrichtungen sind am bauzeitlichen Bestand abzunehmen. Alterungserscheinungen am Altbestand sind bildhauerisch in die Oberflächenbearbeitung des angrenzenden Werkstückes zu übernehmen, z.B. durch: Partikelstrahlen. Sägeglatte Oberflächen sind an allen Werkstückkanten nicht zulässig.
Hinsichtlich der zu erzielenden Oberflächenqualität und der Oberflächenbearbeitung sind die Inhalte und Vorgaben der Pläne
- 5_WF_ARK_SAN_007_a - Vorgaben zu Sandsteinoberflächen
- 5_WF_ARK_SAN_008_a - Sandsteinbearbeitung u Oberflächen am W14
umzusetzten, sowie realisierten Oberflächen des Musterpfeilers W14 und die Oberflächen des bauzeitlichen Bestands

Materialvorgabe Räthsandstein (Seeberger Sandstein):
- Gelber bis gelbgrauer Mittel- bis Feinsandstein, Quarzsandstein, auf Schicht versetzt
- Seeberger Sandstein, gelbgrauer Mittel- bis Feinsandstein mit untergeordneter brauner Textur
- Lieferant: TRACO, Deutsche Travertin Werke GmbH, 99947 Bad Langensalza, od. glw.

Materialeigenschaften:
- Trockenrohdichte nach DIN EN 1936 [g/cm³] 2,05-2,20
- Wasseraufnahme bei Atmosphärendruck nach DIN EN 13755 [Gew. - %] 4,95-7,39
- Druckfestigkeit mach DIN EN 1926 [N/mm²] 58-93
- Biegefestigkeit [N/mm²] 7,7-11,5

Die Entscheidung bezüglich der Materialauswahl wurde im Rahmen der Musterpfeilersanierung W14 von der STSG getroffen. Vor der finalen Steinbestellung sind vom AN representative Sandstein-Probestück (Mindestmaße 500/250/250mm) in bearbeiteter Form: 1x Quader, 1x Bosse, 1x Gesims auf der Baustelle vorzulegen, die von der STSG freizugeben sind. Grundsätzlich sind keine anderen Sandsteine für die Ausführung zugelassen.

**12.07.16 S1 - Neuteile Quader-Mauerwerk Sockel**
*** wie Position 12.03.16
hier Ausführungsbereich Arkadenpfeiler W7
Menge: 4,000 St

**12.07.17 S1 - Zulage Sockelquader, Einmessen und Abloten**
*** Pauschalposition
*** wie Position 12.03.17
hier Ausführungsbereich Arkadenpfeiler W7
Menge: 1,000 psch

**12.07.18 S2 - Neuteile Sockelgesims, prof.**
*** wie Position 12.03.18
hier Ausführungsbereich Arkadenpfeiler W7
Menge: 4,000 St

**12.07.19 Q1,Q2,Q3 - Neuteile Quader-Mauerwerk**
*** wie Position 12.03.19
hier Ausführungsbereich Arkadenpfeiler W7
Menge: 6,000 St

**12.07.20 B1,B2 - Neuteile Bossen, prof.**
*** wie Position 12.03.20
hier Ausführungsbereich Arkadenpfeiler W7
Menge: 8,000 St

**12.07.21 G - Neuteile Kämpfergesims, prof.**
*** wie Position 12.03.21
hier Ausführungsbereich Arkadenpfeiler W7
Menge: 4,000 St

**12.07.22 G - Zulage1 Kämpfergesims, Ausbildung Gefälle oberseitig**
*** wie Position 12.03.22
hier Ausführungsbereich Arkadenpfeiler W7
Menge: 4,000 St

**12.07.23 G - Zulage2 Kämpfergesims, für Einbau horizontal**
*** wie Position 12.03.23
hier Ausführungsbereich Arkadenpfeiler W7
Menge: 4,000 St

**12.07.24 K - Neuteile Quader-Mauerwerk, Kämpferschicht**
*** wie Position 12.03.24
hier Ausführungsbereich Arkadenpfeiler W7
Menge: 5,000 St

**12.07.25 K - Zulage Kämpferschicht, geneigte Oberseite herstellen**
*** wie Position 12.03.25
hier Ausführungsbereich Arkadenpfeiler W7
Menge: 5,000 St

*Hinweis: >>> STATISCH-KONSTRUKTIVE ARBEITEN*

**12.07.26 S1 - Edelstahlklammern fertigen, liefern, einbauen**
*** wie Position 12.03.26
hier Ausführungsbereich Arkadenpfeiler W7
Menge: 8,000 St

**12.07.27 S1 - Verbundnadeln, Edelstahl V4A, FK70, D12mm, L=500mm, mit Muttern + US**
*** wie Position 12.03.27
hier Ausführungsbereich Arkadenpfeiler W7
Menge: 12,000 St

**12.07.28 S1,S2 - Schubdorn, Edelstahl V4A, FK70, D16mm, L=bis 900mm,**
*** wie Position 12.03.28
hier Ausführungsbereich Arkadenpfeiler W7
Menge: 12,000 St

**12.07.29 S2 - Edelstahlklammern fertigen, liefern, einbauen**
*** wie Position 12.03.29
hier Ausführungsbereich Arkadenpfeiler W7
Menge: 4,000 St

**12.07.30 S2 - Verbundnadeln, Edelstahl V4A, FK70, D12mm, L=500mm, mit Muttern + US**
*** wie Position 12.03.30
hier Ausführungsbereich Arkadenpfeiler W7
Menge: 12,000 St

**12.07.31 Q1 - Edelstahlklammern fertigen, liefern, einbauen**
*** wie Position 12.03.31
hier Ausführungsbereich Arkadenpfeiler W7
Menge: 2,000 St

**12.07.32 Q1 - Verbundnadeln, Edelstahl V4A, FK70, D12mm, L=500mm, mit Muttern + US**
*** wie Position 12.03.32
hier Ausführungsbereich Arkadenpfeiler W7
Menge: 12,000 St

**12.07.33 B1 - Edelstahlklammern fertigen, liefern, einbauen**
*** wie Position 12.03.33
hier Ausführungsbereich Arkadenpfeiler W7
Menge: 4,000 St

**12.07.34 B1 - Verbundnadeln, Edelstahl V4A, FK70, D12mm, L=500mm, mit Muttern + US**
*** wie Position 12.03.34
hier Ausführungsbereich Arkadenpfeiler W7
Menge: 8,000 St

**12.07.35 Q2 - Edelstahlklammern fertigen, liefern, einbauen**
*** wie Position 12.03.35
hier Ausführungsbereich Arkadenpfeiler W7
Menge: 2,000 St

**12.07.36 Q2 - Verbundnadeln, Edelstahl V4A, FK70, D12mm, L=500mm, mit Muttern + US**
*** wie Position 12.03.36
hier Ausführungsbereich Arkadenpfeiler W7
Menge: 10,000 St

**12.07.37 B2 - Edelstahlklammern fertigen, liefern, einbauen**
*** wie Position 12.03.37
hier Ausführungsbereich Arkadenpfeiler W7
Menge: 4,000 St

**12.07.38 B2 - Verbundnadeln, Edelstahl V4A, FK70, D12mm, L=500mm, mit Muttern + US**
*** wie Position 12.03.38
hier Ausführungsbereich Arkadenpfeiler W7
Menge: 8,000 St

**12.07.39 Q3 - Edelstahlklammern fertigen, liefern, einbauen**
*** wie Position 12.03.39
hier Ausführungsbereich Arkadenpfeiler W7
Menge: 2,000 St

**12.07.40 Q3 - Verbundnadeln, Edelstahl V4A, FK70, D12mm, L=500mm, mit Muttern + US**
*** wie Position 12.03.40
hier Ausführungsbereich Arkadenpfeiler W7
Menge: 12,000 St

**12.07.41 S1-Q3 - Spalt zw. Außenschale und Kern-MW vermörteln**
*** wie Position 12.03.41
hier Ausführungsbereich Arkadenpfeiler W7
Menge: 35,000 m

**12.07.42 S1-Q3 - Fugenverguss je Lagerfuge**
*** wie Position 12.03.42
hier Ausführungsbereich Arkadenpfeiler W7
Menge: 8,000 St

**12.07.43 G - Verbundnadeln, Edelstahl V4A, FK70, D12mm, L=500mm, rückseitig eingebaut (verdeckt)**
*** wie Position 12.03.43
hier Ausführungsbereich Arkadenpfeiler W7
Menge: 12,000 St

**12.07.44 G - Edelstahlklammern fertigen, liefern, einbauen**
*** wie Position 12.03.44
hier Ausführungsbereich Arkadenpfeiler W7
Menge: 4,000 St

**12.07.45 G - Verbundnadeln 60Grad, Edelstahl V4A, FK70, D12mm, L=600mm**
*** wie Position 12.03.45
hier Ausführungsbereich Arkadenpfeiler W7
Menge: 4,000 St

**12.07.46 G - Fugenverguss je Lagerfuge**
*** wie Position 12.03.46
hier Ausführungsbereich Arkadenpfeiler W7
Menge: 2,000 St

**12.07.47 G - Hohlraumverfüllung hinter Kämpfergesims**
*** wie Position 12.03.47
hier Ausführungsbereich Arkadenpfeiler W7
Menge: 1,000 St

**12.07.48 K - Verbundnadeln, Edelstahl V4A, FK70, D12mm, L=500mm, rückseitig eingebaut (verdeckt)**
*** wie Position 12.03.48
hier Ausführungsbereich Arkadenpfeiler W7
Menge: 13,000 St

*Hinweis: >>> BEARBEITUNG KÄMPFERSCHICHT (K) - Vortext*
Nachdem das Außenschalenmauerwerk bis zum Kämpfergesims wieder neu hergestellt ist, erfolgt ein Teilrückbau an der Stahlabfangkonstruktion (ist in gesonderter Position erfasst!). Dabei wird der "Unteren Stahl-Kranz"entfernt, sodass die Sandsteine über dem Kämpfergesims bearbeitet nun werden können.

**12.07.49 Herstellung der temporären Bogenabstützung, einschl. liefern, vorhalten, sowie rückbauen u. abtransportieren (nach Abschluss der Sanierung)**
*** wie Position 12.03.49
hier Ausführungsbereich Arkadenpfeiler W7
Menge: 1,000 St

**12.07.50 Sicherung der Bogenbossen mit Verbundnadeln, Edelstahl V4A, D12mm, L=750mm (Schicht über K)**
*** wie Position 12.03.50
hier Ausführungsbereich Arkadenpfeiler W7
Menge: 8,000 St

**12.07.51 K - Rückbau Kämpferschicht - analoge Ausführung wie Position "Rückbau Außenschale Pfeiler"**
*** wie Position 12.03.51
hier Ausführungsbereich Arkadenpfeiler W7
Menge: 0,350 m3

**12.07.52 K - Zulage zerstörungsfreier Ausbau - analog Zulage-Pos. "Rückbau Außenschale (Schichten S1, S2, Q1, B1, Q2, B2, Q3, G)"**
*** wie Position 12.03.52
hier Ausführungsbereich Arkadenpfeiler W7
Menge: 0,350 m3

**12.07.53 K - Rückschnitt hervorstehende Gewindestangen M20, um 20cm bis 30cm**
*** wie Position 12.03.53
hier Ausführungsbereich Arkadenpfeiler W7
Menge: 16,000 St

*Hinweis: >>> FUGEN-ARBEITEN*

**12.07.54 Neuverfugung Deckfuge Werksteine**
*** wie Position 12.03.54
hier Ausführungsbereich Arkadenpfeiler W7
Menge: 70,000 m

*Hinweis: >>> FUGENARMIERUNG UND SONST. ERTÜCHTIGUNGEN*

**12.07.55 Moso-Lochblechstreifen, B = 50 mm, aus Edelstahl, als Fugenarmierung, für Neuaufmauerung**
*** wie Position 12.03.55
hier Ausführungsbereich Arkadenpfeiler W7
Menge: 15,000 m

**12.07.56 wie Vorpos., jedoch Einbau im Bestands-Mauerwerk, Quader-MW**
*** wie Position 12.03.56
hier Ausführungsbereich Arkadenpfeiler W7
Menge: 10,000 m

**12.07.57 MW-Dübelanker, Edelstahl, d >= 4 mm, L = 350 mm**
*** wie Position 12.03.57
hier Ausführungsbereich Arkadenpfeiler W7
Menge: 10,000 St

**12.07.58 Verbundnadeln, Edelstahl V4A, D 12-14 mm, L = bis 80 cm**
*** wie Position 12.03.58
hier Ausführungsbereich Arkadenpfeiler W7
Menge: 5,000 St

**12.07.59 Verbundnadeln, Edelstahl V4A, D 12-14 mm, L = bis 100 cm**
*** wie Position 12.03.59
hier Ausführungsbereich Arkadenpfeiler W7
Menge: 5,000 St

**12.07.60 Verbundnadeln, Edelstahl V4A, D 12-14 mm, L = bis 120 cm**
*** wie Position 12.03.60
hier Ausführungsbereich Arkadenpfeiler W7
Menge: 5,000 St

**12.07.61 Steinrestauratorstunden, auf Anweisung**
*** wie Position 12.03.61
hier Ausführungsbereich Arkadenpfeiler W7
Menge: 5,000 h

**12.07.62 Facharbeiterstunden, auf Anweisung**
*** wie Position 12.03.62
hier Ausführungsbereich Arkadenpfeiler W7
Menge: 5,000 h

**12.07.63 Helferstunden, auf Anweisung**
*** wie Position 12.03.63
hier Ausführungsbereich Arkadenpfeiler W7
Menge: 5,000 h

*Hinweis: >>> BEGLEITENDE ARBEITEN (Vortext)*
Die steinrestauratorische Bearbeitung der Bögen wird in einem gesonderten Ausschreibungs-Los behandelt. Für ggf.  notwendige Steinmetzarbeiten und Natursteinergänzungen, die im Rahmen der Pfeilersanierung (begleitend, flankierend) auszuführen sind, kommen die nachfolgenden Positionen zur Anwendung.

VORTEXT Natursteinergänzungen Freudenbacher Sandstein
Das exakte Aufmaß vom Auftragnehmer anzufertigen. Für die Passgenauigkeit der Teile ist er in vollem Umfang selbst verantwortlich.

Folgende Leistungen sind zudem in den EP der nachfolgenden
Positionen einzukalkulieren:
- die Abnahme späterer Überputzungen und dergleichen, das Ausarbeiten und Entsorgen des Altmaterials, einschl. Sicherungsmaßnahmen an angrenzenden Bauteilen und aller notwendigen temporären Abstützvorkehrungen.
- die Anfertigung von Werkzeichnungen und Schablonen, die nach Aufforderung der Bauleitung zu übergeben sind.
- das Herstellen und Liefern von Neuteilen und Vierungen aus dem vertraglich vereinbarten Materialien.
- Ausführung der Vierungen gegen das Lager gesägt, auf Schicht versetzt.
- der Einbau und die Verankerung der Teile unter Verwendung von Edelstahlankern oder -klammern, die in Epoxidharzmörtel eingeklebt werden, einschl. aller erforderlichen Ausmauerungsarbeiten einschl. aller erforderlichen Transport- und Hebewerkzeuge, auch auf dem Gerüst.
- Der Versatz erfolgt (gem. Abstimmungen mit MFPA, IFS, STSG, TLDA) mit Restaurierungsmörtel HSM 5 von tubag, 5N/mm2, mit hohem Sulfatwiderstand (od. glw. sofern vom AN die Zustimmung o.g. Instititionen vorgelegt wird)
- die Anpassung der Farbigkeit an den umgebenden Bestand mittels Retusche nach Vorgaben Restaurator.

Die Arbeiten sind fachlich unter Beachtung der DIN 18332
auszuführen.

Hinweise: Die Oberflächenbearbeitung erfolgt im Hinblick auf den jeweils angrenzenden Altbestand (gespitzt, überzahnt [hier: Eisenbreite: 3 cm, 5-zahniges geschmiedetes Eisen], frei vom Hieb) sowie auf Rille senkrecht scharriert mit geschmiedetem Scharriereisen, Eisenbreite: 8 cm, Bearbeitung von Hand.

Alterungserscheinungen am Altbestand sind bildhauerisch in die Oberflächenbearbeitung des angrenzenden Werkstückes zu
übernehmen, z.B. durch: Partikelstrahlen.
Sägeglatte, gefräste od. maschinelle Oberflächen sind an allen Werkstückkanten nicht zulässig.
Vierungen sind punktuell einzukleben und bei Bedarf zu verdübeln.
Die Fugen zw. Vierung und Originalstein sind mit
Steinergänzungsmörtel zu schließen und dem Bestand
anzupassen.
Der ursprüngliche Fugenschnitt ist grundsätzlich einzuhalten. Das erforderliche Ausarbeiten hat bei den Vierungen
winkelrecht zu erfolgen. Verankerungen sollen außen nicht sichtbar werden.

Materialvorgabe:
- Lettenkeuper-Sandstein, Farbe braunrot bis violettrot, Handelsname: Freudenbacher Sandstein
- Rohdichte (nach DIN EN 1936): 2.070-2.012 kg/m³
- Druckfestigkeit (nach DIN EN 1926): 50-54 Mpa
- Wasseraufnahme (nach DIN EN 13755): 6,8-7,3 %.
- Lieferant: Lieferant: Fa. Roland Vorherr, Freudenbach 86, 97993 Creglingen.

Die endgültige Entscheidung bezüglich der Materialauswahl wird nach der Vorlage von Probestücken und vergleichbaren
Steinparametern bei Auftragsvergabe durch Bauherr/ Bauleitung getroffen.

**12.07.64 Vierungen profiliert, Freudenbacher Sandstein**
*** wie Position 12.03.64
hier Ausführungsbereich Arkadenpfeiler W7
Menge: 0,100 m3

**12.07.65 Fugenverguss, Einzellänge bis 1,20 m**
*** wie Position 12.03.65
hier Ausführungsbereich Arkadenpfeiler W7
Menge: 1,000 St

**12.07.66 Festigung Sandsteinoberflächen**
*** wie Position 12.03.66
hier Ausführungsbereich Arkadenpfeiler W7
Menge: 1,000 m2

**12.07.67 Hinterfüllen / Fixieren von Gesteinsschalen, mineralisch**
*** wie Position 12.03.67
hier Ausführungsbereich Arkadenpfeiler W7
Menge: 1,000 m2

**12.07.68 Hinterfüllen / Fixierung von Gesteinsschalen, Kunstharz**
*** wie Position 12.03.68
hier Ausführungsbereich Arkadenpfeiler W7
Menge: 1,000 m2

**12.07.69 Rissverschluss**
*** wie Position 12.03.69
hier Ausführungsbereich Arkadenpfeiler W7
Menge: 1,000 m

**12.07.70 Klebung und Schalensanierung**
*** wie Position 12.03.70
hier Ausführungsbereich Arkadenpfeiler W7
Menge: 1,000 m

**12.07.71 Anböschen**
*** wie Position 12.03.71
hier Ausführungsbereich Arkadenpfeiler W7
Menge: 1,000 m2

*Hinweis: >>> RESTAURATORISCHE FORMERGÄNZUNGEN (Vortext)*
Die steinrestauratorische Bearbeitung der Bögen wird in einem gesonderten Ausschreibungs-Los behandelt. Für ggf.  notwendige Steinmetzarbeiten und Natursteinergänzungen, die im Rahmen der Pfeilersanierung (begleitend, flankierend) auszuführen sind, kommen die nachfolgenden Positionen zur Anwendung.

VORTEXT Restauratorische Formergänzungen
Ziel dieser Maßnahme ist das Wiederherstellen plastischer Formen und Konturen zur Wahrung der historischen Formenkontinuität der geschädigten Sandsteinoberflächen. Ergänzungen sind mit einem geeigneten Steinergänzungsmörtel, der in Farbe, Korn, Struktur und den mechanischen Eigenschaften der Originalsubstanz entspricht, zu schließen. Die in den Vorbemerkungen aufgeführten Bestandsgesteine sind zu berücksichtigen. Die Empfehlungen des WTA-Merkblattes "Steinergänzung" sind hierbei zu beachten.

Als Mörtel kommt ein mineralisch gebundener Steinergänzungsmörtel zum Einsatz, bspw. Remmers RM-Pro Funcosil Steinergänzungsmörtel, Remmers GmbH, 49624 Löningen, od. glw.

Die Vorbereitung des Untergrundes, die Vorfestigung, der Antrag des Steinergänzungsmörtels und die Nachbehandlung erfolgen nach Vorschrift des Herstellers und sind genau wie die Oberflächenformulierung an den historischen Bestand in die Einheitspreise der nachfolgenden Position einzurechnen. Die farbige Erscheinung der verwendeten Werktrockenmörtel muss dem umgebenden Bestand entsprechen. Unterschiedliche Bestandsmaterialien erfordern Steinergänzungsmörtel unterschiedlicher Farbigkeit!
Profiliert auszuführende Formergänzungen werden nicht zusätzlich vergütet, hingegen sind eventuell erforderliche Armierungen, sowie Haftvermittlungen mit Anker oder Dübeln in den Einheitspreis der nachfolgenden Positionen einzukalkulieren. Der geschädigte Bestandsstein ist bei der Untergrundvorbereitung in der Regel bis zu 1 cm tief abzuarbeiten, bevor der Neuauftrag, bzw. die Reprofilierung erfolgen kann. Bestandsergänzungen früherer Instandsetzungsmaßnahmen sind vollständig auszubauen, ggf. ist der unter der ausgebauten Ergänzung anstehende Naturstein ebenfalls zurückzuarbeiten, bis ein tragfähiger Untergrund ansteht.

Die endgültige Entscheidung bezüglich der Materialauswahl wird nach der Ausarbeitung durch Bauherr/ Bauleitung getroffen.

**12.07.72 Restauratorische Formergänzungen bis 50 cm², Tiefe bis 5 cm**
*** wie Position 12.03.72
hier Ausführungsbereich Arkadenpfeiler W7
Menge: 5,000 St

**12.07.73 Restauratorische Formergänzungen 51 bis 200 cm², Tief bis 10 cm**
*** wie Position 12.03.73
hier Ausführungsbereich Arkadenpfeiler W7
Menge: 5,000 St

**12.07.74 Restauratorische Formergänzungen 201 bis 300 cm², Tiefe bis 10 cm,**
*** wie Position 12.03.74
hier Ausführungsbereich Arkadenpfeiler W7
Menge: 1,000 St

**12.07.75 Restauratorische Formergänzungen 301 bis 500 cm², Tiefe bis 15 cm**
*** wie Position 12.03.75
hier Ausführungsbereich Arkadenpfeiler W7
Menge: 1,000 St

**12.07.76 Neuverfugung Deckfuge, Arkadenbogen**
*** wie Position 12.03.76
hier Ausführungsbereich Arkadenpfeiler W7
Menge: 5,000 m

#### Bereich 12.08 ARKADENPFEILER W8

*Hinweis: ALLGEMEINE HINWEISE (Vortext)*
Die Positionen in diesem LV-Abschnitt beziehen sich auf den Arbeitsbereich des Arkadenpfeilers W8 und seine Peripherie.

Positionen und Leistungen die andere Arbeitsbereiche, andere Pfeiler oder allgemeine Bereiche betreffen, werden explizit benannt und gekennzeichnet.

*Hinweis: >>> VORBEREITUNGSARBEITEN*

**12.08.1 Rückbau Not-Sicherung: Umgurtung aus Kanthölzern, Spanngurten, Gewindestange und Verschraubungen**
*** Pauschalposition
*** wie Position 12.03.1
hier Ausführungsbereich Arkadenpfeiler W8
Menge: 1,000 psch

**12.08.2 Eisenteile ausbauen**
*** wie Position 12.03.2
hier Ausführungsbereich Arkadenpfeiler W8
Menge: 6,000 St

**12.08.3 Kunststoffdübel ausbauen**
*** wie Position 12.03.3
hier Ausführungsbereich Arkadenpfeiler W8
Menge: 12,000 St

*Hinweis: >>> RÜCKBAU MAUERWERK*

**12.08.4 Rückbau Außenschale Pfeiler (Schichten S1, S2, Q1, B1, Q2, B2, Q3, G)**
*** wie Position 12.03.4
hier Ausführungsbereich Arkadenpfeiler W8
Menge: 5,500 m3

**12.08.5 Zulage Rückbau Außenschale, zerstörungsfreier Ausbau, schichtgenaue Zwischenlagerung, (Schichten S1, S2, Q1, B1, Q2, B2, Q3, G)**
*** wie Position 12.03.5
hier Ausführungsbereich Arkadenpfeiler W8
Menge: 5,500 m3

**12.08.6 Bauklammern u Eisenklammern ausbauen**
*** wie Position 12.03.6
hier Ausführungsbereich Arkadenpfeiler W8
Menge: 36,000 St

**12.08.7 Einlagerung Bestandsmaterial Werksteine**
*** wie Position 12.03.7
hier Ausführungsbereich Arkadenpfeiler W8
Menge: 2,500 m3

**12.08.8 Rückbau u. Teilrückbau Bruchsteinmauerwerk Kern**
*** wie Position 12.03.8
hier Ausführungsbereich Arkadenpfeiler W8
Menge: 2,300 m3

**12.08.9 Entsorgung Bestandmaterial**
*** wie Position 12.03.9
hier Ausführungsbereich Arkadenpfeiler W8
Menge: 15,000 t

*Hinweis: >>> BEARBEITUNG KERNMAUERWERK*

**12.08.10 Verbundnadeln, Edelstahl V4A, D 12-14 mm, L = bis 80 cm (Sicherung Kernmauerwerk)**
*** wie Position 12.03.10
hier Ausführungsbereich Arkadenpfeiler W8
Menge: 12,000 St

**12.08.11 Aufmauern Kernmauerwerk, mit Bestandsmaterial**
*** wie Position 12.03.11
hier Ausführungsbereich Arkadenpfeiler W8
Menge: 2,300 m3

**12.08.12 Zulage für Neumaterial**
*** wie Position 12.03.12
hier Ausführungsbereich Arkadenpfeiler W8
Menge: 2,000 m3

**12.08.13 Edelstahl-Anker M20-M30, V4A, L=bis 2,00m**
*** wie Position 12.03.13
hier Ausführungsbereich Arkadenpfeiler W8
Menge: 2,000 Stk

**12.08.14 Rissverfüllung, Kernmauerwerks-Vergütung**
*** wie Position 12.03.14
hier Ausführungsbereich Arkadenpfeiler W8
Menge: 0,500 m3

**12.08.15 Hohlraumverfüllung zwischen Quader-MW und Kernmauerwerk**
*** wie Position 12.03.15
hier Ausführungsbereich Arkadenpfeiler W8
Menge: 0,500 m3

*Hinweis: >>> AUßENSCHALE PFEILER*

*Hinweis: Neuteile aus Seeberger Sandstein (Vortext)*
Für die Steinmetzarbeiten ist das exakte Aufmaß vom Auftragnehmer anzufertigen. Für die Passgenauigkeit der Teile ist er (der AN) in vollem Umfang selbst verantwortlich.

Als Grundlage für die Kalkulation und die Vorbereitung der Sandsteinrohlinge dienen die, aus der Musterpfeilersanierung abgeleiteteten, Maßangaben der Pläne:
- 5_WF_ARK_SAN_101_a - Nst-Arbeiten Übersichtsplan
- 5_WF_ARK_SAN_102_a - Nst-Arbeiten Schichtenplan 01
- 5_WF_ARK_SAN_103_a - Nst-Arbeiten Schichtenplan 02
- 5_WF_ARK_SAN_104_a - Nst-Arbeiten Schichtenplan 03
Im Zuge des Rückbaus sind vom AN für jeden Arkadenpfeiler die Steinzuschnitte (unter Beachtung der Kernmauerwerk- Geometrie) individuell aufzumessen und die Maße im Hinblick auf die Herstellung/Fertigung der Werkstein-Rohlinge schichtenweise anzupassen.

Folgende Leistungen sind zudem in den EP der nachfolgenden Positionen einzukalkulieren, sofern nicht in gesonderter Position erfasst:
- das Herstellen und Liefern von Neuteilen und Vierungen aus dem
- vertraglich vereinbarten Materialien
- Ausführung der Neuteile gegen das Lager gesägt, auf Schicht versetzt
- der Einbau und die Verankerung der Teile unter Verwendung von Edelstahlverbundnadeln, Edelstahlankern oder -klammern, die mit Epoxidharzverbundmörtel eingeklebt werden, einschl. aller erforderlichen Ausmauerungsarbeiten
- Maßliche Anpassung der Neuteile an die Einbausituation vor Ort (Steinmetzmäßiges Zurückarbeiten der Kernseiten) einschl. aller erforderlichen Transport- und Hebewerkzeuge, auch auf dem Gerüst
- Der Versatz erfolgt (gem. Abstimmungen mit MFPA, IFS, STSG, TLDA) mit Mauer- u. Restaurierungsmörtel von tubag, Bezeichnung: HSM 5, mit 5N/mm2, mit hohem Sulfatwiderstand -> vollflächige Ausführung aller Lagerfugen, Stoßfugen
- Vollflächige und kraftschlüssige Vermörtelung mit HSM 5 Mauer- u. Restaurierungsmörtel von tubag, 5N/mm2, mit hohem Sulfatwiderstand im Anschlussbereich zwischen Rückseite neue Sandsteinquader und Pfeilerkernmauerwerk, auszuführen im Rahmen des abschnittsweisen Herstellen der einzenen Schichten (Spaltbreite/Fugentiefe = 50mm bis 80mm, Höhe = 27cm bis 35cm je Schicht)
- Die Arbeiten sind fachlich unter Beachtung der DIN 18332 auszuführen.
- Auszuführende Fugenbreiten: Lagerfugen: 0,6cm bis 1,0cm und Stoßfugen: 0,8cm bis 1,0cm.
- Die Versetzmörtel sind 1,5cm bis 2,0cm gegenüber der Steinoberfläche zurückliegend auszuführen. Die Deck-Verfugung erfolgt in gesonderter Position.

Hinweise u. Vorgaben:
Die Oberflächenbearbeitung erfolgt im Hinblick auf den jeweils angrenzenden Altbestand (scharriert, gezahnt, frei vom Hieb). Die Hiebrichtungen sind am bauzeitlichen Bestand abzunehmen. Alterungserscheinungen am Altbestand sind bildhauerisch in die Oberflächenbearbeitung des angrenzenden Werkstückes zu übernehmen, z.B. durch: Partikelstrahlen. Sägeglatte Oberflächen sind an allen Werkstückkanten nicht zulässig.
Hinsichtlich der zu erzielenden Oberflächenqualität und der Oberflächenbearbeitung sind die Inhalte und Vorgaben der Pläne
- 5_WF_ARK_SAN_007_a - Vorgaben zu Sandsteinoberflächen
- 5_WF_ARK_SAN_008_a - Sandsteinbearbeitung u Oberflächen am W14
umzusetzten, sowie realisierten Oberflächen des Musterpfeilers W14 und die Oberflächen des bauzeitlichen Bestands

Materialvorgabe Räthsandstein (Seeberger Sandstein):
- Gelber bis gelbgrauer Mittel- bis Feinsandstein, Quarzsandstein, auf Schicht versetzt
- Seeberger Sandstein, gelbgrauer Mittel- bis Feinsandstein mit untergeordneter brauner Textur
- Lieferant: TRACO, Deutsche Travertin Werke GmbH, 99947 Bad Langensalza, od. glw.

Materialeigenschaften:
- Trockenrohdichte nach DIN EN 1936 [g/cm³] 2,05-2,20
- Wasseraufnahme bei Atmosphärendruck nach DIN EN 13755 [Gew. - %] 4,95-7,39
- Druckfestigkeit mach DIN EN 1926 [N/mm²] 58-93
- Biegefestigkeit [N/mm²] 7,7-11,5

Die Entscheidung bezüglich der Materialauswahl wurde im Rahmen der Musterpfeilersanierung W14 von der STSG getroffen. Vor der finalen Steinbestellung sind vom AN representative Sandstein-Probestück (Mindestmaße 500/250/250mm) in bearbeiteter Form: 1x Quader, 1x Bosse, 1x Gesims auf der Baustelle vorzulegen, die von der STSG freizugeben sind. Grundsätzlich sind keine anderen Sandsteine für die Ausführung zugelassen.

**12.08.16 S1 - Neuteile Quader-Mauerwerk Sockel**
*** wie Position 12.03.16
hier Ausführungsbereich Arkadenpfeiler W8
Menge: 4,000 St

**12.08.17 S1 - Zulage Sockelquader, Einmessen und Abloten**
*** Pauschalposition
*** wie Position 12.03.17
hier Ausführungsbereich Arkadenpfeiler W8
Menge: 1,000 psch

**12.08.18 S2 - Neuteile Sockelgesims, prof.**
*** wie Position 12.03.18
hier Ausführungsbereich Arkadenpfeiler W8
Menge: 4,000 St

**12.08.19 Q1,Q2,Q3 - Neuteile Quader-Mauerwerk**
*** wie Position 12.03.19
hier Ausführungsbereich Arkadenpfeiler W8
Menge: 6,000 St

**12.08.20 B1,B2 - Neuteile Bossen, prof.**
*** wie Position 12.03.20
hier Ausführungsbereich Arkadenpfeiler W8
Menge: 8,000 St

**12.08.21 G - Neuteile Kämpfergesims, prof.**
*** wie Position 12.03.21
hier Ausführungsbereich Arkadenpfeiler W8
Menge: 4,000 St

**12.08.22 G - Zulage1 Kämpfergesims, Ausbildung Gefälle oberseitig**
*** wie Position 12.03.22
hier Ausführungsbereich Arkadenpfeiler W8
Menge: 4,000 St

**12.08.23 G - Zulage2 Kämpfergesims, für Einbau horizontal**
*** wie Position 12.03.23
hier Ausführungsbereich Arkadenpfeiler W8
Menge: 4,000 St

**12.08.24 K - Neuteile Quader-Mauerwerk, Kämpferschicht**
*** wie Position 12.03.24
hier Ausführungsbereich Arkadenpfeiler W8
Menge: 5,000 St

**12.08.25 K - Zulage Kämpferschicht, geneigte Oberseite herstellen**
*** wie Position 12.03.25
hier Ausführungsbereich Arkadenpfeiler W8
Menge: 5,000 St

*Hinweis: >>> STATISCH-KONSTRUKTIVE ARBEITEN*

**12.08.26 S1 - Edelstahlklammern fertigen, liefern, einbauen**
*** wie Position 12.03.26
hier Ausführungsbereich Arkadenpfeiler W8
Menge: 8,000 St

**12.08.27 S1 - Verbundnadeln, Edelstahl V4A, FK70, D12mm, L=500mm, mit Muttern + US**
*** wie Position 12.03.27
hier Ausführungsbereich Arkadenpfeiler W8
Menge: 12,000 St

**12.08.28 S1,S2 - Schubdorn, Edelstahl V4A, FK70, D16mm, L=bis 900mm,**
*** wie Position 12.03.28
hier Ausführungsbereich Arkadenpfeiler W8
Menge: 12,000 St

**12.08.29 S2 - Edelstahlklammern fertigen, liefern, einbauen**
*** wie Position 12.03.29
hier Ausführungsbereich Arkadenpfeiler W8
Menge: 4,000 St

**12.08.30 S2 - Verbundnadeln, Edelstahl V4A, FK70, D12mm, L=500mm, mit Muttern + US**
*** wie Position 12.03.30
hier Ausführungsbereich Arkadenpfeiler W8
Menge: 12,000 St

**12.08.31 Q1 - Edelstahlklammern fertigen, liefern, einbauen**
*** wie Position 12.03.31
hier Ausführungsbereich Arkadenpfeiler W8
Menge: 2,000 St

**12.08.32 Q1 - Verbundnadeln, Edelstahl V4A, FK70, D12mm, L=500mm, mit Muttern + US**
*** wie Position 12.03.32
hier Ausführungsbereich Arkadenpfeiler W8
Menge: 12,000 St

**12.08.33 B1 - Edelstahlklammern fertigen, liefern, einbauen**
*** wie Position 12.03.33
hier Ausführungsbereich Arkadenpfeiler W8
Menge: 4,000 St

**12.08.34 B1 - Verbundnadeln, Edelstahl V4A, FK70, D12mm, L=500mm, mit Muttern + US**
*** wie Position 12.03.34
hier Ausführungsbereich Arkadenpfeiler W8
Menge: 8,000 St

**12.08.35 Q2 - Edelstahlklammern fertigen, liefern, einbauen**
*** wie Position 12.03.35
hier Ausführungsbereich Arkadenpfeiler W8
Menge: 2,000 St

**12.08.36 Q2 - Verbundnadeln, Edelstahl V4A, FK70, D12mm, L=500mm, mit Muttern + US**
*** wie Position 12.03.36
hier Ausführungsbereich Arkadenpfeiler W8
Menge: 10,000 St

**12.08.37 B2 - Edelstahlklammern fertigen, liefern, einbauen**
*** wie Position 12.03.37
hier Ausführungsbereich Arkadenpfeiler W8
Menge: 4,000 St

**12.08.38 B2 - Verbundnadeln, Edelstahl V4A, FK70, D12mm, L=500mm, mit Muttern + US**
*** wie Position 12.03.38
hier Ausführungsbereich Arkadenpfeiler W8
Menge: 8,000 St

**12.08.39 Q3 - Edelstahlklammern fertigen, liefern, einbauen**
*** wie Position 12.03.39
hier Ausführungsbereich Arkadenpfeiler W8
Menge: 2,000 St

**12.08.40 Q3 - Verbundnadeln, Edelstahl V4A, FK70, D12mm, L=500mm, mit Muttern + US**
*** wie Position 12.03.40
hier Ausführungsbereich Arkadenpfeiler W8
Menge: 12,000 St

**12.08.41 S1-Q3 - Spalt zw. Außenschale und Kern-MW vermörteln**
*** wie Position 12.03.41
hier Ausführungsbereich Arkadenpfeiler W8
Menge: 35,000 m

**12.08.42 S1-Q3 - Fugenverguss je Lagerfuge**
*** wie Position 12.03.42
hier Ausführungsbereich Arkadenpfeiler W8
Menge: 8,000 St

**12.08.43 G - Verbundnadeln, Edelstahl V4A, FK70, D12mm, L=500mm, rückseitig eingebaut (verdeckt)**
*** wie Position 12.03.43
hier Ausführungsbereich Arkadenpfeiler W8
Menge: 12,000 St

**12.08.44 G - Edelstahlklammern fertigen, liefern, einbauen**
*** wie Position 12.03.44
hier Ausführungsbereich Arkadenpfeiler W8
Menge: 4,000 St

**12.08.45 G - Verbundnadeln 60Grad, Edelstahl V4A, FK70, D12mm, L=600mm**
*** wie Position 12.03.45
hier Ausführungsbereich Arkadenpfeiler W8
Menge: 4,000 St

**12.08.46 G - Fugenverguss je Lagerfuge**
*** wie Position 12.03.46
hier Ausführungsbereich Arkadenpfeiler W8
Menge: 2,000 St

**12.08.47 G - Hohlraumverfüllung hinter Kämpfergesims**
*** wie Position 12.03.47
hier Ausführungsbereich Arkadenpfeiler W8
Menge: 1,000 St

**12.08.48 K - Verbundnadeln, Edelstahl V4A, FK70, D12mm, L=500mm, rückseitig eingebaut (verdeckt)**
*** wie Position 12.03.48
hier Ausführungsbereich Arkadenpfeiler W8
Menge: 13,000 St

*Hinweis: >>> BEARBEITUNG KÄMPFERSCHICHT (K) - Vortext*
Nachdem das Außenschalenmauerwerk bis zum Kämpfergesims wieder neu hergestellt ist, erfolgt ein Teilrückbau an der Stahlabfangkonstruktion (ist in gesonderter Position erfasst!). Dabei wird der "Unteren Stahl-Kranz"entfernt, sodass die Sandsteine über dem Kämpfergesims bearbeitet nun werden können.

**12.08.49 Herstellung der temporären Bogenabstützung, einschl. liefern, vorhalten, sowie rückbauen u. abtransportieren (nach Abschluss der Sanierung)**
*** wie Position 12.03.49
hier Ausführungsbereich Arkadenpfeiler W8
Menge: 1,000 St

**12.08.50 Sicherung der Bogenbossen mit Verbundnadeln, Edelstahl V4A, D12mm, L=750mm (Schicht über K)**
*** wie Position 12.03.50
hier Ausführungsbereich Arkadenpfeiler W8
Menge: 8,000 St

**12.08.51 K - Rückbau Kämpferschicht - analoge Ausführung wie Position "Rückbau Außenschale Pfeiler"**
*** wie Position 12.03.51
hier Ausführungsbereich Arkadenpfeiler W8
Menge: 0,350 m3

**12.08.52 K - Zulage zerstörungsfreier Ausbau - analog Zulage-Pos. "Rückbau Außenschale (Schichten S1, S2, Q1, B1, Q2, B2, Q3, G)"**
*** wie Position 12.03.52
hier Ausführungsbereich Arkadenpfeiler W8
Menge: 0,350 m3

**12.08.53 K - Rückschnitt hervorstehende Gewindestangen M20, um 20cm bis 30cm**
*** wie Position 12.03.53
hier Ausführungsbereich Arkadenpfeiler W8
Menge: 16,000 St

*Hinweis: >>> FUGEN-ARBEITEN*

**12.08.54 Neuverfugung Deckfuge Werksteine**
*** wie Position 12.03.54
hier Ausführungsbereich Arkadenpfeiler W8
Menge: 70,000 m

*Hinweis: >>> FUGENARMIERUNG UND SONST. ERTÜCHTIGUNGEN*

**12.08.55 Moso-Lochblechstreifen, B = 50 mm, aus Edelstahl, als Fugenarmierung, für Neuaufmauerung**
*** wie Position 12.03.55
hier Ausführungsbereich Arkadenpfeiler W8
Menge: 15,000 m

**12.08.56 wie Vorpos., jedoch Einbau im Bestands-Mauerwerk, Quader-MW**
*** wie Position 12.03.56
hier Ausführungsbereich Arkadenpfeiler W8
Menge: 10,000 m

**12.08.57 MW-Dübelanker, Edelstahl, d >= 4 mm, L = 350 mm**
*** wie Position 12.03.57
hier Ausführungsbereich Arkadenpfeiler W8
Menge: 10,000 St

**12.08.58 Verbundnadeln, Edelstahl V4A, D 12-14 mm, L = bis 80 cm**
*** wie Position 12.03.58
hier Ausführungsbereich Arkadenpfeiler W8
Menge: 5,000 St

**12.08.59 Verbundnadeln, Edelstahl V4A, D 12-14 mm, L = bis 100 cm**
*** wie Position 12.03.59
hier Ausführungsbereich Arkadenpfeiler W8
Menge: 5,000 St

**12.08.60 Verbundnadeln, Edelstahl V4A, D 12-14 mm, L = bis 120 cm**
*** wie Position 12.03.60
hier Ausführungsbereich Arkadenpfeiler W8
Menge: 5,000 St

**12.08.61 Steinrestauratorstunden, auf Anweisung**
*** wie Position 12.03.61
hier Ausführungsbereich Arkadenpfeiler W8
Menge: 5,000 h

**12.08.62 Facharbeiterstunden, auf Anweisung**
*** wie Position 12.03.62
hier Ausführungsbereich Arkadenpfeiler W8
Menge: 5,000 h

**12.08.63 Helferstunden, auf Anweisung**
*** wie Position 12.03.63
hier Ausführungsbereich Arkadenpfeiler W8
Menge: 5,000 h

*Hinweis: >>> BEGLEITENDE ARBEITEN (Vortext)*
Die steinrestauratorische Bearbeitung der Bögen wird in einem gesonderten Ausschreibungs-Los behandelt. Für ggf.  notwendige Steinmetzarbeiten und Natursteinergänzungen, die im Rahmen der Pfeilersanierung (begleitend, flankierend) auszuführen sind, kommen die nachfolgenden Positionen zur Anwendung.

VORTEXT Natursteinergänzungen Freudenbacher Sandstein
Das exakte Aufmaß vom Auftragnehmer anzufertigen. Für die Passgenauigkeit der Teile ist er in vollem Umfang selbst verantwortlich.

Folgende Leistungen sind zudem in den EP der nachfolgenden
Positionen einzukalkulieren:
- die Abnahme späterer Überputzungen und dergleichen, das Ausarbeiten und Entsorgen des Altmaterials, einschl. Sicherungsmaßnahmen an angrenzenden Bauteilen und aller notwendigen temporären Abstützvorkehrungen.
- die Anfertigung von Werkzeichnungen und Schablonen, die nach Aufforderung der Bauleitung zu übergeben sind.
- das Herstellen und Liefern von Neuteilen und Vierungen aus dem vertraglich vereinbarten Materialien.
- Ausführung der Vierungen gegen das Lager gesägt, auf Schicht versetzt.
- der Einbau und die Verankerung der Teile unter Verwendung von Edelstahlankern oder -klammern, die in Epoxidharzmörtel eingeklebt werden, einschl. aller erforderlichen Ausmauerungsarbeiten einschl. aller erforderlichen Transport- und Hebewerkzeuge, auch auf dem Gerüst.
- Der Versatz erfolgt (gem. Abstimmungen mit MFPA, IFS, STSG, TLDA) mit Restaurierungsmörtel HSM 5 von tubag, 5N/mm2, mit hohem Sulfatwiderstand (od. glw. sofern vom AN die Zustimmung o.g. Instititionen vorgelegt wird)
- die Anpassung der Farbigkeit an den umgebenden Bestand mittels Retusche nach Vorgaben Restaurator.

Die Arbeiten sind fachlich unter Beachtung der DIN 18332
auszuführen.

Hinweise: Die Oberflächenbearbeitung erfolgt im Hinblick auf den jeweils angrenzenden Altbestand (gespitzt, überzahnt [hier: Eisenbreite: 3 cm, 5-zahniges geschmiedetes Eisen], frei vom Hieb) sowie auf Rille senkrecht scharriert mit geschmiedetem Scharriereisen, Eisenbreite: 8 cm, Bearbeitung von Hand.

Alterungserscheinungen am Altbestand sind bildhauerisch in die Oberflächenbearbeitung des angrenzenden Werkstückes zu
übernehmen, z.B. durch: Partikelstrahlen.
Sägeglatte, gefräste od. maschinelle Oberflächen sind an allen Werkstückkanten nicht zulässig.
Vierungen sind punktuell einzukleben und bei Bedarf zu verdübeln.
Die Fugen zw. Vierung und Originalstein sind mit
Steinergänzungsmörtel zu schließen und dem Bestand
anzupassen.
Der ursprüngliche Fugenschnitt ist grundsätzlich einzuhalten. Das erforderliche Ausarbeiten hat bei den Vierungen
winkelrecht zu erfolgen. Verankerungen sollen außen nicht sichtbar werden.

Materialvorgabe:
- Lettenkeuper-Sandstein, Farbe braunrot bis violettrot, Handelsname: Freudenbacher Sandstein
- Rohdichte (nach DIN EN 1936): 2.070-2.012 kg/m³
- Druckfestigkeit (nach DIN EN 1926): 50-54 Mpa
- Wasseraufnahme (nach DIN EN 13755): 6,8-7,3 %.
- Lieferant: Lieferant: Fa. Roland Vorherr, Freudenbach 86, 97993 Creglingen.

Die endgültige Entscheidung bezüglich der Materialauswahl wird nach der Vorlage von Probestücken und vergleichbaren
Steinparametern bei Auftragsvergabe durch Bauherr/ Bauleitung getroffen.

**12.08.64 Vierungen profiliert, Freudenbacher Sandstein**
*** wie Position 12.03.64
hier Ausführungsbereich Arkadenpfeiler W8
Menge: 0,100 m3

**12.08.65 Fugenverguss, Einzellänge bis 1,20 m**
*** wie Position 12.03.65
hier Ausführungsbereich Arkadenpfeiler W8
Menge: 1,000 St

**12.08.66 Festigung Sandsteinoberflächen**
*** wie Position 12.03.66
hier Ausführungsbereich Arkadenpfeiler W8
Menge: 1,000 m2

**12.08.67 Hinterfüllen / Fixieren von Gesteinsschalen, mineralisch**
*** wie Position 12.03.67
hier Ausführungsbereich Arkadenpfeiler W8
Menge: 1,000 m2

**12.08.68 Hinterfüllen / Fixierung von Gesteinsschalen, Kunstharz**
*** wie Position 12.03.68
hier Ausführungsbereich Arkadenpfeiler W8
Menge: 1,000 m2

**12.08.69 Rissverschluss**
*** wie Position 12.03.69
hier Ausführungsbereich Arkadenpfeiler W8
Menge: 1,000 m

**12.08.70 Klebung und Schalensanierung**
*** wie Position 12.03.70
hier Ausführungsbereich Arkadenpfeiler W8
Menge: 1,000 m

**12.08.71 Anböschen**
*** wie Position 12.03.71
hier Ausführungsbereich Arkadenpfeiler W8
Menge: 1,000 m2

*Hinweis: >>> RESTAURATORISCHE FORMERGÄNZUNGEN (Vortext)*
Die steinrestauratorische Bearbeitung der Bögen wird in einem gesonderten Ausschreibungs-Los behandelt. Für ggf.  notwendige Steinmetzarbeiten und Natursteinergänzungen, die im Rahmen der Pfeilersanierung (begleitend, flankierend) auszuführen sind, kommen die nachfolgenden Positionen zur Anwendung.

VORTEXT Restauratorische Formergänzungen
Ziel dieser Maßnahme ist das Wiederherstellen plastischer Formen und Konturen zur Wahrung der historischen Formenkontinuität der geschädigten Sandsteinoberflächen. Ergänzungen sind mit einem geeigneten Steinergänzungsmörtel, der in Farbe, Korn, Struktur und den mechanischen Eigenschaften der Originalsubstanz entspricht, zu schließen. Die in den Vorbemerkungen aufgeführten Bestandsgesteine sind zu berücksichtigen. Die Empfehlungen des WTA-Merkblattes "Steinergänzung" sind hierbei zu beachten.

Als Mörtel kommt ein mineralisch gebundener Steinergänzungsmörtel zum Einsatz, bspw. Remmers RM-Pro Funcosil Steinergänzungsmörtel, Remmers GmbH, 49624 Löningen, od. glw.

Die Vorbereitung des Untergrundes, die Vorfestigung, der Antrag des Steinergänzungsmörtels und die Nachbehandlung erfolgen nach Vorschrift des Herstellers und sind genau wie die Oberflächenformulierung an den historischen Bestand in die Einheitspreise der nachfolgenden Position einzurechnen. Die farbige Erscheinung der verwendeten Werktrockenmörtel muss dem umgebenden Bestand entsprechen. Unterschiedliche Bestandsmaterialien erfordern Steinergänzungsmörtel unterschiedlicher Farbigkeit!
Profiliert auszuführende Formergänzungen werden nicht zusätzlich vergütet, hingegen sind eventuell erforderliche Armierungen, sowie Haftvermittlungen mit Anker oder Dübeln in den Einheitspreis der nachfolgenden Positionen einzukalkulieren. Der geschädigte Bestandsstein ist bei der Untergrundvorbereitung in der Regel bis zu 1 cm tief abzuarbeiten, bevor der Neuauftrag, bzw. die Reprofilierung erfolgen kann. Bestandsergänzungen früherer Instandsetzungsmaßnahmen sind vollständig auszubauen, ggf. ist der unter der ausgebauten Ergänzung anstehende Naturstein ebenfalls zurückzuarbeiten, bis ein tragfähiger Untergrund ansteht.

Die endgültige Entscheidung bezüglich der Materialauswahl wird nach der Ausarbeitung durch Bauherr/ Bauleitung getroffen.

**12.08.72 Restauratorische Formergänzungen bis 50 cm², Tiefe bis 5 cm**
*** wie Position 12.03.72
hier Ausführungsbereich Arkadenpfeiler W8
Menge: 5,000 St

**12.08.73 Restauratorische Formergänzungen 51 bis 200 cm², Tief bis 10 cm**
*** wie Position 12.03.73
hier Ausführungsbereich Arkadenpfeiler W8
Menge: 5,000 St

**12.08.74 Restauratorische Formergänzungen 201 bis 300 cm², Tiefe bis 10 cm,**
*** wie Position 12.03.74
hier Ausführungsbereich Arkadenpfeiler W8
Menge: 1,000 St

**12.08.75 Restauratorische Formergänzungen 301 bis 500 cm², Tiefe bis 15 cm**
*** wie Position 12.03.75
hier Ausführungsbereich Arkadenpfeiler W8
Menge: 1,000 St

**12.08.76 Neuverfugung Deckfuge, Arkadenbogen**
*** wie Position 12.03.76
hier Ausführungsbereich Arkadenpfeiler W8
Menge: 5,000 m

#### Bereich 12.09 ARKADENPFEILER W9

*Hinweis: ALLGEMEINE HINWEISE (Vortext)*
Die Positionen in diesem LV-Abschnitt beziehen sich auf den Arbeitsbereich des Arkadenpfeiler W9 und seine Peripherie.

Positionen und Leistungen die andere Arbeitsbereiche, andere Pfeiler oder allgemeine Bereiche betreffen, werden explizit benannt und gekennzeichnet.

*Hinweis: >>> VORBEREITUNGSARBEITEN*

**12.09.1 Rückbau Not-Sicherung: Umgurtung aus Kanthölzern, Spanngurten, Gewindestange und Verschraubungen**
*** Pauschalposition
*** wie Position 12.03.1
hier Ausführungsbereich Arkadenpfeiler W9
Menge: 1,000 psch

**12.09.2 Eisenteile ausbauen**
*** wie Position 12.03.2
hier Ausführungsbereich Arkadenpfeiler W9
Menge: 6,000 St

**12.09.3 Kunststoffdübel ausbauen**
*** wie Position 12.03.3
hier Ausführungsbereich Arkadenpfeiler W9
Menge: 12,000 St

*Hinweis: >>> RÜCKBAU MAUERWERK*

**12.09.4 Rückbau Außenschale Pfeiler (Schichten S1, S2, Q1, B1, Q2, B2, Q3, G)**
*** wie Position 12.03.4
hier Ausführungsbereich Arkadenpfeiler W9
Menge: 5,500 m3

**12.09.5 Zulage Rückbau Außenschale, zerstörungsfreier Ausbau, schichtgenaue Zwischenlagerung, (Schichten S1, S2, Q1, B1, Q2, B2, Q3, G)**
*** wie Position 12.03.5
hier Ausführungsbereich Arkadenpfeiler W9
Menge: 5,500 m3

**12.09.6 Bauklammern u Eisenklammern ausbauen**
*** wie Position 12.03.6
hier Ausführungsbereich Arkadenpfeiler W9
Menge: 36,000 St

**12.09.7 Einlagerung Bestandsmaterial Werksteine**
*** wie Position 12.03.7
hier Ausführungsbereich Arkadenpfeiler W9
Menge: 2,500 m3

**12.09.8 Rückbau u. Teilrückbau Bruchsteinmauerwerk Kern**
*** wie Position 12.03.8
hier Ausführungsbereich Arkadenpfeiler W9
Menge: 2,300 m3

**12.09.9 Entsorgung Bestandmaterial**
*** wie Position 12.03.9
hier Ausführungsbereich Arkadenpfeiler W9
Menge: 15,000 t

*Hinweis: >>> BEARBEITUNG KERNMAUERWERK*

**12.09.10 Verbundnadeln, Edelstahl V4A, D 12-14 mm, L = bis 80 cm (Sicherung Kernmauerwerk)**
*** wie Position 12.03.10
hier Ausführungsbereich Arkadenpfeiler W9
Menge: 12,000 St

**12.09.11 Aufmauern Kernmauerwerk, mit Bestandsmaterial**
*** wie Position 12.03.11
hier Ausführungsbereich Arkadenpfeiler W9
Menge: 2,300 m3

**12.09.12 Zulage für Neumaterial**
*** wie Position 12.03.12
hier Ausführungsbereich Arkadenpfeiler W9
Menge: 2,000 m3

**12.09.13 Edelstahl-Anker M20-M30, V4A, L=bis 2,00m**
*** wie Position 12.03.13
hier Ausführungsbereich Arkadenpfeiler W9
Menge: 2,000 Stk

**12.09.14 Rissverfüllung, Kernmauerwerks-Vergütung**
*** wie Position 12.03.14
hier Ausführungsbereich Arkadenpfeiler W9
Menge: 0,500 m3

**12.09.15 Hohlraumverfüllung zwischen Quader-MW und Kernmauerwerk**
*** wie Position 12.03.15
hier Ausführungsbereich Arkadenpfeiler W9
Menge: 0,500 m3

*Hinweis: >>> AUßENSCHALE PFEILER*

*Hinweis: Neuteile aus Seeberger Sandstein (Vortext)*
Für die Steinmetzarbeiten ist das exakte Aufmaß vom Auftragnehmer anzufertigen. Für die Passgenauigkeit der Teile ist er (der AN) in vollem Umfang selbst verantwortlich.

Als Grundlage für die Kalkulation und die Vorbereitung der Sandsteinrohlinge dienen die, aus der Musterpfeilersanierung abgeleiteteten, Maßangaben der Pläne:
- 5_WF_ARK_SAN_101_a - Nst-Arbeiten Übersichtsplan
- 5_WF_ARK_SAN_102_a - Nst-Arbeiten Schichtenplan 01
- 5_WF_ARK_SAN_103_a - Nst-Arbeiten Schichtenplan 02
- 5_WF_ARK_SAN_104_a - Nst-Arbeiten Schichtenplan 03
Im Zuge des Rückbaus sind vom AN für jeden Arkadenpfeiler die Steinzuschnitte (unter Beachtung der Kernmauerwerk- Geometrie) individuell aufzumessen und die Maße im Hinblick auf die Herstellung/Fertigung der Werkstein-Rohlinge schichtenweise anzupassen.

Folgende Leistungen sind zudem in den EP der nachfolgenden Positionen einzukalkulieren, sofern nicht in gesonderter Position erfasst:
- das Herstellen und Liefern von Neuteilen und Vierungen aus dem
- vertraglich vereinbarten Materialien
- Ausführung der Neuteile gegen das Lager gesägt, auf Schicht versetzt
- der Einbau und die Verankerung der Teile unter Verwendung von Edelstahlverbundnadeln, Edelstahlankern oder -klammern, die mit Epoxidharzverbundmörtel eingeklebt werden, einschl. aller erforderlichen Ausmauerungsarbeiten
- Maßliche Anpassung der Neuteile an die Einbausituation vor Ort (Steinmetzmäßiges Zurückarbeiten der Kernseiten) einschl. aller erforderlichen Transport- und Hebewerkzeuge, auch auf dem Gerüst
- Der Versatz erfolgt (gem. Abstimmungen mit MFPA, IFS, STSG, TLDA) mit Mauer- u. Restaurierungsmörtel von tubag, Bezeichnung: HSM 5, mit 5N/mm2, mit hohem Sulfatwiderstand -> vollflächige Ausführung aller Lagerfugen, Stoßfugen
- Vollflächige und kraftschlüssige Vermörtelung mit HSM 5 Mauer- u. Restaurierungsmörtel von tubag, 5N/mm2, mit hohem Sulfatwiderstand im Anschlussbereich zwischen Rückseite neue Sandsteinquader und Pfeilerkernmauerwerk, auszuführen im Rahmen des abschnittsweisen Herstellen der einzenen Schichten (Spaltbreite/Fugentiefe = 50mm bis 80mm, Höhe = 27cm bis 35cm je Schicht)
- Die Arbeiten sind fachlich unter Beachtung der DIN 18332 auszuführen.
- Auszuführende Fugenbreiten: Lagerfugen: 0,6cm bis 1,0cm und Stoßfugen: 0,8cm bis 1,0cm.
- Die Versetzmörtel sind 1,5cm bis 2,0cm gegenüber der Steinoberfläche zurückliegend auszuführen. Die Deck-Verfugung erfolgt in gesonderter Position.

Hinweise u. Vorgaben:
Die Oberflächenbearbeitung erfolgt im Hinblick auf den jeweils angrenzenden Altbestand (scharriert, gezahnt, frei vom Hieb). Die Hiebrichtungen sind am bauzeitlichen Bestand abzunehmen. Alterungserscheinungen am Altbestand sind bildhauerisch in die Oberflächenbearbeitung des angrenzenden Werkstückes zu übernehmen, z.B. durch: Partikelstrahlen. Sägeglatte Oberflächen sind an allen Werkstückkanten nicht zulässig.
Hinsichtlich der zu erzielenden Oberflächenqualität und der Oberflächenbearbeitung sind die Inhalte und Vorgaben der Pläne
- 5_WF_ARK_SAN_007_a - Vorgaben zu Sandsteinoberflächen
- 5_WF_ARK_SAN_008_a - Sandsteinbearbeitung u Oberflächen am W14
umzusetzten, sowie realisierten Oberflächen des Musterpfeilers W14 und die Oberflächen des bauzeitlichen Bestands

Materialvorgabe Räthsandstein (Seeberger Sandstein):
- Gelber bis gelbgrauer Mittel- bis Feinsandstein, Quarzsandstein, auf Schicht versetzt
- Seeberger Sandstein, gelbgrauer Mittel- bis Feinsandstein mit untergeordneter brauner Textur
- Lieferant: TRACO, Deutsche Travertin Werke GmbH, 99947 Bad Langensalza, od. glw.

Materialeigenschaften:
- Trockenrohdichte nach DIN EN 1936 [g/cm³] 2,05-2,20
- Wasseraufnahme bei Atmosphärendruck nach DIN EN 13755 [Gew. - %] 4,95-7,39
- Druckfestigkeit mach DIN EN 1926 [N/mm²] 58-93
- Biegefestigkeit [N/mm²] 7,7-11,5

Die Entscheidung bezüglich der Materialauswahl wurde im Rahmen der Musterpfeilersanierung W14 von der STSG getroffen. Vor der finalen Steinbestellung sind vom AN representative Sandstein-Probestück (Mindestmaße 500/250/250mm) in bearbeiteter Form: 1x Quader, 1x Bosse, 1x Gesims auf der Baustelle vorzulegen, die von der STSG freizugeben sind. Grundsätzlich sind keine anderen Sandsteine für die Ausführung zugelassen.

**12.09.16 S1 - Neuteile Quader-Mauerwerk Sockel**
*** wie Position 12.03.16
hier Ausführungsbereich Arkadenpfeiler W9
Menge: 4,000 St

**12.09.17 S1 - Zulage Sockelquader, Einmessen und Abloten**
*** Pauschalposition
*** wie Position 12.03.17
hier Ausführungsbereich Arkadenpfeiler W9
Menge: 1,000 psch

**12.09.18 S2 - Neuteile Sockelgesims, prof.**
*** wie Position 12.03.18
hier Ausführungsbereich Arkadenpfeiler W9
Menge: 4,000 St

**12.09.19 Q1,Q2,Q3 - Neuteile Quader-Mauerwerk**
*** wie Position 12.03.19
hier Ausführungsbereich Arkadenpfeiler W9
Menge: 6,000 St

**12.09.20 B1,B2 - Neuteile Bossen, prof.**
*** wie Position 12.03.20
hier Ausführungsbereich Arkadenpfeiler W9
Menge: 8,000 St

**12.09.21 G - Neuteile Kämpfergesims, prof.**
*** wie Position 12.03.21
hier Ausführungsbereich Arkadenpfeiler W9
Menge: 4,000 St

**12.09.22 G - Zulage1 Kämpfergesims, Ausbildung Gefälle oberseitig**
*** wie Position 12.03.22
hier Ausführungsbereich Arkadenpfeiler W9
Menge: 4,000 St

**12.09.23 G - Zulage2 Kämpfergesims, für Einbau horizontal**
*** wie Position 12.03.23
hier Ausführungsbereich Arkadenpfeiler W9
Menge: 4,000 St

**12.09.24 K - Neuteile Quader-Mauerwerk, Kämpferschicht**
*** wie Position 12.03.24
hier Ausführungsbereich Arkadenpfeiler W9
Menge: 5,000 St

**12.09.25 K - Zulage Kämpferschicht, geneigte Oberseite herstellen**
*** wie Position 12.03.25
hier Ausführungsbereich Arkadenpfeiler W9
Menge: 5,000 St

*Hinweis: >>> STATISCH-KONSTRUKTIVE ARBEITEN*

**12.09.26 S1 - Edelstahlklammern fertigen, liefern, einbauen**
*** wie Position 12.03.26
hier Ausführungsbereich Arkadenpfeiler W9
Menge: 8,000 St

**12.09.27 S1 - Verbundnadeln, Edelstahl V4A, FK70, D12mm, L=500mm, mit Muttern + US**
*** wie Position 12.03.27
hier Ausführungsbereich Arkadenpfeiler W9
Menge: 12,000 St

**12.09.28 S1,S2 - Schubdorn, Edelstahl V4A, FK70, D16mm, L=bis 900mm,**
*** wie Position 12.03.28
hier Ausführungsbereich Arkadenpfeiler W9
Menge: 12,000 St

**12.09.29 S2 - Edelstahlklammern fertigen, liefern, einbauen**
*** wie Position 12.03.29
hier Ausführungsbereich Arkadenpfeiler W9
Menge: 4,000 St

**12.09.30 S2 - Verbundnadeln, Edelstahl V4A, FK70, D12mm, L=500mm, mit Muttern + US**
*** wie Position 12.03.30
hier Ausführungsbereich Arkadenpfeiler W9
Menge: 12,000 St

**12.09.31 Q1 - Edelstahlklammern fertigen, liefern, einbauen**
*** wie Position 12.03.31
hier Ausführungsbereich Arkadenpfeiler W9
Menge: 2,000 St

**12.09.32 Q1 - Verbundnadeln, Edelstahl V4A, FK70, D12mm, L=500mm, mit Muttern + US**
*** wie Position 12.03.32
hier Ausführungsbereich Arkadenpfeiler W9
Menge: 12,000 St

**12.09.33 B1 - Edelstahlklammern fertigen, liefern, einbauen**
*** wie Position 12.03.33
hier Ausführungsbereich Arkadenpfeiler W9
Menge: 4,000 St

**12.09.34 B1 - Verbundnadeln, Edelstahl V4A, FK70, D12mm, L=500mm, mit Muttern + US**
*** wie Position 12.03.34
hier Ausführungsbereich Arkadenpfeiler W9
Menge: 8,000 St

**12.09.35 Q2 - Edelstahlklammern fertigen, liefern, einbauen**
*** wie Position 12.03.35
hier Ausführungsbereich Arkadenpfeiler W9
Menge: 2,000 St

**12.09.36 Q2 - Verbundnadeln, Edelstahl V4A, FK70, D12mm, L=500mm, mit Muttern + US**
*** wie Position 12.03.36
hier Ausführungsbereich Arkadenpfeiler W9
Menge: 10,000 St

**12.09.37 B2 - Edelstahlklammern fertigen, liefern, einbauen**
*** wie Position 12.03.37
hier Ausführungsbereich Arkadenpfeiler W9
Menge: 4,000 St

**12.09.38 B2 - Verbundnadeln, Edelstahl V4A, FK70, D12mm, L=500mm, mit Muttern + US**
*** wie Position 12.03.38
hier Ausführungsbereich Arkadenpfeiler W9
Menge: 8,000 St

**12.09.39 Q3 - Edelstahlklammern fertigen, liefern, einbauen**
*** wie Position 12.03.39
hier Ausführungsbereich Arkadenpfeiler W9
Menge: 2,000 St

**12.09.40 Q3 - Verbundnadeln, Edelstahl V4A, FK70, D12mm, L=500mm, mit Muttern + US**
*** wie Position 12.03.40
hier Ausführungsbereich Arkadenpfeiler W9
Menge: 12,000 St

**12.09.41 S1-Q3 - Spalt zw. Außenschale und Kern-MW vermörteln**
*** wie Position 12.03.41
hier Ausführungsbereich Arkadenpfeiler W9
Menge: 35,000 m

**12.09.42 S1-Q3 - Fugenverguss je Lagerfuge**
*** wie Position 12.03.42
hier Ausführungsbereich Arkadenpfeiler W9
Menge: 8,000 St

**12.09.43 G - Verbundnadeln, Edelstahl V4A, FK70, D12mm, L=500mm, rückseitig eingebaut (verdeckt)**
*** wie Position 12.03.43
hier Ausführungsbereich Arkadenpfeiler W9
Menge: 12,000 St

**12.09.44 G - Edelstahlklammern fertigen, liefern, einbauen**
*** wie Position 12.03.44
hier Ausführungsbereich Arkadenpfeiler W9
Menge: 4,000 St

**12.09.45 G - Verbundnadeln 60Grad, Edelstahl V4A, FK70, D12mm, L=600mm**
*** wie Position 12.03.45
hier Ausführungsbereich Arkadenpfeiler W9
Menge: 4,000 St

**12.09.46 G - Fugenverguss je Lagerfuge**
*** wie Position 12.03.46
hier Ausführungsbereich Arkadenpfeiler W9
Menge: 2,000 St

**12.09.47 G - Hohlraumverfüllung hinter Kämpfergesims**
*** wie Position 12.03.47
hier Ausführungsbereich Arkadenpfeiler W9
Menge: 1,000 St

**12.09.48 K - Verbundnadeln, Edelstahl V4A, FK70, D12mm, L=500mm, rückseitig eingebaut (verdeckt)**
*** wie Position 12.03.48
hier Ausführungsbereich Arkadenpfeiler W9
Menge: 13,000 St

*Hinweis: >>> BEARBEITUNG KÄMPFERSCHICHT (K) - Vortext*
Nachdem das Außenschalenmauerwerk bis zum Kämpfergesims wieder neu hergestellt ist, erfolgt ein Teilrückbau an der Stahlabfangkonstruktion (ist in gesonderter Position erfasst!). Dabei wird der "Unteren Stahl-Kranz"entfernt, sodass die Sandsteine über dem Kämpfergesims bearbeitet nun werden können.

**12.09.49 Herstellung der temporären Bogenabstützung, einschl. liefern, vorhalten, sowie rückbauen u. abtransportieren (nach Abschluss der Sanierung)**
*** wie Position 12.03.49
hier Ausführungsbereich Arkadenpfeiler W9
Menge: 1,000 St

**12.09.50 Sicherung der Bogenbossen mit Verbundnadeln, Edelstahl V4A, D12mm, L=750mm (Schicht über K)**
*** wie Position 12.03.50
hier Ausführungsbereich Arkadenpfeiler W9
Menge: 8,000 St

**12.09.51 K - Rückbau Kämpferschicht - analoge Ausführung wie Position "Rückbau Außenschale Pfeiler"**
*** wie Position 12.03.51
hier Ausführungsbereich Arkadenpfeiler W9
Menge: 0,350 m3

**12.09.52 K - Zulage zerstörungsfreier Ausbau - analog Zulage-Pos. "Rückbau Außenschale (Schichten S1, S2, Q1, B1, Q2, B2, Q3, G)"**
*** wie Position 12.03.52
hier Ausführungsbereich Arkadenpfeiler W9
Menge: 0,350 m3

**12.09.53 K - Rückschnitt hervorstehende Gewindestangen M20, um 20cm bis 30cm**
*** wie Position 12.03.53
hier Ausführungsbereich Arkadenpfeiler W9
Menge: 16,000 St

*Hinweis: >>> FUGEN-ARBEITEN*

**12.09.54 Neuverfugung Deckfuge Werksteine**
*** wie Position 12.03.54
hier Ausführungsbereich Arkadenpfeiler W9
Menge: 70,000 m

*Hinweis: >>> FUGENARMIERUNG UND SONST. ERTÜCHTIGUNGEN*

**12.09.55 Moso-Lochblechstreifen, B = 50 mm, aus Edelstahl, als Fugenarmierung, für Neuaufmauerung**
*** wie Position 12.03.55
hier Ausführungsbereich Arkadenpfeiler W9
Menge: 15,000 m

**12.09.56 wie Vorpos., jedoch Einbau im Bestands-Mauerwerk, Quader-MW**
*** wie Position 12.03.56
hier Ausführungsbereich Arkadenpfeiler W9
Menge: 10,000 m

**12.09.57 MW-Dübelanker, Edelstahl, d >= 4 mm, L = 350 mm**
*** wie Position 12.03.57
hier Ausführungsbereich Arkadenpfeiler W9
Menge: 10,000 St

**12.09.58 Verbundnadeln, Edelstahl V4A, D 12-14 mm, L = bis 80 cm**
*** wie Position 12.03.58
hier Ausführungsbereich Arkadenpfeiler W9
Menge: 5,000 St

**12.09.59 Verbundnadeln, Edelstahl V4A, D 12-14 mm, L = bis 100 cm**
*** wie Position 12.03.59
hier Ausführungsbereich Arkadenpfeiler W9
Menge: 5,000 St

**12.09.60 Verbundnadeln, Edelstahl V4A, D 12-14 mm, L = bis 120 cm**
*** wie Position 12.03.60
hier Ausführungsbereich Arkadenpfeiler W9
Menge: 5,000 St

**12.09.61 Steinrestauratorstunden, auf Anweisung**
*** wie Position 12.03.61
hier Ausführungsbereich Arkadenpfeiler W9
Menge: 5,000 h

**12.09.62 Facharbeiterstunden, auf Anweisung**
*** wie Position 12.03.62
hier Ausführungsbereich Arkadenpfeiler W9
Menge: 5,000 h

**12.09.63 Helferstunden, auf Anweisung**
*** wie Position 12.03.63
hier Ausführungsbereich Arkadenpfeiler W9
Menge: 5,000 h

*Hinweis: >>> BEGLEITENDE ARBEITEN (Vortext)*
Die steinrestauratorische Bearbeitung der Bögen wird in einem gesonderten Ausschreibungs-Los behandelt. Für ggf.  notwendige Steinmetzarbeiten und Natursteinergänzungen, die im Rahmen der Pfeilersanierung (begleitend, flankierend) auszuführen sind, kommen die nachfolgenden Positionen zur Anwendung.

VORTEXT Natursteinergänzungen Freudenbacher Sandstein
Das exakte Aufmaß vom Auftragnehmer anzufertigen. Für die Passgenauigkeit der Teile ist er in vollem Umfang selbst verantwortlich.

Folgende Leistungen sind zudem in den EP der nachfolgenden
Positionen einzukalkulieren:
- die Abnahme späterer Überputzungen und dergleichen, das Ausarbeiten und Entsorgen des Altmaterials, einschl. Sicherungsmaßnahmen an angrenzenden Bauteilen und aller notwendigen temporären Abstützvorkehrungen.
- die Anfertigung von Werkzeichnungen und Schablonen, die nach Aufforderung der Bauleitung zu übergeben sind.
- das Herstellen und Liefern von Neuteilen und Vierungen aus dem vertraglich vereinbarten Materialien.
- Ausführung der Vierungen gegen das Lager gesägt, auf Schicht versetzt.
- der Einbau und die Verankerung der Teile unter Verwendung von Edelstahlankern oder -klammern, die in Epoxidharzmörtel eingeklebt werden, einschl. aller erforderlichen Ausmauerungsarbeiten einschl. aller erforderlichen Transport- und Hebewerkzeuge, auch auf dem Gerüst.
- Der Versatz erfolgt (gem. Abstimmungen mit MFPA, IFS, STSG, TLDA) mit Restaurierungsmörtel HSM 5 von tubag, 5N/mm2, mit hohem Sulfatwiderstand (od. glw. sofern vom AN die Zustimmung o.g. Instititionen vorgelegt wird)
- die Anpassung der Farbigkeit an den umgebenden Bestand mittels Retusche nach Vorgaben Restaurator.

Die Arbeiten sind fachlich unter Beachtung der DIN 18332
auszuführen.

Hinweise: Die Oberflächenbearbeitung erfolgt im Hinblick auf den jeweils angrenzenden Altbestand (gespitzt, überzahnt [hier: Eisenbreite: 3 cm, 5-zahniges geschmiedetes Eisen], frei vom Hieb) sowie auf Rille senkrecht scharriert mit geschmiedetem Scharriereisen, Eisenbreite: 8 cm, Bearbeitung von Hand.

Alterungserscheinungen am Altbestand sind bildhauerisch in die Oberflächenbearbeitung des angrenzenden Werkstückes zu
übernehmen, z.B. durch: Partikelstrahlen.
Sägeglatte, gefräste od. maschinelle Oberflächen sind an allen Werkstückkanten nicht zulässig.
Vierungen sind punktuell einzukleben und bei Bedarf zu verdübeln.
Die Fugen zw. Vierung und Originalstein sind mit
Steinergänzungsmörtel zu schließen und dem Bestand
anzupassen.
Der ursprüngliche Fugenschnitt ist grundsätzlich einzuhalten. Das erforderliche Ausarbeiten hat bei den Vierungen
winkelrecht zu erfolgen. Verankerungen sollen außen nicht sichtbar werden.

Materialvorgabe:
- Lettenkeuper-Sandstein, Farbe braunrot bis violettrot, Handelsname: Freudenbacher Sandstein
- Rohdichte (nach DIN EN 1936): 2.070-2.012 kg/m³
- Druckfestigkeit (nach DIN EN 1926): 50-54 Mpa
- Wasseraufnahme (nach DIN EN 13755): 6,8-7,3 %.
- Lieferant: Lieferant: Fa. Roland Vorherr, Freudenbach 86, 97993 Creglingen.

Die endgültige Entscheidung bezüglich der Materialauswahl wird nach der Vorlage von Probestücken und vergleichbaren
Steinparametern bei Auftragsvergabe durch Bauherr/ Bauleitung getroffen.

**12.09.64 Vierungen profiliert, Freudenbacher Sandstein**
*** wie Position 12.03.64
hier Ausführungsbereich Arkadenpfeiler W9
Menge: 0,100 m3

**12.09.65 Fugenverguss, Einzellänge bis 1,20 m**
*** wie Position 12.03.65
hier Ausführungsbereich Arkadenpfeiler W9
Menge: 1,000 St

**12.09.66 Festigung Sandsteinoberflächen**
*** wie Position 12.03.66
hier Ausführungsbereich Arkadenpfeiler W9
Menge: 1,000 m2

**12.09.67 Hinterfüllen / Fixieren von Gesteinsschalen, mineralisch**
*** wie Position 12.03.67
hier Ausführungsbereich Arkadenpfeiler W9
Menge: 1,000 m2

**12.09.68 Hinterfüllen / Fixierung von Gesteinsschalen, Kunstharz**
*** wie Position 12.03.68
hier Ausführungsbereich Arkadenpfeiler W9
Menge: 1,000 m2

**12.09.69 Rissverschluss**
*** wie Position 12.03.69
hier Ausführungsbereich Arkadenpfeiler W9
Menge: 1,000 m

**12.09.70 Klebung und Schalensanierung**
*** wie Position 12.03.70
hier Ausführungsbereich Arkadenpfeiler W9
Menge: 1,000 m

**12.09.71 Anböschen**
*** wie Position 12.03.71
hier Ausführungsbereich Arkadenpfeiler W9
Menge: 1,000 m2

*Hinweis: >>> RESTAURATORISCHE FORMERGÄNZUNGEN (Vortext)*
Die steinrestauratorische Bearbeitung der Bögen wird in einem gesonderten Ausschreibungs-Los behandelt. Für ggf.  notwendige Steinmetzarbeiten und Natursteinergänzungen, die im Rahmen der Pfeilersanierung (begleitend, flankierend) auszuführen sind, kommen die nachfolgenden Positionen zur Anwendung.

VORTEXT Restauratorische Formergänzungen
Ziel dieser Maßnahme ist das Wiederherstellen plastischer Formen und Konturen zur Wahrung der historischen Formenkontinuität der geschädigten Sandsteinoberflächen. Ergänzungen sind mit einem geeigneten Steinergänzungsmörtel, der in Farbe, Korn, Struktur und den mechanischen Eigenschaften der Originalsubstanz entspricht, zu schließen. Die in den Vorbemerkungen aufgeführten Bestandsgesteine sind zu berücksichtigen. Die Empfehlungen des WTA-Merkblattes "Steinergänzung" sind hierbei zu beachten.

Als Mörtel kommt ein mineralisch gebundener Steinergänzungsmörtel zum Einsatz, bspw. Remmers RM-Pro Funcosil Steinergänzungsmörtel, Remmers GmbH, 49624 Löningen, od. glw.

Die Vorbereitung des Untergrundes, die Vorfestigung, der Antrag des Steinergänzungsmörtels und die Nachbehandlung erfolgen nach Vorschrift des Herstellers und sind genau wie die Oberflächenformulierung an den historischen Bestand in die Einheitspreise der nachfolgenden Position einzurechnen. Die farbige Erscheinung der verwendeten Werktrockenmörtel muss dem umgebenden Bestand entsprechen. Unterschiedliche Bestandsmaterialien erfordern Steinergänzungsmörtel unterschiedlicher Farbigkeit!
Profiliert auszuführende Formergänzungen werden nicht zusätzlich vergütet, hingegen sind eventuell erforderliche Armierungen, sowie Haftvermittlungen mit Anker oder Dübeln in den Einheitspreis der nachfolgenden Positionen einzukalkulieren. Der geschädigte Bestandsstein ist bei der Untergrundvorbereitung in der Regel bis zu 1 cm tief abzuarbeiten, bevor der Neuauftrag, bzw. die Reprofilierung erfolgen kann. Bestandsergänzungen früherer Instandsetzungsmaßnahmen sind vollständig auszubauen, ggf. ist der unter der ausgebauten Ergänzung anstehende Naturstein ebenfalls zurückzuarbeiten, bis ein tragfähiger Untergrund ansteht.

Die endgültige Entscheidung bezüglich der Materialauswahl wird nach der Ausarbeitung durch Bauherr/ Bauleitung getroffen.

**12.09.72 Restauratorische Formergänzungen bis 50 cm², Tiefe bis 5 cm**
*** wie Position 12.03.72
hier Ausführungsbereich Arkadenpfeiler W9
Menge: 5,000 St

**12.09.73 Restauratorische Formergänzungen 51 bis 200 cm², Tief bis 10 cm**
*** wie Position 12.03.73
hier Ausführungsbereich Arkadenpfeiler W9
Menge: 5,000 St

**12.09.74 Restauratorische Formergänzungen 201 bis 300 cm², Tiefe bis 10 cm,**
*** wie Position 12.03.74
hier Ausführungsbereich Arkadenpfeiler W9
Menge: 1,000 St

**12.09.75 Restauratorische Formergänzungen 301 bis 500 cm², Tiefe bis 15 cm**
*** wie Position 12.03.75
hier Ausführungsbereich Arkadenpfeiler W9
Menge: 1,000 St

**12.09.76 Neuverfugung Deckfuge, Arkadenbogen**
*** wie Position 12.03.76
hier Ausführungsbereich Arkadenpfeiler W9
Menge: 5,000 m

#### Bereich 12.10 ARKADENPFEILER W10

*Hinweis: ALLGEMEINE HINWEISE (Vortext)*
Die Positionen in diesem LV-Abschnitt beziehen sich auf den Arbeitsbereich des Arkadenpfeilers W10 und seine Peripherie.

Positionen und Leistungen die andere Arbeitsbereiche, andere Pfeiler oder allgemeine Bereiche betreffen, werden explizit benannt und gekennzeichnet.

*Hinweis: >>> VORBEREITUNGSARBEITEN*

**12.10.1 Rückbau Not-Sicherung: Umgurtung aus Kanthölzern, Spanngurten, Gewindestange und Verschraubungen**
*** Pauschalposition
*** wie Position 12.03.1
hier Ausführungsbereich Arkadenpfeiler W10
Menge: 1,000 psch

**12.10.2 Eisenteile ausbauen**
*** wie Position 12.03.2
hier Ausführungsbereich Arkadenpfeiler W10
Menge: 6,000 St

**12.10.3 Kunststoffdübel ausbauen**
*** wie Position 12.03.3
hier Ausführungsbereich Arkadenpfeiler W10
Menge: 12,000 St

*Hinweis: >>> RÜCKBAU MAUERWERK*

**12.10.4 Rückbau Außenschale Pfeiler (Schichten S1, S2, Q1, B1, Q2, B2, Q3, G)**
*** wie Position 12.03.4
hier Ausführungsbereich Arkadenpfeiler W10
Menge: 5,500 m3

**12.10.5 Zulage Rückbau Außenschale, zerstörungsfreier Ausbau, schichtgenaue Zwischenlagerung, (Schichten S1, S2, Q1, B1, Q2, B2, Q3, G)**
*** wie Position 12.03.5
hier Ausführungsbereich Arkadenpfeiler W10
Menge: 5,500 m3

**12.10.6 Bauklammern u Eisenklammern ausbauen**
*** wie Position 12.03.6
hier Ausführungsbereich Arkadenpfeiler W10
Menge: 36,000 St

**12.10.7 Einlagerung Bestandsmaterial Werksteine**
*** wie Position 12.03.7
hier Ausführungsbereich Arkadenpfeiler W10
Menge: 2,500 m3

**12.10.8 Rückbau u. Teilrückbau Bruchsteinmauerwerk Kern**
*** wie Position 12.03.8
hier Ausführungsbereich Arkadenpfeiler W10
Menge: 2,300 m3

**12.10.9 Entsorgung Bestandmaterial**
*** wie Position 12.03.9
hier Ausführungsbereich Arkadenpfeiler W10
Menge: 15,000 t

*Hinweis: >>> BEARBEITUNG KERNMAUERWERK*

**12.10.10 Verbundnadeln, Edelstahl V4A, D 12-14 mm, L = bis 80 cm (Sicherung Kernmauerwerk)**
*** wie Position 12.03.10
hier Ausführungsbereich Arkadenpfeiler W10
Menge: 12,000 St

**12.10.11 Aufmauern Kernmauerwerk, mit Bestandsmaterial**
*** wie Position 12.03.11
hier Ausführungsbereich Arkadenpfeiler W10
Menge: 2,300 m3

**12.10.12 Zulage für Neumaterial**
*** wie Position 12.03.12
hier Ausführungsbereich Arkadenpfeiler W10
Menge: 2,000 m3

**12.10.13 Edelstahl-Anker M20-M30, V4A, L=bis 2,00m**
*** wie Position 12.03.13
hier Ausführungsbereich Arkadenpfeiler W10
Menge: 2,000 Stk

**12.10.14 Rissverfüllung, Kernmauerwerks-Vergütung**
*** wie Position 12.03.14
hier Ausführungsbereich Arkadenpfeiler W10
Menge: 0,500 m3

**12.10.15 Hohlraumverfüllung zwischen Quader-MW und Kernmauerwerk**
*** wie Position 12.03.15
hier Ausführungsbereich Arkadenpfeiler W10
Menge: 0,500 m3

*Hinweis: >>> AUßENSCHALE PFEILER*

*Hinweis: Neuteile aus Seeberger Sandstein (Vortext)*
Für die Steinmetzarbeiten ist das exakte Aufmaß vom Auftragnehmer anzufertigen. Für die Passgenauigkeit der Teile ist er (der AN) in vollem Umfang selbst verantwortlich.

Als Grundlage für die Kalkulation und die Vorbereitung der Sandsteinrohlinge dienen die, aus der Musterpfeilersanierung abgeleiteteten, Maßangaben der Pläne:
- 5_WF_ARK_SAN_101_a - Nst-Arbeiten Übersichtsplan
- 5_WF_ARK_SAN_102_a - Nst-Arbeiten Schichtenplan 01
- 5_WF_ARK_SAN_103_a - Nst-Arbeiten Schichtenplan 02
- 5_WF_ARK_SAN_104_a - Nst-Arbeiten Schichtenplan 03
Im Zuge des Rückbaus sind vom AN für jeden Arkadenpfeiler die Steinzuschnitte (unter Beachtung der Kernmauerwerk- Geometrie) individuell aufzumessen und die Maße im Hinblick auf die Herstellung/Fertigung der Werkstein-Rohlinge schichtenweise anzupassen.

Folgende Leistungen sind zudem in den EP der nachfolgenden Positionen einzukalkulieren, sofern nicht in gesonderter Position erfasst:
- das Herstellen und Liefern von Neuteilen und Vierungen aus dem
- vertraglich vereinbarten Materialien
- Ausführung der Neuteile gegen das Lager gesägt, auf Schicht versetzt
- der Einbau und die Verankerung der Teile unter Verwendung von Edelstahlverbundnadeln, Edelstahlankern oder -klammern, die mit Epoxidharzverbundmörtel eingeklebt werden, einschl. aller erforderlichen Ausmauerungsarbeiten
- Maßliche Anpassung der Neuteile an die Einbausituation vor Ort (Steinmetzmäßiges Zurückarbeiten der Kernseiten) einschl. aller erforderlichen Transport- und Hebewerkzeuge, auch auf dem Gerüst
- Der Versatz erfolgt (gem. Abstimmungen mit MFPA, IFS, STSG, TLDA) mit Mauer- u. Restaurierungsmörtel von tubag, Bezeichnung: HSM 5, mit 5N/mm2, mit hohem Sulfatwiderstand -> vollflächige Ausführung aller Lagerfugen, Stoßfugen
- Vollflächige und kraftschlüssige Vermörtelung mit HSM 5 Mauer- u. Restaurierungsmörtel von tubag, 5N/mm2, mit hohem Sulfatwiderstand im Anschlussbereich zwischen Rückseite neue Sandsteinquader und Pfeilerkernmauerwerk, auszuführen im Rahmen des abschnittsweisen Herstellen der einzenen Schichten (Spaltbreite/Fugentiefe = 50mm bis 80mm, Höhe = 27cm bis 35cm je Schicht)
- Die Arbeiten sind fachlich unter Beachtung der DIN 18332 auszuführen.
- Auszuführende Fugenbreiten: Lagerfugen: 0,6cm bis 1,0cm und Stoßfugen: 0,8cm bis 1,0cm.
- Die Versetzmörtel sind 1,5cm bis 2,0cm gegenüber der Steinoberfläche zurückliegend auszuführen. Die Deck-Verfugung erfolgt in gesonderter Position.

Hinweise u. Vorgaben:
Die Oberflächenbearbeitung erfolgt im Hinblick auf den jeweils angrenzenden Altbestand (scharriert, gezahnt, frei vom Hieb). Die Hiebrichtungen sind am bauzeitlichen Bestand abzunehmen. Alterungserscheinungen am Altbestand sind bildhauerisch in die Oberflächenbearbeitung des angrenzenden Werkstückes zu übernehmen, z.B. durch: Partikelstrahlen. Sägeglatte Oberflächen sind an allen Werkstückkanten nicht zulässig.
Hinsichtlich der zu erzielenden Oberflächenqualität und der Oberflächenbearbeitung sind die Inhalte und Vorgaben der Pläne
- 5_WF_ARK_SAN_007_a - Vorgaben zu Sandsteinoberflächen
- 5_WF_ARK_SAN_008_a - Sandsteinbearbeitung u Oberflächen am W14
umzusetzten, sowie realisierten Oberflächen des Musterpfeilers W14 und die Oberflächen des bauzeitlichen Bestands

Materialvorgabe Räthsandstein (Seeberger Sandstein):
- Gelber bis gelbgrauer Mittel- bis Feinsandstein, Quarzsandstein, auf Schicht versetzt
- Seeberger Sandstein, gelbgrauer Mittel- bis Feinsandstein mit untergeordneter brauner Textur
- Lieferant: TRACO, Deutsche Travertin Werke GmbH, 99947 Bad Langensalza, od. glw.

Materialeigenschaften:
- Trockenrohdichte nach DIN EN 1936 [g/cm³] 2,05-2,20
- Wasseraufnahme bei Atmosphärendruck nach DIN EN 13755 [Gew. - %] 4,95-7,39
- Druckfestigkeit mach DIN EN 1926 [N/mm²] 58-93
- Biegefestigkeit [N/mm²] 7,7-11,5

Die Entscheidung bezüglich der Materialauswahl wurde im Rahmen der Musterpfeilersanierung W14 von der STSG getroffen. Vor der finalen Steinbestellung sind vom AN representative Sandstein-Probestück (Mindestmaße 500/250/250mm) in bearbeiteter Form: 1x Quader, 1x Bosse, 1x Gesims auf der Baustelle vorzulegen, die von der STSG freizugeben sind. Grundsätzlich sind keine anderen Sandsteine für die Ausführung zugelassen.

**12.10.16 S1 - Neuteile Quader-Mauerwerk Sockel**
*** wie Position 12.03.16
hier Ausführungsbereich Arkadenpfeiler W10
Menge: 4,000 St

**12.10.17 S1 - Zulage Sockelquader, Einmessen und Abloten**
*** Pauschalposition
*** wie Position 12.03.17
hier Ausführungsbereich Arkadenpfeiler W10
Menge: 1,000 psch

**12.10.18 S2 - Neuteile Sockelgesims, prof.**
*** wie Position 12.03.18
hier Ausführungsbereich Arkadenpfeiler W10
Menge: 4,000 St

**12.10.19 Q1,Q2,Q3 - Neuteile Quader-Mauerwerk**
*** wie Position 12.03.19
hier Ausführungsbereich Arkadenpfeiler W10
Menge: 6,000 St

**12.10.20 B1,B2 - Neuteile Bossen, prof.**
*** wie Position 12.03.20
hier Ausführungsbereich Arkadenpfeiler W10
Menge: 8,000 St

**12.10.21 G - Neuteile Kämpfergesims, prof.**
*** wie Position 12.03.21
hier Ausführungsbereich Arkadenpfeiler W10
Menge: 4,000 St

**12.10.22 G - Zulage1 Kämpfergesims, Ausbildung Gefälle oberseitig**
*** wie Position 12.03.22
hier Ausführungsbereich Arkadenpfeiler W10
Menge: 4,000 St

**12.10.23 G - Zulage2 Kämpfergesims, für Einbau horizontal**
*** wie Position 12.03.23
hier Ausführungsbereich Arkadenpfeiler W10
Menge: 4,000 St

**12.10.24 K - Neuteile Quader-Mauerwerk, Kämpferschicht**
*** wie Position 12.03.24
hier Ausführungsbereich Arkadenpfeiler W10
Menge: 5,000 St

**12.10.25 K - Zulage Kämpferschicht, geneigte Oberseite herstellen**
*** wie Position 12.03.25
hier Ausführungsbereich Arkadenpfeiler W10
Menge: 5,000 St

*Hinweis: >>> STATISCH-KONSTRUKTIVE ARBEITEN*

**12.10.26 S1 - Edelstahlklammern fertigen, liefern, einbauen**
*** wie Position 12.03.26
hier Ausführungsbereich Arkadenpfeiler W10
Menge: 8,000 St

**12.10.27 S1 - Verbundnadeln, Edelstahl V4A, FK70, D12mm, L=500mm, mit Muttern + US**
*** wie Position 12.03.27
hier Ausführungsbereich Arkadenpfeiler W10
Menge: 12,000 St

**12.10.28 S1,S2 - Schubdorn, Edelstahl V4A, FK70, D16mm, L=bis 900mm,**
*** wie Position 12.03.28
hier Ausführungsbereich Arkadenpfeiler W10
Menge: 12,000 St

**12.10.29 S2 - Edelstahlklammern fertigen, liefern, einbauen**
*** wie Position 12.03.29
hier Ausführungsbereich Arkadenpfeiler W10
Menge: 4,000 St

**12.10.30 S2 - Verbundnadeln, Edelstahl V4A, FK70, D12mm, L=500mm, mit Muttern + US**
*** wie Position 12.03.30
hier Ausführungsbereich Arkadenpfeiler W10
Menge: 12,000 St

**12.10.31 Q1 - Edelstahlklammern fertigen, liefern, einbauen**
*** wie Position 12.03.31
hier Ausführungsbereich Arkadenpfeiler W10
Menge: 2,000 St

**12.10.32 Q1 - Verbundnadeln, Edelstahl V4A, FK70, D12mm, L=500mm, mit Muttern + US**
*** wie Position 12.03.32
hier Ausführungsbereich Arkadenpfeiler W10
Menge: 12,000 St

**12.10.33 B1 - Edelstahlklammern fertigen, liefern, einbauen**
*** wie Position 12.03.33
hier Ausführungsbereich Arkadenpfeiler W10
Menge: 4,000 St

**12.10.34 B1 - Verbundnadeln, Edelstahl V4A, FK70, D12mm, L=500mm, mit Muttern + US**
*** wie Position 12.03.34
hier Ausführungsbereich Arkadenpfeiler W10
Menge: 8,000 St

**12.10.35 Q2 - Edelstahlklammern fertigen, liefern, einbauen**
*** wie Position 12.03.35
hier Ausführungsbereich Arkadenpfeiler W10
Menge: 2,000 St

**12.10.36 Q2 - Verbundnadeln, Edelstahl V4A, FK70, D12mm, L=500mm, mit Muttern + US**
*** wie Position 12.03.36
hier Ausführungsbereich Arkadenpfeiler W10
Menge: 10,000 St

**12.10.37 B2 - Edelstahlklammern fertigen, liefern, einbauen**
*** wie Position 12.03.37
hier Ausführungsbereich Arkadenpfeiler W10
Menge: 4,000 St

**12.10.38 B2 - Verbundnadeln, Edelstahl V4A, FK70, D12mm, L=500mm, mit Muttern + US**
*** wie Position 12.03.38
hier Ausführungsbereich Arkadenpfeiler W10
Menge: 8,000 St

**12.10.39 Q3 - Edelstahlklammern fertigen, liefern, einbauen**
*** wie Position 12.03.39
hier Ausführungsbereich Arkadenpfeiler W10
Menge: 2,000 St

**12.10.40 Q3 - Verbundnadeln, Edelstahl V4A, FK70, D12mm, L=500mm, mit Muttern + US**
*** wie Position 12.03.40
hier Ausführungsbereich Arkadenpfeiler W10
Menge: 12,000 St

**12.10.41 S1-Q3 - Spalt zw. Außenschale und Kern-MW vermörteln**
*** wie Position 12.03.41
hier Ausführungsbereich Arkadenpfeiler W10
Menge: 35,000 m

**12.10.42 S1-Q3 - Fugenverguss je Lagerfuge**
*** wie Position 12.03.42
hier Ausführungsbereich Arkadenpfeiler W10
Menge: 8,000 St

**12.10.43 G - Verbundnadeln, Edelstahl V4A, FK70, D12mm, L=500mm, rückseitig eingebaut (verdeckt)**
*** wie Position 12.03.43
hier Ausführungsbereich Arkadenpfeiler W10
Menge: 12,000 St

**12.10.44 G - Edelstahlklammern fertigen, liefern, einbauen**
*** wie Position 12.03.44
hier Ausführungsbereich Arkadenpfeiler W10
Menge: 4,000 St

**12.10.45 G - Verbundnadeln 60Grad, Edelstahl V4A, FK70, D12mm, L=600mm**
*** wie Position 12.03.45
hier Ausführungsbereich Arkadenpfeiler W10
Menge: 4,000 St

**12.10.46 G - Fugenverguss je Lagerfuge**
*** wie Position 12.03.46
hier Ausführungsbereich Arkadenpfeiler W10
Menge: 2,000 St

**12.10.47 G - Hohlraumverfüllung hinter Kämpfergesims**
*** wie Position 12.03.47
hier Ausführungsbereich Arkadenpfeiler W10
Menge: 1,000 St

**12.10.48 K - Verbundnadeln, Edelstahl V4A, FK70, D12mm, L=500mm, rückseitig eingebaut (verdeckt)**
*** wie Position 12.03.48
hier Ausführungsbereich Arkadenpfeiler W10
Menge: 13,000 St

*Hinweis: >>> BEARBEITUNG KÄMPFERSCHICHT (K) - Vortext*
Nachdem das Außenschalenmauerwerk bis zum Kämpfergesims wieder neu hergestellt ist, erfolgt ein Teilrückbau an der Stahlabfangkonstruktion (ist in gesonderter Position erfasst!). Dabei wird der "Unteren Stahl-Kranz"entfernt, sodass die Sandsteine über dem Kämpfergesims bearbeitet nun werden können.

**12.10.49 Herstellung der temporären Bogenabstützung, einschl. liefern, vorhalten, sowie rückbauen u. abtransportieren (nach Abschluss der Sanierung)**
*** wie Position 12.03.49
hier Ausführungsbereich Arkadenpfeiler W10
Menge: 1,000 St

**12.10.50 Sicherung der Bogenbossen mit Verbundnadeln, Edelstahl V4A, D12mm, L=750mm (Schicht über K)**
*** wie Position 12.03.50
hier Ausführungsbereich Arkadenpfeiler W10
Menge: 8,000 St

**12.10.51 K - Rückbau Kämpferschicht - analoge Ausführung wie Position "Rückbau Außenschale Pfeiler"**
*** wie Position 12.03.51
hier Ausführungsbereich Arkadenpfeiler W10
Menge: 0,350 m3

**12.10.52 K - Zulage zerstörungsfreier Ausbau - analog Zulage-Pos. "Rückbau Außenschale (Schichten S1, S2, Q1, B1, Q2, B2, Q3, G)"**
*** wie Position 12.03.52
hier Ausführungsbereich Arkadenpfeiler W10
Menge: 0,350 m3

**12.10.53 K - Rückschnitt hervorstehende Gewindestangen M20, um 20cm bis 30cm**
*** wie Position 12.03.53
hier Ausführungsbereich Arkadenpfeiler W10
Menge: 16,000 St

*Hinweis: >>> FUGEN-ARBEITEN*

**12.10.54 Neuverfugung Deckfuge Werksteine**
*** wie Position 12.03.54
hier Ausführungsbereich Arkadenpfeiler W10
Menge: 70,000 m

*Hinweis: >>> FUGENARMIERUNG UND SONST. ERTÜCHTIGUNGEN*

**12.10.55 Moso-Lochblechstreifen, B = 50 mm, aus Edelstahl, als Fugenarmierung, für Neuaufmauerung**
*** wie Position 12.03.55
hier Ausführungsbereich Arkadenpfeiler W10
Menge: 15,000 m

**12.10.56 wie Vorpos., jedoch Einbau im Bestands-Mauerwerk, Quader-MW**
*** wie Position 12.03.56
hier Ausführungsbereich Arkadenpfeiler W10
Menge: 10,000 m

**12.10.57 MW-Dübelanker, Edelstahl, d >= 4 mm, L = 350 mm**
*** wie Position 12.03.57
hier Ausführungsbereich Arkadenpfeiler W10
Menge: 10,000 St

**12.10.58 Verbundnadeln, Edelstahl V4A, D 12-14 mm, L = bis 80 cm**
*** wie Position 12.03.58
hier Ausführungsbereich Arkadenpfeiler W10
Menge: 5,000 St

**12.10.59 Verbundnadeln, Edelstahl V4A, D 12-14 mm, L = bis 100 cm**
*** wie Position 12.03.59
hier Ausführungsbereich Arkadenpfeiler W10
Menge: 5,000 St

**12.10.60 Verbundnadeln, Edelstahl V4A, D 12-14 mm, L = bis 120 cm**
*** wie Position 12.03.60
hier Ausführungsbereich Arkadenpfeiler W10
Menge: 5,000 St

**12.10.61 Steinrestauratorstunden, auf Anweisung**
*** wie Position 12.03.61
hier Ausführungsbereich Arkadenpfeiler W10
Menge: 5,000 h

**12.10.62 Facharbeiterstunden, auf Anweisung**
*** wie Position 12.03.62
hier Ausführungsbereich Arkadenpfeiler W10
Menge: 5,000 h

**12.10.63 Helferstunden, auf Anweisung**
*** wie Position 12.03.63
hier Ausführungsbereich Arkadenpfeiler W10
Menge: 5,000 h

*Hinweis: >>> BEGLEITENDE ARBEITEN (Vortext)*
Die steinrestauratorische Bearbeitung der Bögen wird in einem gesonderten Ausschreibungs-Los behandelt. Für ggf.  notwendige Steinmetzarbeiten und Natursteinergänzungen, die im Rahmen der Pfeilersanierung (begleitend, flankierend) auszuführen sind, kommen die nachfolgenden Positionen zur Anwendung.

VORTEXT Natursteinergänzungen Freudenbacher Sandstein
Das exakte Aufmaß vom Auftragnehmer anzufertigen. Für die Passgenauigkeit der Teile ist er in vollem Umfang selbst verantwortlich.

Folgende Leistungen sind zudem in den EP der nachfolgenden
Positionen einzukalkulieren:
- die Abnahme späterer Überputzungen und dergleichen, das Ausarbeiten und Entsorgen des Altmaterials, einschl. Sicherungsmaßnahmen an angrenzenden Bauteilen und aller notwendigen temporären Abstützvorkehrungen.
- die Anfertigung von Werkzeichnungen und Schablonen, die nach Aufforderung der Bauleitung zu übergeben sind.
- das Herstellen und Liefern von Neuteilen und Vierungen aus dem vertraglich vereinbarten Materialien.
- Ausführung der Vierungen gegen das Lager gesägt, auf Schicht versetzt.
- der Einbau und die Verankerung der Teile unter Verwendung von Edelstahlankern oder -klammern, die in Epoxidharzmörtel eingeklebt werden, einschl. aller erforderlichen Ausmauerungsarbeiten einschl. aller erforderlichen Transport- und Hebewerkzeuge, auch auf dem Gerüst.
- Der Versatz erfolgt (gem. Abstimmungen mit MFPA, IFS, STSG, TLDA) mit Restaurierungsmörtel HSM 5 von tubag, 5N/mm2, mit hohem Sulfatwiderstand (od. glw. sofern vom AN die Zustimmung o.g. Instititionen vorgelegt wird)
- die Anpassung der Farbigkeit an den umgebenden Bestand mittels Retusche nach Vorgaben Restaurator.

Die Arbeiten sind fachlich unter Beachtung der DIN 18332
auszuführen.

Hinweise: Die Oberflächenbearbeitung erfolgt im Hinblick auf den jeweils angrenzenden Altbestand (gespitzt, überzahnt [hier: Eisenbreite: 3 cm, 5-zahniges geschmiedetes Eisen], frei vom Hieb) sowie auf Rille senkrecht scharriert mit geschmiedetem Scharriereisen, Eisenbreite: 8 cm, Bearbeitung von Hand.

Alterungserscheinungen am Altbestand sind bildhauerisch in die Oberflächenbearbeitung des angrenzenden Werkstückes zu
übernehmen, z.B. durch: Partikelstrahlen.
Sägeglatte, gefräste od. maschinelle Oberflächen sind an allen Werkstückkanten nicht zulässig.
Vierungen sind punktuell einzukleben und bei Bedarf zu verdübeln.
Die Fugen zw. Vierung und Originalstein sind mit
Steinergänzungsmörtel zu schließen und dem Bestand
anzupassen.
Der ursprüngliche Fugenschnitt ist grundsätzlich einzuhalten. Das erforderliche Ausarbeiten hat bei den Vierungen
winkelrecht zu erfolgen. Verankerungen sollen außen nicht sichtbar werden.

Materialvorgabe:
- Lettenkeuper-Sandstein, Farbe braunrot bis violettrot, Handelsname: Freudenbacher Sandstein
- Rohdichte (nach DIN EN 1936): 2.070-2.012 kg/m³
- Druckfestigkeit (nach DIN EN 1926): 50-54 Mpa
- Wasseraufnahme (nach DIN EN 13755): 6,8-7,3 %.
- Lieferant: Lieferant: Fa. Roland Vorherr, Freudenbach 86, 97993 Creglingen.

Die endgültige Entscheidung bezüglich der Materialauswahl wird nach der Vorlage von Probestücken und vergleichbaren
Steinparametern bei Auftragsvergabe durch Bauherr/ Bauleitung getroffen.

**12.10.64 Vierungen profiliert, Freudenbacher Sandstein**
*** wie Position 12.03.64
hier Ausführungsbereich Arkadenpfeiler W10
Menge: 0,100 m3

**12.10.65 Fugenverguss, Einzellänge bis 1,20 m**
*** wie Position 12.03.65
hier Ausführungsbereich Arkadenpfeiler W10
Menge: 1,000 St

**12.10.66 Festigung Sandsteinoberflächen**
*** wie Position 12.03.66
hier Ausführungsbereich Arkadenpfeiler W10
Menge: 1,000 m2

**12.10.67 Hinterfüllen / Fixieren von Gesteinsschalen, mineralisch**
*** wie Position 12.03.67
hier Ausführungsbereich Arkadenpfeiler W10
Menge: 1,000 m2

**12.10.68 Hinterfüllen / Fixierung von Gesteinsschalen, Kunstharz**
*** wie Position 12.03.68
hier Ausführungsbereich Arkadenpfeiler W10
Menge: 1,000 m2

**12.10.69 Rissverschluss**
*** wie Position 12.03.69
hier Ausführungsbereich Arkadenpfeiler W10
Menge: 1,000 m

**12.10.70 Klebung und Schalensanierung**
*** wie Position 12.03.70
hier Ausführungsbereich Arkadenpfeiler W10
Menge: 1,000 m

**12.10.71 Anböschen**
*** wie Position 12.03.71
hier Ausführungsbereich Arkadenpfeiler W10
Menge: 1,000 m2

*Hinweis: >>> RESTAURATORISCHE FORMERGÄNZUNGEN (Vortext)*
Die steinrestauratorische Bearbeitung der Bögen wird in einem gesonderten Ausschreibungs-Los behandelt. Für ggf.  notwendige Steinmetzarbeiten und Natursteinergänzungen, die im Rahmen der Pfeilersanierung (begleitend, flankierend) auszuführen sind, kommen die nachfolgenden Positionen zur Anwendung.

VORTEXT Restauratorische Formergänzungen
Ziel dieser Maßnahme ist das Wiederherstellen plastischer Formen und Konturen zur Wahrung der historischen Formenkontinuität der geschädigten Sandsteinoberflächen. Ergänzungen sind mit einem geeigneten Steinergänzungsmörtel, der in Farbe, Korn, Struktur und den mechanischen Eigenschaften der Originalsubstanz entspricht, zu schließen. Die in den Vorbemerkungen aufgeführten Bestandsgesteine sind zu berücksichtigen. Die Empfehlungen des WTA-Merkblattes "Steinergänzung" sind hierbei zu beachten.

Als Mörtel kommt ein mineralisch gebundener Steinergänzungsmörtel zum Einsatz, bspw. Remmers RM-Pro Funcosil Steinergänzungsmörtel, Remmers GmbH, 49624 Löningen, od. glw.

Die Vorbereitung des Untergrundes, die Vorfestigung, der Antrag des Steinergänzungsmörtels und die Nachbehandlung erfolgen nach Vorschrift des Herstellers und sind genau wie die Oberflächenformulierung an den historischen Bestand in die Einheitspreise der nachfolgenden Position einzurechnen. Die farbige Erscheinung der verwendeten Werktrockenmörtel muss dem umgebenden Bestand entsprechen. Unterschiedliche Bestandsmaterialien erfordern Steinergänzungsmörtel unterschiedlicher Farbigkeit!
Profiliert auszuführende Formergänzungen werden nicht zusätzlich vergütet, hingegen sind eventuell erforderliche Armierungen, sowie Haftvermittlungen mit Anker oder Dübeln in den Einheitspreis der nachfolgenden Positionen einzukalkulieren. Der geschädigte Bestandsstein ist bei der Untergrundvorbereitung in der Regel bis zu 1 cm tief abzuarbeiten, bevor der Neuauftrag, bzw. die Reprofilierung erfolgen kann. Bestandsergänzungen früherer Instandsetzungsmaßnahmen sind vollständig auszubauen, ggf. ist der unter der ausgebauten Ergänzung anstehende Naturstein ebenfalls zurückzuarbeiten, bis ein tragfähiger Untergrund ansteht.

Die endgültige Entscheidung bezüglich der Materialauswahl wird nach der Ausarbeitung durch Bauherr/ Bauleitung getroffen.

**12.10.72 Restauratorische Formergänzungen bis 50 cm², Tiefe bis 5 cm**
*** wie Position 12.03.72
hier Ausführungsbereich Arkadenpfeiler W10
Menge: 5,000 St

**12.10.73 Restauratorische Formergänzungen 51 bis 200 cm², Tief bis 10 cm**
*** wie Position 12.03.73
hier Ausführungsbereich Arkadenpfeiler W10
Menge: 5,000 St

**12.10.74 Restauratorische Formergänzungen 201 bis 300 cm², Tiefe bis 10 cm,**
*** wie Position 12.03.74
hier Ausführungsbereich Arkadenpfeiler W10
Menge: 1,000 St

**12.10.75 Restauratorische Formergänzungen 301 bis 500 cm², Tiefe bis 15 cm**
*** wie Position 12.03.75
hier Ausführungsbereich Arkadenpfeiler W10
Menge: 1,000 St

**12.10.76 Neuverfugung Deckfuge, Arkadenbogen**
*** wie Position 12.03.76
hier Ausführungsbereich Arkadenpfeiler W10
Menge: 5,000 m

#### Bereich 12.11 ARKADENPFEILER W11

*Hinweis: ALLGEMEINE HINWEISE (Vortext)*
Die Positionen in diesem LV-Abschnitt beziehen sich auf den Arbeitsbereich des Arkadenpfeilers W11 und seine Peripherie.

Positionen und Leistungen die andere Arbeitsbereiche, andere Pfeiler oder allgemeine Bereiche betreffen, werden explizit benannt und gekennzeichnet.

*Hinweis: >>> VORBEREITUNGSARBEITEN*

**12.11.1 Rückbau Not-Sicherung: Umgurtung aus Kanthölzern, Spanngurten, Gewindestange und Verschraubungen**
*** Pauschalposition
*** wie Position 12.03.1
hier Ausführungsbereich Arkadenpfeiler W11
Menge: 1,000 psch

**12.11.2 Eisenteile ausbauen**
*** wie Position 12.03.2
hier Ausführungsbereich Arkadenpfeiler W11
Menge: 6,000 St

**12.11.3 Kunststoffdübel ausbauen**
*** wie Position 12.03.3
hier Ausführungsbereich Arkadenpfeiler W11
Menge: 12,000 St

*Hinweis: >>> RÜCKBAU MAUERWERK*

**12.11.4 Rückbau Außenschale Pfeiler (Schichten S1, S2, Q1, B1, Q2, B2, Q3, G)**
*** wie Position 12.03.4
hier Ausführungsbereich Arkadenpfeiler W11
Menge: 5,500 m3

**12.11.5 Zulage Rückbau Außenschale, zerstörungsfreier Ausbau, schichtgenaue Zwischenlagerung, (Schichten S1, S2, Q1, B1, Q2, B2, Q3, G)**
*** wie Position 12.03.5
hier Ausführungsbereich Arkadenpfeiler W11
Menge: 5,500 m3

**12.11.6 Bauklammern u Eisenklammern ausbauen**
*** wie Position 12.03.6
hier Ausführungsbereich Arkadenpfeiler W11
Menge: 36,000 St

**12.11.7 Einlagerung Bestandsmaterial Werksteine**
*** wie Position 12.03.7
hier Ausführungsbereich Arkadenpfeiler W11
Menge: 2,500 m3

**12.11.8 Rückbau u. Teilrückbau Bruchsteinmauerwerk Kern**
*** wie Position 12.03.8
hier Ausführungsbereich Arkadenpfeiler W11
Menge: 2,300 m3

**12.11.9 Entsorgung Bestandmaterial**
*** wie Position 12.03.9
hier Ausführungsbereich Arkadenpfeiler W11
Menge: 15,000 t

*Hinweis: >>> BEARBEITUNG KERNMAUERWERK*

**12.11.10 Verbundnadeln, Edelstahl V4A, D 12-14 mm, L = bis 80 cm (Sicherung Kernmauerwerk)**
*** wie Position 12.03.10
hier Ausführungsbereich Arkadenpfeiler W11
Menge: 12,000 St

**12.11.11 Aufmauern Kernmauerwerk, mit Bestandsmaterial**
*** wie Position 12.03.11
hier Ausführungsbereich Arkadenpfeiler W11
Menge: 2,300 m3

**12.11.12 Zulage für Neumaterial**
*** wie Position 12.03.12
hier Ausführungsbereich Arkadenpfeiler W11
Menge: 2,000 m3

**12.11.13 Edelstahl-Anker M20-M30, V4A, L=bis 2,00m**
*** wie Position 12.03.13
hier Ausführungsbereich Arkadenpfeiler W11
Menge: 2,000 Stk

**12.11.14 Rissverfüllung, Kernmauerwerks-Vergütung**
*** wie Position 12.03.14
hier Ausführungsbereich Arkadenpfeiler W11
Menge: 0,500 m3

**12.11.15 Hohlraumverfüllung zwischen Quader-MW und Kernmauerwerk**
*** wie Position 12.03.15
hier Ausführungsbereich Arkadenpfeiler W11
Menge: 0,500 m3

*Hinweis: >>> AUßENSCHALE PFEILER*

*Hinweis: Neuteile aus Seeberger Sandstein (Vortext)*
Für die Steinmetzarbeiten ist das exakte Aufmaß vom Auftragnehmer anzufertigen. Für die Passgenauigkeit der Teile ist er (der AN) in vollem Umfang selbst verantwortlich.

Als Grundlage für die Kalkulation und die Vorbereitung der Sandsteinrohlinge dienen die, aus der Musterpfeilersanierung abgeleiteteten, Maßangaben der Pläne:
- 5_WF_ARK_SAN_101_a - Nst-Arbeiten Übersichtsplan
- 5_WF_ARK_SAN_102_a - Nst-Arbeiten Schichtenplan 01
- 5_WF_ARK_SAN_103_a - Nst-Arbeiten Schichtenplan 02
- 5_WF_ARK_SAN_104_a - Nst-Arbeiten Schichtenplan 03
Im Zuge des Rückbaus sind vom AN für jeden Arkadenpfeiler die Steinzuschnitte (unter Beachtung der Kernmauerwerk- Geometrie) individuell aufzumessen und die Maße im Hinblick auf die Herstellung/Fertigung der Werkstein-Rohlinge schichtenweise anzupassen.

Folgende Leistungen sind zudem in den EP der nachfolgenden Positionen einzukalkulieren, sofern nicht in gesonderter Position erfasst:
- das Herstellen und Liefern von Neuteilen und Vierungen aus dem
- vertraglich vereinbarten Materialien
- Ausführung der Neuteile gegen das Lager gesägt, auf Schicht versetzt
- der Einbau und die Verankerung der Teile unter Verwendung von Edelstahlverbundnadeln, Edelstahlankern oder -klammern, die mit Epoxidharzverbundmörtel eingeklebt werden, einschl. aller erforderlichen Ausmauerungsarbeiten
- Maßliche Anpassung der Neuteile an die Einbausituation vor Ort (Steinmetzmäßiges Zurückarbeiten der Kernseiten) einschl. aller erforderlichen Transport- und Hebewerkzeuge, auch auf dem Gerüst
- Der Versatz erfolgt (gem. Abstimmungen mit MFPA, IFS, STSG, TLDA) mit Mauer- u. Restaurierungsmörtel von tubag, Bezeichnung: HSM 5, mit 5N/mm2, mit hohem Sulfatwiderstand -> vollflächige Ausführung aller Lagerfugen, Stoßfugen
- Vollflächige und kraftschlüssige Vermörtelung mit HSM 5 Mauer- u. Restaurierungsmörtel von tubag, 5N/mm2, mit hohem Sulfatwiderstand im Anschlussbereich zwischen Rückseite neue Sandsteinquader und Pfeilerkernmauerwerk, auszuführen im Rahmen des abschnittsweisen Herstellen der einzenen Schichten (Spaltbreite/Fugentiefe = 50mm bis 80mm, Höhe = 27cm bis 35cm je Schicht)
- Die Arbeiten sind fachlich unter Beachtung der DIN 18332 auszuführen.
- Auszuführende Fugenbreiten: Lagerfugen: 0,6cm bis 1,0cm und Stoßfugen: 0,8cm bis 1,0cm.
- Die Versetzmörtel sind 1,5cm bis 2,0cm gegenüber der Steinoberfläche zurückliegend auszuführen. Die Deck-Verfugung erfolgt in gesonderter Position.

Hinweise u. Vorgaben:
Die Oberflächenbearbeitung erfolgt im Hinblick auf den jeweils angrenzenden Altbestand (scharriert, gezahnt, frei vom Hieb). Die Hiebrichtungen sind am bauzeitlichen Bestand abzunehmen. Alterungserscheinungen am Altbestand sind bildhauerisch in die Oberflächenbearbeitung des angrenzenden Werkstückes zu übernehmen, z.B. durch: Partikelstrahlen. Sägeglatte Oberflächen sind an allen Werkstückkanten nicht zulässig.
Hinsichtlich der zu erzielenden Oberflächenqualität und der Oberflächenbearbeitung sind die Inhalte und Vorgaben der Pläne
- 5_WF_ARK_SAN_007_a - Vorgaben zu Sandsteinoberflächen
- 5_WF_ARK_SAN_008_a - Sandsteinbearbeitung u Oberflächen am W14
umzusetzten, sowie realisierten Oberflächen des Musterpfeilers W14 und die Oberflächen des bauzeitlichen Bestands

Materialvorgabe Räthsandstein (Seeberger Sandstein):
- Gelber bis gelbgrauer Mittel- bis Feinsandstein, Quarzsandstein, auf Schicht versetzt
- Seeberger Sandstein, gelbgrauer Mittel- bis Feinsandstein mit untergeordneter brauner Textur
- Lieferant: TRACO, Deutsche Travertin Werke GmbH, 99947 Bad Langensalza, od. glw.

Materialeigenschaften:
- Trockenrohdichte nach DIN EN 1936 [g/cm³] 2,05-2,20
- Wasseraufnahme bei Atmosphärendruck nach DIN EN 13755 [Gew. - %] 4,95-7,39
- Druckfestigkeit mach DIN EN 1926 [N/mm²] 58-93
- Biegefestigkeit [N/mm²] 7,7-11,5

Die Entscheidung bezüglich der Materialauswahl wurde im Rahmen der Musterpfeilersanierung W14 von der STSG getroffen. Vor der finalen Steinbestellung sind vom AN representative Sandstein-Probestück (Mindestmaße 500/250/250mm) in bearbeiteter Form: 1x Quader, 1x Bosse, 1x Gesims auf der Baustelle vorzulegen, die von der STSG freizugeben sind. Grundsätzlich sind keine anderen Sandsteine für die Ausführung zugelassen.

**12.11.16 S1 - Neuteile Quader-Mauerwerk Sockel**
*** wie Position 12.03.16
hier Ausführungsbereich Arkadenpfeiler W11
Menge: 4,000 St

**12.11.17 S1 - Zulage Sockelquader, Einmessen und Abloten**
*** Pauschalposition
*** wie Position 12.03.17
hier Ausführungsbereich Arkadenpfeiler W11
Menge: 1,000 psch

**12.11.18 S2 - Neuteile Sockelgesims, prof.**
*** wie Position 12.03.18
hier Ausführungsbereich Arkadenpfeiler W11
Menge: 4,000 St

**12.11.19 Q1,Q2,Q3 - Neuteile Quader-Mauerwerk**
*** wie Position 12.03.19
hier Ausführungsbereich Arkadenpfeiler W11
Menge: 6,000 St

**12.11.20 B1,B2 - Neuteile Bossen, prof.**
*** wie Position 12.03.20
hier Ausführungsbereich Arkadenpfeiler W11
Menge: 8,000 St

**12.11.21 G - Neuteile Kämpfergesims, prof.**
*** wie Position 12.03.21
hier Ausführungsbereich Arkadenpfeiler W11
Menge: 4,000 St

**12.11.22 G - Zulage1 Kämpfergesims, Ausbildung Gefälle oberseitig**
*** wie Position 12.03.22
hier Ausführungsbereich Arkadenpfeiler W11
Menge: 4,000 St

**12.11.23 G - Zulage2 Kämpfergesims, für Einbau horizontal**
*** wie Position 12.03.23
hier Ausführungsbereich Arkadenpfeiler W11
Menge: 4,000 St

**12.11.24 K - Neuteile Quader-Mauerwerk, Kämpferschicht**
*** wie Position 12.03.24
hier Ausführungsbereich Arkadenpfeiler W11
Menge: 5,000 St

**12.11.25 K - Zulage Kämpferschicht, geneigte Oberseite herstellen**
*** wie Position 12.03.25
hier Ausführungsbereich Arkadenpfeiler W11
Menge: 5,000 St

*Hinweis: >>> STATISCH-KONSTRUKTIVE ARBEITEN*

**12.11.26 S1 - Edelstahlklammern fertigen, liefern, einbauen**
*** wie Position 12.03.26
hier Ausführungsbereich Arkadenpfeiler W11
Menge: 8,000 St

**12.11.27 S1 - Verbundnadeln, Edelstahl V4A, FK70, D12mm, L=500mm, mit Muttern + US**
*** wie Position 12.03.27
hier Ausführungsbereich Arkadenpfeiler W11
Menge: 12,000 St

**12.11.28 S1,S2 - Schubdorn, Edelstahl V4A, FK70, D16mm, L=bis 900mm,**
*** wie Position 12.03.28
hier Ausführungsbereich Arkadenpfeiler W11
Menge: 12,000 St

**12.11.29 S2 - Edelstahlklammern fertigen, liefern, einbauen**
*** wie Position 12.03.29
hier Ausführungsbereich Arkadenpfeiler W11
Menge: 4,000 St

**12.11.30 S2 - Verbundnadeln, Edelstahl V4A, FK70, D12mm, L=500mm, mit Muttern + US**
*** wie Position 12.03.30
hier Ausführungsbereich Arkadenpfeiler W11
Menge: 12,000 St

**12.11.31 Q1 - Edelstahlklammern fertigen, liefern, einbauen**
*** wie Position 12.03.31
hier Ausführungsbereich Arkadenpfeiler W11
Menge: 2,000 St

**12.11.32 Q1 - Verbundnadeln, Edelstahl V4A, FK70, D12mm, L=500mm, mit Muttern + US**
*** wie Position 12.03.32
hier Ausführungsbereich Arkadenpfeiler W11
Menge: 12,000 St

**12.11.33 B1 - Edelstahlklammern fertigen, liefern, einbauen**
*** wie Position 12.03.33
hier Ausführungsbereich Arkadenpfeiler W11
Menge: 4,000 St

**12.11.34 B1 - Verbundnadeln, Edelstahl V4A, FK70, D12mm, L=500mm, mit Muttern + US**
*** wie Position 12.03.34
hier Ausführungsbereich Arkadenpfeiler W11
Menge: 8,000 St

**12.11.35 Q2 - Edelstahlklammern fertigen, liefern, einbauen**
*** wie Position 12.03.35
hier Ausführungsbereich Arkadenpfeiler W11
Menge: 2,000 St

**12.11.36 Q2 - Verbundnadeln, Edelstahl V4A, FK70, D12mm, L=500mm, mit Muttern + US**
*** wie Position 12.03.36
hier Ausführungsbereich Arkadenpfeiler W11
Menge: 10,000 St

**12.11.37 B2 - Edelstahlklammern fertigen, liefern, einbauen**
*** wie Position 12.03.37
hier Ausführungsbereich Arkadenpfeiler W11
Menge: 4,000 St

**12.11.38 B2 - Verbundnadeln, Edelstahl V4A, FK70, D12mm, L=500mm, mit Muttern + US**
*** wie Position 12.03.38
hier Ausführungsbereich Arkadenpfeiler W11
Menge: 8,000 St

**12.11.39 Q3 - Edelstahlklammern fertigen, liefern, einbauen**
*** wie Position 12.03.39
hier Ausführungsbereich Arkadenpfeiler W11
Menge: 2,000 St

**12.11.40 Q3 - Verbundnadeln, Edelstahl V4A, FK70, D12mm, L=500mm, mit Muttern + US**
*** wie Position 12.03.40
hier Ausführungsbereich Arkadenpfeiler W11
Menge: 12,000 St

**12.11.41 S1-Q3 - Spalt zw. Außenschale und Kern-MW vermörteln**
*** wie Position 12.03.41
hier Ausführungsbereich Arkadenpfeiler W11
Menge: 35,000 m

**12.11.42 S1-Q3 - Fugenverguss je Lagerfuge**
*** wie Position 12.03.42
hier Ausführungsbereich Arkadenpfeiler W11
Menge: 8,000 St

**12.11.43 G - Verbundnadeln, Edelstahl V4A, FK70, D12mm, L=500mm, rückseitig eingebaut (verdeckt)**
*** wie Position 12.03.43
hier Ausführungsbereich Arkadenpfeiler W11
Menge: 12,000 St

**12.11.44 G - Edelstahlklammern fertigen, liefern, einbauen**
*** wie Position 12.03.44
hier Ausführungsbereich Arkadenpfeiler W11
Menge: 4,000 St

**12.11.45 G - Verbundnadeln 60Grad, Edelstahl V4A, FK70, D12mm, L=600mm**
*** wie Position 12.03.45
hier Ausführungsbereich Arkadenpfeiler W11
Menge: 4,000 St

**12.11.46 G - Fugenverguss je Lagerfuge**
*** wie Position 12.03.46
hier Ausführungsbereich Arkadenpfeiler W11
Menge: 2,000 St

**12.11.47 G - Hohlraumverfüllung hinter Kämpfergesims**
*** wie Position 12.03.47
hier Ausführungsbereich Arkadenpfeiler W11
Menge: 1,000 St

**12.11.48 K - Verbundnadeln, Edelstahl V4A, FK70, D12mm, L=500mm, rückseitig eingebaut (verdeckt)**
*** wie Position 12.03.48
hier Ausführungsbereich Arkadenpfeiler W11
Menge: 13,000 St

*Hinweis: >>> BEARBEITUNG KÄMPFERSCHICHT (K) - Vortext*
Nachdem das Außenschalenmauerwerk bis zum Kämpfergesims wieder neu hergestellt ist, erfolgt ein Teilrückbau an der Stahlabfangkonstruktion (ist in gesonderter Position erfasst!). Dabei wird der "Unteren Stahl-Kranz"entfernt, sodass die Sandsteine über dem Kämpfergesims bearbeitet nun werden können.

**12.11.49 Herstellung der temporären Bogenabstützung, einschl. liefern, vorhalten, sowie rückbauen u. abtransportieren (nach Abschluss der Sanierung)**
*** wie Position 12.03.49
hier Ausführungsbereich Arkadenpfeiler W11
Menge: 1,000 St

**12.11.50 Sicherung der Bogenbossen mit Verbundnadeln, Edelstahl V4A, D12mm, L=750mm (Schicht über K)**
*** wie Position 12.03.50
hier Ausführungsbereich Arkadenpfeiler W11
Menge: 8,000 St

**12.11.51 K - Rückbau Kämpferschicht - analoge Ausführung wie Position "Rückbau Außenschale Pfeiler"**
*** wie Position 12.03.51
hier Ausführungsbereich Arkadenpfeiler W11
Menge: 0,350 m3

**12.11.52 K - Zulage zerstörungsfreier Ausbau - analog Zulage-Pos. "Rückbau Außenschale (Schichten S1, S2, Q1, B1, Q2, B2, Q3, G)"**
*** wie Position 12.03.52
hier Ausführungsbereich Arkadenpfeiler W11
Menge: 0,350 m3

**12.11.53 K - Rückschnitt hervorstehende Gewindestangen M20, um 20cm bis 30cm**
*** wie Position 12.03.53
hier Ausführungsbereich Arkadenpfeiler W11
Menge: 16,000 St

*Hinweis: >>> FUGEN-ARBEITEN*

**12.11.54 Neuverfugung Deckfuge Werksteine**
*** wie Position 12.03.54
hier Ausführungsbereich Arkadenpfeiler W11
Menge: 70,000 m

*Hinweis: >>> FUGENARMIERUNG UND SONST. ERTÜCHTIGUNGEN*

**12.11.55 Moso-Lochblechstreifen, B = 50 mm, aus Edelstahl, als Fugenarmierung, für Neuaufmauerung**
*** wie Position 12.03.55
hier Ausführungsbereich Arkadenpfeiler W11
Menge: 15,000 m

**12.11.56 wie Vorpos., jedoch Einbau im Bestands-Mauerwerk, Quader-MW**
*** wie Position 12.03.56
hier Ausführungsbereich Arkadenpfeiler W11
Menge: 10,000 m

**12.11.57 MW-Dübelanker, Edelstahl, d >= 4 mm, L = 350 mm**
*** wie Position 12.03.57
hier Ausführungsbereich Arkadenpfeiler W11
Menge: 10,000 St

**12.11.58 Verbundnadeln, Edelstahl V4A, D 12-14 mm, L = bis 80 cm**
*** wie Position 12.03.58
hier Ausführungsbereich Arkadenpfeiler W11
Menge: 5,000 St

**12.11.59 Verbundnadeln, Edelstahl V4A, D 12-14 mm, L = bis 100 cm**
*** wie Position 12.03.59
hier Ausführungsbereich Arkadenpfeiler W11
Menge: 5,000 St

**12.11.60 Verbundnadeln, Edelstahl V4A, D 12-14 mm, L = bis 120 cm**
*** wie Position 12.03.60
hier Ausführungsbereich Arkadenpfeiler W11
Menge: 5,000 St

**12.11.61 Steinrestauratorstunden, auf Anweisung**
*** wie Position 12.03.61
hier Ausführungsbereich Arkadenpfeiler W11
Menge: 5,000 h

**12.11.62 Facharbeiterstunden, auf Anweisung**
*** wie Position 12.03.62
hier Ausführungsbereich Arkadenpfeiler W11
Menge: 5,000 h

**12.11.63 Helferstunden, auf Anweisung**
*** wie Position 12.03.63
hier Ausführungsbereich Arkadenpfeiler W11
Menge: 5,000 h

*Hinweis: >>> BEGLEITENDE ARBEITEN (Vortext)*
Die steinrestauratorische Bearbeitung der Bögen wird in einem gesonderten Ausschreibungs-Los behandelt. Für ggf.  notwendige Steinmetzarbeiten und Natursteinergänzungen, die im Rahmen der Pfeilersanierung (begleitend, flankierend) auszuführen sind, kommen die nachfolgenden Positionen zur Anwendung.

VORTEXT Natursteinergänzungen Freudenbacher Sandstein
Das exakte Aufmaß vom Auftragnehmer anzufertigen. Für die Passgenauigkeit der Teile ist er in vollem Umfang selbst verantwortlich.

Folgende Leistungen sind zudem in den EP der nachfolgenden
Positionen einzukalkulieren:
- die Abnahme späterer Überputzungen und dergleichen, das Ausarbeiten und Entsorgen des Altmaterials, einschl. Sicherungsmaßnahmen an angrenzenden Bauteilen und aller notwendigen temporären Abstützvorkehrungen.
- die Anfertigung von Werkzeichnungen und Schablonen, die nach Aufforderung der Bauleitung zu übergeben sind.
- das Herstellen und Liefern von Neuteilen und Vierungen aus dem vertraglich vereinbarten Materialien.
- Ausführung der Vierungen gegen das Lager gesägt, auf Schicht versetzt.
- der Einbau und die Verankerung der Teile unter Verwendung von Edelstahlankern oder -klammern, die in Epoxidharzmörtel eingeklebt werden, einschl. aller erforderlichen Ausmauerungsarbeiten einschl. aller erforderlichen Transport- und Hebewerkzeuge, auch auf dem Gerüst.
- Der Versatz erfolgt (gem. Abstimmungen mit MFPA, IFS, STSG, TLDA) mit Restaurierungsmörtel HSM 5 von tubag, 5N/mm2, mit hohem Sulfatwiderstand (od. glw. sofern vom AN die Zustimmung o.g. Instititionen vorgelegt wird)
- die Anpassung der Farbigkeit an den umgebenden Bestand mittels Retusche nach Vorgaben Restaurator.

Die Arbeiten sind fachlich unter Beachtung der DIN 18332
auszuführen.

Hinweise: Die Oberflächenbearbeitung erfolgt im Hinblick auf den jeweils angrenzenden Altbestand (gespitzt, überzahnt [hier: Eisenbreite: 3 cm, 5-zahniges geschmiedetes Eisen], frei vom Hieb) sowie auf Rille senkrecht scharriert mit geschmiedetem Scharriereisen, Eisenbreite: 8 cm, Bearbeitung von Hand.

Alterungserscheinungen am Altbestand sind bildhauerisch in die Oberflächenbearbeitung des angrenzenden Werkstückes zu
übernehmen, z.B. durch: Partikelstrahlen.
Sägeglatte, gefräste od. maschinelle Oberflächen sind an allen Werkstückkanten nicht zulässig.
Vierungen sind punktuell einzukleben und bei Bedarf zu verdübeln.
Die Fugen zw. Vierung und Originalstein sind mit
Steinergänzungsmörtel zu schließen und dem Bestand
anzupassen.
Der ursprüngliche Fugenschnitt ist grundsätzlich einzuhalten. Das erforderliche Ausarbeiten hat bei den Vierungen
winkelrecht zu erfolgen. Verankerungen sollen außen nicht sichtbar werden.

Materialvorgabe:
- Lettenkeuper-Sandstein, Farbe braunrot bis violettrot, Handelsname: Freudenbacher Sandstein
- Rohdichte (nach DIN EN 1936): 2.070-2.012 kg/m³
- Druckfestigkeit (nach DIN EN 1926): 50-54 Mpa
- Wasseraufnahme (nach DIN EN 13755): 6,8-7,3 %.
- Lieferant: Lieferant: Fa. Roland Vorherr, Freudenbach 86, 97993 Creglingen.

Die endgültige Entscheidung bezüglich der Materialauswahl wird nach der Vorlage von Probestücken und vergleichbaren
Steinparametern bei Auftragsvergabe durch Bauherr/ Bauleitung getroffen.

**12.11.64 Vierungen profiliert, Freudenbacher Sandstein**
*** wie Position 12.03.64
hier Ausführungsbereich Arkadenpfeiler W11
Menge: 0,100 m3

**12.11.65 Fugenverguss, Einzellänge bis 1,20 m**
*** wie Position 12.03.65
hier Ausführungsbereich Arkadenpfeiler W11
Menge: 1,000 St

**12.11.66 Festigung Sandsteinoberflächen**
*** wie Position 12.03.66
hier Ausführungsbereich Arkadenpfeiler W11
Menge: 1,000 m2

**12.11.67 Hinterfüllen / Fixieren von Gesteinsschalen, mineralisch**
*** wie Position 12.03.67
hier Ausführungsbereich Arkadenpfeiler W11
Menge: 1,000 m2

**12.11.68 Hinterfüllen / Fixierung von Gesteinsschalen, Kunstharz**
*** wie Position 12.03.68
hier Ausführungsbereich Arkadenpfeiler W11
Menge: 1,000 m2

**12.11.69 Rissverschluss**
*** wie Position 12.03.69
hier Ausführungsbereich Arkadenpfeiler W11
Menge: 1,000 m

**12.11.70 Klebung und Schalensanierung**
*** wie Position 12.03.70
hier Ausführungsbereich Arkadenpfeiler W11
Menge: 1,000 m

**12.11.71 Anböschen**
*** wie Position 12.03.71
hier Ausführungsbereich Arkadenpfeiler W11
Menge: 1,000 m2

*Hinweis: >>> RESTAURATORISCHE FORMERGÄNZUNGEN (Vortext)*
Die steinrestauratorische Bearbeitung der Bögen wird in einem gesonderten Ausschreibungs-Los behandelt. Für ggf.  notwendige Steinmetzarbeiten und Natursteinergänzungen, die im Rahmen der Pfeilersanierung (begleitend, flankierend) auszuführen sind, kommen die nachfolgenden Positionen zur Anwendung.

VORTEXT Restauratorische Formergänzungen
Ziel dieser Maßnahme ist das Wiederherstellen plastischer Formen und Konturen zur Wahrung der historischen Formenkontinuität der geschädigten Sandsteinoberflächen. Ergänzungen sind mit einem geeigneten Steinergänzungsmörtel, der in Farbe, Korn, Struktur und den mechanischen Eigenschaften der Originalsubstanz entspricht, zu schließen. Die in den Vorbemerkungen aufgeführten Bestandsgesteine sind zu berücksichtigen. Die Empfehlungen des WTA-Merkblattes "Steinergänzung" sind hierbei zu beachten.

Als Mörtel kommt ein mineralisch gebundener Steinergänzungsmörtel zum Einsatz, bspw. Remmers RM-Pro Funcosil Steinergänzungsmörtel, Remmers GmbH, 49624 Löningen, od. glw.

Die Vorbereitung des Untergrundes, die Vorfestigung, der Antrag des Steinergänzungsmörtels und die Nachbehandlung erfolgen nach Vorschrift des Herstellers und sind genau wie die Oberflächenformulierung an den historischen Bestand in die Einheitspreise der nachfolgenden Position einzurechnen. Die farbige Erscheinung der verwendeten Werktrockenmörtel muss dem umgebenden Bestand entsprechen. Unterschiedliche Bestandsmaterialien erfordern Steinergänzungsmörtel unterschiedlicher Farbigkeit!
Profiliert auszuführende Formergänzungen werden nicht zusätzlich vergütet, hingegen sind eventuell erforderliche Armierungen, sowie Haftvermittlungen mit Anker oder Dübeln in den Einheitspreis der nachfolgenden Positionen einzukalkulieren. Der geschädigte Bestandsstein ist bei der Untergrundvorbereitung in der Regel bis zu 1 cm tief abzuarbeiten, bevor der Neuauftrag, bzw. die Reprofilierung erfolgen kann. Bestandsergänzungen früherer Instandsetzungsmaßnahmen sind vollständig auszubauen, ggf. ist der unter der ausgebauten Ergänzung anstehende Naturstein ebenfalls zurückzuarbeiten, bis ein tragfähiger Untergrund ansteht.

Die endgültige Entscheidung bezüglich der Materialauswahl wird nach der Ausarbeitung durch Bauherr/ Bauleitung getroffen.

**12.11.72 Restauratorische Formergänzungen bis 50 cm², Tiefe bis 5 cm**
*** wie Position 12.03.72
hier Ausführungsbereich Arkadenpfeiler W11
Menge: 5,000 St

**12.11.73 Restauratorische Formergänzungen 51 bis 200 cm², Tief bis 10 cm**
*** wie Position 12.03.73
hier Ausführungsbereich Arkadenpfeiler W11
Menge: 5,000 St

**12.11.74 Restauratorische Formergänzungen 201 bis 300 cm², Tiefe bis 10 cm,**
*** wie Position 12.03.74
hier Ausführungsbereich Arkadenpfeiler W11
Menge: 1,000 St

**12.11.75 Restauratorische Formergänzungen 301 bis 500 cm², Tiefe bis 15 cm**
*** wie Position 12.03.75
hier Ausführungsbereich Arkadenpfeiler W11
Menge: 1,000 St

**12.11.76 Neuverfugung Deckfuge, Arkadenbogen**
*** wie Position 12.03.76
hier Ausführungsbereich Arkadenpfeiler W11
Menge: 5,000 m

#### Bereich 12.12 W12ff in späterem BA

*Hinweis: Hinweis:*
Die Sanierung des betreffenden Arkadenpfeilers erfolgt im Rahmen kommender Bauabschnitte!

#### Bereich 12.13 BEGLEITENDE UND SONSTIGE ARBEITEN

*Hinweis: >>> ELT UND BLITZSCHUTZ*

**12.13.1 Schlitz im Naturstein-Mauerwerk herstellen, b/t<= 10/5 cm (für ELT-Kabel und/oder Hüllrohr, Flexrohr)**
Schlitz, senkrecht, schräg oder waagrecht, auf der Rückseite der Sandsteinquader bzw. im anstehenden Kalkstein-
Kernmauerwerk herstellen; Bauteile einschneiden und Schlitz erschütterungsarm herstellen, für ELT-Kabel und/oder Hüllrohr; einschl. Bauschutt entsorgen.
Breite: bis 10 cm
Tiefe: bis 5 cm

Ausführungsbereiche: Die geplanten Elt-Kabel für de Beleuchtung im Arkadengang werden auf der westlichen Arkadenpfeilerseite ausgeführt. Schlitzherstellung von OK Fundament bis ca. 3,50müber FuBo.
Kalkulationsansatz: 6 Arkadenpfeilerbereiche x je 3,50m

Abrechnung nach hergestellten m vor Ort
Menge: 21,000 m

**12.13.2 Schlitz im Naturstein-Mauerwerk verschließen**
Schlitz im Natursteinmauerwerk, Quader- od. Kernmauerwerk (Herstellung gem. Vorposition) nach Abschluss der Leitungsverlegungen vollflächig auswerfen und kraftschlüssig verschließen; herstellen in fertiger Leistung einschl. Material und Nebenleistungen; weiterhin sind folgende Randbedingungen u. Leistungsinhalte einzukalkulieren:
- Schlitzbreite: bis 10 cm
- Schlitztiefe: bis 5 cm
- Arbeitsbereich: von OK Fundament bis ca. 3,50m über FuBo
- Zu verwendender Mörtel gem. Abstimmungen mit MFPA, IFS, STSG: tubag HSM 5, Restaurierungsmörtel, 5N/mm2, mit hohel Sulfatwiderstand

Kalkulationsansatz: 6 Arkadenpfeilerbereiche x je 3,50m
Abrechnung nach hergestellten m und Aufmaß vor Ort
Menge: 21,000 m

**12.13.3 Hüllrohr,flexibles Wellrohr d=40mm liefern, verlegen**
Hüllrohr,flexibles Wellrohr mit Durchmesser d=40mm liefern, sowie im Erd-, Fundament- und Pfeilermauerwerksbereich verlegen

Ausführung nach vorheriger Abstimmung mit TGA-Planung
Kalkulationsansatz: 6 Arkadenbereiche x (10m im Hof + 5m im Fundamentbereich + 5m am Pfeiler)

Abrechnung nach hergestellten m vor Ort
Menge: 120,000 m

**12.13.4 Elt-Kabel, Mantelleitung, NYM-J, 5x1,5 mm² liefern und in Hüllrohr bzw. flexiblem Wellrohr / Leerrohr verlegen**
Elt-Kabel, Mantelleitung (PVC) liefern und in flexiblem Wellrohr / Leerrohr verlegen.
Nennspannung: 500 Volt
Querschnitt: NYM-J 5 x 1,5 mm²  Cu-Zahl 72

Ausführung nach vorheriger Abstimmung mit TGA-Planung
Kalkulationsansatz: 6 Arkadenbereiche x (10m im Hof + 5m im Fundamentbereich + 5m am Pfeiler)

Abrechnung nach hergestellten m vor Ort
Menge: 120,000 m

**12.13.5 Fundamenterder, Band, 30/3,5 mm, Stahl verzinkt**
Band, aus Stahl verzinkt, als Fundamenterder in Fundament- oder Wandschalungen bzw. auf Fundamentsohlen verlegen.
Es ist darauf zu achten, dass das Band mindestens 5 cm vom Beton umschlossen wird.
Querschnitt: 30/3,5 mm

Ausführung nach vorheriger Abstimmung mit TGA-Planung
Kalkulationsansatz: 6 Arkadenbereiche x 20m je Bereich

Abrechnung nach hergestellten m vor Ort
Menge: 120,000 m

**12.13.6 Verbindungen, Klemmen, Schellen usw. für Fundamenterder und Erdleitung etc., Stahl, feuerverzinkt**
Verbindung zwischen Fundamenterder, Erdleitung, Ableitungen und Erdeinführungsstange mit geeigneten Verbindungs- und Anschlussklemmen. Werkstoff: Stahl/feuerverzinkt

Ausführung nach vorheriger Abstimmung mit TGA-Planung
Kalkulationsansatz: 6 Arkadenbereiche x 8 Stück je Bereich

Abrechnung nach hergestellten Stück vor Ort
Menge: 48,000 Stk

*Hinweis: >>> NATURSTEINARBEITEN*

**12.13.7 Ausnehmung A<250cm2 im Kämpfer-Gesimsstein herstellen**
In Bereichen bestehender Regenwasserfallrohre sind an den bestehenden Gesimssteinen Ausnehmungen / Ausarbeitungen vorhanden, die (entsprechend den Bestandabmessungen) auch wieder an den neu herzustellenden Sandsteinquadern umzusetzten sind.
In dieser Position sind alle Kosten und Aufwendungen zur passgenauen Herstellung einer Regenfallrohr-Ausnehmung, mit A <= 250cm2 und H=28cm, in den hofseitig überstehenden Natursteingesimsen (Material Seeberger Sandstein) als pauschale je Stück einzukalkulieren, einschl. allen Nebenleistungen, Restmaterialentsorgungen, etc.
Die Lage und die Geometrie sind vom AN vor Ort am Bestand aufzumessen. Ausführung nach vorheriger Abstimmung mit der Bauleitung und der Denkmalpflege.
Abrechnung nach herstellten Stück, in fertiger Leistung.
Menge: 2,000 St

### Titel 22 MESS- UND ÜBERWACHUNGSTECHNIK

*Hinweis: >>> ALLGEMEINE VORBEMERKUNGEN (MESSTECHNIK)*
Allgemeine Vorbemerkungen
Zielstellung während der Sanierungsarbeiten an den Arkadenpfeilern ist die Minimierung des Risikos von vertikalen Verschiebungen der Arkadenpfeiler am Übergang zu den Arkadenbögen.
Dies wird sichergestellt indem während des Hubvorgangs zur Entlastung der Arkadenpfeiler die Vertikalverschiebungen unter und über dem Gesims gemessen werden und für den Zeitraum der Sanierungen die vertikalen Verschiebungen über dem Gesims und an den 4 Abfangfundamenten kontinuierlich überwacht werden. Treten vertikale Verschiebungen oberhalb eines vorgegebenen Toleranzbereiches auf, müssen die Auflagerpunkte der Abfangkonstruktion nachgestellt werden.
Die vorstehend beschriebenen Messungen werden mit dem Mess-System 1 realisiert.
Zur Kontrolle und Sicherstellung der Messungen bei Ausfall des Mess-Systems 1 wird ein weiteres unabhängiges Mess-System 2 über einen Neigungssensor mit örtlicher Ablesung installiert und betrieben

PLAN:
5_WF_ARK_SAN_010_a - Messtechnische Überwachung Arkadenpfeiler, Aufgabenstellung

**22.1 W3 - Lieferung, Bereitstellung, Betrieb und Vorhaltung des Mess-Systems 1**
*** Pauschalposition
*** Bezugsbeschreibung
Bereitstellung / Lieferung, örtliche Installatíon, Betrieb und Vorhaltung über die Dauer der Arkadenpfeilersanierung und Abbau des Mess-Systems 1.
Die Messmethode ist dem Bieter überlassen, es muss jedoch eine automatisierte Datenerfassung in den vorgeschriebenen Intervallen erfolgen. Vorzugsweise ist ein elektronisches Schlauchwaagensystem einzusetzen.

Anforderungen (siehe auch zugehöriger Ausschreibungsplan):
Es sind Sensoren auf zwei Messebenen anzuordnen.
- Messebene 1 lieg in Höhe der Kämpfer der Arkadenpfeiler,
- Messebene 2 liegt auf Höhe der Fundamente der Abfangkonstruktion.
Die Referenzsensoren werden an der Längswand der Arkaden angeordnet.
Messgenauigkeit: 0,3 mm, temperaturkompensiert
Messintervall:
- 1 Minute während des Hub- und Absenkvorgangs sowie
- 1 Stunde während der Sanierungsarbeiten.
Mindestaufzeichnung:
- Im Hub und Absenkvorgang vollständig (etwa 8 Stunden jede Minute, ggf. auch zweimal 4 Stunden an verschiedenen Tagen)
- währen der Sanierungsarbeiten 3 mal täglich z.B. 07:00 Uhr /12:00 Uhr /17:00 Uhr)

Leistungsumfang / erforderliche Teilleistungen:
- Bereitstellung des Mess-Systems mit allen erforderlichen Komponenten insbesondere Sensoren, Behälter, Befestigungsmaterial, Schläuche und Kabel, Schlauch- und Kabelverbindungen, Auswerteeinheit mit Stromversorgung, Ablese- und Speichertechnik, Messflüssigkeit,
- Betrieb der Messeinrichtung währen der Dauer der Sanierungsleistungen am Arkadenpfeiler, insbesondere regelmäßige Kontrolle/Ablesung der Messdaten einschl. fortlaufender Übermittlung an der Zwischenergebnisse / Messdaten an Tragwerksplaner und Bauleitung, Aufzeichnung auf Speichermedium entsprechend Beschreibung Anforderungen, Kontrolle und Abgleich mit Mess-System 2.
- Die Aufwendungen für die Vorhaltung des Mess-Systems sind einzukalkulieren.
- Rückbau des Mess-Systems und Übergabe der gespeicherten Messdaten an den Bauherrn.

einschließlich aller Nebenleistungen, Materialien, Messgeräte, und Personaleinsätze
Abrechnung als Pauschale, je Arkadenpfeiler (80% nach Installation, 20% nach Fertigstellung Pfeilersanierung)

Ausführungsbereich: Arkadenpfeiler W3
Menge: 1,000 psch

**22.2 W7 - Lieferung, Bereitstellung, Betrieb und Vorhaltung des Mess-Systems 1**
*** Pauschalposition
*** wie Position 22.1
hier Ausführungsbereich Arkadenpfeiler W7
Menge: 1,000 psch

**22.3 W8 - Lieferung, Bereitstellung, Betrieb und Vorhaltung des Mess-Systems 1**
*** Pauschalposition
*** wie Position 22.1
hier Ausführungsbereich Arkadenpfeiler W8
Menge: 1,000 psch

**22.4 W9 - Lieferung, Bereitstellung, Betrieb und Vorhaltung des Mess-Systems 1**
*** Pauschalposition
*** wie Position 22.1
hier Ausführungsbereich Arkadenpfeiler W9
Menge: 1,000 psch

**22.5 W10 - Lieferung, Bereitstellung, Betrieb und Vorhaltung des Mess-Systems 1**
*** Pauschalposition
*** wie Position 22.1
hier Ausführungsbereich Arkadenpfeiler W10
Menge: 1,000 psch

**22.6 W11 - Lieferung, Bereitstellung, Betrieb und Vorhaltung des Mess-Systems 1**
*** Pauschalposition
*** wie Position 22.1
hier Ausführungsbereich Arkadenpfeiler W11
Menge: 1,000 psch

**22.7 W3 - Lieferung, Bereitstellung, Betrieb und Vorhaltung des Mess-Systems 2**
*** Pauschalposition
*** Bezugsbeschreibung
Bereitstellung, Betrieb und Vorhaltung des Mess-Systems 2 Bereitstellung / Lieferung, örtliche Installatíon, Betrieb und Vorhaltung über die Dauer der Arkadenpfeilersanierung und Abbau des Mess-Systems 2.
Es wird die Messung mit einem Neigungssensor, welcher lokal abgelesen werden kann, vorgegeben. Der Neigungssensor ist an einem axialsymmetrischen Stahl- oder Aluprofil (Länge ca. 3,0m bis 3,50m)  ausreichender Steifigkeit anzubringen. Die Befestigung des Stahl- oder Aluprofils an der Längswand und an der Arkadenpfeilerinnenseite erfolgt mit Verbundklebeankern.

Anforderungen (siehe auch zugehöriger Ausschreibungsplan):
- Messgenauigkeit/Auflösung min. 0,005 Grad
- Anzeige am Messgerät,

Leistungsumfang / erforderliche Teilleistungen:
- Bereitstellung des Neigungsmessers mit Stahl- oder Aluprofil und den erforderlichen Befestigungsmaterialien, sowie Treppenleiter zur Ablesung der Anzeige,
- Betrieb des Neigungsmessers und Vorhaltung der beschriebenen Einzelkomponenten für die Zeit der Sanierungsleistung am Arkadenpfeiler,
- Ablesung und Aufzeichnung der Messwerte  entsprechend der vorgegeben Intervalle, während der Sanierung mind. einmal täglich und Kontrolle und Abgleich mit Mess-System 1, einschl. fortlaufender Übermittlung an der Zwischenergebnisse / Messdaten an Tragwerksplaner und Bauleitung.
- Die Aufwendungen für die Vorhaltung des Mess-Systems sind einzukalkulieren.
- Rückbau des Mess-Systems und Übergabe der aufgezeichneten Messdaten an den Bauherrn.

einschließlich aller Nebenleistungen, Materialien, Messgeräte, und Personaleinsätze
Abrechnung als Pauschale, je Arkadenpfeiler (80% nach Installation, 20% nach Fertigstellung Pfeilersanierung)

Ausführungsbereich: Arkadenpfeiler W3
Menge: 1,000 psch

**22.8 W7 - Lieferung, Bereitstellung, Betrieb und Vorhaltung des Mess-Systems 2**
*** Pauschalposition
*** wie Position 22.7
hier Ausführungsbereich Arkadenpfeiler W7
Menge: 1,000 psch

**22.9 W8 - Lieferung, Bereitstellung, Betrieb und Vorhaltung des Mess-Systems 2**
*** Pauschalposition
*** wie Position 22.7
hier Ausführungsbereich Arkadenpfeiler W8
Menge: 1,000 psch

**22.10 W8 - Lieferung, Bereitstellung, Betrieb und Vorhaltung des Mess-Systems 2**
*** Pauschalposition
*** wie Position 22.7
hier Ausführungsbereich Arkadenpfeiler W9
Menge: 1,000 psch

**22.11 W10 - Lieferung, Bereitstellung, Betrieb und Vorhaltung des Mess-Systems 2**
*** Pauschalposition
*** wie Position 22.7
hier Ausführungsbereich Arkadenpfeiler W10
Menge: 1,000 psch

**22.12 W11 - Lieferung, Bereitstellung, Betrieb und Vorhaltung des Mess-Systems 2**
*** Pauschalposition
*** wie Position 22.7
hier Ausführungsbereich Arkadenpfeiler W11
Menge: 1,000 psch
